# Campo de fútbol y reforma de vestuarios en Coia, Vigo

- Propiedad del archivo: SOFT S.A.
- Formato: FIEBDC-3/2002
- Programa: Presto 8.8
- Fecha de los precios: 31/01/2000
- Divisa: EUR
- Costes indirectos: 2 %
- Código: COIA01 (-20069)
Importe: 1016528.92
Baldosas de gres porcelánico, de dimensiones 30x30 cm de Grespor o equivalente, modelo Preto 04 estructurado o Algés 09 R-10, =>11.50€/m2

## 01 MOVIMIENTO DE TIERRAS (10/02/1997)
Importe: 622.37

**Qdesbr** m2 Desbroce/limpieza terreno mecánico (04/03/2004)
314.987 m2 × 0.3 (0.31 con costes indirectos) = 97.65
Desbroce y limpieza de terreno con retirada de piedras, escombros, corte de árboles y eliminación de arbustos, tocones y raíces, realizada con medios mecánicos, incluso ayuda manual en zonas de difícil acceso, hasta 0.10 m de espesor, considerando la carga y transporte de tierras a vertedero autorizado, a la distancia necesaria, considerando ida y vuelta, con camión bañera basculante cargado a máquina. Incluso canon de vertido. Medida la superficie ejecutada.

| Código | Ud | Descripción | Rendimiento | Precio | Importe |
|---|---|---|---|---|---|
| MMMT.4aa | h | Cargadora orugas 132 CV 1720 l (maquinaria; 04/03/2004) | 0.005 | 32.2 | 0.16 |
| O01OA070 | h. | Peón ordinario (mano de obra; 03/12/2007) | 0.001 | 12.19 | 0.01 |
| M07CB030 | h. | Camión basculante 6x4 20 t. (maquinaria; 04/12/2007) | 0.002 | 32.95 | 0.07 |
| M07N060M | m3 | Canon de vertedero, desbroce (material; 10/01/2009) | 0.1 | 0.46 | 0.05 |
| %0300 |  | Medios auxiliares (12/03/2004) | 3 % | 0.29 | 0.01 |
|  |  | Total |  |  | 0.3 |

| Medición | Uds. | Largo | Ancho | Parcial |
|---|---|---|---|---|
| zona paneles | 1 | 18.51 | 14.15 | 261.917 |
| acceso porton | 1 | 6.1 | 8.7 | 53.070 |
| Total |  |  |  | 314.987 |

**Qexcav2** m3. Excavación terrenos en vaciado (10/02/1997)
84 m3. × 3.26 (3.33 con costes indirectos) = 279.72
Excavación en terrenos de cualquier consistencia con pala retro-cargadora, incluso ayuda manual en las zonas de difícil acceso, limpieza y extracción de material sobrante, con carga y transporte de tierras a vertedero incluso canon de vertido, con camión bañera basculante cargado a máquina. Medido en perfil teórico según planos.

| Código | Ud | Descripción | Rendimiento | Precio | Importe |
|---|---|---|---|---|---|
| MMMT.3c | h | Retro/crgra 4x4 89CV (maquinaria; 10/02/1997) | 0.04 | 25.31 | 1.012 |
| O01OA070 | h. | Peón ordinario | 0.038 | 12.19 | 0.463 |
| M07N060 | m3 | Canon de vertedero (material; 10/01/2009) | 1 | 1.36 | 1.360 |
| M07CB030 | h. | Camión basculante 6x4 20 t. | 0.01 | 32.95 | 0.330 |
| %0300 |  | Medios auxiliares | 3 % | 3.165 | 0.095 |
|  |  | Total |  |  | 3.26 |

| Medición | Uds. | Largo | Ancho | Alto | Parcial |
|---|---|---|---|---|---|
| Entorno edif anexa | 1 | 150 |  | 0.5 | 75.000 |
| Deposito enterrado | 1 | 3 | 2 | 1.5 | 9.000 |
| Total |  |  |  |  | 84 |

**Qexcav** m3 Excavación terrenos c/transporte a vertedero (10/02/1997)
50 m3 × 4.8 (4.9 con costes indirectos) = 245.00
Excavación en terrenos de cualquier consistencia con pala retro-cargadora, incluso ayuda manual en las zonas de difícil acceso, limpieza y extracción de material sobrante para carga y transporte a vertedero autorizado, incluso canon de vertido de tierras y escombros. Medido en perfil teórico según planos.

| Código | Ud | Descripción | Rendimiento | Precio | Importe |
|---|---|---|---|---|---|
| MMMT.3c | h | Retro/crgra 4x4 89CV | 0.05 | 25.31 | 1.27 |
| O01OA070 | h. | Peón ordinario | 0.058 | 12.19 | 0.71 |
| M07CB030 | h. | Camión basculante 6x4 20 t. | 0.04 | 32.95 | 1.32 |
| M07N060 | m3 | Canon de vertedero | 1 | 1.36 | 1.36 |
| %0300 |  | Medios auxiliares | 3 % | 4.66 | 0.14 |
|  |  | Total |  |  | 4.8 |

| Medición | Uds. | Largo | Ancho | Alto | Parcial |
|---|---|---|---|---|---|
| trasdos cierre trasero | 1 | 100 | 1 | 0.5 | 50.000 |
| Total |  |  |  |  | 50 |

## 02 CAMPO DE FÚTBOL Y ADECUACION DE CIERRE (10/02/1997)
Importe: 349547.6

### 02.01 OBRA CIVIL (10/02/1997)
Importe: 29368.75
Retirada de instalaciones de riego e instalaciones de suministro electrico para la iluminacion de las torres. Esta partida incluye el canon de reciclaje de equipos y vertido.

**retirad borbi** m Retirada bordillo existente (12/03/2004)
350 m × 1 (1.02 con costes indirectos) = 357.00
Retirada bordillo existente en campo de futbol actual

| Código | Ud | Descripción | Rendimiento | Precio | Importe |
|---|---|---|---|---|---|
| MOOA.1c | h | Peón especializado construcción (mano de obra; 03/12/2007) | 0.048 | 12.28 | 0.59 |
| Qzanj4 | m3 | Excavación zanjas, i/carga y transporte (material; 12/03/2004) | 0.05 | 7.62 | 0.38 |
| %0300 |  | Medios auxiliares | 3 % | 0.97 | 0.03 |
|  |  | Total |  |  | 1 |

| Medición | Uds. | Largo | Parcial |
|---|---|---|---|
|  | 2 | 108 | 216.000 |
|  | 2 | 67 | 134.000 |
| Total |  |  | 350 |

**bordillocoia** ml. Bordillo de hormigón 60x10x20 (10/02/1997)
635.67 ml. × 10.08 (10.28 con costes indirectos) = 6534.69
Bordillo de hormigón 60*10*20 asentado sobre mortero de cemento y arena 1.6, sobre base de hormigón HM-20; colocado en explanada compactada, tomado y encintado con mortero de cemento y arena 1:6. Incluso excavación de zanjas. Medida la longitud ejecutada.

| Código | Ud | Descripción | Rendimiento | Precio | Importe |
|---|---|---|---|---|---|
| PUVC.2a | m | Bordillo rct hormigón 60x10x20 (material; 04/12/2007) | 1 | 3.6 | 3.60 |
| PBPM.1caab | m3 | Mortero cto/are 1:6 0-3 maq (material; 10/02/1997) | 0.005 | 45.76 | 0.23 |
| P01HM020 | m3 | Hormigón HM-20/P/40/I central (material; 14/03/2013) | 0.03 | 74.78 | 2.24 |
| MOOA.1a | h | Oficial 1ª construcción (mano de obra; 03/12/2007) | 0.153 | 14.09 | 2.16 |
| MOOA.1c | h | Peón especializado construcción | 0.096 | 12.28 | 1.18 |
| Qzanj4 | m3 | Excavación zanjas, i/carga y transporte | 0.05 | 7.62 | 0.38 |
| %0300 |  | Medios auxiliares | 3 % | 9.79 | 0.29 |
|  |  | Total |  |  | 10.08 |

| Medición | Uds. | Largo | Parcial |
|---|---|---|---|
|  | 1 | 110.6 | 110.600 |
|  | 1 | 108 | 108.000 |
|  | 1 | 108 | 108.000 |
|  | 1 | 1.3 | 1.300 |
|  | 1 | 18.51 | 18.510 |
|  | 1 | 1.3 | 1.300 |
|  | 1 | 67 | 67.000 |
|  | 1 | 1.3 | 1.300 |
|  | 1 | 67 | 67.000 |
|  | 1 | 14.03 | 14.030 |
|  | 1 | 67 | 67.000 |
|  | 1 | 71.63 | 71.630 |
| Total |  |  | 635.67 |

**retiradasoler** m2 Retirada solera existente y baldosa hidraulica (12/03/2004)
458 m2 × 2.97 (3.03 con costes indirectos) = 1387.74
Retirada de solera y baldosa hidraulica existente incluso carga y transporte a vertedero i/canon.

| Código | Ud | Descripción | Rendimiento | Precio | Importe |
|---|---|---|---|---|---|
| MOOA.1c | h | Peón especializado construcción | 0.048 | 12.28 | 0.59 |
| Qzanj4 | m3 | Excavación zanjas, i/carga y transporte | 0.3 | 7.62 | 2.29 |
| %0300 |  | Medios auxiliares | 3 % | 2.88 | 0.09 |
|  |  | Total |  |  | 2.97 |

| Medición | Uds. | Largo | Ancho | Parcial |
|---|---|---|---|---|
|  | 1 | 108 |  | 108.000 |
|  | 2 | 67 |  | 134.000 |
|  | 1 | 108 | 2 | 216.000 |
| Total |  |  |  | 458 |

**soleraurbcoia** m2. Solera horm. armado 15 cm + zahorra Z2 pulida CLASE III (10/02/1997)
869.763 m2. × 21.92 (22.36 con costes indirectos) = 19447.90
Solera de hormigón HA-25/P/40/IIa de consistencia plástica, elaborado en central y puesto en obra y pulido, realizado con árido rodado de Tmax 20mm, ambiente IIa, de 15 cm de espesor, armada con mallazo electrosoldado de ø 8/20 cm, y ejecutada sobre terreno compactado, formada por las siguientes capas:
- Base granular de zahorra tipo z2 en 15 cm de espesor.
-Acodrain sobre hormigon limpieza previa.
Incluso p.p. de juntas perimetral y de dilatación.Ejecución de juntas de dilatación con paños no mayores de 25 m² y según planos de estructura, p.p. de ejecución de juntas de retracción, formadas por imprimante o cordón de respaldo y sellado con masilla de poliuretano, ejecución de cajeados y formación de medias cañas para formación de canaletas "in situ", canales para alojamiento de canaletas y sumideros según plano de pendientes, curado del hormigón, nivelación, formación de pendientes,acabado de tapas igual a la solera ejecutada y puesta en obra realizada según detalles gráficos de proyecto e indicaciones de la D.F., con variaciones en la planeidad inferiores a 3 mm, medida con regla de 3 metros. Todos los materiales para esta unidad contarán con el certificado CE correspondiente, y aquellos específicos para cada uno de ellos. Medida la superficie ejecutada totalmente terminada incluso certificado de cumplimiento de acabado CLASE III.

| Código | Ud | Descripción | Rendimiento | Precio | Importe |
|---|---|---|---|---|---|
| O01OA030 | h. | Oficial primera (mano de obra; 03/12/2007) | 0.192 | 14.09 | 2.71 |
| O01OA070 | h. | Peón ordinario | 0.144 | 12.19 | 1.76 |
| P01HA01R | m3 | Hormigón HA-20/P/20 central (material; 07/01/2009) | 0.15 | 64.82 | 9.72 |
| P03AM140 | m2 | Malla 20x20x8 -3,591 kg/m2 (material; 22/02/2006) | 1.2 | 2.33 | 2.80 |
| M00030001 | m3. | Grava escantillada (material; 08/01/2008) | 0.15 | 8.04 | 1.21 |
| PBPM.1eacb | m3 | Mortero cto/are 1:6 3-5 maq (material; 30/12/2008) | 0.03 | 42.42 | 1.27 |
| NV_P08FR316 | m. | Sellado de juntas 3 mm. (material; 22/02/2006) | 0.1 | 4.67 | 0.47 |
| P25W020 | ud. | Junta dilatación/m2 pavim.contin (material; 10/03/2008) | 1 | 0.48 | 0.48 |
| MMMT.8a | h | Motoniveladora 129 CV (maquinaria; 10/02/1997) | 0.002 | 39.07 | 0.08 |
| EFVW105 | ud | Material compl./piezas espec. (material; 13/03/2013) | 4 | 0.3 | 1.20 |
| %0100 |  | Medios auxiliares (03/02/2005) | 1 % | 21.70 | 0.22 |
|  |  | Total |  |  | 21.92 |

| Medición | Uds. | Largo | Ancho | Parcial |
|---|---|---|---|---|
| Entorno campo | 1 | 110.6 | 1.3 | 143.780 |
|  | 1 | 67 | 1.3 | 87.100 |
|  | 1 | 19.81 | 1.3 | 25.753 |
|  | 1 | 90.79 | 3.38 | 306.870 |
|  | 1 | 68.25 | 1.3 | 88.725 |
|  | 1 | 11.95 | 1.3 | 15.535 |
| Acceso porton | 1 | 52 |  | 52.000 |
| Entorno edif anexa | 1 | 150 |  | 150.000 |
| Total |  |  |  | 869.763 |

**recuperacierr** u Recuperacion malla de cerramiento sobre cierre existente (03/12/2007)
1 u × 186.97 (190.71 con costes indirectos) = 190.71
Trabajos de recuperacion de cierre existente para situarlo en su posicion primitiva.

| Código | Ud | Descripción | Rendimiento | Precio | Importe |
|---|---|---|---|---|---|
| O01OA070 | h. | Peón ordinario | 15.338 | 12.19 | 186.97 |
|  |  | Total |  |  | 186.97 |

**retiradaporto** u Retirara de portones existentes. (03/12/2007)
1 u × 233.71 (238.38 con costes indirectos) = 238.38
Retirada de portones existentes en cierre trasero para para proceder a su tapiado posteriormente. Esta partida incluye canon de vertido.

| Código | Ud | Descripción | Rendimiento | Precio | Importe |
|---|---|---|---|---|---|
| O01OA070 | h. | Peón ordinario | 19.172 | 12.19 | 233.71 |
|  |  | Total |  |  | 233.71 |

**retiradainsta** u Retirada instalaciones electricas y riego campo futbol (03/12/2007)
1 u × 792.18 (808.02 con costes indirectos) = 808.02
Retirada de instalaciones de riego e iluminacion del campo incluso canon de reciclaje de luminarias y canon de vertedero.

| Código | Ud | Descripción | Rendimiento | Precio | Importe |
|---|---|---|---|---|---|
| O01OB200 | h. | Oficial 1ª electricista (mano de obra; 10/01/2009) | 47.93 | 14.09 | 675.33 |
| O01OA070 | h. | Peón ordinario | 9.586 | 12.19 | 116.85 |
|  |  | Total |  |  | 792.18 |

**retiradabar** m Retirada barandilla existente (03/12/2007)
356 m × 0.59 (0.6 con costes indirectos) = 213.60
Retirada de barandilla existente en el campo de futbol incluso canon de desecombrado.

| Código | Ud | Descripción | Rendimiento | Precio | Importe |
|---|---|---|---|---|---|
| O01OA070 | h. | Peón ordinario | 0.048 | 12.19 | 0.59 |
|  |  | Total |  |  | 0.59 |

| Medición | Uds. | Largo | Parcial |
|---|---|---|---|
|  | 2 | 110 | 220.000 |
|  | 2 | 68 | 136.000 |
| Total |  |  | 356 |

**retiradaequi** u Retirada de equipamiento existente en campo futbol (03/12/2007)
1 u × 186.97 (190.71 con costes indirectos) = 190.71
Retirada de equimamiento existente en el campo en la actualidad, porterias, banderines banquillos incluso canon de transporte a vertedero.

| Código | Ud | Descripción | Rendimiento | Precio | Importe |
|---|---|---|---|---|---|
| O01OA070 | h. | Peón ordinario | 15.338 | 12.19 | 186.97 |
|  |  | Total |  |  | 186.97 |

### 02.02 TERRENO DE JUEGO (05/03/2004)
Importe: 194865.48

**cespcoia** m2 Suministro e instalacion cesped artificial (05/03/2004)
7236 m2 × 25.6 (26.11 con costes indirectos) = 188931.96
Suministro,transporte e instalacion de hierba artificial, de color verde, para practica de futbol 11 y futbol 7 , fabricado en galga de 5/8 con 14 Punt/dm y densidad de 8750 puntadas/m2. El cesped de filamentos 3N bicolor de 50 mm de altura y 12.000 Detx, con monofilamento semiconcavo fabricados en PE de alta resitencia y tratamiento anti UV resistentes al calor y las variaciones climatologicas. Los filamentos van unidos al BACKING mediante sistema TUFTING basado en doble capa de poliprolileno con peso 220 g/m2. Finalizado el proceso el producto base pasa por una capa de poliuretano de 500 g/m2 con objeto de conseguri resitencias de arranque de 30-50 N. El peso total de los rollos en ancho de cuatro metros es aproximadamente 1924 g/m2. Posteriormente en la instalacion se realiza un proceso de lastrado de arena de cuarzoa redondeada, lavada y seca en un 97 % de silice en granulometrias 0,3/0,8 mm en una cantidad de 15 kg/m2. Como capa superior y acabado superficial se realiza un extendido de caucho SBR de color negro en granulometrias 0,5/2,5 mm y cuantias de 12 kg/m2.Esta partida incluye marcaje normativo en campo de futbol 11 y dos campos transversales de futbol 7 según documentacion gráfica. Como base para la ejecución del cesped se suministrará y extenderá una subbase de agolmerado elástico de ultima generación utilizado como pad amortiguador. Esta subbase de 12 mm, de espesor esta compuesta por un tejido de protección de 150 Kg/m2, una zona intermedia de aglomerado granulado de caucho SBR completamente encapsulado en poliuretano especial en una cantidad de 6,8 Kg/me aproximadamente y una tercera capa de tejido de protección de 300 gr/m2 que envuelve y encapsula el sistema para asegurar condiciones de estabilidad en el transporte y durabilidad al proceso de instalación.En la ejecucion del backing se efecturan un 50 % a mayores de los orificiones de drenaje especificados en la ficha técnica del producto con objeto de asegurar el drenaje inmediato.

| Código | Ud | Descripción | Rendimiento | Precio | Importe |
|---|---|---|---|---|---|
| CESPcoia | m2 | Césped artificial (material; 18/03/2013) | 1 | 12.2 | 12.20 |
| AMORT.COIA | m² | PACK AMORTIGUADOR (material; 11/03/2013) | 1 | 3 | 3.00 |
| .04.04.01 | m2 | Arido (material; 21/05/2004) | 1 | 2.17 | 2.17 |
| .04.04.02 | m2 | Caucho (material; 21/05/2004) | 1 | 5.36 | 5.36 |
| .04.04.03 | m2 | Instalacion (material; 05/03/2004) | 1 | 2.37 | 2.37 |
| %0200a |  | Costes indirectos (05/03/2004) | 2 % | 25.10 | 0.50 |
|  |  | Total |  |  | 25.6 |

| Medición | Uds. | Largo | Ancho | Parcial |
|---|---|---|---|---|
|  | 1 | 108 | 67 | 7236.000 |
| Total |  |  |  | 7236 |

**previoscoia** m2 Elaboración de subbase instalacion cesped (21/05/2004)
7236 m2 × 0.75 (0.77 con costes indirectos) = 5571.72
Suministro, extendido, nivelado, regado y compactado de capa de base formada de mezcla de arena de silice,SBR y resina de poliuretano bicomponente para reparazacion de zonas dañadas en el cesped actual principalmente en el circulo central y en las zonas de lineas existentes. El resto del campo solo recibirá una cama de arena de asiento para el pack amortiguador.Esta partida incluye en levantado de lineas de marcaje en mal estado y zonas que presentan abombadas así como todos los trabajos de nivelacion necesarios para la posterior colocacion del sistema pad amortiguador y cesped definitivo.

| Código | Ud | Descripción | Rendimiento | Precio | Importe |
|---|---|---|---|---|---|
| mezcsubcoia | kg | mezcla arena silice-SBR-resina poliuretano (material; 11/03/2013) | 0.65 | 0.95 | 0.62 |
| M00040001 | H. | Pala cargadora (material; 03/12/2007) | 0.001 | 29.61 | 0.03 |
| M00020017 | m3. | Agua potable (material; 03/12/2007) | 0.025 | 0.28 | 0.01 |
| M00040006 | H. | Rulo vibratorio (maquinaria; 21/05/2004) | 0.004 | 13.82 | 0.06 |
| MOOA.1d | h | Peón ordinario construcción (mano de obra; 03/12/2007) | 0.002 | 12.19 | 0.02 |
| %M00010100 | % | Medios auxiliares (21/05/2004) | 1 % | 0.74 | 0.01 |
|  |  | Total |  |  | 0.75 |

| Medición | Uds. | Largo | Ancho | Parcial |
|---|---|---|---|---|
|  | 1 | 108 | 67 | 7236.000 |
| Total |  |  |  | 7236 |

**herbcoia** m2 Aplicación herbicida (21/05/2004)
7236 m2 × 0.05 (0.05 con costes indirectos) = 361.80
Aplicación de herbicida sobre plataforma de los campos con una aportación mínima de 15 gr/m2. Medida la superfiie ejecutada totalmente rematada.

| Código | Ud | Descripción | Rendimiento | Precio | Importe |
|---|---|---|---|---|---|
| MOOJ.1c | h | Auxiliar jardinero (mano de obra; 03/12/2007) | 0.001 | 12.81 | 0.01 |
| HERBIC | m2 | Herbicida (material; 11/01/2006) | 1 | 0.04 | 0.04 |
| %M00010100 | % | Medios auxiliares | 1 % | 0.05 | 0.00 |
|  |  | Total |  |  | 0.05 |

| Medición | Uds. | Largo | Ancho | Parcial |
|---|---|---|---|---|
|  | 1 | 108 | 67 | 7236.000 |
| Total |  |  |  | 7236 |

### 02.03 DRENAJE (07/01/2004)
Importe: 1253.89

**E03OEP400** m. Tubo pvc corr. j.Elás.Sn4 c.Gris 160mm (07/01/2004)
70 m. × 13.51 (13.78 con costes indirectos) = 964.60
Colector de saneamiento enterrado de PVC de pared corrugada doble color gris y rigidez 4 kN/m2; con un diámetro 160 mm. y con unión por junta elástica. Colocado en zanja, sobre una cama de arena de río de 10 cm. debidamente compactada y nivelada, relleno lateralmente y superiormente hasta 10 cm. por encima de la generatriz con la misma arena; compactando ésta hasta los riñones. Incluso excavación de zanjas, tapado de zanjas, y p.p. de medios auxiliares. Medida la longitud ejecutada totalmente terminada.

| Código | Ud | Descripción | Rendimiento | Precio | Importe |
|---|---|---|---|---|---|
| O01OA030 | h. | Oficial primera | 0.096 | 14.09 | 1.35 |
| O01OA060 | h. | Peón especializado (mano de obra; 14/03/2013) | 0.096 | 13.53 | 1.30 |
| P01AA020 | m3 | Arena de río 0/5 mm. (material; 10/01/2009) | 0.232 | 5.91 | 1.37 |
| P02CBM080 | ud | Mang.unión PVC corrug-corrug D=160 (material; 22/02/2006) | 0.1 | 15.63 | 1.56 |
| P02CVW010 | kg | Lubricante tubos PVC j.elástica (material; 22/02/2006) | 0.003 | 6.88 | 0.02 |
| P02TVC001 | m. | Tub.PVC corrug.doble j.elást SN4 D=160mm (material; 04/01/2008) | 1 | 4.15 | 4.15 |
| .03.03.01 | m3 | Excavación de zanjas (material; 07/01/2004) | 0.4 | 9.08 | 3.63 |
| %0400 |  | Medios auxiliares (03/12/2007) | 1 % | 13.38 | 0.13 |
|  |  | Total |  |  | 13.51 |

Claves: medio, lateral, elástico, colocación, auxiliar, tapa, riñones, relleno, nivel, compacto, río, areno, pared, excavación, unión, junta, diámetro, rigidez, gris, doble, colector, PVC, color, zanja, corrugado, saneamiento

| Medición | Uds. | Largo | Parcial |
|---|---|---|---|
| campo | 1 | 70 | 70.000 |
| Total |  |  | 70 |

**CONEXPLUVCOIA** ud Conexión de saneamiento a red existente (07/01/2004)
1 ud × 283.62 (289.29 con costes indirectos) = 289.29
Conexión a la red de saneamiento horizontal existente, realizada con tubo de PVC enterrado, i/p.p. de codos, curvas, tes, manguitos, etc.; pasamuros, demolición y posterior reposición de pavimentos, totalmente terminada y funcionando, incluída la excavación.

| Código | Ud | Descripción | Rendimiento | Precio | Importe |
|---|---|---|---|---|---|
| sacamro | ud | Conexión a red existente (material; 29/12/2008) | 1 | 221.59 | 221.59 |
| O01OA030 | h. | Oficial primera | 1.917 | 14.09 | 27.01 |
| O01OA060 | h. | Peón especializado | 1.917 | 13.53 | 25.94 |
| .03.03.01 | m3 | Excavación de zanjas | 1 | 9.08 | 9.08 |
|  |  | Total |  |  | 283.62 |

### 02.04 RIEGO
Importe: 21132.73

**05.01** ud Aspersor emergente IRRIGATION SL BG 100E (12/03/2004)
6 ud × 1115.6 (1137.91 con costes indirectos) = 6827.46
Riego para campo de fútbol de hierba artificial realizado mediante aspersores de tipo "cañón de impacto-emergente", con sistema de giro por pistón y con auto-lubricación por agua, con electroválvulas incorporadas, formado cada uno de ellos por un aspersor para riegos de largo alcance, con boquillas multichorro regulables compuesta por chorros de pequeño, mediano y largo alcance, y velocidad de rotación y ángulo de riego regulables, tipo IRRIGATION SL BG 100E o equivalente, una válvula hidrúalica con kit eléctrico y manual incorporado, formado por una válvula hidráiluca con cerrado automático -si no hay presión-, una válvula de 3 vías, un kit eléctrico, un filtro para válvula hidráulica, con p.p. de codos, tes, manguitos y demás accesorios. Presión de trabajo recomendable de 4-8 bares, sin superarse los 12.5 bares en el aspersor. Funcionamiento a 24V AC/50Hz. Intensidad de funcionamiento 0.14A. Instalación oculta a suelo. Incluso instalación de arquetas, p.p. de excavación y posterior relleno de laterales de zanja con tierras procedentes de la propia excavación, conexionado a red de distribución de agua, conexiones eléctricas, p.p. de material complementario y medios axiliares necesarios para dejar lista esta unidad. Medida la unidad instalada y comprobado su correcto funcionamiento.

| Código | Ud | Descripción | Rendimiento | Precio | Importe |
|---|---|---|---|---|---|
| O01OB170 | h. | Oficial 1ª fontanero calefactor (mano de obra; 03/12/2007) | 7.669 | 14.09 | 108.06 |
| O01OA070 | h. | Peón ordinario | 5.752 | 12.19 | 70.12 |
| RIEGOCOIAVAL | ud | Válvula hidráulica Vyrsa (material; 19/03/2013) | 1 | 109 | 109.00 |
| RIEGO02 | ud | Válvula 3 vías Vyrsa (material; 09/05/2008) | 1 | 184.67 | 184.67 |
| RIEGO003 | ud | Kit eléctrico Vyrsa (material; 09/05/2008) | 1 | 193.9 | 193.90 |
| RIEGO004 | ud | Filtro válvula hidráulica Vyrsa (material; 09/05/2008) | 1 | 92.33 | 92.33 |
| RIEGO005 | ud | Conectores, tes, peq. material (material; 09/05/2008) | 5 | 46.16 | 230.80 |
| RIEGO006 | ud | Manguitos 3" y 4" (material; 09/05/2008) | 2 | 46.16 | 92.32 |
| Qzanj4 | m3 | Excavación zanjas, i/carga y transporte | 0.25 | 7.62 | 1.91 |
| %0300 |  | Medios auxiliares | 3 % | 1083.11 | 32.49 |
|  |  | Total |  |  | 1115.6 |

**05.03** m. Tuberia PEHD 110 mm. (07/01/2004)
374 m. × 4.25 (4.34 con costes indirectos) = 1623.16
Tuberia de polietileno de alta densidad (PEHD), diametro 110 mm, para agua fría, fabricada según norma UNE-53966-EX. Incluso p.p. de excavación de zanja, colocación de tubo sobre 5 cm de arena, y relleno de zanja con tierras procendentes de la propia excavación, p.p. de piezas especiales, incluyendo accesorios, codos, tes, anillos, reducciones, manguitos, y demás accesorios que se consideren necesarios para su correcta ejecución. Medida la longitud de la instalación ejecutada totalmente instalada y funcionando, según normativa vigente.

| Código | Ud | Descripción | Rendimiento | Precio | Importe |
|---|---|---|---|---|---|
| O01OB170 | h. | Oficial 1ª fontanero calefactor | 0.009 | 14.09 | 0.13 |
| PPE110COIA2 | m. | Tuberia polietileno 110 mm. (material; 19/03/2013) | 1 | 2.34 | 2.34 |
| .03.03.01 | m3 | Excavación de zanjas | 0.187 | 9.08 | 1.70 |
| %M00010200 | % | Medios auxiliares (07/04/2004) | 2 % | 4.17 | 0.08 |
|  |  | Total |  |  | 4.25 |

| Medición | Uds. | Largo | Parcial |
|---|---|---|---|
|  | 2 | 112 | 224.000 |
|  | 2 | 75 | 150.000 |
| Total |  |  | 374 |

**05.04** ud Conectores estancos (12/03/2004)
12 ud × 10.29 (10.5 con costes indirectos) = 126.00
Conectores estancos con gel de aislamiento, modelo SA-101 para conectar hasta con cinco hilos. Medida la unidad ejecutada totalmente instalada y en perfecto estado de funcionamiento.

| Código | Ud | Descripción | Rendimiento | Precio | Importe |
|---|---|---|---|---|---|
| CONDH | ud | Conector estanco (material; 09/05/2008) | 1 | 9.92 | 9.92 |
| 3842 | h | Oficial 1ª instalador (mano de obra; 03/12/2007) | 0.005 | 14.09 | 0.07 |
| %0300 |  | Medios auxiliares | 3 % | 9.99 | 0.30 |
|  |  | Total |  |  | 10.29 |

| Medición | Uds. | Largo | Parcial |
|---|---|---|---|
|  | 2 | 6 | 12.000 |
| Total |  |  | 12 |

**05.05** ud Válvula compuerta asiento de goma, Ø3" (12/03/2004)
1 ud × 173.25 (176.72 con costes indirectos) = 176.72
Válvula de compuerta con asiento de goma Ø3”. Instalación en arqueta según planos, i/prueba de estanqueidad. Medida la unidad ejecutada totalmente instalada y en perfecto estado de funcionamiento.

| Código | Ud | Descripción | Rendimiento | Precio | Importe |
|---|---|---|---|---|---|
| PIFI30c | ud | Válvula compuerta paso total, cuerpo latón, PN 16, diámetro nominal 3/4". (material; 12/05/2008) | 1 | 144.47 | 144.47 |
| PRES | ud | Arqueta pl.res.49*34*31 (material; 11/11/2004) | 1 | 21.02 | 21.02 |
| 3842 | h | Oficial 1ª instalador | 0.192 | 14.09 | 2.71 |
| %0300 |  | Medios auxiliares | 3 % | 168.20 | 5.05 |
|  |  | Total |  |  | 173.25 |

**05.06** ud Program.electrónico 15 estaciones (12/03/2004)
1 ud × 293.98 (299.86 con costes indirectos) = 299.86
Programador eléctrico Rain Bird o equivalente de 15 estaciones. Tres programas independientes, cada estación se puede asignar a cualquier programa. Ajuste porcentual según estación del año, desde 10% al 200%. Programación de intervalo o calendario por cada programa. Arranque de válvula maestra o bomba. Incluso armario de intemperie. Transformador interno. Modelo ESP MODULAR ESP-4 MEU y ampliación ESP-SM3 ambas de Rain Bird. Incluso conexión eléctrica a instalación actual. Medida la unidad ejecutada totalmente instalada y en perfecto estado de funcionamiento.

| Código | Ud | Descripción | Rendimiento | Precio | Importe |
|---|---|---|---|---|---|
| P26SP075b | ud | Program.electrónico c/armario (material; 09/05/2008) | 1 | 220.91 | 220.91 |
| MOD.EXT | ud | Ampliación (material; 03/12/2007) | 1 | 23.99 | 23.99 |
| 3842 | h | Oficial 1ª instalador | 2.876 | 14.09 | 40.52 |
| %0300 |  | Medios auxiliares | 3 % | 285.42 | 8.56 |
|  |  | Total |  |  | 293.98 |

**05.07** ml Conducto eléctrico electroválvulas (07/01/2004)
644 ml × 2.96 (3.02 con costes indirectos) = 1944.88
Conducto eléctrico formado por: cable eléctrico de un conductor de cobre rígido, de secciones 1 x 1,5/2,5 mm², con doble cubierta de PVC y polietileno, tubo PVC corrugado flexible, IP 677, diámetro 50 mm, UNE EN 50086-1/95 y p.p. de caja derivación de empotrar material aislante cuadrada 100x50. Medida la longitud ejecutada totalmente instalada, incluso excavación y posterior relleno de zanjas, y en perfecto estado de funcionamiento.

| Código | Ud | Descripción | Rendimiento | Precio | Importe |
|---|---|---|---|---|---|
| O01OA030 | h. | Oficial primera | 0.019 | 14.09 | 0.27 |
| O01OA060 | h. | Peón especializado | 0.019 | 13.53 | 0.26 |
| PIEB90dm | m | Tubo PVC flexible IP677 DN 50 (material; 04/12/2007) | 1 | 1.48 | 1.48 |
| cable | m. | Cable 1 conductor 1 x 1.5/2.5 mm2 (material; 09/05/2008) | 1 | 0.84 | 0.84 |
| PIEB20dc | ud | Caja der emp cua 100x50 gar elas (material; 04/12/2007) | 0.02 | 0.83 | 0.02 |
| .03.03.01 | m3 | Excavación de zanjas | 0.003 | 9.08 | 0.03 |
| %M00010200 | % | Medios auxiliares | 2 % | 2.90 | 0.06 |
|  |  | Total |  |  | 2.96 |

| Medición | Uds. | Largo | Parcial |
|---|---|---|---|
| cuadro-programador | 1 | 20 | 20.000 |
| `programador-cañones | 1 | 15 | 15.000 |
|  | 1 | 116 | 116.000 |
|  | 1 | 159 | 159.000 |
|  | 1 | 202 | 202.000 |
|  | 1 | 45 | 45.000 |
|  | 1 | 87 | 87.000 |
| Total |  |  | 644 |

**05.08** ud Grupo de bombeo (12/03/2004)
1 ud × 3403.14 (3471.2 con costes indirectos) = 3471.20
Grupo de presión formado por una bomba con bancada en chapa galvanizada, válvula de cierre de bola, válvula de cierre de mariposa, válvula de retención Europa, válvula de retención Ruber check, accesorios roscados, colector de impulsión, soporte cuadro eléctrico y cuadro eléctrico. Bomba centrífuga multicelular vertical, caudal 64 m3/h a 65 m.c.a., cuerpo aspiración e impulsión, soporte motor, acomplamiento y difusores en color gris, eje en acero inoxidable y cierre mecánico de cerámica carbón. Motor asíncrono standard, cerrado de ventilación externa, apto para trabajo continuo, grado de protección IP-55, aislamiento clase F (calentamiento "B") tropicalizados a 2.850 r.p.m. 50 Hz y bajo demanda 60 Hz y otras tensiones. Incluso cuadro eléctrico y conexión al mismo de la bomba. Medida la unidad ejecutada totalmente instalada y en perfecto estado de funcionamiento.

| Código | Ud | Descripción | Rendimiento | Precio | Importe |
|---|---|---|---|---|---|
| 3842 | h | Oficial 1ª instalador | 3.834 | 14.09 | 54.02 |
| VOLVEOCOAI | ud | Grupo bombeo c/cuadro eléctrico (material; 19/03/2013) | 1 | 3250 | 3250.00 |
| %0300 |  | Medios auxiliares | 3 % | 3304.02 | 99.12 |
|  |  | Total |  |  | 3403.14 |

**05.09** ud Depósito prefabricado GRAFT MOD PLATIN 7.500 l
2 ud × 3108.59 (3170.76 con costes indirectos) = 6341.52
Suministro y colocación de depósito prefabricado enterrado MODELO PLATIN 7500 L., con capacidad para 7.500 litros de agua, dotado de tapa y sistema de regulación de llenado, mediante llave de compuerta de 25 mm. y sistema de aliviadero mediante llave de esfera de 1" montado y nivelado con mortero de cemento, enterrado , instalado y funcionando,. Medida la unidad instalada y funcionando incluyendo los trabajos de obra civil necesarios para dejar los depositos en la posicioón definitiva.

| Código | Ud | Descripción | Rendimiento | Precio | Importe |
|---|---|---|---|---|---|
| O01OB170 | h. | Oficial 1ª fontanero calefactor | 7.669 | 14.09 | 108.06 |
| O01OA070 | h. | Peón ordinario | 5.752 | 12.19 | 70.12 |
| deposplatinCO | u | Deposito platin 7500 l. (material; 19/03/2013) | 1 | 2200 | 2200.00 |
| P17XC030 | ud | Válv.compuerta latón pn-10 roscar 1" (material) | 1 | 3.52 | 3.52 |
| P17XE120 | ud | Válvula esfera pvc pn-10 roscar 1" (material) | 1 | 11.84 | 11.84 |
| P01MC020 | m3 | Mortero 1/4 de central (m-80) (material) | 0.85 | 46.48 | 39.51 |
| EFVW105 | ud | Material compl./piezas espec. | 50 | 0.3 | 15.00 |
| obra civil | u | excavacion, asiento y relleno depos (material; 11/03/2013) | 1 | 500 | 500.00 |
| M02GE230 | h. | Trailer grúa (material; 09/01/2009) | 1 | 70 | 70.00 |
| %0300 |  | Medios auxiliares | 3 % | 3018.05 | 90.54 |
|  |  | Total |  |  | 3108.59 |

Claves: construcción, perímetro, zanja, relleno, excavación, alto, cilindro, horizontal, incendio, agua, poliéster, depósito, refuerzo, resistencia

**05.10** ud Conexión a red abastecimiento de agua (12/03/2004)
1 ud × 315.62 (321.93 con costes indirectos) = 321.93
Conexión a red de abastecimiento existente, mediante tuberia de polietileno de alta densidad (PEHD), presion de trabajo 1.0MPa, , con p.p. de piezas especiales, incluyendo accesorios, codos, tes, anillos, reducciones, manguitos, llave de membrana DN segun planos en acometida a red, válvula antirretorno PVC muelle inoxidable, llave de corte, todo ello alojado en arqueta de hormigon prefabricado de 50*50*50cm con tapa,incluso piezas especiales de conexionado. Incluso ayudas de albañileria, excavación y relleno de zanjas y transporte a vertedero de material sobrante.

| Código | Ud | Descripción | Rendimiento | Precio | Importe |
|---|---|---|---|---|---|
| riecamro | ud | Acometida (material; 09/05/2008) | 1 | 227 | 227.00 |
| O01OA030 | h. | Oficial primera | 2.876 | 14.09 | 40.52 |
| O01OA060 | h. | Peón especializado | 2.876 | 13.53 | 38.91 |
| %0300 |  | Medios auxiliares | 3 % | 306.43 | 9.19 |
|  |  | Total |  |  | 315.62 |

### 02.05 EQUIPAMIENTO
Importe: 48183.22
Suministro e intalación de asiento realizado en plástico de polipropileno con aditivación antiestática sin protección ultravioleta y sin ignifugantes, modelo, marca y colores a definir por la Dirección Facultativa, con fijación a frente de grada o sobre forjado mediante tacos metálicos de expansión, orificios de desagües, rayado antideslizante en el asiento y medidas 43 de ancho, 45 de largo y 33 de alto, colocado.

**PORTF11** ud Juego porterías fútbol 11
1 ud × 1115.54 (1137.85 con costes indirectos) = 1137.85
Suministro y colocación de juego de 2 porterías para fútbol 11, marco realizado en aluminio extrusionado de sección circular nervada de 120 mm. de diámetro, con larguero con doble canal para fijación de arquillos y ganchos para redes, escuadras de acero para unión entre poste y larguero, ganchos para redes en poliamida, arquillos traseros en perfil redondo curvado de acero de 35 mm. de diámetro, patas fijadas a poste y larguero, pletinas de fijación arquillos, cuña de anclaje, arquillos traseros horizontales abatibles para sujetar la red, pintura blanca polvo poliéster, incluso tratamiento previo de desengrasado. Incluso p.p. de anclajes de PVC de sección circular de 140 mm de diámetro, profundida 140 mm, zapatas de anclaje y red de polipropileno de 4 mm de grosor, color blanco, 7.5x2.5x1.2x2.5. Incluso excavación para posterior ejecución de cimentación con HM 20/P/40/IIa de 30 x 30 x 40 cm, y demás elementos necesarios para su correcta ejecución. Realizado todo ello según detalles gráficos de proyecto e indicaciones de la Dirección de Obra y según norma EN-748 y reglamentación vigente. Realizado todo ello según detalles gráficos de proyecto. Medida la longitud ejecutada totalmente terminada.

| Código | Ud | Descripción | Rendimiento | Precio | Importe |
|---|---|---|---|---|---|
| PORTERIAPORT | ud | Juego port. F-11 alum./arq. + arq.AB (material; 19/03/2013) | 1 | 890 | 890.00 |
| ANCLAJES1 | ud | Anclajes P.V.C. circ. futb (material; 04/12/2007) | 4 | 17.59 | 70.36 |
| RED | ud | Red F-11 4 MM color blanco (material; 04/12/2007) | 2 | 51.24 | 102.48 |
| MOOA.1a | h | Oficial 1ª construcción | 0.959 | 14.09 | 13.51 |
| MOOA.1d | h | Peón ordinario construcción | 0.479 | 12.19 | 5.84 |
| M11HV120 | h. | Aguja eléct.c/convertid.gasolina d=79mm. (maquinaria) | 0.18 | 3.55 | 0.64 |
| P01HM020 | m3 | Hormigón HM-20/P/40/I central | 0.145 | 74.78 | 10.84 |
| %0200 |  | Medios auxiliares (05/03/2004) | 2 % | 1093.67 | 21.87 |
|  |  | Total |  |  | 1115.54 |

**PORTF7** ud Juego porterías plegables fútbol 7 (05/03/2004)
2 ud × 1487.16 (1516.9 con costes indirectos) = 3033.80
Juego de dos porterías plegables de fútbol 7 , con marcos de aluminio extrusionado de sección circular nervada d = 120 mm, reforzada interiormente y con ranura posterior para la fijación de los arquillos y ganchos de sujección de la red, en poliamida. Incluso redes de futbol competición especiales para intemperie confeccionadas con malla cuadrada de nylon trenzado de alta tenacidad, ganchos de la red, arquillos traseros en perfil circular curvado de acero de 35 mm., patas de fijación, pintura polvo poliéster color blanco, tratamiento desengrasante y sistema de ruedas desmontable. Medida la unidad totalmente instalada.

| Código | Ud | Descripción | Rendimiento | Precio | Importe |
|---|---|---|---|---|---|
| porpor | ud | Juego porterias fútbol 7 port. c/red (material; 19/03/2013) | 1 | 1458 | 1458.00 |
| %0200 |  | Medios auxiliares | 2 % | 1458.00 | 29.16 |
|  |  | Total |  |  | 1487.16 |

**CORCOIA** ud Juego 4 banderines córner (20/12/2007)
1 ud × 122.32 (124.77 con costes indirectos) = 124.77
Suministro y montaje de 4 banderines de córner reglamentarias en plástico con bases flexibles, de 1,50 m de altura, con soporte de caucho flexible, para anclaje al suelo. Medida la unidad totalmente instalada.

| Código | Ud | Descripción | Rendimiento | Precio | Importe |
|---|---|---|---|---|---|
| BANDERIN | ud | Banderín córner flexible (material; 20/12/2007) | 4 | 30.58 | 122.32 |
|  |  | Total |  |  | 122.32 |

**BANQCOIA** ud Banquillo 4.00 m (19/03/2013)
2 ud × 1477 (1506.54 con costes indirectos) = 3013.08
Suminstro y colocación de banquillo, construído en perfil de acero galvanizado, placas de metacrilato y policarbonato extruído, con una altura total de 190 cm y 400 cm de longitud, asientos de plástico de 50 cm de ancho montados sobre perfiles horizontales, suelo realizado con placas de goma, evitando contacto con el terreno, borde superior con canalón de evacuación posterior. Todo ello acabado sin aristas ni elementos salientes, resistente a los impactos, fácil limpieza y mantenimiento. Medida la unidad totalmente colocada y anclado.

| Código | Ud | Descripción | Rendimiento | Precio | Importe |
|---|---|---|---|---|---|
| BANQUILLOcoia | ud | Banquillos 4m carcasa (material; 19/03/2013) | 1 | 1477 | 1477.00 |
|  |  | Total |  |  | 1477 |

**BARNCOIA** ml Barandilla tubo aluminio anodizado
356 ml × 27.03 (27.57 con costes indirectos) = 9814.92
Barandilla perimetral tipo Haspo o equivalente, formada por pasamanos de tubo hueco en aluminio anodizado 60.3 unido mediante piezas de tubo en T de aluminio fundido a pies derechos cada 1.80 m de aluminio anodizado 60.3 , incluso excavación, ejecución de cimentación con HM 20/P/40/IIa de 30 x 30 x 60 cm, (donde se colocaran los pies de la barandilla) y demás elementos necesarios para su correcta ejecución, p.p. de partes abatibles para accesos al campo en las zonas señaladas en planos, y demás materiales y medios auxilaires necesrios para la correcta ejecución de esta unidad. Realizado todo ello según detalles gráficos de proyecto e indicaciones de la Dirección Facultativa. Medida la longitud ejecutada totalmente terminada.

| Código | Ud | Descripción | Rendimiento | Precio | Importe |
|---|---|---|---|---|---|
| BARANDcoia | m | Barandilla aluminio anodizado/pletinas (material; 19/03/2013) | 1 | 20 | 20.00 |
| O01OA030 | h. | Oficial primera | 0.096 | 14.09 | 1.35 |
| O01OA070 | h. | Peón ordinario | 0.144 | 12.19 | 1.76 |
| M11HV120 | h. | Aguja eléct.c/convertid.gasolina d=79mm. | 0.12 | 3.55 | 0.43 |
| Qzanj4 | m3 | Excavación zanjas, i/carga y transporte | 0.036 | 7.62 | 0.27 |
| P01HM020 | m3 | Hormigón HM-20/P/40/I central | 0.036 | 74.78 | 2.69 |
| %0200 |  | Medios auxiliares | 2 % | 26.50 | 0.53 |
|  |  | Total |  |  | 27.03 |

| Medición | Uds. | Largo | Parcial |
|---|---|---|---|
|  | 2 | 110 | 220.000 |
|  | 2 | 68 | 136.000 |
| Total |  |  | 356 |

**RED8COIA** ml Red recogebalones h=8m
134 ml × 125.87 (128.39 con costes indirectos) = 17204.26
Parabalones formados por malla de proteción de 8 m de altura fijada a soportes metalicos separados entre sí 6-7 metros, según zonas señaladas en planos, (distancia a ejes) realizados con tubo de acero hueco 140.5 mm con placas sup e inferior galvanizado en caliente, pintados, con dos manos de pintura de resinas, particulas de aluminio y vidrios termoendurecidos Hammerite de Xylazel o equivalente, con un grosor de 100 micras, colores a definir por la D.F. previa aplicación de imprimación fijadora, tomados con tubo de acero galvanizado 200.5 hincado 2.50 m en el terreno como vaina perdida, y relleno con mortero de cemento inyectado. Incluso p.p. de rigidizadores y pletinas sujeta cables, cable de cuelgue de acero plastificado de 7 mm de diametro y red de polietileno con argollas de cuelgue y sujección en el cable superior e inferior, todo ello galvanizado en caliente. Realizado según detalles de proyecto e indicaciones de la Dirección Facultativa. Incluso p.p. de medios auxiliares de elevación y montaje, colocación, excavación de pozos de cimentación con transporte de tierras sobrantes a vertedero autorizado, cimentación segun documentacion grafica y p.p. de remates y piezas especiales, y demás materiales y medios auxiliares necesarios para la correcta ejecución de esta unidad. Medida la longitud ejecutada totalmente terminada.

| Código | Ud | Descripción | Rendimiento | Precio | Importe |
|---|---|---|---|---|---|
| MOOA.1a | h | Oficial 1ª construcción | 1.198 | 14.09 | 16.88 |
| MOOA.1c | h | Peón especializado construcción | 1.198 | 12.28 | 14.71 |
| P30ER080 | m2 | Red nylon malla 100x100 mm. (material; 22/02/2006) | 8 | 1.9 | 15.20 |
| P30ER090 | m. | Cable acero trenzado d=15 mm. (material; 22/02/2006) | 0.44 | 1.99 | 0.88 |
| A02A080 | m3 | MORTERO CEMENTO M-5 (material) | 0.03 | 52.79 | 1.58 |
| HINC | ml | Hinca tubo D=200 (material; 10/01/2009) | 2.5 | 11.65 | 29.13 |
| P30ER100 | ud | Accesorios (material; 22/02/2006) | 1 | 1.99 | 1.99 |
| PEAP30a | kg | Perfil laminado a-42b promedio (material; 18/03/2013) | 15 | 0.6 | 9.00 |
| galvcal | kg | Galvanizado en caliente de perfiles (material; 18/05/2006) | 12 | 0.74 | 8.88 |
| M00240038 | m2. | Imprimación fijadora acero (material; 28/11/2005) | 0.9 | 1.66 | 1.49 |
| M00240026 | m2. | Pintura resin. + aluminio + vidrio (material; 09/01/2009) | 1.8 | 2.09 | 3.76 |
| M00010022 | Ud. | Material compl./piezas espec. (material; 03/12/2007) | 10 | 0.28 | 2.80 |
| M07CG020 | h. | Camión con grúa 12 t. (maquinaria; 21/02/2007) | 0.3 | 57 | 17.10 |
| %0200 |  | Medios auxiliares | 2 % | 123.40 | 2.47 |
|  |  | Total |  |  | 125.87 |

| Medición | Uds. | Largo | Parcial |
|---|---|---|---|
|  | 2 | 67 | 134.000 |
| Total |  |  | 134 |

**RED6COIA** ml Red recogebalones h=6m
58 ml × 114.34 (116.63 con costes indirectos) = 6764.54
Parabalones formados por malla de proteción de 6 m de altura fijada a soportes metalicos separados entre sí 6-7 metros, según zonas señaladas en planos, (distancia a ejes) realizados con tubo de acero hueco 140.5 mm con placas sup e inferior galvanizado en caliente, pintados, con dos manos de pintura de resinas, particulas de aluminio y vidrios termoendurecidos Hammerite de Xylazel o equivalente, con un grosor de 100 micras, colores a definir por la D.F. previa aplicación de imprimación fijadora, tomados con tubo de acero galvanizado 200.5 hincado 2.00 m en el terreno como vaina perdida, y relleno con mortero de cemento inyectado. Incluso p.p. de rigidizadores y pletinas sujeta cables, cable de cuelgue de acero plastificado de 7 mm de diametro y red de polietileno con argollas de cuelgue y sujección en el cable superior e inferior, todo ello galvanizado en caliente. Realizado según detalles de proyecto e indicaciones de la Dirección Facultativa. Incluso p.p. de medios auxiliares de elevación y montaje, colocación, excavación de pozos de cimentación con transporte de tierras sobrantes a vertedero autorizado,cimentacion segun documentacion gráfica y p.p. de remates y piezas especiales, y demás materiales y medios auxiliares necesarios para la correcta ejecución de esta unidad. Medida la longitud ejecutada totalmente terminada.

| Código | Ud | Descripción | Rendimiento | Precio | Importe |
|---|---|---|---|---|---|
| MOOA.1a | h | Oficial 1ª construcción | 1.198 | 14.09 | 16.88 |
| MOOA.1c | h | Peón especializado construcción | 1.198 | 12.28 | 14.71 |
| P30ER080 | m2 | Red nylon malla 100x100 mm. | 6 | 1.9 | 11.40 |
| P30ER090 | m. | Cable acero trenzado d=15 mm. | 0.33 | 1.99 | 0.66 |
| A02A080 | m3 | MORTERO CEMENTO M-5 | 0.03 | 52.79 | 1.58 |
| HINC | ml | Hinca tubo D=200 | 2 | 11.65 | 23.30 |
| P30ER100 | ud | Accesorios | 1 | 1.99 | 1.99 |
| PEAP30a | kg | Perfil laminado a-42b promedio | 15 | 0.6 | 9.00 |
| galvcal | kg | Galvanizado en caliente de perfiles | 12 | 0.74 | 8.88 |
| M00240038 | m2. | Imprimación fijadora acero | 0.65 | 1.66 | 1.08 |
| M00240026 | m2. | Pintura resin. + aluminio + vidrio | 1.3 | 2.09 | 2.72 |
| M00010022 | Ud. | Material compl./piezas espec. | 10 | 0.28 | 2.80 |
| M07CG020 | h. | Camión con grúa 12 t. | 0.3 | 57 | 17.10 |
| %0200 |  | Medios auxiliares | 2 % | 112.10 | 2.24 |
|  |  | Total |  |  | 114.34 |

| Medición | Uds. | Largo | Ancho | Parcial |
|---|---|---|---|---|
|  | 2 | 4 | 7.25 | 58.000 |
| Total |  |  |  | 58 |

**U16ZJ0301** ud Asiento interior s/frente grada o forjado (SIN HORQUILLA)
500 ud × 13.9 (14.18 con costes indirectos) = 7090.00
Suministro e intalación de asiento realizado en plástico de polipropileno con aditivación antiestática sin protección ultravioleta y sin ignifugantes con respado, marca y colores a definir por la Dirección Facultativa, con fijación a frente de grada o sobre forjado mediante soporte de tubo de acero curvado y pintado al horno, mediante tacos metálicos de expansión, orificios de desagües, rayado antideslizante en el asiento y medidas 43 de ancho, 45 de largo y 33 de alto, colocado. Colores a definir por la Direccion Facultativa.

| Código | Ud | Descripción | Rendimiento | Precio | Importe |
|---|---|---|---|---|---|
| O01OA030 | h. | Oficial primera | 0.048 | 14.09 | 0.68 |
| O01OA070 | h. | Peón ordinario | 0.048 | 12.19 | 0.59 |
| asientsinhorq | ud | Asiento poliprop.S/prot.Uva s/ horquilla (material; 18/03/2013) | 1 | 10 | 10.00 |
| P30EJ110 | ud | Taco metálico y tornillo (material) | 2 | 1.18 | 2.36 |
| %0200 A |  | Costes indirectos (05/03/2004) | 2 % | 13.63 | 0.27 |
|  |  | Total |  |  | 13.9 |

Claves: asiento, acero, plástico, tubo, protección, ultravioleta, color, fijación, frente, interior, soporte, grada, metal, polipropileno, taco, expansión, desagüe, rayo, curva, colocación, pintura, alto, horno

### 02.06 ILUMINACIÓN (10/02/1997)
Importe: 35964.61

**PROYIZMD** UD Proyec INDALUX VISTA IZM-D, 2000W (26/02/2004)
16 UD × 922.5 (940.95 con costes indirectos) = 15055.20
Proyector estanco INDALUX mod VISTA IZM-D, óptica asimétrica, IP 66, para iluminación de áreas exteriores, con una potencia de 2000w por lámpara, formado por carcas y tapa abatible de aleación ligera en colores y acabado a definir por la Dirección Facultativa, reflector de aluminio anodizado, con deflector de flujo en aluminio incorporado, marco de presión de aluminio con vidrio sodo-cálcico templado y serigrafiado, de 4 mm de espesor. Incluso caja de conexión en permopolímero con arrancador electrñónico incorporado, ficha de conexión, lira de fijación pletinas de orientación, lámpara de halogenuros doble terminal, tornilleróa exterior de acero inoxidable, y demás accesorios necesarios para su correcto funcionamiento. Totalmente instalado y comprobado su correcto funcionamiento.

| Código | Ud | Descripción | Rendimiento | Precio | Importe |
|---|---|---|---|---|---|
| O01OB200 | h. | Oficial 1ª electricista | 0.959 | 14.09 | 13.51 |
| P01DW090 | ud | Pequeño material (material; 26/02/2004) | 1 | 0.12 | 0.12 |
| P3402318 | u | Proyect INDAL VISTA IZM 2000 w. (19/03/2013) | 1 | 882 | 882.00 |
| %0300 |  | Medios auxiliares | 3 % | 895.63 | 26.87 |
|  |  | Total |  |  | 922.5 |

**PROYIZMC** u Proyec INDALUX VISTA IZM-C, 2000W (26/02/2004)
4 u × 1058.93 (1080.11 con costes indirectos) = 4320.44
Proyector estanco INDALUX mod VISTA IZM-C, óptica asimétrica, IP 66, para iluminación de áreas exteriores, con una potencia de 2000w por lámpara, formado por carcas y tapa abatible de aleación ligera en colores y acabado a definir por la Dirección Facultativa, reflector de aluminio anodizado, con deflector de flujo en aluminio incorporado, marco de presión de aluminio con vidrio sodo-cálcico templado y serigrafiado, de 4 mm de espesor. Incluso caja de conexión en permopolímero con arrancador electrñónico incorporado, ficha de conexión, lira de fijación pletinas de orientación, lámpara de halogenuros doble terminal, tornilleróa exterior de acero inoxidable, y demás accesorios necesarios para su correcto funcionamiento. Totalmente instalado y comprobado su correcto funcionamiento.

| Código | Ud | Descripción | Rendimiento | Precio | Importe |
|---|---|---|---|---|---|
| O01OB200 | h. | Oficial 1ª electricista | 0.959 | 14.09 | 13.51 |
| P01DW090 | ud | Pequeño material | 1 | 0.12 | 0.12 |
| IZM-D | ud | proy. Indalux Vista IZM-C, c/ acc. y lámpara (material; 13/03/2013) | 1 | 1014.46 | 1014.46 |
| %0300 |  | Medios auxiliares | 3 % | 1028.09 | 30.84 |
|  |  | Total |  |  | 1058.93 |

**E17BD020X1** ud Pica puesta a tierra torres de iluminación
6 ud × 70.31 (71.72 con costes indirectos) = 430.32
Toma de tierra independiente con pica de acero cobrizado de D=14,3 mm. y 2 m. de longitud, cable de cobre de 35 mm2, unido mediante soldadura aluminotérmica, incluyendo registro de comprobación y puente de prueba.

| Código | Ud | Descripción | Rendimiento | Precio | Importe |
|---|---|---|---|---|---|
| O01OB200 | h. | Oficial 1ª electricista | 0.959 | 14.09 | 13.51 |
| O01OB220 | h. | Ayudante electricista (mano de obra; 10/01/2009) | 0.959 | 12.81 | 12.28 |
| P15EA010 | ud | Pica de t.t. 200/14,3 Fe+Cu (material) | 1 | 11.31 | 11.31 |
| P15EB010 | m. | Conduc cobre desnudo 35 mm2 (material; 05/02/2006) | 5 | 1.95 | 9.75 |
| P15ED030 | ud | Sold. alumino t. cable/placa (material) | 1 | 2.12 | 2.12 |
| P15EC010 | ud | Registro de comprobación + tapa (material) | 1 | 14.4 | 14.40 |
| P15EC020 | ud | Puente de prueba (material) | 1 | 4.89 | 4.89 |
| %0300 |  | Medios auxiliares | 3 % | 68.26 | 2.05 |
|  |  | Total |  |  | 70.31 |

Claves: unión, toma, pica, acero, cable, registro, comprobación, prueba, soldadura, tierra, cobre, aluminizado

**Qexcav** m3 Excavación terrenos c/transporte a vertedero
53.55 m3 × 4.8 (4.9 con costes indirectos) = 262.40

| Medición | Uds. | Largo | Ancho | Alto | Parcial |
|---|---|---|---|---|---|
|  | 1 | 70 | 0.35 | 0.6 | 14.700 |
|  | 1 | 110 | 0.35 | 0.6 | 23.100 |
|  | 1 | 70 | 0.35 | 0.6 | 14.700 |
|  | 1 | 5 | 0.35 | 0.6 | 1.050 |
| Total |  |  |  |  | 53.55 |

**E17CL090** m. LÍNEA GRAL. ALIMENTACIÓN 5(1x10)mm2 Cu (26/02/2004)
1500 m. × 8.89 (9.07 con costes indirectos) = 13605.00
Línea general de alimentación (LGA) en canalización entubada formada por conductor de Cu 5(1x10) mm2 con aislamiento 0,6/1 kV libre de halógenos. Instalación incluyendo conexionado.

| Código | Ud | Descripción | Rendimiento | Precio | Importe |
|---|---|---|---|---|---|
| O01OB200 | h. | Oficial 1ª electricista | 0.096 | 14.09 | 1.35 |
| O01OB210 | h. | Oficial 2ª electricista (mano de obra; 05/02/2006) | 0.096 | 12.27 | 1.18 |
| P15AI020 | m. | C.aisl.l.halóg.RZ1-k 0,6/1kV 1x10mm2 Cu (material; 22/02/2006) | 5 | 1.05 | 5.25 |
| P15GD040 | m. | Tubo PVC ríg. der.ind. M 63/gp5 (material; 22/02/2006) | 1 | 0.99 | 0.99 |
| P01DW090 | ud | Pequeño material | 1 | 0.12 | 0.12 |
|  |  | Total |  |  | 8.89 |

Claves: conductor, aislamiento, línea, entubación, canalización, halógeno, conexión, alimentar

| Medición | Uds. | Largo | Parcial |
|---|---|---|---|
|  | 5 | 5 | 25.000 |
|  | 5 | 110 | 550.000 |
|  | 5 | 70 | 350.000 |
|  | 5 | 10 | 50.000 |
|  | 5 | 10 | 50.000 |
|  | 5 | 5 | 25.000 |
|  | 5 | 70 | 350.000 |
|  | 5 | 10 | 50.000 |
|  | 5 | 10 | 50.000 |
| Total |  |  | 1500 |

**Qrelle** m3 Relleno c/tierra excavación (10/02/1997)
53.55 m3 × 2.08 (2.12 con costes indirectos) = 113.53
Relleno compactado con productos procedentes de la excavación en tongadas de 20 cm, con medios mecánicos, hasta conseguir un 95% proctor normal. incluso extendido, riego, compactación y refino de taludes. Medido en perfil teórico según planos

| Código | Ud | Descripción | Rendimiento | Precio | Importe |
|---|---|---|---|---|---|
| MMMT14a | h | Rodillo vibrd s/neum 10 tm (maquinaria; 10/02/1997) | 0.04 | 21.64 | 0.87 |
| MMTG.1a | h | Camión dumper 17tm10m3 tracc tot (maquinaria; 10/02/1997) | 0.006 | 19.47 | 0.12 |
| MMMT.8a | h | Motoniveladora 129 CV | 0.022 | 39.07 | 0.86 |
| O01OA070 | h. | Peón ordinario | 0.014 | 12.19 | 0.17 |
| %0300 |  | Medios auxiliares | 3 % | 2.02 | 0.06 |
|  |  | Total |  |  | 2.08 |

| Medición | Uds. | Largo | Ancho | Alto | Parcial |
|---|---|---|---|---|---|
|  | 1 | 70 | 0.35 | 0.6 | 14.700 |
|  | 1 | 110 | 0.35 | 0.6 | 23.100 |
|  | 1 | 70 | 0.35 | 0.6 | 14.700 |
|  | 1 | 5 | 0.35 | 0.6 | 1.050 |
| Total |  |  |  |  | 53.55 |

**C00180097** Ud. Arqueta conexión puesta a tierra (09/12/2003)
4 Ud. × 141.19 (144.01 con costes indirectos) = 576.04
Arqueta conexión puesta a tierra tipo III segun AE-16,prefabricada de H-125 construida según NTE- IEP/6. Incluso p.p.de tubo de cobre con aislamiento W-750 V (verde-amarillo), unido a báculo mediante tornillo de puesta a tierra, incluso excavación de zanja y posterior relleno con tierras procedentes de la propia excavación. Medida la unidad terminada.

| Código | Ud | Descripción | Rendimiento | Precio | Importe |
|---|---|---|---|---|---|
| MOOI.1a | h | Oficial 1ª instalador (mano de obra; 03/12/2007) | 1.771 | 14.09 | 24.95 |
| MOOI.1d | h | Peón especializado instalador (mano de obra; 10/01/2009) | 0.959 | 12.19 | 11.69 |
| M00110139 | ml. | Línea de puesta a tierra (material; 09/12/2003) | 3 | 1.85 | 5.55 |
| M00060167 | Ud. | Arqueta prefabricada hormigón 40*40 (material; 08/11/2005) | 1 | 22.62 | 22.62 |
| M00060168 | Ud. | Suplemento arq. pref. horm. 40*40 (material; 08/11/2005) | 1 | 20.31 | 20.31 |
| M00060169 | Ud. | Tapa y cerco arqueta prefab. 40*40 (material; 08/11/2005) | 1 | 15.23 | 15.23 |
| TUB.PVCb | m | Tubo corrugado (material; 24/05/2004) | 3 | 11.31 | 33.93 |
| E02EEM030 | m3 | EXC.ZANJA A MAQUINA T. COMPACTO (13/05/2005) | 0.4 | 10.34 | 4.14 |
| %0200 |  | Medios auxiliares | 2 % | 138.42 | 2.77 |
|  |  | Total |  |  | 141.19 |

**ARQ0REG1** ud Arqueta de registro 45 x45 x 60 cm (22/05/2006)
12 ud × 52.13 (53.17 con costes indirectos) = 638.04
Arqueta de registro y conexión de 45x45x60cm, tipo C-250 EN-124, con marco y tapa con el mismo tratamiento que el acabado de la solera, incluso excavación y relleno, totalmente acabada.

| Código | Ud | Descripción | Rendimiento | Precio | Importe |
|---|---|---|---|---|---|
| Arqju54 | ud | ARQUETA DE CONEXION 45x45x60 (material; 22/05/2006) | 1 | 41.55 | 41.55 |
| O01OA030 | h. | Oficial primera | 0.383 | 14.09 | 5.40 |
| O01OA060 | h. | Peón especializado | 0.383 | 13.53 | 5.18 |
|  |  | Total |  |  | 52.13 |

**CSec** ud Cuadro secundario (26/02/2004)
4 ud × 236.19 (240.91 con costes indirectos) = 963.64
Cuadro secundario del campo de fútbol, formado por armario plástico autoextinguible con cerradura, con embarrados, soportes de mecanismos, placas protectoras y otro p.m. incluyendo fusibles y trafos para cada circuito. Todo totalmente instalado y rotulado, incluyendo cableado y conexionado.Equipos recogida para arrancadores

| Código | Ud | Descripción | Rendimiento | Precio | Importe |
|---|---|---|---|---|---|
| O01OB200 | h. | Oficial 1ª electricista | 0.479 | 14.09 | 6.75 |
| O01OB210 | h. | Oficial 2ª electricista | 0.479 | 12.27 | 5.88 |
| ARM.PLAST | ud | Armario plástico autoextinguible (material; 02/01/2006) | 1 | 101.56 | 101.56 |
| FUSBL20A | ud | Fusible 20A (material; 02/11/2005) | 4 | 12.46 | 49.84 |
| SEPCIRC | ud | Trafo separación circuitos (material; 02/11/2005) | 4 | 17.14 | 68.56 |
| P01DW090 | ud | Pequeño material | 30 | 0.12 | 3.60 |
|  |  | Total |  |  | 236.19 |

### 02.07 ADECUACION CIERRE Y ENTORNO (10/02/1997)
Importe: 18778.92

**Qmediopie** m2 Fábrica ladrillo perforado a medio pie armado (05/03/2004)
24 m2 × 17.13 (17.47 con costes indirectos) = 419.28
Fábrica de ladrillo cerámico perforado doble de dimensiones 25x12x8 cm, colocado a medio pié y tomado con mortero de cemento 1:6 (M-40). Incluso p.p. de pérdidas, roturas, humedecido de los ladrillos, replanteo, nivelado, aplomado y formación de dinteles prefabricados de hormigón, cerámicos o metálicos en huecos, mochetas, incluso realización de 1/2 caña de mortero de cemento en cámaras de trasdosado, impermeabilizada con pintura bituminosa, con colocación de pipetas de desagüe cada 3.00 m, conectadas a red de saneamiento, guardavivos metálicos en huecos, esquinas y demás zonas señaladas en planos y p.p. de armado de tabiques con altura superior a 3.00 m con malla rectangular especial tipo Murfor o equivalente, ejecución de fábricas trasversales de atado entre dos hojas de fábrica, ejecutadas en jambas de hueco nuevos. Incluso montaje y desmontaje de andamios y cajeados de las dimensiones especificadas en planos para alojamiento de BIES y sistemas contra incendios. Realizado todo ello según detalles gráficos de proyecto e indicaciones de la Dirección de Obra. Todos los elementos necesarios y empleados en esta unidad contarán con el Certificado de Idoneidad Técnica (CE) correspondiente y aquéllos certificados específicos para cada uno de ellos. Medida la superficie ejecutada totalmente terminada a cinta corrida.

| Código | Ud | Descripción | Rendimiento | Precio | Importe |
|---|---|---|---|---|---|
| PFFC.3a | ud | Ladrillo hue dbl 25x12x8 (material; 11/04/2007) | 45 | 0.11 | 4.95 |
| PBPM.1eacb | m3 | Mortero cto/are 1:6 3-5 maq | 0.09 | 42.42 | 3.82 |
| malla refuerz | ml | Malla rectangular armado hiladas Murfor o equiv. (material; 05/06/2006) | 0.3 | 2.82 | 0.85 |
| O01OA030 | h. | Oficial primera | 0.268 | 14.09 | 3.78 |
| O01OA070 | h. | Peón ordinario | 0.24 | 12.19 | 2.93 |
| mat | ud | P.P. de dintel cerámico, hormigón o metálico (material; 02/05/2008) | 0.02 | 23.08 | 0.46 |
| %0200 |  | Medios auxiliares | 2 % | 16.79 | 0.34 |
|  |  | Total |  |  | 17.13 |

| Medición | Uds. | Largo | Alto | Parcial |
|---|---|---|---|---|
|  | 4 | 2 | 3 | 24.000 |
| Total |  |  |  | 24 |

**Qpintextv** m2. Pintura plástica para exterior (05/02/2004)
1204 m2. × 5.06 (5.16 con costes indirectos) = 6212.64
Revestimiento de paramentos verticales realizado con pintura plástica impermeable al agua de lluvia, especial para exteriores, MATE o SATINADA, Marca VALENTINE o similiar colores a definir por la D.O, previa imprimación de látex, sobre ladrillo o hormigón, con tratamiento de limpieza previas, picado y recuperacion para obtención de base estable, pasivado de armaduras en zonas abiertas en exposición y puente de adherencias e imperfecciones, aplicación de una mano de fondo con pintura muy diluida para tapar poros, emplastecido de faltas y repaso con nueva mano de fondo y dos manos de acabado liso. Incluso p.p. de aditivo antimoho, pintado de jambas, mochetas y dinteles, y p.p. ejecución de muestra colocada en obra de todos los remates y la chapa para comprobación de encuentros por la D.F. Todos los elementos necesarios y empleados en esta unidad contarán con el Certificado de Idoneidad Técnica (CE) correspondiente, y aquellos certificados específicos para cada uno de ellos. Medida la superficie ejecutada, a cinta corrida, totalmente rematada. Incluso montaje y desmontaje de andamios.

| Código | Ud | Descripción | Rendimiento | Precio | Importe |
|---|---|---|---|---|---|
| PRPP.6ba | kg | Pint plas ext impl bl ls 25kg (material; 22/09/2004) | 0.7 | 2.84 | 1.99 |
| tratamientoex | kg | tratamiento exterior (material; 05/02/2004) | 0.06 | 0.93 | 0.06 |
| imprim. | l | Imprimación látex (material; 13/07/2006) | 0.2 | 0.76 | 0.15 |
| O01OA030 | h. | Oficial primera | 0.192 | 14.09 | 2.71 |
| %0300 |  | Medios auxiliares | 3 % | 4.91 | 0.15 |
|  |  | Total |  |  | 5.06 |

| Medición | Uds. | Largo | Alto | Parcial |
|---|---|---|---|---|
| al exterior | 1 | 117 | 2 | 234.000 |
|  | 2 | 92 | 2 | 368.000 |
| al interior | 1 | 117 | 2 | 234.000 |
|  | 2 | 92 | 2 | 368.000 |
| Total |  |  |  | 1204 |

**portoncorrede** u Porton corredero acero galvanizado 5,12x3,5 m. (12/03/2004)
1 u × 3114 (3176.28 con costes indirectos) = 3176.28
Suminstro e instalación de porton corredero de dimensiones 5,12 x 3,50 m. en cierre existente compuesto estructura de acero de prefiles conformados 80.60.4 en hoja abatible con tirador formado por tubo de acero inox acabado de chapa atenea de asero galvanizado prelacado.Incluso ejecución de taladros, replanteo, nivelación, cortes, formación de esquinas, remates, limpieza y montaje y desmontaje de andamios, con p.p. de zonas abatibles según planos, herrajes de cuelgue y rodamiento con carril embebido en pavimento, manillas y cerradura, a definir por la Dirección de Obra, y demás materiales y medios auxiliares necesarios. Realizado todo ello según documentación gráfica e indicaciones de la D.O, incluso soldaduras en taller, transporte a obra y colocación. Todos los materiales para esta unidad contarán con el certificado CE correspondiente, y aquellos específicos para cada uno de ellos. Medida la longitud ejecutada totalmente rematada.

| Código | Ud | Descripción | Rendimiento | Precio | Importe |
|---|---|---|---|---|---|
| chapaatenea75 | 1 | chapa atenea espesor 0,75 (12/03/2013) | 42 | 55 | 2310.00 |
| Qacero4 | kg | Acero A-42 en elem. estructurales pintado (12/03/2004) | 400 | 2.01 | 804.00 |
|  |  | Total |  |  | 3114 |

**demtabiqueria** m2 Demol. tabiquería (10/02/1997)
90.684 m2 × 5.94 (6.06 con costes indirectos) = 549.55
Demolición de tabiques de fábrica cerámica, de distintos espesores, existentes en la zona sometida a obras, mediante medios mecánicos y manuales. Incluso p.p. de eliminación de aislamientos en cámaras, retirada de cercos y precercos de carpintería, corte con radial de tabiques en borde de demolición, montaje y desmontaje de andamios, carga sobre camión y transporte a vertedero autorizado, realizado todo ello según indicaciones de la Dirección de Obra. Incluso p.p. de reparación de revestimientos y relleno de huecos, en caso necesario, dejando la superficie lista para acometer los trabajos de reforma. Medida la superficie ejecutada totalmente terminada.

| Código | Ud | Descripción | Rendimiento | Precio | Importe |
|---|---|---|---|---|---|
| O01OA070 | h. | Peón ordinario | 0.288 | 12.19 | 3.51 |
| M06MP110 | h. | Martillo manual perforador neumat.20 kg (maquinaria; 05/02/2003) | 0.1 | 1.13 | 0.11 |
| M11HC050L | m. | Corte c/sierra disco (maquinaria; 17/08/2006) | 0.05 | 15.2 | 0.76 |
| MMTG.3a | h | Camión 8 m3 c/grúa hid 7 tm (maquinaria; 10/02/1997) | 0.05 | 28.85 | 1.44 |
| %0200 |  | Medios auxiliares | 2 % | 5.82 | 0.12 |
|  |  | Total |  |  | 5.94 |

| Medición | Uds. | Largo | Alto | Parcial |
|---|---|---|---|---|
| r8 | 2 | 9.3 | 2.93 | 54.498 |
| r9 | 1 | 2.69 | 2.93 | 7.882 |
| r12 | 2 | 4.83 | 2.93 | 28.304 |
| Total |  |  |  | 90.684 |

**REJAS EXT p** m2 Cierre pletinas acero pintado (12/03/2004)
91.24 m2 × 58.28 (59.45 con costes indirectos) = 5424.22
Cerramiento formado por pletinas verticales 100.6 y 70.6, según detalles gráficos de proyecto, fijadas a bastidor perimetral realizado con pletinas 100.6 y soportes verticales formados por perfil UF 140.5. Incluso ejecución de taladros, replanteo, nivelación, cortes, formación de esquinas, remates, limpieza y montaje y desmontaje de andamios, con p.p. de zonas abatibles según planos. Realizado todo ello según documentación gráfica e indicaciones de la D.O, incluso soldaduras en taller, transporte a obra y colocación. Todos los materiales para esta unidad contarán con el certificado CE correspondiente, y aquellos específicos para cada uno de ellos. Medida la longitud ejecutada totalmente rematada incluso porton de acceso.

| Código | Ud | Descripción | Rendimiento | Precio | Importe |
|---|---|---|---|---|---|
| O01OA030 | h. | Oficial primera | 0.096 | 14.09 | 1.35 |
| O01OA070 | h. | Peón ordinario | 0.096 | 12.19 | 1.17 |
| PEAP30a | kg | Perfil laminado a-42b promedio | 55 | 0.6 | 33.00 |
| c | m2 | Imprimacion antioxidante (material; 19/10/2004) | 3.66 | 0.88 | 3.22 |
| M00240026 | m2. | Pintura resin. + aluminio + vidrio | 8 | 2.09 | 16.72 |
| herr | ud | Herrajes, manillas y cerradura (material; 02/02/2010) | 0.01 | 55.56 | 0.56 |
| . | ud | Mat.compl./piezas esp. (material; 09/08/2004) | 2 | 0.28 | 0.56 |
| %0300 |  | Medios auxiliares | 3 % | 56.58 | 1.70 |
|  |  | Total |  |  | 58.28 |

| Medición | Uds. | Largo | Alto | Parcial |
|---|---|---|---|---|
| r8 | 2 | 9.3 | 2.93 | 54.498 |
| r9 | 1 | 2.88 | 2.93 | 8.438 |
| r12 | 2 | 4.83 | 2.93 | 28.304 |
| Total |  |  |  | 91.24 |

**cierre** m MALLA VALLA ACERO GALVANIZADO Y LACADO
108.18 m × 14.55 (14.84 con costes indirectos) = 1605.39
Valla de malla de acero galvanizado y lacado de luz 50,8x50,8 mm. y diámetro de alambre 2,50/2,20 mm. y 2 m. de altura, i/p.p. de postes de fijación de tubo de diámetro 48 mm. cada 2,50 m. y de tensión cada 25 m., ambos galvanizados y lacados en color, i/elementos de fijación montada incluido recibido de poste.

| Código | Ud | Descripción | Rendimiento | Precio | Importe |
|---|---|---|---|---|---|
| O01OA090 | h. | CUADRILLA A (mano de obra; 27/10/2005) | 0.278 | 32.99 | 9.17 |
| P13VS020 | m2 | Malla S/T galv.cal. 50/14 STD (material) | 2 | 1.39 | 2.78 |
| P13VP130 | ud | Poste galv. D=48 h=2 m.intermedio (material) | 0.03 | 8.51 | 0.26 |
| P13VP120 | ud | Poste galv. D=48 h=2 m. escuadra (material) | 0.08 | 11.03 | 0.88 |
| P13VP140 | ud | Poste galv. D=48 h=2 m. jabalcón (material) | 0.08 | 10.28 | 0.82 |
| P13VP150 | ud | Poste galv. D=48 h=2 m.tornapunta (material) | 0.08 | 8.05 | 0.64 |
|  |  | Total |  |  | 14.55 |

| Medición | Uds. | Largo | Parcial |
|---|---|---|---|
| SOLAR | 1 | 11.5 | 11.500 |
|  | 1 | 11.68 | 11.680 |
| SOBRE CIERRE | 1 | 85 | 85.000 |
| Total |  |  | 108.18 |

**REDPROTECCI** m2 RED DE PROTECCION INSTALACION SOLAR (22/02/2006)
134.32 m2 × 10.16 (10.36 con costes indirectos) = 1391.56
Suministro e instalacion de red de proteccion a la instalacion solar con red de nylon inclinada para proteccion de la instalacion solar. La red estará anclada a postes y muros.

| Código | Ud | Descripción | Rendimiento | Precio | Importe |
|---|---|---|---|---|---|
| MOOA.1a | h | Oficial 1ª construcción | 0.192 | 14.09 | 2.71 |
| MOOA.1c | h | Peón especializado construcción | 0.192 | 12.28 | 2.36 |
| P30ER080 | m2 | Red nylon malla 100x100 mm. | 1 | 1.9 | 1.90 |
| P30ER100 | ud | Accesorios | 1 | 1.99 | 1.99 |
| PEAP30a | kg | Perfil laminado a-42b promedio | 2 | 0.6 | 1.20 |
|  |  | Total |  |  | 10.16 |

| Medición | Uds. | Ancho | Alto | Parcial |
|---|---|---|---|---|
|  | 1 | 11.5 | 11.68 | 134.320 |
| Total |  |  |  | 134.32 |

## 03 GRADERÍO Y VESTUARIOS (-20069)
Importe: 648640.23

### 03.01 PREVIOS (10/02/1997)
Importe: 9770.35
Demolición de tabiques de fábrica cerámica, de distintos espesores, existentes en la zona sometida a obras, mediante medios mecánicos y manuales. Incluso p.p. de eliminación de aislamientos en cámaras, retirada de cercos y precercos de carpintería, corte con radial de tabiques en borde de demolición, montaje y desmontaje de andamios, carga sobre camión y transporte a vertedero autorizado, realizado todo ello según indicaciones de la Dirección de Obra. Incluso p.p. de reparación de revestimientos y relleno de huecos, en caso necesario, dejando la superficie lista para acometer los trabajos de reforma. Medida la superficie ejecutada totalmente terminada.

**levantabarand** m Levatando de barandillas (10/02/1997)
145.84 m × 4.74 (4.83 con costes indirectos) = 704.41
Levantado de barandilla existente en graderio incluso recuperacion de las zonas afectadas para posterior tratamiento de acabado, incluso transporte de a vertedero y canon de vertido.

| Código | Ud | Descripción | Rendimiento | Precio | Importe |
|---|---|---|---|---|---|
| O01OA070 | h. | Peón ordinario | 0.192 | 12.19 | 2.34 |
| M06MP110 | h. | Martillo manual perforador neumat.20 kg | 0.1 | 1.13 | 0.11 |
| M11HC050L | m. | Corte c/sierra disco | 0.05 | 15.2 | 0.76 |
| MMTG.3a | h | Camión 8 m3 c/grúa hid 7 tm | 0.05 | 28.85 | 1.44 |
| %0200 |  | Medios auxiliares | 2 % | 4.65 | 0.09 |
|  |  | Total |  |  | 4.74 |

| Medición | Uds. | Largo | Parcial |
|---|---|---|---|
|  | 3 | 2.6 | 7.800 |
|  | 1 | 18.57 | 18.570 |
|  | 1 | 19.05 | 19.050 |
|  | 6 | 6 | 36.000 |
|  | 2 | 4.26 | 8.520 |
|  | 2 | 9.15 | 18.300 |
|  | 9 | 4 | 36.000 |
|  | 1 | 1.6 | 1.600 |
| Total |  |  | 145.84 |

**retiraequipam** u Retirada de equipamiento de aseos (05/02/2003)
26 u × 38.45 (39.22 con costes indirectos) = 1019.72
Democion de elementos de equipamiento reflejados en la documentacion gráfica existentes en la zona sometida a obras, mediante medios mecánicos y manuales. Incluso p.p. de eliminación de aislamientos en cámaras, retirada de cercos y precercos de carpintería, corte con radial de tabiques en borde de demolición, montaje y desmontaje de andamios, carga sobre camión y transporte a vertedero autorizado, realizado todo ello según indicaciones de la Dirección de Obra. Incluso p.p. de reparación de revestimientos y relleno de huecos, en caso necesario, dejando la superficie lista para acometer los trabajos de reforma. Medida la superficie ejecutada totalmente terminada.

| Código | Ud | Descripción | Rendimiento | Precio | Importe |
|---|---|---|---|---|---|
| O01OA070 | h. | Peón ordinario | 2.876 | 12.19 | 35.06 |
| M06MP110 | h. | Martillo manual perforador neumat.20 kg | 3 | 1.13 | 3.39 |
|  |  | Total |  |  | 38.45 |

**demolicigalpo** u Demolicion edificacion existente (10/02/1997)
1 u × 636.94 (649.68 con costes indirectos) = 649.68
Demolición de edificacion anexa a la principal existente en la zona sometida a obras, mediante medios mecánicos y manuales. Incluso p.p. de eliminación de cimentaciones, retirada de cerramientos, tabiquerias, cubiertas de fibrocemento (cumpliendo Normativa Autonomica vigente en lo relativo a la ejecucion por empresa registrada para la ejecución de trabajos en contacto con amianto),instalaciones, acabados....Carga sobre camión y transporte a vertedero autorizado, realizado todo ello según indicaciones de la Dirección de Obra. Incluso p.p. de reparación de revestimientos y relleno de huecos, en caso necesario, dejando la superficie lista para acometer los trabajos de nueva construccion. Medida la superficie ejecutada totalmente terminada.

| Código | Ud | Descripción | Rendimiento | Precio | Importe |
|---|---|---|---|---|---|
| O01OA070 | h. | Peón ordinario | 15.338 | 12.19 | 186.97 |
| M06MP110 | h. | Martillo manual perforador neumat.20 kg | 16 | 1.13 | 18.08 |
| M11HC050L | m. | Corte c/sierra disco | 20 | 15.2 | 304.00 |
| MMTG.3a | h | Camión 8 m3 c/grúa hid 7 tm | 4 | 28.85 | 115.40 |
| %0200 |  | Medios auxiliares | 2 % | 624.45 | 12.49 |
|  |  | Total |  |  | 636.94 |

**retiradainsve** u Retirada de instalacion electrica,fontaneria y rejillas vestuari (03/12/2007)
1 u × 403.08 (411.14 con costes indirectos) = 411.14
Retirada de instalaciones existentes en la zona graderio incluso canon de vertido.

| Código | Ud | Descripción | Rendimiento | Precio | Importe |
|---|---|---|---|---|---|
| O01OB200 | h. | Oficial 1ª electricista | 15.338 | 14.09 | 216.11 |
| O01OA070 | h. | Peón ordinario | 15.338 | 12.19 | 186.97 |
|  |  | Total |  |  | 403.08 |

**levantcarpint** m2 Levantado carpinteria (03/12/2007)
20.174 m2 × 221.03 (225.45 con costes indirectos) = 4548.23
Levantado de carpinterias existentes para replanteo y ejecucion de nuevas distribuciones. Esta partida incluye canon de reciclado y desescombrado.

| Código | Ud | Descripción | Rendimiento | Precio | Importe |
|---|---|---|---|---|---|
| O01OA030 | h. | Oficial primera | 0.959 | 14.09 | 13.51 |
| O01OA060 | h. | Peón especializado | 15.338 | 13.53 | 207.52 |
|  |  | Total |  |  | 221.03 |

| Medición | Uds. | Largo | Alto | Parcial |
|---|---|---|---|---|
|  | 1 | 10.7 | 0.45 | 4.815 |
|  | 1 | 11.72 | 0.45 | 5.274 |
|  | 1 | 14.66 | 0.45 | 6.597 |
|  | 1 | 7.75 | 0.45 | 3.488 |
| Total |  |  |  | 20.174 |

**demolisoaldo** m2 Demolicion solado existente (10/02/1997)
152 m2 × 4.65 (4.74 con costes indirectos) = 720.48
Demolicion de solado existente para posterior recrecido y aplicacion de acabados según documentacion gráfica. Esta partida incluye la demolicion de rodapies existentes y el transporte y desescombrado asi como los canones de vertido.

| Código | Ud | Descripción | Rendimiento | Precio | Importe |
|---|---|---|---|---|---|
| O01OA070 | h. | Peón ordinario | 0.192 | 12.19 | 2.34 |
| M06MP110 | h. | Martillo manual perforador neumat.20 kg | 0.1 | 1.13 | 0.11 |
| M11HC050L | m. | Corte c/sierra disco | 0.05 | 15.2 | 0.76 |
| MMTG.3a | h | Camión 8 m3 c/grúa hid 7 tm | 0.05 | 28.85 | 1.44 |
|  |  | Total |  |  | 4.65 |

| Medición | Uds. | Largo | Parcial |
|---|---|---|---|
| puerta 1 | 1 | 38 | 38.000 |
| puerta 2 | 1 | 38 | 38.000 |
| puerta 3 | 1 | 38 | 38.000 |
| puerta 4 | 1 | 38 | 38.000 |
| Total |  |  | 152 |

**demtabiqueria** m2 Demol. tabiquería
283.283 m2 × 5.94 (6.06 con costes indirectos) = 1716.69

| Medición | Uds. | Largo | Ancho | Parcial |
|---|---|---|---|---|
|  | 1 | 5.56 | 1.4 | 7.784 |
|  | 1 | 3.37 | 2.98 | 10.043 |
|  | 3 | 3.37 | 0.8 | 8.088 |
|  | 4 | 3.77 | 0.8 | 12.064 |
|  | 1 | 10.2 | 2.2 | 22.440 |
|  | 1 | 2.35 | 2.2 | 5.170 |
|  | 2 | 1.8 | 2.2 | 7.920 |
|  | 1 | 4.6 | 2.2 | 10.120 |
|  | 1 | 2.05 | 2.2 | 4.510 |
|  | 2 | 5.82 | 2.2 | 25.608 |
|  | 12 | 1.6 | 3 | 57.600 |
|  | 1 | 5.82 | 2.2 | 12.804 |
|  | 1 | 2.13 | 2.2 | 4.686 |
|  | 1 | 2.64 | 2.2 | 5.808 |
|  | 1 | 1.9 | 2.2 | 4.180 |
|  | 2 | 3 | 2.2 | 13.200 |
|  | 1 | 5.84 | 2.2 | 12.848 |
|  | 1 | 1.87 | 2.2 | 4.114 |
|  | 1 | 2 | 2.2 | 4.400 |
|  | 1 | 1.9 | 2.2 | 4.180 |
|  | 1 | 1 | 2.2 | 2.200 |
|  | 1 | 10.12 | 2.2 | 22.264 |
|  | 2 | 4.83 | 2.2 | 21.252 |
| Total |  |  |  | 283.283 |

### 03.02 ESTRUCTURA (10/02/1997)
Importe: 77896.69

**Qacero4** kg Acero A-42 en elem. estructurales pintado (12/03/2004)
17372.705 kg × 2.01 (2.05 con costes indirectos) = 35614.05
Acero A-42 B en perfiles de acero, pletinas, chapas y otros elementos estructurales, montado, soldado o atornillado, según planos de proyecto, incluso P.P. de tornillos, placas y platabandas de anclaje, cartelas, tensores, arriostramiento, rótulas, tornillería especial, resinas especiales para anclaje en cabezas de pilares u otros elementos de hormigón, anclajes químicos y demás elementos complementarios. Totalmente terminado, incluso una mano de imprimación antioxidante, dos manos de pintura ignífuga intumescente para una resistencia al fuego EI-30, colores a elegir por D.F. y mano de acabado con pintura selladora protectora contra humedad. Incluso corte y manipulación de los perfiles, mermas, pérdidas y p.p. de medios auxiliares de elevación y montaje. Totalmente terminado según detalles de proyecto e indicaciones de la D.F.

| Código | Ud | Descripción | Rendimiento | Precio | Importe |
|---|---|---|---|---|---|
| O01OB129 | h. | Oficial 1ª metal (mano de obra; 04/10/2006) | 0.015 | 14.09 | 0.21 |
| O01OA060 | h. | Peón especializado | 0.014 | 13.53 | 0.19 |
| PEAP30a | kg | Perfil laminado a-42b promedio | 1 | 0.6 | 0.60 |
| IMP | m2 | Imprimacion antioxidante (material; 19/10/2004) | 0.01 | 0.88 | 0.01 |
| P25PF020A | l. | Pint. ignífuga intumescente para estruct. metálica EI-30 (material; 13/11/2009) | 0.17 | 4.98 | 0.85 |
| NR001 | m2 | Pintura selladora (material; 28/03/2012) | 0.005 | 3.1 | 0.02 |
| M02GE230 | h. | Trailer grúa | 0.001 | 70 | 0.07 |
| %0300 |  | Medios auxiliares | 3 % | 1.95 | 0.06 |
|  |  | Total |  |  | 2.01 |

Claves: mano, acero, lámina, IPN, metal, unión, colocación, elaboración, perfil, electrosoldadur, estructura, pintura, IPE, UPN, HE, imprimación, minio, electrolítico, clase

| Medición | Uds. | Largo | Ancho | Parcial |
|---|---|---|---|---|
| edif. anexa |  |  |  |  |
| HEA 100 | 4 | 5.5 | 16.7 | 367.400 |
| Chapas | 4 | 2.82 | 0.4 | 4.512 |
|  | 4 | 2.86 | 0.4 | 4.576 |
| IPE 100 | 4 | 10.28 | 8.1 | 333.072 |
| cubricion grada |  |  |  |  |
| IPE MEDIA 400 | 10 | 11.92 | 63.3 | 7545.360 |
| IPE 120 | 16 | 19.92 | 12.9 | 4111.488 |
| CIERRE UPN 120 | 4 | 11.92 | 13.2 | 629.376 |
| TENSORES D20MM | 2 | 7.98 | 2.47 | 39.421 |
|  | 2 | 5.75 | 2.47 | 28.405 |
|  | 2 | 8.06 | 2.47 | 39.816 |
|  | 2 | 5.83 | 2.47 | 28.800 |
|  | 2 | 11.95 | 2.47 | 59.033 |
|  | 2 | 10.59 | 2.47 | 52.315 |
|  | 1 | 21.04 | 2.47 | 51.969 |
|  | 1 | 21.42 | 2.7 | 57.834 |
|  | 2 | 20.71 | 2.47 | 102.307 |
|  | 2 | 8.17 | 2.47 | 40.360 |
|  | 2 | 5.98 | 2.47 | 29.541 |
|  | 2 | 8.19 | 2.47 | 40.459 |
|  | 2 | 6.01 | 2.47 | 29.689 |
| L 50.5 | 32 | 2.3 | 3.77 | 277.472 |
| PILARES | 10 | 4 | 37.6 | 1504.000 |
|  | 10 | 4.5 | 19.9 | 895.500 |
| Anclajes | 20 | 55 |  | 1100.000 |
| Total |  |  |  | 17372.705 |

**PELD2 GRAD** ud Peldaño de grada 1,20*0,30*0,15 (11/03/2004)
42 ud × 48.91 (49.89 con costes indirectos) = 2095.38
Peldaño prefabricado de hormigón armado, de dimensiones 1,20 x 0,30 x 0,15 m, para colocar sobre peldaño pefabicado inferior y conjuntamente salvar el desnivel entre dos gradas consecutivas, incluso colocación y mortero con puente de adherencia. Medida la unidad colocada, totalmente terminada y sellada.

| Código | Ud | Descripción | Rendimiento | Precio | Importe |
|---|---|---|---|---|---|
| O01OA030 | h. | Oficial primera | 0.336 | 14.09 | 4.734 |
| O01OA060 | h. | Peón especializado | 0.479 | 13.53 | 6.481 |
| PELD.GR. | ud | Peldaño de grada 1,2 (material; 14/12/2005) | 1 | 36.04 | 36.040 |
| %0350 |  | Medios auxiliares (11/03/2004) | 3.5 % | 47.255 | 1.654 |
|  |  | Total |  |  | 48.91 |

**E04CM040** m3 HORM.LIMPIEZA HM-20/P/20/I V.MAN
5.217 m3 × 93.01 (94.87 con costes indirectos) = 494.94
Hormigón en masa HM-20 N/mm2, consistencia plástica, Tmáx.20 mm., para ambiente normal, elaborado en central para limpieza y nivelado de fondos de cimentación, incluso vertido por medios manuales y colocación.

| Código | Ud | Descripción | Rendimiento | Precio | Importe |
|---|---|---|---|---|---|
| O01OA070 | h. | Peón ordinario | 0.575 | 12.19 | 7.01 |
| P01HM010 | m3 | Hormigón HM-20/P/20/I central (material) | 1.15 | 74.78 | 86.00 |
|  |  | Total |  |  | 93.01 |

| Medición | Uds. | Largo | Ancho | Alto | Parcial |
|---|---|---|---|---|---|
| losa edif anexa | 1 | 10.9 | 4.03 | 0.1 | 4.393 |
| LOCALES ACCESO | 1 | 16.78 | 0.3 | 0.1 | 0.503 |
|  | 1 | 16.84 | 0.3 | 0.01 | 0.051 |
|  | 1 | 9 | 0.3 | 0.1 | 0.270 |
| Total |  |  |  |  | 5.217 |

**E04MA011** m3 H.ARM. HA-25/P/20/I 1 CARA 0,30 V.MAN.
3.836 m3 × 264.62 (269.91 con costes indirectos) = 1035.37
Hormigón armado HA-25N/mm2, consistencia plástica, Tmáx. 20 mm. para ambiente normal, elaborado en central, en muro de 30 cm. de espesor, incluso armadura (60 kg/m3), encofrado y desencofrado con tablero aglomerado a una cara, vertido por medios manuales, vibrado y colocado. Según normas NTE-CCM, EME y EHE

| Código | Ud | Descripción | Rendimiento | Precio | Importe |
|---|---|---|---|---|---|
| E04MEM010 | m2 | ENCOF. TABL. AGLOM. MUROS 1CARA 3,00m. | 3.333 | 25.71 | 85.69 |
| E04MM010 | m3 | HORMIGÓN HA-25/P/20/I V.MAN. | 1.25 | 91.78 | 114.73 |
| E04AB020 | kg | ACERO CORRUGADO B 500 S | 60 | 1.07 | 64.20 |
|  |  | Total |  |  | 264.62 |

Claves: muro, hormigón, armadura, consistencia, plástico, ambiente, aglomerado, central, encofrar, norma, desencofrante, colocación, manual, medio, vertedero, cara, tablero, elaboración, vibración

| Medición | Uds. | Largo | Ancho | Alto | Parcial |
|---|---|---|---|---|---|
| LOCALES ACCESO | 1 | 16.78 | 0.3 | 0.3 | 1.510 |
|  | 1 | 16.84 | 0.3 | 0.3 | 1.516 |
|  | 1 | 9 | 0.3 | 0.3 | 0.810 |
| Total |  |  |  |  | 3.836 |

**Qlosa25** m2 Losa horizontal HA-25/P-B/15/IIa e=25 cm (10/02/1997)
43.927 m2 × 58.5 (59.67 con costes indirectos) = 2621.12
Losa horizontal de 25 cm de espesor, realizada con hormigón HA-25/P-B/15/IIa de central, ejecutado con árido rodado de 15 mm de tamaño máximo, de consistencia blanda, elaborado en central, transportado y puesto en obra, armado (superior e inferior) con acero B 500 S en las dos direcciones según especificaciones de proyecto, incluso subbase de jabre compactado al 98 %, hormigón de limpieza, p.p. de refuerzos superiores e inferiores, encofrado y desencofrado, vertido, vibrado y curado, pasos de tuberías y reservas necesarias, longitudes de anclaje y solape de los elementos de acero, colocación de separadores, medios auxiliares de elevación y montaje, y demás elementos que se consideren necesarios para su correcta ejecución. Ejecutado de acuerdo a EHE-08, según planos de estructura e indicaciones de la Dirección de Obra. Medida la superficie ejecutada totalmente terminada.

| Código | Ud | Descripción | Rendimiento | Precio | Importe |
|---|---|---|---|---|---|
| PBPC.3a01 | m3 | HA-25/B/15/IIa TM 15 (material; 02/10/2006) | 0.25 | 76.48 | 19.12 |
| PEAA.2ba | kg | Acero corrugado B-500 S ferrallado (material; 19/10/2004) | 25 | 0.8 | 20.00 |
| EEEM11ab | m2 | Encf losas hrz p/rev (material; 14/09/2007) | 1.2 | 7.5 | 9.00 |
| MMMH10bb | h | Vibrd gsln agj ø20-80 12000rpm (maquinaria; 10/02/1997) | 0.1 | 0.89 | 0.09 |
| MMME10ab | h | Grúa móvil 21.5m+5m Q22 tm (maquinaria; 10/02/1997) | 0.05 | 65.12 | 3.26 |
| O01OA030 | h. | Oficial primera | 0.192 | 14.09 | 2.71 |
| O01OA070 | h. | Peón ordinario | 0.192 | 12.19 | 2.34 |
| %0350 |  | Medios auxiliares | 3.5 % | 56.52 | 1.98 |
|  |  | Total |  |  | 58.5 |

| Medición | Uds. | Largo | Ancho | Parcial |
|---|---|---|---|---|
|  | 1 | 10.9 | 4.03 | 43.927 |
| Total |  |  |  | 43.927 |

**refuerzo1** m REFUERZO METALICO ESTRUCTURAL (04/10/2006)
32 m × 185.15 (188.85 con costes indirectos) = 6043.20
Refuerzo estructural consistente en la siguientes fase. Suministro y ejecucion de refuerzo con pefiles L.150.12 en vigas y pilares empresillando los mismos mediante presillas soldadas de unión cada 300 mm. Picado de aquella zonas con desprendimientos y falta de adherencia y posterior limpieza de armaduras hasta conseguir grado de limpieza SA3 SEGUN NORMA sis055900. Suministro y colocacion de varilla corrugada de seis milimetros en forma de L tomada a la base mediante resina de anclaje quimico SIKA ANCHOR FIX-3. Suministro y aplicacion de una capa de resina de revestimiento anticorrosión y capa de adherencia para las armaduras de hormigón SIKA ARMATEC 110 EPOCEM para proteccion contra futuras corrosiones.Retirada de material sobrante a vertedero autorizado. Recomposicion de viguetas con suministro y aplicación de mortero de reparación de 1 componente con inhibidores de corrosion cementoso de alto espesor y baja retracción, reforzado con sulfatos con baja permeabilidad a cloruros SIKA MONOTOP 412 SFG. Suministro y aplicacion de mortero de reparación con capa fina, monocomponente a base de cemento, resinas sintéticas y humo se silice tipo SIKAMONOTOP 620. El anclaje del refuerzo metalico a la estructura de hormigon se realizará con tacos HILTI 10-12 cada 300 mm. Toda esta actuación se realizará siguiendo las instrucciones de la Direccion Faculatativa ejecutado por empresa homologada y entrega de certificado estructutal con garantia de diez años.

| Código | Ud | Descripción | Rendimiento | Precio | Importe |
|---|---|---|---|---|---|
| O01OB129 | h. | Oficial 1ª metal | 0.015 | 14.09 | 0.21 |
| O01OA060 | h. | Peón especializado | 0.014 | 13.53 | 0.19 |
| PEAP30a | kg | Perfil laminado a-42b promedio | 80 | 0.6 | 48.00 |
| O01OA030 | h. | Oficial primera | 0.479 | 14.09 | 6.75 |
| MATERREF1 | u | MATERIALES REF 02 (material; 18/03/2013) | 1 | 130 | 130.00 |
|  |  | Total |  |  | 185.15 |

| Medición | Uds. | Largo | Parcial |
|---|---|---|---|
|  | 2 | 16 | 32.000 |
| Total |  |  | 32 |

**refuerzo 2** m TRATAMIENTO SUSTITUCION ARMADURAS (03/12/2007)
128 m × 136.75 (139.49 con costes indirectos) = 17854.72
Picado de aquella zonas con desprendimientos y falta de adherencia y posterior limpieza de armaduras hasta conseguir grado de limpieza SA3 SEGUN NORMA sis055900. Suministro y colocacion de varilla corrugada de seis milimetros en forma de L tomada a la base mediante resina de anclaje quimico SIKA ANCHOR FIX-3. Suministro y aplicacion de una capa de resina de revestimiento anticorrosión y capa de adherencia para las armaduras de hormigón SIKA ARMATEC 110 EPOCEM para proteccion contra futuras corrosiones.Retirada de material sobrante a vertedero autorizado. Recomposicion de viguetas con suministro y aplicación de mortero de reparación de 1 componente con inhibidores de corrosion cementoso de alto espesor y baja retracción, reforzado con sulfatos con baja permeabilidad a cloruros SIKA MONOTOP 412 SFG. Suministro y aplicacion de mortero de reparación con capa fina, monocomponente a base de cemento, resinas sintéticas y humo se silice tipo SIKAMONOTOP 620. Toda esta actuación se realizará siguiendo las instrucciones de la Direccion Faculatativa ejecutado por empresa homologada y entrega de certificado estructutal con garantia de diez años.

| Código | Ud | Descripción | Rendimiento | Precio | Importe |
|---|---|---|---|---|---|
| O01OA030 | h. | Oficial primera | 0.479 | 14.09 | 6.75 |
| MATERREF1 | u | MATERIALES REF 02 | 1 | 130 | 130.00 |
|  |  | Total |  |  | 136.75 |

| Medición | Uds. | Largo | Parcial |
|---|---|---|---|
|  | 8 | 16 | 128.000 |
| Total |  |  | 128 |

**refuerzo 3** m TRATAMIENTO SUSTITUCION ARMADURAS CON PASIVACION (03/12/2007)
80 m × 91.75 (93.59 con costes indirectos) = 7487.20
Picado de aquella zonas con desprendimientos y falta de adherencia y posterior limpieza de armaduras hasta conseguir grado de limpieza SA3 SEGUN NORMA sis055900. . Suministro y aplicacion de una capa de resina de revestimiento anticorrosión y capa de adherencia para las armaduras de hormigón SIKA ARMATEC 110 EPOCEM para proteccion contra futuras corrosiones.Retirada de material sobrante a vertedero autorizado. Recomposicion de viguetas con suministro y aplicación de mortero de reparación de 1 componente con inhibidores de corrosion cementoso de alto espesor y baja retracción, reforzado con fibras que cumple los requerimientos de la clase R4 de UNE-EN 1504-3 resistente a sulfatos de baja retraccion con baja permeabilidad a cloruros conteniendo ademas inhibidores de corrosión SIKA MONOTOP 412 SFG. Suministro y aplicacion de mortero de reparación con capa fina, monocomponente a base de cemento, resinas sintéticas y humo se silice tipo SIKAMONOTOP 620
Toda esta actuación se realizará siguiendo las instrucciones de la Direccion Faculatativa ejecutado por empresa homologada y entrega de certificado estructutal con garantia de diez años.

| Código | Ud | Descripción | Rendimiento | Precio | Importe |
|---|---|---|---|---|---|
| O01OA030 | h. | Oficial primera | 0.479 | 14.09 | 6.75 |
| materialref02 | u | materiales refuerzo 2 (material; 18/03/2013) | 1 | 85 | 85.00 |
|  |  | Total |  |  | 91.75 |

| Medición | Uds. | Largo | Parcial |
|---|---|---|---|
|  | 5 | 16 | 80.000 |
| Total |  |  | 80 |

**trataestruc** m² TRATAMIENTO ESTRUCTURA CUBIERTA EXISTENTE (14/03/2013)
481.44 m² × 9.47 (9.66 con costes indirectos) = 4650.71
Tratamiento de reparacion de la estructura metálica existente en la cubricion del graderio consistente en las siguientes fases. Desengrasar y eliminar las grasas y aceites existentes en la superficie de la estructura. Eliminacion de la corrosión mediante medios mecánicos (cepillos roratorios, lijadora,etc..). Ejecucion de tres capas de 80, 50 y 125 micras siguiendo la ficha técnica con HEMPADUR 45150 de la casa HEMPEL o similar. Las dos ultimas serán con HEMPATHANE 55.120. En todas las bases de los pilares una vez saneadas se le realizará una base de recrecido de mortero SIKA MONOTOP-412 SFG (mortero de reparacion estructural) armado con fibra de vidrio para evitar fisuraciones. El recubrimiento desde el borde metálico de la pieza metálica al mortero se simepre superior a 50 mm. y la cara superior del mismo llevará pendientes hacia el exterior para evitar la acumulacion de agua en superficie. Todo el mortero SIKA MONOTOP-412 se protegerá con un revestimiento de alta revestimiento de alta elesticidad de poliuretano de un componente SIKAFOOR 400 N ELASTIC. Toda esta actuación se realizará siguiendo las instrucciones de la Direccion Faculatativa ejecutado por empresa homologada y entrega de certificado estructutal con garantia de diez años.

| Código | Ud | Descripción | Rendimiento | Precio | Importe |
|---|---|---|---|---|---|
| O01OA060 | h. | Peón especializado | 0.288 | 13.53 | 3.90 |
| recuperestruc | kg | pintura especificacion refuerzo estructura (material; 18/03/2013) | 1 | 5.57 | 5.57 |
|  |  | Total |  |  | 9.47 |

| Medición | Uds. | Largo | Ancho | Parcial |
|---|---|---|---|---|
| GRADERIO EXISTE | 1 | 40.12 | 12 | 481.440 |
| Total |  |  |  | 481.44 |

### 03.03 CUBIERTA (12/03/2004)
Importe: 23851.61

**Can sand** ml. Canalón sandwich ejecutado in situ, d máx=1.30 m, lám SBS (12/03/2004)
49.13 ml. × 54.88 (55.98 con costes indirectos) = 2750.30
Canalón sandwich ejecutado in situ, formado por: chapa inferior de 1 mm de espesor, plegada, prelacada en su cara vista en color a definir por la D.O., con un desarrollo máximo de 130 cm, aislamiento realizado con paneles rígidos de lana de roca de 4 cm de espesor y acabado exterior con doble lámina asfáltica SBS, la inferior de 3 kg/m2 armada con fibra de vidrio y la superior 4 kg/m2 armada con fibra de poliéster y autoprotegida con gránulos minerales, solapadas y soldadas mediante aplicación de calor en toda la superficie, previa aplicación de imprimación asfáltica al soporte, no admitiendo zonas no adheridas al soporte. Con subestructura formada por dos perfiles LD 80.40.6 longitudinales soldados a la estructura acabados con dos manos de pintura de particulas de aluminio y vidrios termoendurecidos tipo Hammerite de Xylazel o equivalente, con un grosor de 100 micras, color a elegir por D.F. (acabado forja, liso o martelé) previa aplicación de mano de imprimación antioxidante. Incluso p.p. de solapes de láminas, recortes, entregas en todo el perímetro del antepecho, canalón, petos y sumideros, solapando juntas, de manera que se garantice su total estanqueidad, montaje y desmontaje de andamios, solapes en todo el encuentro con paramentos verticales, soldadura de chapas, p.p. de fijaciones y anclajes, sellado de juntas de forma que se garantice su total estanqueidad, rebosaderos de desagüe realizados en chapa de acero inoxidable de 0.6 mm de espesor colocados cada 5 m, cartela rigidizadoras realizadas en chapa cada 50 cm, p.p. de filtro antihojas de PVC de rejilla alta y elementos de fijación de los mismos. Todos los elementos necesarios y empleados en esta unidad contarán con el Certificado de Idoneidad Técnica (CE) correspondiente, y aquéllos certificados específicos para cada uno de ellos. Ejecutado según detalles de proyecto e indicaciones de la D.O. Medida la longitud ejecutada totalmente terminada y comprobada su estanqueidad.

| Código | Ud | Descripción | Rendimiento | Precio | Importe |
|---|---|---|---|---|---|
| MOOA.1a | h | Oficial 1ª construcción | 0.383 | 14.09 | 5.40 |
| MOOA.1c | h | Peón especializado construcción | 0.288 | 12.28 | 3.54 |
| Chap prelac1 | m2 | Chapa de acero galv. prelacado 1 mm (material; 10/01/2009) | 1.3 | 7.39 | 9.61 |
| PEAP30a | kg | Perfil laminado a-42b promedio | 10.8 | 0.6 | 6.48 |
| IMP | m2 | Imprimacion antioxidante | 0.18 | 0.88 | 0.16 |
| M00240026 | m2. | Pintura resin. + aluminio + vidrio | 0.26 | 2.09 | 0.54 |
| lana5cm-1501 | m2 | Panel lana roca 4 cm acabado bituminoso (material; 03/01/2009) | 1 | 7.64 | 7.64 |
| ENIB.1b | m2 | Imprimación c/emulsión asf 0.5kg/m2 (material; 13/03/2013) | 1.5 | 3.1 | 4.65 |
| LAMSBS40FPRGM | m2 | L.asf. autop. gran SBS 4 Kg/m2 arm. f. poliester ref.160 g/m2 (material; 05/01/2009) | 1.6 | 5.56 | 8.90 |
| sbsvid30 | m2 | Impz lam sbs-30 arm fibra vidrio (material; 13/03/2013) | 1.6 | 3.8 | 6.08 |
| M00010022 | Ud. | Material compl./piezas espec. | 1 | 0.28 | 0.28 |
| %0300 |  | Medios auxiliares | 3 % | 53.28 | 1.60 |
|  |  | Total |  |  | 54.88 |

| Medición | Uds. | Largo | Parcial |
|---|---|---|---|
| PRINCIPAL | 1 | 19.22 | 19.220 |
|  | 1 | 19.63 | 19.630 |
| ANEXA | 1 | 10.28 | 10.280 |
| Total |  |  | 49.13 |

**E106** m2 Suministro e instalacion panel ONDATHERM 900C ARVAL-ARCELOR-5 (12/03/2013)
519.632 m2 × 38.99 (39.77 con costes indirectos) = 20665.76
Suminstro e instalacion de panel oNDATHER 900C DE aRVAL con fijación oculta mediante tapajuntas para facilitar el montaje compuesto por una chapa exterior de o,6 mm de espesor de acero y chapa interior de 0,4 mm con aislamiento termico en 50 mm de espesor intermedio.Totalmente instalada incluso retirada del panel existente en el tramo de la cubierta actual y ejecucucion de remates de la existnte con el cubierta existente.

| Código | Ud | Descripción | Rendimiento | Precio | Importe |
|---|---|---|---|---|---|
| PANEL | m2 | PANEL ONDATHER 900C (12/03/2013) | 1 | 25 | 25.00 |
| O01OB130 | h. | Oficial 1ª cerrajero (12/03/2013) | 0.2 | 15.83 | 3.17 |
| O01OB140 | h. | Ayudante cerrajero (12/03/2013) | 0.2 | 14.89 | 2.98 |
| P03AL005 | kg | Acero laminado A-42b (12/03/2013) | 4 | 0.81 | 3.24 |
| M07CG010 | h. | Camión con grúa 6 t. (12/03/2013) | 0.1 | 46 | 4.60 |
|  |  | Total |  |  | 38.99 |

| Medición | Uds. | Largo | Ancho | Parcial |
|---|---|---|---|---|
| PRINCIPAL | 1 | 19.22 | 11.92 | 229.102 |
|  | 1 | 19.63 | 11.92 | 233.990 |
| ANEXA | 1 | 10.28 | 5.5 | 56.540 |
| Total |  |  |  | 519.632 |

**proteccbaja** u Forrado chapa proteccion bajantes (03/12/2007)
5 u × 85.4 (87.11 con costes indirectos) = 435.55
Suministro e instalacion de chapa de acero 1 mm hasta 3 metros de altura en proteccion bajantes de cubierta.

| Código | Ud | Descripción | Rendimiento | Precio | Importe |
|---|---|---|---|---|---|
| P3402317 | u | chapa 1 mm acero (18/03/2013) | 1 | 80 | 80.00 |
| MOOA.1a | h | Oficial 1ª construcción | 0.383 | 14.09 | 5.40 |
|  |  | Total |  |  | 85.4 |

### 03.04 AISLAMIENTOS E IMPERMEABILIZACIONES
Importe: 9274.21

**E23310347** m2 impermeabilizacion con dos laminas asfalticas SBS (12/03/2004)
56 m2 × 20.35 (20.76 con costes indirectos) = 1162.56
Impermebilización realizada mediante dos láminas asfálticas SBS de 3 y 4 kg/m2, la superior armada con fibra de poliéster y la inferior armada con fibra de vidrio, solapadas y soldadas al soporte mediante aplicación de calor en toda la superficie, previa aplicación de imprimación asfáltica al soporte, no admitiendo zonas no adheridas, p.p de solapes de láminas, recortes, ejecución de rozas perimetrales para entrega de las láminas y fijación mediante fleje longitudinal de chapa plegada de aluminio. Realizado todo ello según detalles gráficos de proyecto e indicaciones de la Dirección Facultativa. Todos los elementos necesarios y empleados en esta unidad contarán con el Certificado de Idoneidad Técnica (CE) correspondiente, y aquéllos certificados específicos para cada uno de ellos. Medida la superficie ejecutada totalmente rematada, comprobando su estanqueidad.

| Código | Ud | Descripción | Rendimiento | Precio | Importe |
|---|---|---|---|---|---|
| O01OA030 | h. | Oficial primera | 0.144 | 14.09 | 2.03 |
| O01OA060 | h. | Peón especializado | 0.144 | 13.53 | 1.95 |
| O01OA070 | h. | Peón ordinario | 0.144 | 12.19 | 1.76 |
| ENIB.1b | m2 | Imprimación c/emulsión asf 0.5kg/m2 | 1 | 3.1 | 3.10 |
| sbsvid30 | m2 | Impz lam sbs-30 arm fibra vidrio | 1.2 | 3.8 | 4.56 |
| sbspol40 | m2 | Impz lam sbs-40 arm poliester (13/03/2013) | 1.2 | 5.2 | 6.24 |
| EFVW105 | ud | Material compl./piezas espec. | 0.4 | 0.3 | 0.12 |
| %0300 |  | Medios auxiliares | 3 % | 19.76 | 0.59 |
|  |  | Total |  |  | 20.35 |

**E10ATV100** m2 A.T.FACHADAS VENTILADAS ECOVENT
60.32 m2 × 16.99 (17.33 con costes indirectos) = 1045.35
Aislamiento termoacústico por el exterior del cerramiento de fachada con manta de lana mineral Ecovent o equivalente, espesor 50 mm., hidrofugada y revestida por una de sus caras con tejido de vidrio, compatible con cualquier tipo de revestimiento de fachada, dejando una cámara de aire ventilada, la fijación del aislamiento se realiza con setas de plástico por disparo directo o taladro, i/p.p. de corte, colocación, medios auxiliares.

| Código | Ud | Descripción | Rendimiento | Precio | Importe |
|---|---|---|---|---|---|
| O01OA030 | h. | Oficial primera | 0.288 | 14.09 | 4.06 |
| O01OA050 | h. | Ayudante (mano de obra; 27/10/2005) | 0.288 | 12.65 | 3.64 |
| P07TV800 | m2 | Manta l.v. c/tejido vidrio Ecovent 50 (material; 22/02/2006) | 1.05 | 8.05 | 8.45 |
| P07W900 | ud | Fijación mecánica aislamiento (material) | 4 | 0.21 | 0.84 |
|  |  | Total |  |  | 16.99 |

Claves: equivalente, mineral, lana, manta, fachada, exterior, auxiliar, acústico, colocación, hidrofugación, cerramiento, medio, revestimiento, revestir, aislamiento, vidrio, cámara, aire, ventilación, fijación, plástico, corte, cara, tejido, directo, taladro

| Medición | Uds. | Largo | Ancho | Parcial |
|---|---|---|---|---|
| edificaanexa | 1 | 10.4 | 3.2 | 33.280 |
|  | 1 | 3.5 | 3.2 | 11.200 |
|  | 1 | 0.7 | 3.2 | 2.240 |
|  | 1 | 0.75 | 3.2 | 2.400 |
|  | 1 | 3.5 | 3.2 | 11.200 |
| Total |  |  |  | 60.32 |

**E10ATV370** m2 AISL.TÉRM.S/C.WALMATE IB-A-40
464.888 m2 × 14.9 (15.2 con costes indirectos) = 7066.30
Aislamiento térmico de muros sin cámara de aire con planchas de poliestireno extruído, de superficie rugosa tipo Walmate IB-A de 40 mm., adherido al muro, listo para acabado posterior con guarnecido, enlucido, etc., i/p.p. de corte y colocación.

| Código | Ud | Descripción | Rendimiento | Precio | Importe |
|---|---|---|---|---|---|
| O01OA030 | h. | Oficial primera | 0.077 | 14.09 | 1.08 |
| O01OA050 | h. | Ayudante | 0.077 | 12.65 | 0.97 |
| P07TX160 | m2 | P.polies.extr. Wallmate IB-A-40 (material) | 1.05 | 11.66 | 12.24 |
| A01A030 | m3 | PASTA DE YESO NEGRO (material) | 0.008 | 76.05 | 0.61 |
|  |  | Total |  |  | 14.9 |

Claves: poliestireno, superficie, aislamiento, térmico, muro, cámara, aire, plancha, extruido, rugoso, adherir, guarnecido, enlucido, colocación, corte

| Medición | Uds. | Largo | Alto | Parcial |
|---|---|---|---|---|
|  | 1 | 3.53 | 2.4 | 8.472 |
|  | 1 | 4.35 | 2.4 | 10.440 |
|  | 1 | 7.46 | 2.4 | 17.904 |
|  | 1 | 5.7 | 2.4 | 13.680 |
|  | 1 | 5.7 | 2.4 | 13.680 |
|  | 1 | 7.46 | 2.4 | 17.904 |
|  | 1 | 2.7 | 2.4 | 6.480 |
|  | 1 | 2.7 | 2.4 | 6.480 |
|  | 1 | 3.95 | 2.4 | 9.480 |
|  | 1 | 3.95 | 2.4 | 9.480 |
|  | 1 | 8.58 | 2.4 | 20.592 |
|  | 1 | 8.58 | 2.4 | 20.592 |
|  | 1 | 5.64 | 2.4 | 13.536 |
|  | 1 | 5.64 | 2.4 | 13.536 |
|  | 1 | 2.51 | 2.4 | 6.024 |
|  | 1 | 2.51 | 2.4 | 6.024 |
|  | 1 | 5.69 | 2.4 | 13.656 |
|  | 1 | 5.69 | 2.4 | 13.656 |
|  | 2 | 14.15 | 2.4 | 67.920 |
|  | 2 | 5.69 | 2.4 | 27.312 |
|  | 1 | 5.64 | 2.4 | 13.536 |
|  | 1 | 14.39 | 2.4 | 34.536 |
|  | 1 | 3.58 | 2.4 | 8.592 |
|  | 1 | 5.69 | 2.4 | 13.656 |
|  | 1 | 9.05 | 2.4 | 21.720 |
| cubierta | 1 | 56 |  | 56.000 |
| Total |  |  |  | 464.888 |

### 03.05 ALBAÑILERÍA (05/03/2004)
Importe: 13280

**Qmediopie** m2 Fábrica ladrillo perforado a medio pie armado
74.409 m2 × 17.13 (17.47 con costes indirectos) = 1299.93

| Medición | Uds. | Largo | Ancho | Parcial |
|---|---|---|---|---|
|  | 4 | 9.67 | 1 | 38.680 |
|  | 1 | 10.27 | 2.7 | 27.729 |
|  | 1 | 2 | 4 | 8.000 |
| Total |  |  |  | 74.409 |

**T1COIA** m2 Fabrica LHD medio pié T1 (05/06/2006)
226.568 m2 × 16.79 (17.13 con costes indirectos) = 3881.11
Fábrica de ladrillo cerámico formada por hoja de ladrillo hueco doble de dimensiones 25x12x8 cm, colocado a medio pie, sin cámara de aire. Incluso p.p. de pérdidas, roturas, humedecido de los ladrillos, replanteo, nivelado, aplomado y formación de dinteles prefabricados de hormigón, cerámicos o metálicos en huecos, mochetas, incluso y p.p. de armado de tabiques con altura superior a 3.00 m con malla rectangular especial tipo Murfor o equivalente,Incluso montaje y desmontaje de andamios y cajeados de las dimensiones especificadas en planos para alojamiento de BIES y sistemas contra incendios. Realizado todo ello según detalles gráficos de proyecto e indicaciones de la Dirección de Obra. Todos los elementos necesarios y empleados en esta unidad contarán con el Certificado de Idoneidad Técnica (CE) correspondiente y aquéllos certificados específicos para cada uno de ellos. Medida la superficie ejecutada totalmente terminada a cinta corrida.

| Código | Ud | Descripción | Rendimiento | Precio | Importe |
|---|---|---|---|---|---|
| PFFC.3a | ud | Ladrillo hue dbl 25x12x8 | 45 | 0.11 | 4.95 |
| PBPM.1eacb | m3 | Mortero cto/are 1:6 3-5 maq | 0.09 | 42.42 | 3.82 |
| malla refuerz | ml | Malla rectangular armado hiladas Murfor o equiv. | 0.3 | 2.82 | 0.85 |
| O01OA030 | h. | Oficial primera | 0.268 | 14.09 | 3.78 |
| O01OA070 | h. | Peón ordinario | 0.24 | 12.19 | 2.93 |
| mat | ud | P.P. de dintel cerámico, hormigón o metálico | 0.02 | 23.08 | 0.46 |
|  |  | Total |  |  | 16.79 |

| Medición | Uds. | Largo | Alto | Parcial |
|---|---|---|---|---|
| Zona instalaciones | 1 | 2.4 | 2 | 4.800 |
|  | 1 | 3.12 | 2 | 6.240 |
|  | 1 | 5.82 | 2.4 | 13.968 |
|  | 1 | 3.53 | 2.4 | 8.472 |
| Edificacion anexa | 3 | 3.05 | 3 | 27.450 |
|  | 1 | 2.1 | 3 | 6.300 |
| Aseos acceso | 1 | 3.05 | 2.4 | 7.320 |
|  | 1 | 3.65 | 2.4 | 8.760 |
| Zona duchas | 4 | 2.5 | 2.4 | 24.000 |
| LOCALES ACCESO | 1 | 16.78 | 2.4 | 40.272 |
|  | 1 | 16.84 | 2.9 | 48.836 |
|  | 1 | 9 | 3.35 | 30.150 |
| Total |  |  |  | 226.568 |

**T2COIA** m2 LHD panderete T2 (05/03/2004)
29.36 m2 × 14.13 (14.41 con costes indirectos) = 423.08
Fábrica de ladrillo cerámico formada por hoja de ladrillo hueco doble de dimensiones 25x12x8 cm, colocado a panderete, sin cámara de aire. Incluso p.p. de pérdidas, roturas, humedecido de los ladrillos, replanteo, nivelado, aplomado y formación de dinteles prefabricados de hormigón, cerámicos o metálicos en huecos, mochetas, incluso y p.p. de armado de tabiques con altura superior a 3.00 m con malla rectangular especial tipo Murfor o equivalente,Incluso montaje y desmontaje de andamios y cajeados de las dimensiones especificadas en planos para alojamiento de BIES y sistemas contra incendios. Realizado todo ello según detalles gráficos de proyecto e indicaciones de la Dirección de Obra. Todos los elementos necesarios y empleados en esta unidad contarán con el Certificado de Idoneidad Técnica (CE) correspondiente y aquéllos certificados específicos para cada uno de ellos. Medida la superficie ejecutada totalmente terminada a cinta corrida.

| Código | Ud | Descripción | Rendimiento | Precio | Importe |
|---|---|---|---|---|---|
| PFFC.3a | ud | Ladrillo hue dbl 25x12x8 | 31 | 0.11 | 3.41 |
| PBPM.1eacb | m3 | Mortero cto/are 1:6 3-5 maq | 0.06 | 42.42 | 2.55 |
| malla refuerz | ml | Malla rectangular armado hiladas Murfor o equiv. | 0.3 | 2.82 | 0.85 |
| O01OA030 | h. | Oficial primera | 0.259 | 14.09 | 3.65 |
| O01OA070 | h. | Peón ordinario | 0.24 | 12.19 | 2.93 |
| mat | ud | P.P. de dintel cerámico, hormigón o metálico | 0.02 | 23.08 | 0.46 |
| %0200 |  | Medios auxiliares | 2 % | 13.85 | 0.28 |
|  |  | Total |  |  | 14.13 |

| Medición | Uds. | Largo | Alto | Parcial |
|---|---|---|---|---|
|  | 1 | 3.17 | 2 | 6.340 |
|  | 1 | 3.17 | 2 | 6.340 |
|  | 1 | 2 | 2 | 4.000 |
|  | 1 | 3.17 | 2 | 6.340 |
|  | 1 | 3.17 | 2 | 6.340 |
| Total |  |  |  | 29.36 |

**T3COIA** m2. Trasdosado tabiquerias LHD panderete T3 (05/03/2004)
408.888 m2. × 14.13 (14.41 con costes indirectos) = 5892.08
Trasdosado de tabiquerias mediante una hoja de ladrillo hueco doble de dimensiones 25x12x8 cm, colocado a panderete sin cámara de aire. Incluso p.p. de pérdidas, roturas, humedecido de los ladrillos, replanteo, nivelado, aplomado y formación de dinteles prefabricados de hormigón, cerámicos o metálicos en huecos, mochetas, inclusoy p.p. de armado de tabiques con altura superior a 3.00 m con malla rectangular especial tipo Murfor o equivalente.. Incluso montaje y desmontaje de andamios y cajeados de las dimensiones especificadas en planos para alojamiento de BIES y sistemas contra incendios. Realizado todo ello según detalles gráficos de proyecto e indicaciones de la Dirección de Obra. Todos los elementos necesarios y empleados en esta unidad contarán con el Certificado de Idoneidad Técnica (CE) correspondiente y aquéllos certificados específicos para cada uno de ellos. Medida la superficie ejecutada totalmente terminada a cinta corrida.

| Código | Ud | Descripción | Rendimiento | Precio | Importe |
|---|---|---|---|---|---|
| Qpanderete | m2. | Fábrica LHD a panderete (tabicón) (05/03/2004) | 1 | 14.13 | 14.13 |
|  |  | Total |  |  | 14.13 |

| Medición | Uds. | Largo | Alto | Parcial |
|---|---|---|---|---|
|  | 1 | 3.53 | 2.4 | 8.472 |
|  | 1 | 4.35 | 2.4 | 10.440 |
|  | 1 | 7.46 | 2.4 | 17.904 |
|  | 1 | 5.7 | 2.4 | 13.680 |
|  | 1 | 5.7 | 2.4 | 13.680 |
|  | 1 | 7.46 | 2.4 | 17.904 |
|  | 1 | 2.7 | 2.4 | 6.480 |
|  | 1 | 2.7 | 2.4 | 6.480 |
|  | 1 | 3.95 | 2.4 | 9.480 |
|  | 1 | 3.95 | 2.4 | 9.480 |
|  | 1 | 8.58 | 2.4 | 20.592 |
|  | 1 | 8.58 | 2.4 | 20.592 |
|  | 1 | 5.64 | 2.4 | 13.536 |
|  | 1 | 5.64 | 2.4 | 13.536 |
|  | 1 | 2.51 | 2.4 | 6.024 |
|  | 1 | 2.51 | 2.4 | 6.024 |
|  | 1 | 5.69 | 2.4 | 13.656 |
|  | 1 | 5.69 | 2.4 | 13.656 |
|  | 2 | 14.15 | 2.4 | 67.920 |
|  | 2 | 5.69 | 2.4 | 27.312 |
|  | 1 | 5.64 | 2.4 | 13.536 |
|  | 1 | 14.39 | 2.4 | 34.536 |
|  | 1 | 3.58 | 2.4 | 8.592 |
|  | 1 | 5.69 | 2.4 | 13.656 |
|  | 1 | 9.05 | 2.4 | 21.720 |
| Total |  |  |  | 408.888 |

**Qclimat** Ud Ayudas albañilería a instalaciones (05/03/2004)
1 Ud × 1748.82 (1783.8 con costes indirectos) = 1783.80
Ayudas de albañileria y obras especiales de todo tipo que fuesen necesarias a todas las instalaciones del edificio. Incluso p.p. de realización de huecos en muros de fábrica o cubiertas ligeras y forjados, en las zonas señaladas en planos para paso de instalaciones, realizado mediante compresor, corte con radial y ayuda de medios manuales, con acabado enfoscado maestreado y fratasado con mortero de cemento y arena 1:6 en paramentos verticales de 20 mm. de espesor, incluso regleado, sacado de aristas y rincones con maestras y andamiaje para remate de huecos para conductos, limpieza y reparación de los bordes del hueco, y retirada de escombros y carga sobre contenedor. Medida la unidad ejecutada totalmente rematada.

| Código | Ud | Descripción | Rendimiento | Precio | Importe |
|---|---|---|---|---|---|
| O01OA030 | h. | Oficial primera | 19.172 | 14.09 | 270.13 |
| O01OA070 | h. | Peón ordinario | 19.172 | 12.19 | 233.71 |
| ayuda4 | Ud | Material propio p/esta unidad Clima y gas (material; 10/01/2009) | 1 | 543.84 | 543.84 |
| M07N060 | m3 | Canon de vertedero | 30 | 1.36 | 40.80 |
| M07CB030 | h. | Camión basculante 6x4 20 t. | 19 | 32.95 | 626.05 |
| %0200 |  | Medios auxiliares | 2 % | 1714.53 | 34.29 |
|  |  | Total |  |  | 1748.82 |

### 03.06 REVESTIMIENTOS (10/02/1997)
Importe: 188057.91

#### 03.06.01 SOLADOS (10/02/1997)
Importe: 69840.16

**ERSW.1a7** m2. Recrecido pisos mortero 1:6, e. medio= 7 cm (05/03/2004)
152 m2. × 7.08 (7.22 con costes indirectos) = 1097.44
Recrecido y nivelado de suelos realizado con mortero de cemento y arena 1:6, con un espesor medio de 7 cm con formación de pendientes hacia sumideros o canaletas, formación de recrecido del espesor necesario para alojamiento de rejilla de impulsión, incluso ejecución de maestras, junta perimetral de recrecido con paramentos de poliestireno expandido de 2 cm de espesor, y cajeados necesarios para alojamiento de rejillas, canaletas y sumideros. Todos los elementos necesarios y empleados en esta unidad contarán con el Certificado de Idoneidad Técnica (CE) correspondiente, y aquéllos certificados específicos para cada uno de ellos. Medida la superficie ejecutada totalmente terminada.

| Código | Ud | Descripción | Rendimiento | Precio | Importe |
|---|---|---|---|---|---|
| PBPM.1eacb | m3 | Mortero cto/are 1:6 3-5 maq | 0.07 | 42.42 | 2.97 |
| MOOA.1a1 | h | Oficial 1ª construcción (mano de obra; 15/06/2006) | 0.192 | 14.09 | 2.71 |
| MOOA.1d | h | Peón ordinario construcción | 0.096 | 12.19 | 1.17 |
| ENTP.8d32a | m2 | Aisl PS extru35 20mm machh piel (15/06/2006) | 0.02 | 4.69 | 0.09 |
| %0200 |  | Medios auxiliares | 2 % | 6.94 | 0.14 |
|  |  | Total |  |  | 7.08 |

| Medición | Uds. | Largo | Parcial |
|---|---|---|---|
| puerta 1 | 1 | 38 | 38.000 |
| puerta 2 | 1 | 38 | 38.000 |
| puerta 3 | 1 | 38 | 38.000 |
| puerta 4 | 1 | 38 | 38.000 |
| Total |  |  | 152 |

**suelocoia1** m2 Pavimento continuo resinas antideslizante. S01 (27/10/2005)
263.84 m2 × 37.56 (38.31 con costes indirectos) = 10107.71
Pavimento multicapa epoxi formada por una imprimación y nivelacion de sellado SIKAFLOOR 264 con la siguiente composicion: Capa de imprimacion y nivelacion EPOXI SIKAFLLOR 161, capa de resina coloreada SIKAFLLOR 264 y arido de cuarzo SIKADUR 501 y arido de cuarzo SIKADUR 510 hasta conseguir clase 2 o clase 3 en duchas y capa de sellado epoxidico SIKAFLOR 264
Esta partida incluyendo la retirada de piezas sueltas, preparación del soporte con limpieza y preparacion de la base, alisado y nivelacion del soporte con resinas y aspiracion de de todos los elementos contaminantes, aceites, grasas, revestimientos anteriores y comprobacion de sequedad optima para aplicacion de las distintas capas. La partida incluye proporcional de encuentros y remates en rejillas sumidero, desagues y encuentros con paramentos verticales en formaciones de media caña (i p.p telas asfalticas), hasta 2m de altura previa colocación de revestimiento. Según especificaciones de hojas técnicas y criterio de d.f. i/preparación, secado y limpeza de soporte. Se aplicará muestra de prueba previo a la ejecución de los trabajos. Color a definir por dirección facultativa. Terminado.
Toda esta actuación se realizará siguiendo las instrucciones de la Direccion Faculatativa ejecutado por empresa homologada y entrega de certificado de garantia de diez años.

| Código | Ud | Descripción | Rendimiento | Precio | Importe |
|---|---|---|---|---|---|
| O01OA030 | h. | Oficial primera | 0.192 | 14.09 | 2.71 |
| O01OA050 | h. | Ayudante | 0.192 | 12.65 | 2.43 |
| O01OA070 | h. | Peón ordinario | 0.192 | 12.19 | 2.34 |
| P060061 | K | SIKAFLOOR 161 (material; 08/01/2007) | 0.5 | 9.3 | 4.65 |
| P060062 | K | SIKAFLOOR 264 (material; 08/01/2007) | 1.5 | 12 | 18.00 |
| P060063 | K | SIKADUR 501 (material; 08/01/2007) | 0.6 | 0.2 | 0.12 |
| P060064 | K | SIKADUR 510 (material; 08/01/2007) | 0.25 | 16.43 | 4.11 |
| A0604 | UD | ACCESORIOS (material; 11/05/2006) | 1 | 3.2 | 3.20 |
|  |  | Total |  |  | 37.56 |

| Medición | Uds. | Largo | Parcial |
|---|---|---|---|
|  | 1 | 41.15 | 41.150 |
|  | 1 | 9.83 | 9.830 |
|  | 1 | 47.85 | 47.850 |
|  | 1 | 12.53 | 12.530 |
|  | 1 | 20.35 | 20.350 |
|  | 1 | 56.92 | 56.920 |
|  | 1 | 57.76 | 57.760 |
|  | 1 | 17.45 | 17.450 |
| Total |  |  | 263.84 |

**suelocoia2** m2 Pavimento continuo poliuretano S02. Gradas (27/10/2005)
1193.6 m2 × 33.36 (34.03 con costes indirectos) = 40618.21
Revestimiento continuo impermeable y antideslizante de alta elasticidad de poliuretano de 1 compotente, apto para altas solicitaciones, compuesto por imprimación tipo sikafllor B1 EPOCEM, revestimiento sikalastic, impermeabilizacion SIKAFLOOR 405 armado con malla SIKA REEMAT PREMIUM,nueva capa de impermeabilizacion SIKAFLOR 405 espolvoreo de cuarzo 0.3-0,8mm tipo sikadur 502 y capa de sellado tipo SIKALLOR 405, con parte proporcional de encuentros y remates en rejillas sumidero, desagues y encuentros con paramentos verticales, que serán tratados con sikalastic850w(incluído en el presente precio) hasta 2m de altura previa colocación de revestimiento. Según especificaciones de hojas técnicas y criterio de d.f. i/preparación, secado y limpeza de soporte. Se aplicará muestra de prueba previo a la ejecución de los trabajos. Color a definir por dirección facultativa. Terminado.Toda esta actuación se realizará siguiendo las instrucciones de la Direccion Faculatativa ejecutado por empresa homologada y entrega de certificado de garantia de diez años.

| Código | Ud | Descripción | Rendimiento | Precio | Importe |
|---|---|---|---|---|---|
| O01OA030 | h. | Oficial primera | 0.048 | 14.09 | 0.68 |
| O01OA050 | h. | Ayudante | 0.048 | 12.65 | 0.61 |
| O01OA070 | h. | Peón ordinario | 0.096 | 12.19 | 1.17 |
| B1 EPOCEM | kg | SIKAFLOR B1 EPOCEN (material; 13/03/2013) | 0.5 | 3 | 1.50 |
| SIKALASTIC | kg | SIKALASTIC (material; 13/03/2013) | 1 | 2.5 | 2.50 |
| SIKAFLOR405 | kg | SIKALOR 405 (material; 13/03/2013) | 1.5 | 11 | 16.50 |
| MALLASIKA | kg | MALLA SIKA REEMAT PREMIUN (material; 13/03/2013) | 0.2 | 2 | 0.40 |
| SIKADUR502 | kg | SIKADUR ARIDO (material; 13/03/2013) | 2 | 5 | 10.00 |
|  |  | Total |  |  | 33.36 |

| Medición | Uds. | Largo | Ancho | Parcial |
|---|---|---|---|---|
|  | 15.7 | 80 |  | 1256.000 |
|  | -3 | 8 | 2.6 | -62.400 |
| Total |  |  |  | 1193.6 |

**suelocoia3** m2 Pavimento continuo poliuretano S03. Exteriores (27/10/2005)
221.64 m2 × 28.82 (29.4 con costes indirectos) = 6516.22
Revestimiento continuo impermeable y antideslizante de alta elasticidad de poliuretano de 1 compotente, apto para altas solicitaciones, compuesto por imprimación tipo sikafllor B1 EPOCEM, espolvoreo de cuarzo 0.3-0,8mm tipo sikadur 510 y capa de sellado con poliuretano para exteriores tipo SIKAFLOR 359, con parte proporcional de encuentros y remates en rejillas sumidero, desagues y encuentros con paramentos verticales, que serán tratados con sikalastic850w(incluído en el presente precio) hasta 2m de altura previa colocación de revestimiento. Según especificaciones de hojas técnicas y criterio de d.f. i/preparación, secado y limpeza de soporte. Se aplicará muestra de prueba previo a la ejecución de los trabajos. Color a definir por dirección facultativa. Terminado.Toda esta actuación se realizará siguiendo las instrucciones de la Direccion Faculatativa ejecutado por empresa homologada y entrega de certificado de garantia de diez años.

| Código | Ud | Descripción | Rendimiento | Precio | Importe |
|---|---|---|---|---|---|
| O01OA030 | h. | Oficial primera | 0.288 | 14.09 | 4.06 |
| O01OA050 | h. | Ayudante | 0.288 | 12.65 | 3.64 |
| O01OA070 | h. | Peón ordinario | 0.288 | 12.19 | 3.51 |
| B1 EPOCEM | kg | SIKAFLOR B1 EPOCEN | 0.5 | 3 | 1.50 |
| P060064 | K | SIKADUR 510 | 0.25 | 16.43 | 4.11 |
| SIKAFLLOR359 | kg | SIKAFLOOR359 (material; 13/03/2013) | 1 | 12 | 12.00 |
|  |  | Total |  |  | 28.82 |

| Medición | Uds. | Largo | Parcial |
|---|---|---|---|
|  | 1 | 57.99 | 57.990 |
|  | 3 | 41.3 | 123.900 |
|  | 1 | 39.75 | 39.750 |
| Total |  |  | 221.64 |

**PELDAÑEPREFA** ml Peldañeado de hormigon prefabricado (12/03/2004)
243.63 ml × 29.08 (29.66 con costes indirectos) = 7226.07
Revestimiento de peldaños (huella+tabica), mediante corte de piezas de hormigón prefabricado, serie, formato y colores a definir por la D.F., tomadas con mortero de cemento cola tipo Keraflex de Mapei o equivalente y rejuntada con mortero Ultracolor Plus de Mapei o equivalente, en colores a definir por la D.F. Incluso colocación de bandas antideslizantes en las huellas realizado con perfil tipo TREP-E V4A, en acero inoxidable AISI-316 de Schlüter o equivalente, con accesorios, p.p. de piezas especiales de remate, cortes de las piezas, formación de juntas de 6 mm de espesor y limpieza de pavimentos. Todos los elementos necesarios y empleados en esta unidad contarán con el Certificado de Idoneidad Técnica (CE) correspondiente, y aquéllos certificados específicos para cada uno de ellos. Medida la longitud ejecutada totalmente terminada.

| Código | Ud | Descripción | Rendimiento | Precio | Importe |
|---|---|---|---|---|---|
| O01OA030 | h. | Oficial primera | 0.288 | 14.09 | 4.06 |
| O01OA070 | h. | Peón ordinario | 0.288 | 12.19 | 3.51 |
| pavimentopref | m2 | Pavimento prefabricado (material; 10/01/2009) | 0.5 | 15.05 | 7.53 |
| keraflex | kg | Cemento cola Keraflex de Mapei (material; 02/09/2008) | 1.5 | 0.83 | 1.25 |
| ultracolor | Kg. | Pasta rejuntado Ultracolor Plus de Mapei (material; 02/09/2008) | 0.6 | 0.46 | 0.28 |
| schuTREP-E | ml | Perfil Schlüter TREP-E V4A (material; 20/08/2008) | 1 | 11.6 | 11.60 |
| %0300 |  | Medios auxiliares | 3 % | 28.23 | 0.85 |
|  |  | Total |  |  | 29.08 |

| Medición | Uds. | Largo | Parcial |
|---|---|---|---|
|  | 5 | 3 | 15.000 |
|  | 28 | 1.2 | 33.600 |
|  | 5 | 3 | 15.000 |
|  | 28 | 1.2 | 33.600 |
|  | 5 | 3 | 15.000 |
|  | 28 | 1.2 | 33.600 |
|  | 13 | 2.71 | 35.230 |
|  | 28 | 1.2 | 33.600 |
| descansos | 1 | 29 | 29.000 |
| Total |  |  | 243.63 |

**E04CM040** m3 HORM.LIMPIEZA HM-20/P/20/I V.MAN
10.318 m3 × 93.01 (94.87 con costes indirectos) = 978.87

| Medición | Uds. | Largo | Alto | Parcial |
|---|---|---|---|---|
| LOCALES | 1 | 60 | 0.07 | 4.200 |
|  | 1 | 56.48 | 0.07 | 3.954 |
|  | 1 | 30.91 | 0.07 | 2.164 |
| Total |  |  |  | 10.318 |

**soleraurbcoia** m2. Solera horm. armado 15 cm + zahorra Z2 pulida CLASE III
147.39 m2. × 21.92 (22.36 con costes indirectos) = 3295.64

| Medición | Uds. | Largo | Parcial |
|---|---|---|---|
| LOCALES | 1 | 60 | 60.000 |
|  | 1 | 56.48 | 56.480 |
|  | 1 | 30.91 | 30.910 |
| Total |  |  | 147.39 |

#### 03.06.02 PARAMENTOS VERTICALES (10/02/1997)
Importe: 30577.94

**QERPE.1b** m2. Enfoscado mortero paredes interiores e=1.5 cm (12/03/2004)
1437.299 m2. × 7.25 (7.4 con costes indirectos) = 10636.01
Enfoscado maestreado y fratasado de paramentos verticales interiores, de 15 mm de espesor, con mortero 1:6 de cemento y arena, sobre cualquier superficie. Incluso colocación de malla de fibra de vidrio en zonas de cambio de material, con un solape mínimo de 20 cm, enfoscado de jambas, dinteles, huecos y ancho de tabiques, cantos superiores de tabiques que no lleguen a techo, refuerzos en esquinas con guardavivos metálicos, remates, formación de mochetas y cargaderos, colocación de remates superiores (por ambas caras) en tabiques bajos mediante colocación de junquillos cuadrados de aluminio anodizado color a definir por la D.F., fijado a parte superior de la fábrica y embebidos en el enfoscado. Incluso montaje y desmontaje de andamios. Limpieza y humedecido del paramento, maestras en rincones y guarniciones de hueco. Todos los elementos necesarios y empleados en esta unidad contarán con el Certificado de Idoneidad Técnica (CE) correspondiente, y aquéllos certificados específicos para cada uno de ellos. Medida la superficie ejecutada totalmente rematada, con acabado totalmente pulido para posterior enlucido y/o pintura en la que no habrá ninguna variación de planeidad superior a 3 mm medido con regla de 1 m.

| Código | Ud | Descripción | Rendimiento | Precio | Importe |
|---|---|---|---|---|---|
| PBPM.1eacb | m3 | Mortero cto/are 1:6 3-5 maq | 0.015 | 42.42 | 0.64 |
| O01OA030 | h. | Oficial primera | 0.288 | 14.09 | 4.06 |
| O01OA070 | h. | Peón ordinario | 0.192 | 12.19 | 2.34 |
| %0300 |  | Medios auxiliares | 3 % | 7.04 | 0.21 |
|  |  | Total |  |  | 7.25 |

| Medición | Uds. | Largo | Ancho | Alto | Parcial |
|---|---|---|---|---|---|
| EDIFANEXA | 4 | 9.67 | 1 |  | 38.680 |
|  | 1 | 10.27 | 2.7 |  | 27.729 |
|  | 1 | 2 | 4 |  | 8.000 |
| Zona instalaciones | 2 | 2.4 |  | 2 | 9.600 |
|  | 2 | 3.12 |  | 2 | 12.480 |
|  | 2 | 5.82 |  | 2.4 | 27.936 |
|  | 2 | 3.53 |  | 2.4 | 16.944 |
| Edificacion anexa | 6 | 3.05 |  | 3 | 54.900 |
|  | 2 | 2.1 |  | 3 | 12.600 |
| Aseos acceso | 2 | 3.05 |  | 2.4 | 14.640 |
|  | 2 | 3.65 |  | 2.4 | 17.520 |
| Zona duchas | 8 | 2.5 |  | 2.4 | 48.000 |
| LOCALES ACCESO | 2 | 16.78 |  | 2.4 | 80.544 |
|  | 2 | 16.84 |  | 2.9 | 97.672 |
|  | 2 | 9 |  | 3.35 | 60.300 |
|  | 1 | 3.17 |  | 2 | 6.340 |
|  | 1 | 3.17 |  | 2 | 6.340 |
|  | 1 | 2 |  | 2 | 4.000 |
|  | 1 | 3.17 |  | 2 | 6.340 |
|  | 1 | 3.17 |  | 2 | 6.340 |
|  | 1 | 3.53 |  | 2.4 | 8.472 |
|  | 1 | 4.35 |  | 2.4 | 10.440 |
|  | 1 | 7.46 |  | 2.4 | 17.904 |
|  | 1 | 5.7 |  | 2.4 | 13.680 |
|  | 1 | 5.7 |  | 2.4 | 13.680 |
|  | 1 | 7.46 |  | 2.4 | 17.904 |
|  | 1 | 2.7 |  | 2.4 | 6.480 |
|  | 1 | 2.7 |  | 2.4 | 6.480 |
|  | 1 | 3.95 |  | 2.4 | 9.480 |
|  | 1 | 3.95 |  | 2.4 | 9.480 |
|  | 1 | 8.58 |  | 2.4 | 20.592 |
|  | 1 | 8.58 |  | 2.4 | 20.592 |
|  | 1 | 5.64 |  | 2.4 | 13.536 |
|  | 1 | 5.64 |  | 2.4 | 13.536 |
|  | 1 | 2.51 |  | 2.4 | 6.024 |
|  | 1 | 2.51 |  | 2.4 | 6.024 |
|  | 1 | 5.69 |  | 2.4 | 13.656 |
|  | 1 | 5.69 |  | 2.4 | 13.656 |
|  | 2 | 14.15 |  | 2.4 | 67.920 |
|  | 2 | 5.69 |  | 2.4 | 27.312 |
|  | 1 | 5.64 |  | 2.4 | 13.536 |
|  | 1 | 14.39 |  | 2.4 | 34.536 |
|  | 1 | 3.58 |  | 2.4 | 8.592 |
|  | 1 | 5.69 |  | 2.4 | 13.656 |
|  | 1 | 9.05 |  | 2.4 | 21.720 |
| ACCESOS-CIRCUL | 2 | 14.44 |  | 2.8 | 80.864 |
|  | 2 | 11.6 |  | 2.8 | 64.960 |
|  | 2 | 11.6 |  | 2.8 | 64.960 |
|  | 2 | 8 |  | 2.8 | 44.800 |
|  | 6 | 7.5 |  | 1 | 45.000 |
|  | 3 | 5.61 |  | 2.4 | 40.392 |
|  | 6 | 15 |  | 1 | 90.000 |
|  | 1 | 5.81 |  | 3 | 17.430 |
|  | 1 | 7.7 |  | 3 | 23.100 |
| Total |  |  |  |  | 1437.299 |

**QERPA.03** m2. Enlucido pasta cal paredes int (05/03/2004)
471.506 m2. × 1.1 (1.12 con costes indirectos) = 528.09
Enlucido a la llana de paramentos verticales interiores, de 3 mm de espesor, con pasta de cal, realizado sobre guarnecidos o enfoscados previos. Incluso remates, jambas, dinteles, ancho de tabiques, canto superior de tabiques que no lleguen a techo, montaje y desmontaje de andamios. Todos los elementos necesarios y empleados en esta unidad contarán con el Certificado de Idoneidad Técnica (CE) correspondiente, y aquéllos certificados específicos para cada uno de ellos. Medida la superficie ejecutada, sin coqueras ni variaciones de planeidad superiores a 3 mm., medida con regla de 1 m .

| Código | Ud | Descripción | Rendimiento | Precio | Importe |
|---|---|---|---|---|---|
| PBPL.6am | m3 | Pasta cal (material; 18/10/2006) | 0.004 | 65.31 | 0.26 |
| MOOA.1a | h | Oficial 1ª construcción | 0.058 | 14.09 | 0.82 |
| %0200 |  | Medios auxiliares | 2 % | 1.08 | 0.02 |
|  |  | Total |  |  | 1.1 |

| Medición | Uds. | Largo | Alto | Parcial |
|---|---|---|---|---|
| ACCESOS-CIRCUL | 2 | 14.44 | 2.8 | 80.864 |
|  | 2 | 11.6 | 2.8 | 64.960 |
|  | 2 | 11.6 | 2.8 | 64.960 |
|  | 2 | 8 | 2.8 | 44.800 |
|  | 6 | 7.5 | 1 | 45.000 |
|  | 3 | 5.61 | 2.4 | 40.392 |
|  | 6 | 15 | 1 | 90.000 |
|  | 1 | 5.81 | 3 | 17.430 |
|  | 1 | 7.7 | 3 | 23.100 |
| Total |  |  |  | 471.506 |

**QERPP.1a** m2. Pintura plástica interior (05/02/2004)
471.506 m2. × 3.51 (3.58 con costes indirectos) = 1687.99
Revestimiento de paramentos verticales interiores realizado con pintura plástica a base de resinas en emulsión acuosa y pigmentos de alta calidad VALENTINE o similiar , MATE o SATINADA, colores a definir por la D.O, previa imprimación de látex, con lijado previo de pequeñas adherencias e imperfecciones, aplicación de una mano de fondo con pintura muy diluida para tapar poros, emplastecido de faltas y repaso con nueva mano de fondo y dos manos de acabado liso. Incluso p.p. de aditivo antimoho, pintado de jambas, mochetas y dinteles y cantos superiores de tabiques que no lleguen a techo. Medida la superficie ejecutada totalmente rematada. Incluso montaje y desmontaje de andamios. Todos los elementos necesarios y empleados en esta unidad contarán con el Certificado de Idoneidad Técnica (CE) correspondiente, y aquéllos certificados específicos para cada uno de ellos.

| Código | Ud | Descripción | Rendimiento | Precio | Importe |
|---|---|---|---|---|---|
| PRPP.1d | l | Pintura plas int bl mate 20 l (material; 08/03/2004) | 0.3 | 1.89 | 0.57 |
| tratamientoex | kg | tratamiento exterior | 0.06 | 0.93 | 0.06 |
| imprim. | l | Imprimación látex | 0.2 | 0.76 | 0.15 |
| O01OA030 | h. | Oficial primera | 0.187 | 14.09 | 2.63 |
| %0300 |  | Medios auxiliares | 3 % | 3.41 | 0.10 |
|  |  | Total |  |  | 3.51 |

| Medición | Uds. | Largo | Alto | Parcial |
|---|---|---|---|---|
| ACCESOS-CIRCUL | 2 | 14.44 | 2.8 | 80.864 |
|  | 2 | 11.6 | 2.8 | 64.960 |
|  | 2 | 11.6 | 2.8 | 64.960 |
|  | 2 | 8 | 2.8 | 44.800 |
|  | 6 | 7.5 | 1 | 45.000 |
|  | 3 | 5.61 | 2.4 | 40.392 |
|  | 6 | 15 | 1 | 90.000 |
|  | 1 | 5.81 | 3 | 17.430 |
|  | 1 | 7.7 | 3 | 23.100 |
| Total |  |  |  | 471.506 |

**QERPA01sin** m2. Alicatado gres esmaltado 10x10, 10x20 ó 20x20 (10/02/1997)
942.363 m2. × 18.44 (18.81 con costes indirectos) = 17725.85
Alicatado de plaqueta de gres esmaltado, 10x10, 10x20 o 20x20 cm, de Marazzi o equivalente, brillo o mate, en varios colores a definir por la D.F., asentado con mortero de cemento cola tipo Keraflex de Mapei o equivalente sobre paramentos, y posterior lechado de juntas con pasta de rejuntado tipo Ultracolor Plus de Mapei o equivalente en colores a definir por D.F. Incluso alicatado de cantos superiores de tabiques que no lleguen a techo, humedecido de los azulejos, piezas romas o ingletes, esquinas ingletadas . Incluso p.p. de revestimiento de jambas, dinteles, mochetas, p.p. de cantoneras o junquillos de aluminio o acero inoxidable, rectangulares o cuadrados, a definir por la D.O, en esquinas, bordes superiores de tabiques que no lleguen a techo, y en zonas indicadas por la D.F. Limpieza de paramentos, cortes, mermas y roturas. Todos los materiales para esta unidad contarán con el certificado CE correspondiente, y aquellos específicos para cada uno de ellos. Medida la superficie ejecutada totalmente terminada. Incluso montaje y desmontaje de andamios.

| Código | Ud | Descripción | Rendimiento | Precio | Importe |
|---|---|---|---|---|---|
| O01OA030 | h. | Oficial primera | 0.431 | 14.09 | 6.07 |
| O01OA060 | h. | Peón especializado | 0.288 | 13.53 | 3.90 |
| MMHM.1a | h | Cortadora azulejo 40 cm (maquinaria; 10/02/1997) | 0.1 | 0.18 | 0.02 |
| azulejo | m2. | Plaq.grés 10x10, 10x20 ó 20x20 cm, calidad 1ª Marazi (material; 02/09/2008) | 1 | 6.92 | 6.92 |
| keraflex | kg | Cemento cola Keraflex de Mapei | 0.3 | 0.83 | 0.25 |
| ultracolor | Kg. | Pasta rejuntado Ultracolor Plus de Mapei | 1.6 | 0.46 | 0.74 |
| %0300 |  | Medios auxiliares | 3 % | 17.90 | 0.54 |
|  |  | Total |  |  | 18.44 |

| Medición | Uds. | Largo | Ancho | Alto | Parcial |
|---|---|---|---|---|---|
| EDIFANEXA | 4 | 9.67 | 1 |  | 38.680 |
|  | 1 | 10.27 | 2.7 |  | 27.729 |
|  | 1 | 2 | 4 |  | 8.000 |
| Zona instalaciones | 2 | 2.4 |  | 2 | 9.600 |
|  | 2 | 3.12 |  | 2 | 12.480 |
|  | 2 | 5.82 |  | 2.4 | 27.936 |
|  | 2 | 3.53 |  | 2.4 | 16.944 |
| Edificacion anexa | 6 | 3.05 |  | 3 | 54.900 |
|  | 2 | 2.1 |  | 3 | 12.600 |
| Aseos acceso | 2 | 3.05 |  | 2.4 | 14.640 |
|  | 2 | 3.65 |  | 2.4 | 17.520 |
| Zona duchas | 8 | 2.5 |  | 2.4 | 48.000 |
| LOCALES ACCESO | 2 | 16.78 |  | 2.4 | 80.544 |
|  | 2 | 16.84 |  | 2.9 | 97.672 |
|  | 2 | 9 |  | 3.35 | 60.300 |
|  | 1 | 3.17 |  | 2 | 6.340 |
|  | 1 | 3.17 |  | 2 | 6.340 |
|  | 1 | 2 |  | 2 | 4.000 |
|  | 1 | 3.17 |  | 2 | 6.340 |
|  | 1 | 3.17 |  | 2 | 6.340 |
|  | 1 | 3.53 |  | 2.4 | 8.472 |
|  | 1 | 4.35 |  | 2.4 | 10.440 |
|  | 1 | 7.46 |  | 2.4 | 17.904 |
|  | 1 | 5.7 |  | 2.4 | 13.680 |
|  | 1 | 5.7 |  | 2.4 | 13.680 |
|  | 1 | 7.46 |  | 2.4 | 17.904 |
|  | 1 | 2.7 |  | 2.4 | 6.480 |
|  | 1 | 2.7 |  | 2.4 | 6.480 |
|  | 1 | 3.95 |  | 2.4 | 9.480 |
|  | 1 | 3.95 |  | 2.4 | 9.480 |
|  | 1 | 8.58 |  | 2.4 | 20.592 |
|  | 1 | 8.58 |  | 2.4 | 20.592 |
|  | 1 | 5.64 |  | 2.4 | 13.536 |
|  | 1 | 5.64 |  | 2.4 | 13.536 |
|  | 1 | 2.51 |  | 2.4 | 6.024 |
|  | 1 | 2.51 |  | 2.4 | 6.024 |
|  | 1 | 5.69 |  | 2.4 | 13.656 |
|  | 1 | 5.69 |  | 2.4 | 13.656 |
|  | 2 | 14.15 |  | 2.4 | 67.920 |
|  | 2 | 5.69 |  | 2.4 | 27.312 |
|  | 1 | 5.64 |  | 2.4 | 13.536 |
|  | 1 | 14.39 |  | 2.4 | 34.536 |
|  | 1 | 3.58 |  | 2.4 | 8.592 |
|  | 1 | 5.69 |  | 2.4 | 13.656 |
|  | 1 | 9.05 |  | 2.4 | 21.720 |
| DESCUENTO ESPEJOS | -1 | 23.43 |  |  | -23.430 |
| Total |  |  |  |  | 942.363 |

#### 03.06.03 TECHOS
Importe: 55004.09

**QERPE.1bt** m2. Enfoscado mortero techos int (12/03/2004)
113 m2. × 12.42 (12.67 con costes indirectos) = 1431.71
Enfoscado maestreado y fratasado de paramentos horizontales interiores, de 15 mm de espesor, con mortero 1:6 de cemento y arena, sobre cualquier superficie. Incluso colocación de malla de fibra de vidrio en zonas de cambio de material, con un solape mínimo de 20 cm, enfoscado de dinteles, huecos, cantos de losas, forjados, cantos de vigas, refuerzos en esquinas con guardavivos metálicos, remates. Incluso montaje y desmontaje de andamios. Limpieza y humedecido del paramento, maestras en rincones y guarniciones de hueco. Todos los materiales para esta unidad contarán con el certificado CE correspondiente, y aquellos específicos para cada uno de ellos. Medida la superficie ejecutada totalmente terminada, con acabado totalmente pulido para posterior enlucido y/o pintura en la que no habrá ninguna variación de planeidad superior a 3 mm. medido con regla de 1 m.

| Código | Ud | Descripción | Rendimiento | Precio | Importe |
|---|---|---|---|---|---|
| O01OA030 | h. | Oficial primera | 0.479 | 14.09 | 6.75 |
| O01OA070 | h. | Peón ordinario | 0.383 | 12.19 | 4.67 |
| PBPM.1eacb | m3 | Mortero cto/are 1:6 3-5 maq | 0.015 | 42.42 | 0.64 |
| %0300 |  | Medios auxiliares | 3 % | 12.06 | 0.36 |
|  |  | Total |  |  | 12.42 |

| Medición | Uds. | Largo | Parcial |
|---|---|---|---|
|  | 3 | 26 | 78.000 |
|  | 1 | 35 | 35.000 |
| Total |  |  | 113 |

**ERPG.7x** m2. Enlucido pasta cal techos (05/03/2004)
113 m2. × 1.56 (1.59 con costes indirectos) = 179.67
Enlucido a la llana de paramentos horizontales, de 3 mm de espesor, realizado con pasta de cal, aplicado sobre guarnecidos o enfoscados previos, realizado de acuerdo a NTE-RPG 13. Incluso remates, jambas, dinteles y ancho de tabiques, montaje y desmontaje de andamios. Todos los materiales para esta unidad contarán con el certificado CE correspondiente, y aquellos específicos para cada uno de ellos. Medida la superficie ejecutada sin coqueras ni variaciones de planeidad superiores a 3 mm., medida con regla de 1 m .

| Código | Ud | Descripción | Rendimiento | Precio | Importe |
|---|---|---|---|---|---|
| O01OA030 | h. | Oficial primera | 0.048 | 14.09 | 0.68 |
| O01OA070 | h. | Peón ordinario | 0.048 | 12.19 | 0.59 |
| PBPL.6am | m3 | Pasta cal | 0.004 | 65.31 | 0.26 |
| %0200 |  | Medios auxiliares | 2 % | 1.53 | 0.03 |
|  |  | Total |  |  | 1.56 |

| Medición | Uds. | Largo | Parcial |
|---|---|---|---|
|  | 3 | 26 | 78.000 |
|  | 1 | 35 | 35.000 |
| Total |  |  | 113 |

**QERPP.1at** m2. Pintura plástica techos int (05/02/2004)
113 m2. × 4.37 (4.46 con costes indirectos) = 503.98
Revestimiento de paramentos horizontales interiores realizado con pintura plástica a base de resinas en emulsión acuosa y pigmentos de alta calidad, MATE o SATINADA, colores a definir por la D.O., previa imprimación de látex, con lijado previo de pequeñas adherencias e imperfecciones, aplicación de una mano de fondo con pintura muy diluida para tapar poros, emplastecido de faltas y repaso con nueva mano de fondo y dos manos de acabado liso. Incluso p.p. de aditivo antimoho, remates y pintado de dinteles, cantos de forjados, vigas y huecos. Todos los materiales para esta unidad contarán con el certificado CE correspondiente, y aquellos específicos para cada uno de ellos. Medida la superficie ejecutada totalmente terminada. Incluso montaje y desmontaje de andamios.

| Código | Ud | Descripción | Rendimiento | Precio | Importe |
|---|---|---|---|---|---|
| O01OA030 | h. | Oficial primera | 0.24 | 14.09 | 3.38 |
| PRPP.1d | l | Pintura plas int bl mate 20 l | 0.4 | 1.89 | 0.76 |
| tratamientoex | kg | tratamiento exterior | 0.06 | 0.93 | 0.06 |
| imprim. | l | Imprimación látex | 0.2 | 0.76 | 0.15 |
| %0300m |  | Medios auxiliares (08/01/2008) | 0.38 % | 4.35 | 0.02 |
|  |  | Total |  |  | 4.37 |

| Medición | Uds. | Largo | Parcial |
|---|---|---|---|
|  | 3 | 26 | 78.000 |
|  | 1 | 35 | 35.000 |
| Total |  |  | 113 |

**CAJEADO** ud Cajeado vigas zancas en chapa 0.8 mm (12/03/2004)
18 ud × 99.16 (101.14 con costes indirectos) = 1820.52
Cajeado de vigas zancas con peldañeado, para evacuación de posible filtraciones de agua de pluviales a través del hormigón, realizado mediante chapa de acero galvanizada de 0.80 mm de espesor, cortada y plegada, adaptándose a la sección de la viga. Incluso p.p. de ejecución de pasos para pilares, corte, fijación, soldaduras, sellados impermeables en encuentros con pilares, entrega a canalón o a bajante, montaje y desmontaje de andamios, y demás material y medios auxiliares necesarios para la correcta ejecución de esta unidad. Realizado todo ello según detalles gráficos de proyecto e indicaciones de la Dirección Facultativa. Todo ello realizado según detalles gráficos de proyecto, memorias de carpintería e indicaciones de la Dirección Facultativa. Todos los materiales para esta unidad contarán con el certificado CE correspondiente, y aquellos específicos para cada uno de ellos. Medida la unidad ejecutada totalmente terminada.

| Código | Ud | Descripción | Rendimiento | Precio | Importe |
|---|---|---|---|---|---|
| CHAP.16l2 | m2 | Chapa prelacada galvanizada 0.8 mm (material; 05/11/2007) | 6 | 6.92 | 41.52 |
| MOOA.1a | h | Oficial 1ª construcción | 1.917 | 14.09 | 27.01 |
| MOOA.1c | h | Peón especializado construcción | 1.917 | 12.28 | 23.54 |
| M00010022 | Ud. | Material compl./piezas espec. | 15 | 0.28 | 4.20 |
| %0300 |  | Medios auxiliares | 3 % | 96.27 | 2.89 |
|  |  | Total |  |  | 99.16 |

**EQTG3STECH** m2. Falso techo sandwich prlac. colgada3 cm (27/09/2004)
396 m2. × 30.89 (31.51 con costes indirectos) = 12477.96
Falso techo de chapa prelacada, tipo sandwich formada por doble chapa de acero galvanizado prelacado, color a elegir por la D.F, y aislante intermedio de poliuretano expandido, de 3 cm de espesor, asentada con tornillos autorroscantes con junta estanca colgada de forjado superior mediante subestructura de perfilería metálica L 100.10 y 100.120.4 con doble imprimación antioxidante, incluso montaje y desmontaje de andamios, p.p. de mermas,tapajuntas, solapes, encuentros con paramentos verticales, formacion de foseados y realización de CANAL DE RECOGIDA en zona inferior de mismo en encuentros con paramentos y otros falsos techos, ejecutada de acuerdo a NTE-QTL 13.

| Código | Ud | Descripción | Rendimiento | Precio | Importe |
|---|---|---|---|---|---|
| MOOA.1a | h | Oficial 1ª construcción | 0.192 | 14.09 | 2.71 |
| MOOA.1c | h | Peón especializado construcción | 0.192 | 12.28 | 2.36 |
| PQTG3SA | m2. | Panel sandwich lacado alma poliu.3cm (material; 19/12/2006) | 1 | 15.69 | 15.69 |
| TOR | ud | Tornilleria autorroscante (material; 27/09/2004) | 6 | 0.12 | 0.72 |
| IMP | m2 | Imprimacion antioxidante | 0.09 | 0.88 | 0.08 |
| PEAP30a | kg | Perfil laminado a-42b promedio | 11.3 | 0.6 | 6.78 |
| M00010022 | Ud. | Material compl./piezas espec. | 8 | 0.28 | 2.24 |
| %0400 |  | Medios auxiliares | 1 % | 30.58 | 0.31 |
|  |  | Total |  |  | 30.89 |

| Medición | Uds. | Largo | Ancho | Parcial |
|---|---|---|---|---|
|  | 1 | 431 |  | 431.000 |
|  | -1 | 70 | 0.5 | -35.000 |
| Total |  |  |  | 396 |

**TECHO GRADA** m2 FALSO TECHO CHAPA ATENEA GRADA (09/12/2003)
947.64 m2 × 38.2 (38.96 con costes indirectos) = 36920.05
Suministro e instalacion de falso techo en zoan de graderio con chapa ATENEA DE EUROPERFIL en 0,76 mm. de espesor incluso estructura portante y piezas de remate con cubierta existente.

| Código | Ud | Descripción | Rendimiento | Precio | Importe |
|---|---|---|---|---|---|
| O01OA060 | h. | Peón especializado | 0.048 | 13.53 | 0.65 |
| chapa075ATEN | m2 | Chapa ATENEA DE EUPERFIL 0,75 (material; 12/03/2013) | 1 | 35 | 35.00 |
| M00040015 | H. | Maquinaria carpintería (maquinaria; 09/12/2003) | 0.02 | 27.05 | 0.54 |
| O01OB129 | h. | Oficial 1ª metal | 0.015 | 14.09 | 0.21 |
| PEAP30a | kg | Perfil laminado a-42b promedio | 3 | 0.6 | 1.80 |
|  |  | Total |  |  | 38.2 |

| Medición | Uds. | Largo | Ancho | Parcial |
|---|---|---|---|---|
| GRADERIO EXISTE | 1 | 40.12 | 12 | 481.440 |
| ZONA 1 | 1 | 19.22 | 12 | 230.640 |
| ZONA 2 | 1 | 19.63 | 12 | 235.560 |
| Total |  |  |  | 947.64 |

**HERCLITCOIA** m FOSEADO VIRUTAS MADERA-MAGNESITA AISLADO
70 m × 23.39 (23.86 con costes indirectos) = 1670.20
Falso techo formado por paneles acústicos de viruta de madera fina y magnesita de 1200x600 mm. y 35 mm. de espesor, de color natural con cantos vivos y suspendidos de perfilería vista,con aislamiento en 40 mm. segun detalle i/p.p. de elementos de remate, accesorios de fijación y andamiaje, s/NTE-RTP, medido deduciendo huecos superiores a 2 m2.

| Código | Ud | Descripción | Rendimiento | Precio | Importe |
|---|---|---|---|---|---|
| O01OB150 | h. | Oficial 1ª carpintero (mano de obra; 14/03/2013) | 0.182 | 15.94 | 2.90 |
| O01OB160 | h. | Ayudante carpintero (14/03/2013) | 0.19 | 15.03 | 2.86 |
| P04TM010 | m2 | Panel vir.mad.120x60 HAK F 35 (14/03/2013) | 0.5 | 17.01 | 8.51 |
| P04TW050 | m. | Perfilería vista blanca (14/03/2013) | 3 | 1.02 | 3.06 |
| P04TW040 | ud | Pieza cuelgue (14/03/2013) | 1.05 | 0.22 | 0.23 |
| P07TX160 | m2 | P.polies.extr. Wallmate IB-A-40 | 0.5 | 11.66 | 5.83 |
|  |  | Total |  |  | 23.39 |

#### 03.06.04 FACHADAS (09/12/2003)
Importe: 32635.72

**ATENEA075** m2 Fachada chapa ATENEA de EUROPERFIL 0,75 mm. (09/12/2003)
340.82 m2 × 64.62 (65.91 con costes indirectos) = 22463.45
Revestimiento de paramentos verticales realizado mediante chapa de acero prelacada ambas caras de 0.75 mm de espesor,modelo ATENEA DE EUROPERFIL o similar, en color a definir por la Dirección de Obra segun documentación gráfica, asentada con tornillos autorroscantes con junta estanca sobre subestructura metálica incluida esta en la partida, según criterio de la Dirección de Obra, fijada a subestructura metálica. Incluso de mermas, remates de bordes libres, tapajuntas realizados mediante chapa plegada de acero de 0.6mm de espesor y desarrollos según planos con goterón -colores a definir por la D.F-, piezas especiales, solapes, goterones, remates de esquinas y rincones con chapa plegada de acero prelacado de 0.6 mm de espesor, montaje y desmontaje de andamios, medios auxiliares de elevación y montaje, y demás materiales y medios auxiliares necesarios de forma que se garantice su correcta ejecución y estanqueidad. Realizado todo ello según detalles gráficos de proyecto e indicaciones de la Dirección de Facultativa. Todos los materiales para esta unidad contarán con el certificado CE correspondiente, y aquellos específicos para cada uno de ellos. Medida la superficie ejecutada totalmente terminada.Esta partida incluye las chapas perforadas siguiendo las directrices marcadas en el Proyecto de ejecución.

| Código | Ud | Descripción | Rendimiento | Precio | Importe |
|---|---|---|---|---|---|
| O01OA060 | h. | Peón especializado | 0.192 | 13.53 | 2.60 |
| chapa075ATEN | m2 | Chapa ATENEA DE EUPERFIL 0,75 | 1 | 35 | 35.00 |
| M00040015 | H. | Maquinaria carpintería | 0.2 | 27.05 | 5.41 |
| O01OB129 | h. | Oficial 1ª metal | 0.015 | 14.09 | 0.21 |
| PEAP30a | kg | Perfil laminado a-42b promedio | 30 | 0.6 | 18.00 |
| IMP | m2 | Imprimacion antioxidante | 0.01 | 0.88 | 0.01 |
| M00240026 | m2. | Pintura resin. + aluminio + vidrio | 0.02 | 2.09 | 0.04 |
| M02GE230 | h. | Trailer grúa | 0.001 | 70 | 0.07 |
| M00010022 | Ud. | Material compl./piezas espec. | 5 | 0.28 | 1.40 |
| %M00010000 | % | Medios auxiliares (05/08/2004) | 3 % | 62.74 | 1.88 |
|  |  | Total |  |  | 64.62 |

| Medición | Uds. | Largo | Ancho | Parcial |
|---|---|---|---|---|
| COLORES | 38 | 5.1 | 1.1 | 213.180 |
| PERFORADA | 12 | 5.1 | 1.1 | 67.320 |
| edificaanexa | 1 | 10.4 | 3.2 | 33.280 |
|  | 1 | 3.5 | 3.2 | 11.200 |
|  | 1 | 0.7 | 3.2 | 2.240 |
|  | 1 | 0.75 | 3.2 | 2.400 |
|  | 1 | 3.5 | 3.2 | 11.200 |
| Total |  |  |  | 340.82 |

**Qenfext** m2 Enfoscado mortero paredes ext. c/ ejecución de calles vert. (12/03/2004)
556.47 m2 × 7.51 (7.66 con costes indirectos) = 4262.56
Enfoscado maestreado y fratasado de paramentos verticales exteriores, de 20 mm de espesor, con mortero 1:6 de cemento y arena, con aditivo hidrófugo, sobre cualquier superficie. Incluso colocación de malla de fibra de vidrio en zonas de cambio de material, con un solape mínimo de 20 cm, enfoscado de jambas, dinteles, huecos y ancho de tabiques, refuerzos en esquinas con guardavivos metálicos, ejecución de calles verticales / horizontales según planos de acbado e indicaciones de la D.O. mediante perfiles de PVC enrasados con el revestimiento, en colores a definir por la D.O:, p.p. de remates y formación de mochetas y cargaderos, con acabado totalmente pulido para posterior enlucido y/o pintura en la que no habrá ninguna variación de planeidad superior a 3 mm. medido con regla de 1 m. Incluso montaje y desmontaje de andamios y ejecución de muestra en obra para aprobación por la D.O.. Limpieza y humedecido del paramento, maestras en rincones y guarniciones de hueco.Todos los encuentros en ángulo tendrán las aristas redondeadas. Todos los materiales para esta unidad contarán con el certificado CE correspondiente, y aquellos específicos para cada uno de ellos. Medida la superficie ejecutada totalmente rematada, a cinta corrida, deduciendo huecos superiores a 2.50m2. Esta partida incluye la formacion de rehundido para ejecucion de rotulacion en fachada según criterios de Direccion de Obra.

| Código | Ud | Descripción | Rendimiento | Precio | Importe |
|---|---|---|---|---|---|
| PBPM.7eacb | m3 | Mto hdrf cto/are 1:6 3-5 maq (material; 04/03/2011) | 0.02 | 44.69 | 0.89 |
| O01OA030 | h. | Oficial primera | 0.288 | 14.09 | 4.06 |
| O01OA070 | h. | Peón ordinario | 0.192 | 12.19 | 2.34 |
| %0300 |  | Medios auxiliares | 3 % | 7.29 | 0.22 |
|  |  | Total |  |  | 7.51 |

Relación comercial: Pontevedra, 8.19, Ourense, Lugo, A Coruña, 006_1, 005_1, 004_1, 003_1, 002_1, 001_1, 000, 005, 15.23, 004, 003, 002, 001

| Medición | Uds. | Largo | Parcial |
|---|---|---|---|
|  | 1 | 621.83 | 621.830 |
|  | -1 | 7.91 | -7.910 |
|  | -1 | 9.03 | -9.030 |
|  | -1 | 11.24 | -11.240 |
|  | -1 | 37.18 | -37.180 |
| Total |  |  | 556.47 |

**10.02** m2 Rev.fachada pasteado Touprett, P05 (12/03/2004)
556.47 m2 × 5.27 (5.38 con costes indirectos) = 2993.81
Revestimiento de paramentos exteiores realizado mediante aplicación de pasteado fino tipo Touprett o equivalente, sobre paramentos previamente enfoscados. Incluso p.p. de repasos, colocación de malla de fibra de vidrio en toda su superficie, con un solape mínimo de 20 cm en zonas de cambio de material, enfoscado de jambas, dinteles, huecos, refuerzos en esquinas con guardavivos metálicos, con p.p. de medios auxiliares, montaje y desmontaje de andamios. Incluso p.p. de ejecución de muestra en obra de paño representativo para comprobación de tonalidades, acabado, etc, por la D.F. Todos los encuentros en ángulo tendrán las aristas redondeadas. Todos los materiales para esta unidad contarán con el certificado CE correspondiente, y aquellos específicos para cada uno de ellos. Medida la superficie ejecutada totalmente terminada, a cinta corrida, deduciendo huecos superiores a 2.50m2.Esta partida incluye la formacion de rehundido para ejecucion de rotulacion en fachada según criterios de Direccion de Obra.

| Código | Ud | Descripción | Rendimiento | Precio | Importe |
|---|---|---|---|---|---|
| O01OA030 | h. | Oficial primera | 0.067 | 14.09 | 0.94 |
| O01OA060 | h. | Peón especializado | 0.048 | 13.53 | 0.65 |
| NV_08.04.04.3 | m2. | Rev. continuo fachada Touprett Colores (material; 04/03/2011) | 1 | 3.53 | 3.53 |
| %0300 |  | Medios auxiliares | 3 % | 5.12 | 0.15 |
|  |  | Total |  |  | 5.27 |

Relación comercial: 001, 9.95, 002, 003, 004, 005, 000, 5.81, 001_1, 002_1, 003_1, 004_1, 005_1, 006_1, A Coruña, Lugo, Ourense, Pontevedra

| Medición | Uds. | Largo | Parcial |
|---|---|---|---|
|  | 1 | 621.83 | 621.830 |
|  | -1 | 7.91 | -7.910 |
|  | -1 | 9.03 | -9.030 |
|  | -1 | 11.24 | -11.240 |
|  | -1 | 37.18 | -37.180 |
| Total |  |  | 556.47 |

**Qpintext** m2 Pintura plastica exterior, P07 (12/03/2004)
556.47 m2 × 5.14 (5.24 con costes indirectos) = 2915.90
Revestimiento de paramentos verticales exteriores realizado con pintura plástica impermeable al agua de lluvia, color a definir por la D.O, VALENTINE o similar.previa imprimación de látex, con lijado previo de pequeñas adherencias e imperfecciones, aplicación de una mano de fondo con pintura muy diluida para tapar poros, emplastecido de faltas y repaso con nueva mano de fondo y dos manos de acabado liso. Incluso p.p. de aditivo antimoho, pintado de jambas, mochetas y dinteles, y p.p. ejecución de muestra colocada en obra de todos los remates y la chapa para comprobación de encuentros por la D.F, montaje y desmontaje de andamios, y demás materiales y medios auxilaires necesarios para la correcta ejecución de esta unidad. Todos los encuentros en ángulo tendrán las aristas redondeadas. Todos los materiales para esta unidad contarán con el certificado CE correspondiente, y aquellos específicos para cada uno de ellos. Medida la superficie ejecutada totalmente rematada, a cinta corrida, deduciendo huecos superiores a 2.50m2.

| Código | Ud | Descripción | Rendimiento | Precio | Importe |
|---|---|---|---|---|---|
| PRPP.6ba | kg | Pint plas ext impl bl ls 25kg | 0.75 | 2.84 | 2.13 |
| imprim. | l | Imprimación látex | 0.2 | 0.76 | 0.15 |
| O01OA030 | h. | Oficial primera | 0.192 | 14.09 | 2.71 |
| %0300 |  | Medios auxiliares | 3 % | 4.99 | 0.15 |
|  |  | Total |  |  | 5.14 |

Relación comercial: 001, 4.2, 002, 003, 004, 005, 000, 5.72, 001_1, 002_1, 003_1, 004_1, 005_1, 006_1, A Coruña, Lugo, Ourense, Pontevedra

| Medición | Uds. | Largo | Parcial |
|---|---|---|---|
|  | 1 | 621.83 | 621.830 |
|  | -1 | 7.91 | -7.910 |
|  | -1 | 9.03 | -9.030 |
|  | -1 | 11.24 | -11.240 |
|  | -1 | 37.18 | -37.180 |
| Total |  |  | 556.47 |

### 03.07 CARPINTERÍA INTERIOR (09/12/2003)
Importe: 30272.97

**QEFTP20** m2. Mampara trespa frente cabina (09/12/2003)
37.26 m2. × 122.08 (124.52 con costes indirectos) = 4639.62
Suministro y montaje de mampara de frente de cabina de aseo y/o ducha, realizada con placas macizas de Trespa Volkern o equivalente de 13 mm de espesor, compuestas por resinas termoestables homogéneamente reforzadas con fibras de celulosa, incluso p.p. de puertas, bisagras de acero inoxidable, muletillas, tiradores de acero con condena interior y soportes inferiores de acero inoxidable, estabilizadores de frente en sección circular y laterales en U en perfil de aluminio lacado. Realizado por casa especializada totalmente instalada y rematada. Todos los materiales para esta unidad contarán con el certificado CE correspondiente, y aquellos específicos para cada uno de ellos. Medida la superficie ejecutada totalmente rematada.

| Código | Ud | Descripción | Rendimiento | Precio | Importe |
|---|---|---|---|---|---|
| O01OA030 | h. | Oficial primera | 0.767 | 14.09 | 10.81 |
| O01OA060 | h. | Peón especializado | 0.767 | 13.53 | 10.38 |
| PFPT01 | H. | Maquinaria carpintería (maquinaria; 09/12/2003) | 0.45 | 27.05 | 12.17 |
| trespa13 | m2. | Tabl.resina-fibra celul. 13mm (material; 20/03/2007) | 0.9 | 71.05 | 63.95 |
| M00180103l | ml. | Perfiles aluminio lacado elaborado con rotura pte térm. (material; 04/09/2008) | 1 | 10.8 | 10.80 |
| PFPT05 | Ud. | Soporte inf. acero inox (material; 03/02/2004) | 0.4 | 13.65 | 5.46 |
| PFPT06 | Ud. | Bisagra inox. 75*75*2 (material; 03/02/2004) | 0.7 | 4.16 | 2.91 |
| PFPT07 | Ud. | Muletilla y desbloqueo (material; 03/02/2004) | 0.2 | 3.8 | 0.76 |
| PFPT08 | Ud. | Pomo tk 80 (material; 03/02/2004) | 0.4 | 3.2 | 1.28 |
| %0300 |  | Medios auxiliares | 3 % | 118.52 | 3.56 |
|  |  | Total |  |  | 122.08 |

| Medición | Uds. | Largo | Alto | Parcial |
|---|---|---|---|---|
|  | 1 | 2 | 2 | 4.000 |
|  | 1 | 1.63 | 2 | 3.260 |
|  | 1 | 1.65 | 2 | 3.300 |
|  | 1 | 1.86 | 2 | 3.720 |
|  | 1 | 1.7 | 2 | 3.400 |
|  | 1 | 1.7 | 2 | 3.400 |
|  | 1 | 1.86 | 2 | 3.720 |
|  | 1 | 0.91 | 2 | 1.820 |
|  | 1 | 3.52 | 2 | 7.040 |
|  | 1 | 1.8 | 2 | 3.600 |
| Total |  |  |  | 37.26 |

**QEFPT10** m2. Mampara trespa divisoria cabina (09/12/2003)
27.88 m2. × 86.39 (88.12 con costes indirectos) = 2456.79
Suministro y montaje de mampara divisoria de cabina de aseo y/o ducha y quitavistas, realizada con placas macizas de Trespa Volkern o equivalente de 13 mm de espesor, compuestas por resinas termoestables homogeneamente reforzadas con fibras de celulosa y soportes inferiores de acero inoxidable, estabilizadores de frente en sección circular y laterales en U en perfil de aluminio lacado. Realizado por casa especializada totalmente instalada y rematada. Todos los materiales para esta unidad contarán con el certificado CE correspondiente, y aquellos específicos para cada uno de ellos. Medida la superficie ejecutada totalmente rematada.

| Código | Ud | Descripción | Rendimiento | Precio | Importe |
|---|---|---|---|---|---|
| O01OA030 | h. | Oficial primera | 0.096 | 14.09 | 1.35 |
| O01OA060 | h. | Peón especializado | 0.192 | 13.53 | 2.60 |
| PFPT01 | H. | Maquinaria carpintería | 0.05 | 27.05 | 1.35 |
| trespa13 | m2. | Tabl.resina-fibra celul. 13mm | 0.9 | 71.05 | 63.95 |
| M00180103l | ml. | Perfiles aluminio lacado elaborado con rotura pte térm. | 1 | 10.8 | 10.80 |
| PFPT05 | Ud. | Soporte inf. acero inox | 0.28 | 13.65 | 3.82 |
| %0300 |  | Medios auxiliares | 3 % | 83.87 | 2.52 |
|  |  | Total |  |  | 86.39 |

| Medición | Uds. | Largo | Parcial |
|---|---|---|---|
|  | 1 | 1.91 | 1.910 |
|  | 1 | 1.91 | 1.910 |
|  | 1 | 1.82 | 1.820 |
|  | 1 | 1.91 | 1.910 |
|  | 1 | 1.79 | 1.790 |
|  | 1 | 1.78 | 1.780 |
|  | 1 | 1.78 | 1.780 |
|  | 3 | 4.5 | 13.500 |
|  | 1 | 1.48 | 1.480 |
| Total |  |  | 27.88 |

**Qencimera** ml. Encimera trespa lavabo, 50 cm (09/12/2003)
15.62 ml. × 74.69 (76.18 con costes indirectos) = 1189.93
Encimera recta con un ancho total de 50cm, para encastrar o apoyar lavabo, formado por una placa maciza de Trespa Volkern de 13 mm de espesor de resinas sintéticas termoestables homogeneamente reforzadas con fibras de celulosa con faldón frontal de 15 cm de ancho, fijado todo ello sobre cartelas del mismo material ancladas a paramento vertical para ejecución y fijación del faldón frontal. Incluso tornillos de fijación y apertura de hueco para encastre de aparato, taladros y huecos necesarios para posterior colocación de jaboneras encastradas, y formación de baquetón de remate de 5 cm. Todos los materiales para esta unidad contarán con el certificado CE correspondiente, y aquellos específicos para cada uno de ellos. Medida la longitud ejecutada totalmente terminada.

| Código | Ud | Descripción | Rendimiento | Precio | Importe |
|---|---|---|---|---|---|
| O01OA030 | h. | Oficial primera | 0.192 | 14.09 | 2.71 |
| O01OB150 | h. | Oficial 1ª carpintero | 0.767 | 15.94 | 12.23 |
| PFPT01 | H. | Maquinaria carpintería | 0.1 | 27.05 | 2.71 |
| trespa13 | m2. | Tabl.resina-fibra celul. 13mm | 0.7 | 71.05 | 49.74 |
| PFPT09 | Ud. | Tornillo ensamble met. 25mm (material; 04/02/2004) | 8 | 0.82 | 6.56 |
| %0100 |  | Medios auxiliares | 1 % | 73.95 | 0.74 |
|  |  | Total |  |  | 74.69 |

| Medición | Uds. | Largo | Parcial |
|---|---|---|---|
|  | 1 | 1.56 | 1.560 |
|  | 1 | 1.56 | 1.560 |
|  | 1 | 0.77 | 0.770 |
|  | 1 | 1.58 | 1.580 |
|  | 1 | 1.56 | 1.560 |
|  | 1 | 1.56 | 1.560 |
|  | 1 | 1 | 1.000 |
|  | 1 | 1.65 | 1.650 |
|  | 1 | 2.38 | 2.380 |
|  | 1 | 2 | 2.000 |
| Total |  |  | 15.62 |

**Qcierratesa** Ud. Cierrapuertas con/sin retención Tesa (03/02/2005)
15 Ud. × 41.78 (42.62 con costes indirectos) = 639.30
Cierrapuertas aéreo de brazo articulado, fuerza 2-4, serie 2500 de Tesa o equivalente, con o sin retención, según memorias (en puertas RF no llevará retención), reversible, velocidad de cierre y golpe regulable, colores a elegir por la D.F., instalado en puertas, según memorias. Todos los materiales para esta unidad contarán con el certificado CE correspondiente, y aquellos específicos para cada uno de ellos. Medida la unidad ejecutada totalmente instalada y en perfecto estado de funcionamiento.

| Código | Ud | Descripción | Rendimiento | Precio | Importe |
|---|---|---|---|---|---|
| CT2500 | Ud | cierrapuertas CT2500 de Tesa (material; 04/11/2008) | 1 | 38.31 | 38.31 |
| O01OB150 | h. | Oficial 1ª carpintero | 0.192 | 15.94 | 3.06 |
| %0100 |  | Medios auxiliares | 1 % | 41.37 | 0.41 |
|  |  | Total |  |  | 41.78 |

**HP02P2** Ud. Puerta 1h chapa acero pintada, P-03 (13/10/2004)
89.857 Ud. × 232.91 (237.57 con costes indirectos) = 21347.33
Puerta de paso de 1 hoja abatible de eje vertical, de dimensiones totales 0.925x2.70 m, hoja de 0.825x 2.10 m, y montante fijo superior de 0.825x0.60 m, realizada en doble chapa de acero galvanizado en frío de 1 mm, separadas entre si 50 mm, montadas sobre perfiles de acero galvanizados en caliente 40.40.3 (incluso marco del mismo perfil) y aislamiento intermedio realizado con lana de roca de 50 mm de espesor. Acabado exterior y canteado con una mano de imprimación fijadora y pintado con dos manos de pintura de particulas de aluminio y vidrios termoendurecidos tipo Hammerite de Xylazel o equivalente, con un grosor de 100 micras, colores a elegir por D.F. (acabado forja, liso o martelé). Manillas serie Xara de Tesa, con muelle de recuperación, sobre placa cuadrada, realizada en acero inoxidable AISI 316, cerradura maestreada según el plan de cierre que defina la D.F, con cilindro 50-80 mm y bocallaves, de Tesa o equivalente, realizados en acero inoxidable, según indicaciones de la D.F. y memorias de carpintería, 3 pernios 100 x 55 de acero inoxidable, y tope en suelo. Incluso patillas, asiento del precerco y sellado del cerco. Ejecutada según detalles de proyecto e indicaciones de la D.O. Todos los materiales para esta unidad contarán con el certificado CE correspondiente, y aquellos específicos para cada uno de ellos. Medida la unidad colocada, perfectamente asentada y nivelada, con desplomes no superiores a 4 mm. en 1 m. Esta partida incluye chapa perforada y señalectica siguiendo los criterios de documentacion gráfica.

| Código | Ud | Descripción | Rendimiento | Precio | Importe |
|---|---|---|---|---|---|
| O01OA030 | h. | Oficial primera | 0.959 | 14.09 | 13.51 |
| O01OB150 | h. | Oficial 1ª carpintero | 0.959 | 15.94 | 15.29 |
| PFPA.1aaacM | m2 | Prta chapa acero galv 1 mm (2 caras), con aislamiento LM (material; 08/01/2009) | 1 | 143.11 | 143.11 |
| M00240038 | m2. | Imprimación fijadora acero | 2.5 | 1.66 | 4.15 |
| M00240026 | m2. | Pintura resin. + aluminio + vidrio | 5 | 2.09 | 10.45 |
| TesaXara | Ud. | Juego manillas Tesa Xara AISI 316, s/ placa cuadrada (material; 27/11/2008) | 0.5 | 45.7 | 22.85 |
| Tesacerradura | Ud. | Cerradura c/cilindro Tesa acero inoxidable 1 punto (material; 21/10/2008) | 0.5 | 19.55 | 9.78 |
| Tesabocallave | Ud. | Bocallaves Tesa acero inoxidable (material; 21/10/2008) | 1 | 3.46 | 3.46 |
| M00170111b | Ud. | Pernio 10 x 55 acero inox (material; 01/08/2006) | 3 | 1.94 | 5.82 |
| M00170123 | Ud. | Tope suelo para puertas (material; 16/11/2007) | 1 | 0.78 | 0.78 |
| M00010021 | Ud. | Pequeño material (material; 13/10/2004) | 5 | 0.28 | 1.40 |
| %0100 |  | Medios auxiliares | 1 % | 230.60 | 2.31 |
|  |  | Total |  |  | 232.91 |

| Medición | Uds. | Largo | Alto | Parcial |
|---|---|---|---|---|
|  | 2 | 1.86 | 2.8 | 10.416 |
|  | 2 | 1.61 | 2.8 | 9.016 |
|  | 1 | 1.4 | 2.8 | 3.920 |
|  | 1 | 1.4 | 2.8 | 3.920 |
|  | 1 | 1.86 | 2.8 | 5.208 |
|  | 5 | 0.8 | 2.1 | 8.400 |
|  | 1 | 1.22 | 2.6 | 3.172 |
|  | 1 | 1.6 | 2.1 | 3.360 |
|  | 3 | 1.35 | 2.2 | 8.910 |
|  | 1 | 3.65 | 1.1 | 4.015 |
|  | 1 | 1.2 | 2.1 | 2.520 |
|  | 15 | 1 | 1.8 | 27.000 |
| Total |  |  |  | 89.857 |

### 03.08 CARPINTERÍA EXTERIOR Y CERRAJERÍA (09/12/2003)
Importe: 29431.45

**Qanyipan** Ud. Barra antipánico Universal de Tesa (03/02/2005)
3 Ud. × 78.6 (80.17 con costes indirectos) = 240.51
Cerradura y barra antipánico Universal de Tessa, sin accionamiento exterior ni contra placa, instalada en puertas de evacuación, con soportes, fallebas y reenvíos en color negro, y barra cromada. Todos los materiales para esta unidad contarán con el certificado CE correspondiente, y aquellos específicos para cada uno de ellos. Medida la unidad ejecutada totalmente instalada y en perfecto estado de funcionamiento.

| Código | Ud | Descripción | Rendimiento | Precio | Importe |
|---|---|---|---|---|---|
| UNIVERSAL | Ud. | Cerradura antipan 1h Universal de Tessa (material; 12/09/2008) | 1 | 70.18 | 70.18 |
| O01OB150 | h. | Oficial 1ª carpintero | 0.479 | 15.94 | 7.64 |
| %0100 |  | Medios auxiliares | 1 % | 77.82 | 0.78 |
|  |  | Total |  |  | 78.6 |

**Qcierratesa** Ud. Cierrapuertas con/sin retención Tesa
3 Ud. × 41.78 (42.62 con costes indirectos) = 127.86

**puerta12coia** Ud. Puerta 2 h chapa bandeja acero pintada, P12 (13/10/2004)
1 Ud. × 1649.22 (1682.2 con costes indirectos) = 1682.20
Puerta de paso de 2 hoja abatible de eje vertical, de dimensiones totales 0,82 x2.10 m, realizada en doble chapa de acero galvanizado en frío de 1 mm separadas entre si 50 mm, montadas sobre perfiles de acero galvanizados en caliente 40.40.3 (incluso marco del mismo perfil) y aislamiento intermedio realizado con lana de roca de 50 mm de espesor. Acabado exterior y canteado con una mano de imprimación fijadora y pintado con dos manos de pintura de particulas de aluminio y vidrios termoendurecidos tipo Hammerite de Xylazel o equivalente, con un grosor de 100 micras, colores a elegir por D.F. (acabado forja, liso o martelé). Manillones verticales a dos caras de las longitudes señaladas en planos y montadas sobre carpintería sobre placa de dimensiones a definir por la D.F, realizadas en acero inoxidable AISI 316, cerradura maestreada según el plan de cierre que defina la D.F, con cilindro 50-80 mm y bocallaves, de Tesa o equivalente, realizados en acero inoxidable, según indicaciones de la D.F. y memorias de carpintería, 3 pernios 100 x 55 de acero inoxidable, y tope en suelo. Incluso patillas, asiento del precerco y sellado del cerco. Ejecutada según detalles de proyecto e indicaciones de la D.O. Todos los materiales para esta unidad contarán con el certificado CE correspondiente, y aquellos específicos para cada uno de ellos. Medida la unidad colocada, perfectamente asentada y nivelada, con desplomes no superiores a 4 mm. en 1 m incluida la chapa perforada superior y la rotulación segun criterios de D.F.

| Código | Ud | Descripción | Rendimiento | Precio | Importe |
|---|---|---|---|---|---|
| O01OA030 | h. | Oficial primera | 0.959 | 14.09 | 13.51 |
| O01OB150 | h. | Oficial 1ª carpintero | 0.959 | 15.94 | 15.29 |
| PFPA.1aaacM | m2 | Prta chapa acero galv 1 mm (2 caras), con aislamiento LM | 3.36 | 143.11 | 480.85 |
| CHAPA01 | u | Chapa perforada (material; 13/03/2013) | 1 | 1000 | 1000.00 |
| M00240038 | m2. | Imprimación fijadora acero | 4.41 | 1.66 | 7.32 |
| M00240026 | m2. | Pintura resin. + aluminio + vidrio | 8.82 | 2.09 | 18.43 |
| Tesacerradura | Ud. | Cerradura c/cilindro Tesa acero inoxidable 1 punto | 1 | 19.55 | 19.55 |
| Tesabocallave | Ud. | Bocallaves Tesa acero inoxidable | 1 | 3.46 | 3.46 |
| M00170111b | Ud. | Pernio 10 x 55 acero inox | 3 | 1.94 | 5.82 |
| M00170123 | Ud. | Tope suelo para puertas | 1 | 0.78 | 0.78 |
| M00010021 | Ud. | Pequeño material | 5 | 0.28 | 1.40 |
| P01222 | ud | Juego tirador 180 cm 2 caras (material; 18/08/2005) | 1 | 66.48 | 66.48 |
| %0100 |  | Medios auxiliares | 1 % | 1632.89 | 16.33 |
|  |  | Total |  |  | 1649.22 |

**puerta13coia** u Puerta 2 h chapa bandeja acero pintada, P13 (13/10/2004)
1 u × 2059.18 (2100.36 con costes indirectos) = 2100.36
Puerta de paso de 2 hoja abatible de eje vertical, de dimensiones totales 0,82 x2.50 m, realizada en doble chapa de acero galvanizado en frío de 1 mm en bandejas, separadas entre si 50 mm, montadas sobre perfiles de acero galvanizados en caliente 40.40.3 (incluso marco del mismo perfil) y aislamiento intermedio realizado con lana de roca de 50 mm de espesor. Acabado exterior y canteado con una mano de imprimación fijadora y pintado con dos manos de pintura de particulas de aluminio y vidrios termoendurecidos tipo Hammerite de Xylazel o equivalente, con un grosor de 100 micras, colores a elegir por D.F. (acabado forja, liso o martelé). Manillones verticales a dos caras de las longitudes señaladas en planos y montadas sobre carpintería sobre placa de dimensiones a definir por la D.F, realizadas en acero inoxidable AISI 316, cerradura maestreada según el plan de cierre que defina la D.F, con cilindro 50-80 mm y bocallaves, de Tesa o equivalente, realizados en acero inoxidable, según indicaciones de la D.F. y memorias de carpintería, 3 pernios 100 x 55 de acero inoxidable, y tope en suelo. Incluso patillas, asiento del precerco y sellado del cerco. Ejecutada según detalles de proyecto e indicaciones de la D.O. Todos los materiales para esta unidad contarán con el certificado CE correspondiente, y aquellos específicos para cada uno de ellos. Medida la unidad colocada, perfectamente asentada y nivelada, con desplomes no superiores a 4 mm. en 1 m incluida la chapa perforada superior y la rotulación segun criterios de D.F.

| Código | Ud | Descripción | Rendimiento | Precio | Importe |
|---|---|---|---|---|---|
| O01OA030 | h. | Oficial primera | 0.959 | 14.09 | 13.51 |
| O01OB150 | h. | Oficial 1ª carpintero | 0.959 | 15.94 | 15.29 |
| PFPA.1aaacM | m2 | Prta chapa acero galv 1 mm (2 caras), con aislamiento LM | 4.1 | 143.11 | 586.75 |
| CHAPA 13 | u | CHAPA PERFORADA 13 (material; 13/03/2013) | 1 | 1300 | 1300.00 |
| M00240038 | m2. | Imprimación fijadora acero | 4.41 | 1.66 | 7.32 |
| M00240026 | m2. | Pintura resin. + aluminio + vidrio | 8.82 | 2.09 | 18.43 |
| Tesacerradura | Ud. | Cerradura c/cilindro Tesa acero inoxidable 1 punto | 1 | 19.55 | 19.55 |
| Tesabocallave | Ud. | Bocallaves Tesa acero inoxidable | 1 | 3.46 | 3.46 |
| M00170111b | Ud. | Pernio 10 x 55 acero inox | 3 | 1.94 | 5.82 |
| M00170123 | Ud. | Tope suelo para puertas | 1 | 0.78 | 0.78 |
| M00010021 | Ud. | Pequeño material | 5 | 0.28 | 1.40 |
| P01222 | ud | Juego tirador 180 cm 2 caras | 1 | 66.48 | 66.48 |
| %0100 |  | Medios auxiliares | 1 % | 2038.79 | 20.39 |
|  |  | Total |  |  | 2059.18 |

**puerta14coia** u Puerta 2 h chapa bandeja acero pintada, P14 (13/10/2004)
1 u × 2665.18 (2718.48 con costes indirectos) = 2718.48
Puerta de paso de 2 hoja abatible de eje vertical, de dimensiones totales 0,82 x2.50 m, realizada en doble chapa de acero galvanizado en frío de 1 mm en bandejas, separadas entre si 50 mm, montadas sobre perfiles de acero galvanizados en caliente 40.40.3 (incluso marco del mismo perfil) y aislamiento intermedio realizado con lana de roca de 50 mm de espesor. Acabado exterior y canteado con una mano de imprimación fijadora y pintado con dos manos de pintura de particulas de aluminio y vidrios termoendurecidos tipo Hammerite de Xylazel o equivalente, con un grosor de 100 micras, colores a elegir por D.F. (acabado forja, liso o martelé). Manillones verticales a dos caras de las longitudes señaladas en planos y montadas sobre carpintería sobre placa de dimensiones a definir por la D.F, realizadas en acero inoxidable AISI 316, cerradura maestreada según el plan de cierre que defina la D.F, con cilindro 50-80 mm y bocallaves, de Tesa o equivalente, realizados en acero inoxidable, según indicaciones de la D.F. y memorias de carpintería, 3 pernios 100 x 55 de acero inoxidable, y tope en suelo. Incluso patillas, asiento del precerco y sellado del cerco. Ejecutada según detalles de proyecto e indicaciones de la D.O. Todos los materiales para esta unidad contarán con el certificado CE correspondiente, y aquellos específicos para cada uno de ellos. Medida la unidad colocada, perfectamente asentada y nivelada, con desplomes no superiores a 4 mm. en 1 m incluida la chapa perforada superior y la rotulación segun criterios de D.F.

| Código | Ud | Descripción | Rendimiento | Precio | Importe |
|---|---|---|---|---|---|
| O01OA030 | h. | Oficial primera | 0.959 | 14.09 | 13.51 |
| O01OB150 | h. | Oficial 1ª carpintero | 0.959 | 15.94 | 15.29 |
| PFPA.1aaacM | m2 | Prta chapa acero galv 1 mm (2 caras), con aislamiento LM | 4.1 | 143.11 | 586.75 |
| CHAPA14 | u | CHAPA PERFORADA P14 (material; 13/03/2013) | 1 | 1900 | 1900.00 |
| M00240038 | m2. | Imprimación fijadora acero | 4.41 | 1.66 | 7.32 |
| M00240026 | m2. | Pintura resin. + aluminio + vidrio | 8.82 | 2.09 | 18.43 |
| Tesacerradura | Ud. | Cerradura c/cilindro Tesa acero inoxidable 1 punto | 1 | 19.55 | 19.55 |
| Tesabocallave | Ud. | Bocallaves Tesa acero inoxidable | 1 | 3.46 | 3.46 |
| M00170111b | Ud. | Pernio 10 x 55 acero inox | 3 | 1.94 | 5.82 |
| M00170123 | Ud. | Tope suelo para puertas | 1 | 0.78 | 0.78 |
| M00010021 | Ud. | Pequeño material | 5 | 0.28 | 1.40 |
| P01222 | ud | Juego tirador 180 cm 2 caras | 1 | 66.48 | 66.48 |
| %0100 |  | Medios auxiliares | 1 % | 2638.79 | 26.39 |
|  |  | Total |  |  | 2665.18 |

**barancoia01** ml Barandilla B-1 . B-2 (12/03/2004)
60.94 ml × 48.85 (49.83 con costes indirectos) = 3036.64
Barandilla modular para tramos rectos e inclinados, de 1.00 m de altura total, formada por: pasamanos pletina documentacion gráfica unida por pletinas verticales separadas máximo 10 cm. y anclados a cara superior del forjado mediante anclajes Hilti y tornillería especial. Realizado todos los perfiles en acero galvanizado en caliente, y la chapa galvanizada en frío, y pintado, previa imprimación fijadora, con dos manos de pintura de resinas, partículas de aluminio y vidrios termoendurecidos Hammerite de Xylazel, con un grosor de 100 micras, colores a elegir por D.F (acabado forja, liso o martelé). Incluso soldaduras en taller, ejecución de taladros, replanteo, nivelación, formación de esquinas y remates. Realizado todo ello según detalles de documentación gráfica e indicaciones de la D.O. Todos los materiales para esta unidad contarán con el certificado CE correspondiente, y aquellos específicos para cada uno de ellos. Medida la longitud ejecutada totalmente rematada.

| Código | Ud | Descripción | Rendimiento | Precio | Importe |
|---|---|---|---|---|---|
| O01OA030 | h. | Oficial primera | 0.479 | 14.09 | 6.75 |
| O01OA070 | h. | Peón ordinario | 0.479 | 12.19 | 5.84 |
| PEAP30a | kg | Perfil laminado a-42b promedio | 12.32 | 0.6 | 7.39 |
| galvcal | kg | Galvanizado en caliente de perfiles | 12.32 | 0.74 | 9.12 |
| M00240038 | m2. | Imprimación fijadora acero | 2.9 | 1.66 | 4.81 |
| M00240026 | m2. | Pintura resin. + aluminio + vidrio | 5.8 | 2.09 | 12.12 |
| MAT.C | ud | Mat.compl./piezas esp. (material; 09/08/2004) | 5 | 0.28 | 1.40 |
| %0300 |  | Medios auxiliares | 3 % | 47.43 | 1.42 |
|  |  | Total |  |  | 48.85 |

| Medición | Uds. | Largo | Parcial |
|---|---|---|---|
| HORIZONTAL |  |  |  |
|  | 7 | 2.1 | 14.700 |
|  | 7 | 1.5 | 10.500 |
|  | 2 | 4.12 | 8.240 |
|  | 1 | 1.5 | 1.500 |
| INCLINADA |  |  |  |
|  | 9 | 2.5 | 22.500 |
|  | 1 | 1.5 | 1.500 |
|  | 1 | 2 | 2.000 |
| Total |  |  | 60.94 |

**barancoia03** ml Pasamanos B-3 (12/03/2004)
60 ml × 24.79 (25.29 con costes indirectos) = 1517.40
Pasamanos para tramos inclinados, de 1.00 m de altura total, formada por: pasamanos pletina documentacion gráfica anclada a paramentos vertical. Realizado todos los perfiles en acero galvanizado en caliente, y la chapa galvanizada en frío, y pintado, previa imprimación fijadora, con dos manos de pintura de resinas, partículas de aluminio y vidrios termoendurecidos Hammerite de Xylazel, con un grosor de 100 micras, colores a elegir por D.F (acabado forja, liso o martelé). Incluso soldaduras en taller, ejecución de taladros, replanteo, nivelación, formación de esquinas y remates. Realizado todo ello según detalles de documentación gráfica e indicaciones de la D.O. Todos los materiales para esta unidad contarán con el certificado CE correspondiente, y aquellos específicos para cada uno de ellos. Medida la longitud ejecutada totalmente rematada.

| Código | Ud | Descripción | Rendimiento | Precio | Importe |
|---|---|---|---|---|---|
| O01OA030 | h. | Oficial primera | 0.288 | 14.09 | 4.06 |
| O01OA070 | h. | Peón ordinario | 0.288 | 12.19 | 3.51 |
| PEAP30a | kg | Perfil laminado a-42b promedio | 3 | 0.6 | 1.80 |
| galvcal | kg | Galvanizado en caliente de perfiles | 3 | 0.74 | 2.22 |
| M00240038 | m2. | Imprimación fijadora acero | 2.9 | 1.66 | 4.81 |
| M00240026 | m2. | Pintura resin. + aluminio + vidrio | 3 | 2.09 | 6.27 |
| MAT.C | ud | Mat.compl./piezas esp. | 5 | 0.28 | 1.40 |
| %0300 |  | Medios auxiliares | 3 % | 24.07 | 0.72 |
|  |  | Total |  |  | 24.79 |

| Medición | Uds. | Largo | Parcial |
|---|---|---|---|
|  | 6 | 2 | 12.000 |
|  | 8 | 6 | 48.000 |
| Total |  |  | 60 |

**barancoia04** ml Barandilla B-4 (12/03/2004)
61.1 ml × 47.03 (47.97 con costes indirectos) = 2930.97
Barandilla modular para tramos rectos e inclinados, de 1.00 m de altura total, formada por: pasamanos pletina documentacion gráfica unida por pletinas verticales separadas máximo 10 cm. y anclados a cara superior del forjado mediante anclajes Hilti y tornillería especial. Realizado todos los perfiles en acero galvanizado en caliente, y la chapa galvanizada en frío, y pintado, previa imprimación fijadora, con dos manos de pintura de resinas, partículas de aluminio y vidrios termoendurecidos Hammerite de Xylazel, con un grosor de 100 micras, colores a elegir por D.F (acabado forja, liso o martelé). Incluso soldaduras en taller, ejecución de taladros, replanteo, nivelación, formación de esquinas y remates. Realizado todo ello según detalles de documentación gráfica e indicaciones de la D.O. Todos los materiales para esta unidad contarán con el certificado CE correspondiente, y aquellos específicos para cada uno de ellos. Medida la longitud ejecutada totalmente rematada.

| Código | Ud | Descripción | Rendimiento | Precio | Importe |
|---|---|---|---|---|---|
| O01OA030 | h. | Oficial primera | 0.479 | 14.09 | 6.75 |
| O01OA070 | h. | Peón ordinario | 0.479 | 12.19 | 5.84 |
| PEAP30a | kg | Perfil laminado a-42b promedio | 11 | 0.6 | 6.60 |
| galvcal | kg | Galvanizado en caliente de perfiles | 11 | 0.74 | 8.14 |
| M00240038 | m2. | Imprimación fijadora acero | 2.9 | 1.66 | 4.81 |
| M00240026 | m2. | Pintura resin. + aluminio + vidrio | 5.8 | 2.09 | 12.12 |
| MAT.C | ud | Mat.compl./piezas esp. | 5 | 0.28 | 1.40 |
| %0300 |  | Medios auxiliares | 3 % | 45.66 | 1.37 |
|  |  | Total |  |  | 47.03 |

| Medición | Uds. | Largo | Parcial |
|---|---|---|---|
|  | 6 | 2.5 | 15.000 |
|  | 3 | 2.6 | 7.800 |
|  | 2 | 8.65 | 17.300 |
|  | 2 | 4.5 | 9.000 |
|  | 6 | 2 | 12.000 |
| Total |  |  | 61.1 |

**Qabatlacm** m2. Carpint.oscilo-batiente aluminio lacado c/rotura p.térm (09/12/2003)
44.674 m2. × 195.38 (199.29 con costes indirectos) = 8903.08
Carpintería oscilo realizada con perfiles de aluminio lacado color a definir por la D.F, 80 micras (80 micras de espesor), con rotura de puente térmico, para recibir acristalamiento, bisagras solapadas y mecanismo de apertura, con herrajes y elementos de apertura del mismo material y color que la carpintería en ventanas, y herrajes y manillas de acero inoxidable en puertas, según detalles de proyecto, manillones verticales a una cara de las longitudes señaladas en planos y montadas sobre los prefiles de la carpintería, sobre roseta oval o placade anclaje a definir por la D.F, en acero inoxidable AISI-316, cerradura de seguridad, maestreada según el plan de cierre que defina la D.F, con cilindro y bocallaves, según indicaciones de la D.F. y memorias de carpintería, todo ello de Tesa o equivalente, 3 pernios 100 x 55 de acero inoxidable por hoja, 2 pasadores inox embutidos en canto por hoja y topes en suelo. Incluso precerco de madera, remate de precerco interior y exterior, y formación de vierteaguas de remate inferior, con chapa de aluminio lacado de 0,8 mm de las mismas características que los perfiles, corte, preparación y uniones de perfiles, fijación de junquilllos y patillas y herrajes de cuelgue y seguridad, colocación, sellado de uniones y limpieza, bandeja de recogida y evacuación de agua de condensación y ventilación del galce, y aireadores autorregulables integrados en carpintería. Clasificación de la carga del viento 5, permeabilidad al aire 4, flecha relativa frontal C y clasificación de la estanqueidad al agua 8A. Incluso medios auxiliares de elevación y montaje. Todos los materiales para esta unidad contarán con el certificado CE correspondiente, y aquellos específicos para cada uno de ellos. Realizado según detalles de proyecto e indicaciones de la D.O. Medida la superficie ejecutada totalmente instalada y rematada.

| Código | Ud | Descripción | Rendimiento | Precio | Importe |
|---|---|---|---|---|---|
| O01OA030 | h. | Oficial primera | 1.917 | 14.09 | 27.01 |
| O01OA060 | h. | Peón especializado | 1.438 | 13.53 | 19.46 |
| M0018010m | ml. | Perfiles aluminio lacado elaborado con RPT, h<0.80m (material; 10/01/2009) | 8 | 14.03 | 112.24 |
| PFVW15hd | ml | Premarco pino rojo 100x80 vent (material; 29/01/2004) | 1 | 6.38 | 6.38 |
| EFVW100 | ml. | Sellado de juntas pasta color (material; 09/12/2003) | 3 | 0.1 | 0.30 |
| material | ud | Material compl./piezas espec. (material; 09/12/2003) | 10 | 0.28 | 2.80 |
| CHAP.16A | m2 | Chapa de aluminio anodiz.0.6 mm (material; 29/09/2005) | 2.5 | 8.6 | 21.50 |
| %0300 |  | Medios auxiliares | 3 % | 189.69 | 5.69 |
|  |  | Total |  |  | 195.38 |

| Medición | Uds. | Largo | Alto | Parcial |
|---|---|---|---|---|
| VE01 | 2 | 4.04 | 0.45 | 3.636 |
| 02 | 1 | 2.98 | 0.45 | 1.341 |
| 03 | 1 | 4.06 | 0.45 | 1.827 |
| 04 | 1 | 4.01 | 0.45 | 1.805 |
| 05 | 1 | 2.6 | 0.45 | 1.170 |
| 06 | 1 | 2.27 | 0.45 | 1.022 |
| 07 | 1 | 1.02 | 0.45 | 0.459 |
| 08 | 1 | 2.7 | 0.45 | 1.215 |
| 09 | 1 | 2.74 | 0.45 | 1.233 |
| 10 | 1 | 2.87 | 0.45 | 1.292 |
| 11 | 1 | 4.15 | 0.45 | 1.868 |
| 13 | 1 | 4.05 | 0.45 | 1.823 |
| 12 | 1 | 1.76 | 0.45 | 0.792 |
| 14 | 1 | 8.22 | 0.45 | 3.699 |
| 15 | 1 | 8.32 | 0.45 | 3.744 |
| 16 | 1 | 8.22 | 0.45 | 3.699 |
| 17 | 1 | 8.46 | 0.45 | 3.807 |
| 18 | 1 | 3.2 | 0.45 | 1.440 |
| 19 | 1 | 1.8 | 0.45 | 0.810 |
| 20 | 1 | 3.2 | 0.45 | 1.440 |
| 21 | 1 | 2.01 | 0.7 | 1.407 |
|  | 1 | 2.1 | 0.8 | 1.680 |
| 22 | 1 | 2.55 | 0.7 | 1.785 |
|  | 1 | 2.1 | 0.8 | 1.680 |
| Total |  |  |  | 44.674 |

**Qrejaalumin** m2 Carp.de rejilla de aluminio anodizado (12/03/2004)
31.956 m2 × 55.08 (56.18 con costes indirectos) = 1795.29
Carpintería fija de aluminio de alumino anodizado con bastidor perimetral en tubo de aluminio y aletas horizontales fijas, todo ello pintado,,con un grosor de 100 micras, color a elegir por D.O. incluso precerco de madera, corte, preparación y uniones de perfiles, sellado de uniones y limpieza p.p. de material de agarre, anclaje, formacion de esquinas, cortes, remates, y montaje y desmontaje de andamios. Realizado según planos de proyecto e indicaciones de la D.O. Todos los materiales para esta unidad contarán con el certificado CE correspondiente, y aquellos específicos para cada uno de ellos. Medida la superficie ejecutada totalmente rematada incluida la puerta integrada

| Código | Ud | Descripción | Rendimiento | Precio | Importe |
|---|---|---|---|---|---|
| O01OA030 | h. | Oficial primera | 0.383 | 14.09 | 5.40 |
| O01OA070 | h. | Peón ordinario | 0.383 | 12.19 | 4.67 |
| rejaalumi | m2 | Rejilla lamas fijas chapa galvan. (material; 13/03/2013) | 1 | 35 | 35.00 |
| MAT.C | ud | Mat.compl./piezas esp. | 30 | 0.28 | 8.40 |
| %0300 |  | Medios auxiliares | 3 % | 53.47 | 1.60 |
|  |  | Total |  |  | 55.08 |

| Medición | Uds. | Largo | Alto | Parcial |
|---|---|---|---|---|
|  | 1 | 3.67 | 0.45 | 1.652 |
|  | 2 | 3.92 | 0.45 | 3.528 |
|  | 1 | 5.56 | 1.3 | 7.228 |
|  | 1 | 3.37 | 2.98 | 10.043 |
|  | 2 | 3.37 | 0.79 | 5.325 |
|  | 1 | 1.9 | 2.2 | 4.180 |
| Total |  |  |  | 31.956 |

**Qchapaalla3** ml Remate chapa aluminio lacado, 0.8 mm, d=35 cm (12/03/2004)
125.03 ml × 13.18 (13.44 con costes indirectos) = 1680.40
Remate interior formado por chapa plegada de aluminio de 0.8 mm de espesor, lacado en colores a definir por la D.F, 80 micras (80 micras de espesor), con un desarrollo máximo de 35 cm. Totalmente instalado, incluso sellado de uniones con el paramento y/o carpintería de forma que garantice su total estanqueidad, p.p. de material de agarre, anclaje, formacion de esquinas, cortes, remates, realizado según planos de proyecto e indicaciones de la D.O. Incluso montaje y desmontaje de andamios. Todos los materiales para esta unidad contarán con el certificado CE correspondiente, y aquellos específicos para cada uno de ellos. Medida la longitud ejecutada totalmente terminada.

| Código | Ud | Descripción | Rendimiento | Precio | Importe |
|---|---|---|---|---|---|
| O01OA030 | h. | Oficial primera | 0.479 | 14.09 | 6.75 |
| Chap al lac08 | m2 | Chapa de aluminio lacado.0.8 mm (material; 17/03/2008) | 0.6 | 9.62 | 5.77 |
| MAT.C | ud | Mat.compl./piezas esp. | 1 | 0.28 | 0.28 |
| %0300 |  | Medios auxiliares | 3 % | 12.80 | 0.38 |
|  |  | Total |  |  | 13.18 |

| Medición | Uds. | Largo | Parcial |
|---|---|---|---|
| VE01 | 2 | 4.04 | 8.080 |
| 02 | 1 | 2.98 | 2.980 |
| 03 | 1 | 4.06 | 4.060 |
| 04 | 1 | 4.01 | 4.010 |
| 05 | 1 | 2.6 | 2.600 |
| 06 | 1 | 2.27 | 2.270 |
| 07 | 1 | 1.02 | 1.020 |
| 08 | 1 | 2.7 | 2.700 |
| 09 | 1 | 2.74 | 2.740 |
| 10 | 1 | 2.87 | 2.870 |
| 11 | 1 | 4.15 | 4.150 |
| 13 | 1 | 4.05 | 4.050 |
| 12 | 1 | 1.76 | 1.760 |
| 14 | 1 | 8.22 | 8.220 |
| 15 | 1 | 8.32 | 8.320 |
| 16 | 1 | 8.22 | 8.220 |
| 17 | 1 | 8.46 | 8.460 |
| 18 | 1 | 3.2 | 3.200 |
| 19 | 1 | 1.8 | 1.800 |
| 20 | 1 | 3.2 | 3.200 |
| 21 | 1 | 2.01 | 2.010 |
|  | 1 | 2.1 | 2.100 |
| 22 | 1 | 2.55 | 2.550 |
|  | 1 | 2.1 | 2.100 |
| remate cubierta anexa | 2 | 10.28 | 20.560 |
|  | 2 | 5.5 | 11.000 |
| Total |  |  | 125.03 |

**REJAS EXT p** m2 Cierre pletinas acero pintado
45.387 m2 × 58.28 (59.45 con costes indirectos) = 2698.26

| Medición | Uds. | Largo | Alto | Parcial |
|---|---|---|---|---|
| r10 | 1 | 9.46 | 4.38 | 41.435 |
| r11 | 1 | 4.16 | 0.95 | 3.952 |
| Total |  |  |  | 45.387 |

### 03.09 VIDRIERÍA (26/02/2004)
Importe: 4483.4

**Qespejo** m2 Espejo incoloro 5 mm (03/02/2005)
23.43 m2 × 37.79 (38.55 con costes indirectos) = 903.23
Suministro y colocación de luna espejo Cristañola Plata o equivalente de 5 mm de espesor, con las siguientes capas: Pintura de acabado azul, pintura anticorrosiva, cobre protector, plata reflectante y luna de 5 mm. Colocada rehundida enrasada con el alicatado con grapas alemanas de sujección. Todos los materiales para esta unidad contarán con el certificado CE correspondiente, y aquellos específicos para cada uno de ellos. Medida la superficie ejecutada totalmente rematada.

| Código | Ud | Descripción | Rendimiento | Precio | Importe |
|---|---|---|---|---|---|
| espejo5mm | m2 | Espejo incoloro 5mm (material; 02/12/2008) | 1 | 27.97 | 27.97 |
| O01OA030 | h. | Oficial primera | 0.671 | 14.09 | 9.45 |
| %0100 |  | Medios auxiliares | 1 % | 37.42 | 0.37 |
|  |  | Total |  |  | 37.79 |

| Medición | Uds. | Largo | Alto | Parcial |
|---|---|---|---|---|
|  | 1 | 1.56 | 1.5 | 2.340 |
|  | 1 | 1.56 | 1.5 | 2.340 |
|  | 1 | 0.77 | 1.5 | 1.155 |
|  | 1 | 1.58 | 1.5 | 2.370 |
|  | 1 | 1.56 | 1.5 | 2.340 |
|  | 1 | 1.56 | 1.5 | 2.340 |
|  | 1 | 1 | 1.5 | 1.500 |
|  | 1 | 1.65 | 1.5 | 2.475 |
|  | 1 | 2.38 | 1.5 | 3.570 |
|  | 1 | 2 | 1.5 | 3.000 |
| Total |  |  |  | 23.43 |

**61244** m2 Doble acristalamiento 3+3/6/5 (26/02/2004)
44.674 m2 × 78.57 (80.14 con costes indirectos) = 3580.17
Doble acristalamiento de "Vitro Cristalglass" o equivalente, formado por vidrio exterior de 6 mm de espesor, cámara de aire deshidratada de 5 mm con perfil separador de aluminio y doble sellado perimetral, y vidrio 3+3 mm de espesor con lámina de butiral intermedia (transparente, translúcida o colores, según despiece de carpintería y según indicaciones de la D.F.). Fijación sobre carpintería con acuñado mediante calzos de apoyo perimetrales y laterales y sellado en frío con silicona Sikasil WS-305-N, de Sika o equivalente, incluso doble sellado perimetral, cortes de vidrio y colocación de junquillos. Todos los elementos necesarios y empleados en esta unidad contarán con el Certificado de Idoneidad Técnica (CE) correspondiente, y aquéllos certificados específicos para cada uno de ellos. Medida la superficie ejecutada totalmente terminada.

| Código | Ud | Descripción | Rendimiento | Precio | Importe |
|---|---|---|---|---|---|
| O01OB250 | h. | Oficial 1ª vidriería (mano de obra; 04/10/2006) | 0.192 | 14.09 | 2.71 |
| v6-5-33 | m2. | Vidrio 6/12/3+3 (material; 08/01/2009) | 1 | 69.44 | 69.44 |
| P14KW060 | m. | Sellado con silicona incolora (material; 17/04/2008) | 7 | 0.78 | 5.46 |
| P01DW090 | ud | Pequeño material | 1.5 | 0.12 | 0.18 |
| %0100 |  | Medios auxiliares | 1 % | 77.79 | 0.78 |
|  |  | Total |  |  | 78.57 |

| Medición | Uds. | Largo | Alto | Parcial |
|---|---|---|---|---|
| VE01 | 2 | 4.04 | 0.45 | 3.636 |
| 02 | 1 | 2.98 | 0.45 | 1.341 |
| 03 | 1 | 4.06 | 0.45 | 1.827 |
| 04 | 1 | 4.01 | 0.45 | 1.805 |
| 05 | 1 | 2.6 | 0.45 | 1.170 |
| 06 | 1 | 2.27 | 0.45 | 1.022 |
| 07 | 1 | 1.02 | 0.45 | 0.459 |
| 08 | 1 | 2.7 | 0.45 | 1.215 |
| 09 | 1 | 2.74 | 0.45 | 1.233 |
| 10 | 1 | 2.87 | 0.45 | 1.292 |
| 11 | 1 | 4.15 | 0.45 | 1.868 |
| 13 | 1 | 4.05 | 0.45 | 1.823 |
| 12 | 1 | 1.76 | 0.45 | 0.792 |
| 14 | 1 | 8.22 | 0.45 | 3.699 |
| 15 | 1 | 8.32 | 0.45 | 3.744 |
| 16 | 1 | 8.22 | 0.45 | 3.699 |
| 17 | 1 | 8.46 | 0.45 | 3.807 |
| 18 | 1 | 3.2 | 0.45 | 1.440 |
| 19 | 1 | 1.8 | 0.45 | 0.810 |
| 20 | 1 | 3.2 | 0.45 | 1.440 |
| 21 | 1 | 2.01 | 0.7 | 1.407 |
|  | 1 | 2.1 | 0.8 | 1.680 |
| 22 | 1 | 2.55 | 0.7 | 1.785 |
|  | 1 | 2.1 | 0.8 | 1.680 |
| Total |  |  |  | 44.674 |

### 03.10 EQUIPAMIENTO (09/12/2003)
Importe: 10962.35

**Qsecacyclon** Ud Secamanos Cyclon Ref: 1132 IPS, de Nofer (12/03/2004)
13 Ud × 305.51 (311.62 con costes indirectos) = 4051.06
Secamanos automatico con pulsador, modelo Cyclon Ref: 1132 IPS de NOFER o equivalente, carcasa de acero inox AISI 304 18/8 satinado, tobera orientable, antivandálico, caudal: 4300 l/min, voltaje 230v/50-60Hz, 10.6 A, potencia 2450w, incluso conexión a red, cableado y ayudas de albañilería. Medida la unidad ejecutada totalmente instalada y en perfecto estado de funcionamiento.

| Código | Ud | Descripción | Rendimiento | Precio | Importe |
|---|---|---|---|---|---|
| O01OA060 | h. | Peón especializado | 0.767 | 13.53 | 10.38 |
| Secacyclon | Ud | Secamanos Cyclon 1132 IPS de Nofer (material; 03/12/2008) | 1 | 286.23 | 286.23 |
| %0300 |  | Medios auxiliares | 3 % | 296.61 | 8.90 |
|  |  | Total |  |  | 305.51 |

**QjabonSD003** Ud Dosificador de jabon SD-003, de Nofer (12/03/2004)
13 Ud × 41.81 (42.65 con costes indirectos) = 554.45
Dosificador de jabon, modelo SD 0003 de Nofer o equivalente, capacidad 600 ml, dimensiones 290x150x70 (largo x altura botella x diámetro botella), largo de boquilla 90 mm, para encastrar sobre encimera, fabricado en acero inoxidable, con botella de acero, rellenado por la parte superior, dotado de llave de seguridad, incluso colocación. Medida la unidad instalada y en perfecto estado de funcionamiento.

| Código | Ud | Descripción | Rendimiento | Precio | Importe |
|---|---|---|---|---|---|
| O01OA060 | h. | Peón especializado | 0.192 | 13.53 | 2.60 |
| SD003 | Ud | Dosificador de jabon SD-003 de Nofer (material; 03/12/2008) | 1 | 37.99 | 37.99 |
| %0300 |  | Medios auxiliares | 3 % | 40.59 | 1.22 |
|  |  | Total |  |  | 41.81 |

**Qportarr** Ud Portarollos antirrobo CB-051, de Nofer (12/03/2004)
21 Ud × 16.95 (17.29 con costes indirectos) = 363.09
Portarrollos sencillo antirrobo, modelo CB-051 de Nofer o equivalente, de 70x150x107 mm, realizado en aluminio con pulimento brillante, incluso p.p. de anclajes a pared. Medida la unidad ejecutada totalmente instalada.

| Código | Ud | Descripción | Rendimiento | Precio | Importe |
|---|---|---|---|---|---|
| O01OA060 | h. | Peón especializado | 0.192 | 13.53 | 2.60 |
| PISEB110 | Ud | Portarrollos antirrobo CB-051 de Nofer (material; 03/12/2008) | 1 | 13.85 | 13.85 |
| %0300 |  | Medios auxiliares | 3 % | 16.45 | 0.49 |
|  |  | Total |  |  | 16.95 |

**Qrotulo** Ud Rótulo salas y dependencias (12/03/2004)
10 Ud × 52.89 (53.95 con costes indirectos) = 539.50
Rótulo adosado a la pared para señalización de dependencias y salas, construido en metacrilato o acero inoxidablle mate, tamaño, tipo de texto y fondo en colores a Definir por la Dirección Facultativa, con p.p. de elementos de fijación y anclaje. Realizado todo ello según detalles gráficos de proyecto e indicaciones de la Dirección Facultativa. Todos los elementos necesarios y empleados en esta unidad contarán con el Certificado de Idoneidad Técnica (CE) correspondiente, y aquéllos certificados específicos para cada uno de ellos. Medida la unidad totalmente colocada.

| Código | Ud | Descripción | Rendimiento | Precio | Importe |
|---|---|---|---|---|---|
| O01OA060 | h. | Peón especializado | 0.479 | 13.53 | 6.48 |
| P19055gaia | Ud | Rótulo metacrilato/acero (material; 11/04/2007) | 1 | 44.87 | 44.87 |
| %0300 |  | Medios auxiliares | 3 % | 51.35 | 1.54 |
|  |  | Total |  |  | 52.89 |

**C00170055** ml. Banco trespa adosado pared sobre ménsulas (09/12/2003)
44.03 ml. × 101.07 (103.09 con costes indirectos) = 4539.05
Banco formado por placa maciza de 10 mm. de espesor a base de resinas sintéticas termoestables homogeneamente reforzadas con fibras de celulosa Trespa o equivalente en 2 tiras de 19 cm, siendo el ancho total de 40 cm. Incluso p.p. de apoyos en ménsula realizados con el mismo material, apoyos en pie derechos cada 2 metros, perfil de aluminio lacado en U y tornillos de fijación a paramentos verticales para anclaje de cartelas rigidizadoras de Trespa y dmás elementos necesarios para dejar lista esta unidad. Todos los elementos necesarios y empleados en esta unidad contarán con el Certificado de Idoneidad Técnica (CE) correspondiente, y aquéllos certificados específicos para cada uno de ellos. Medida la longitud totalmente terminada.

| Código | Ud | Descripción | Rendimiento | Precio | Importe |
|---|---|---|---|---|---|
| MOOA.1ac | h | Oficial 1ª carpinteria (mano de obra; 07/02/2007) | 1.246 | 14.09 | 17.56 |
| MOOA.1c | h | Peón especializado construcción | 1.246 | 12.28 | 15.30 |
| trespa10 | m2. | Tabl.resina-fibra celul. 10mm (material; 26/05/2008) | 0.6 | 58.63 | 35.18 |
| M00180050 | ml. | Perfil aluminio lacado 583 (material; 26/08/2008) | 3 | 4.62 | 13.86 |
| M00040015 | H. | Maquinaria carpintería | 0.6 | 27.05 | 16.23 |
| %0300 |  | Medios auxiliares | 3 % | 98.13 | 2.94 |
|  |  | Total |  |  | 101.07 |

| Medición | Uds. | Largo | Parcial |
|---|---|---|---|
|  | 1 | 2.44 | 2.440 |
|  | 1 | 2.26 | 2.260 |
|  | 1 | 1.2 | 1.200 |
|  | 1 | 2.57 | 2.570 |
|  | 1 | 3.9 | 3.900 |
|  | 1 | 1.2 | 1.200 |
|  | 1 | 3.5 | 3.500 |
|  | 1 | 2.25 | 2.250 |
|  | 1 | 1.37 | 1.370 |
|  | 1 | 2.13 | 2.130 |
|  | 1 | 2.26 | 2.260 |
|  | 1 | 5 | 5.000 |
|  | 1 | 1.2 | 1.200 |
|  | 1 | 5.25 | 5.250 |
|  | 1 | 1.2 | 1.200 |
|  | 1 | 4.3 | 4.300 |
|  | 1 | 2 | 2.000 |
| Total |  |  | 44.03 |

**ColgadorNofer** Ud. Colgador metálico inoxidable de Nofer (03/02/2005)
80 Ud. × 11.22 (11.44 con costes indirectos) = 915.20
Colgador de acero inoxidable anclado a pared, ref: 9019/S de Nofer o equivalente, acabado satinado, de 55 mm de largo y Ø15 mm. Incluso colocación y tornillería de acero inoxidable. Todos los elementos necesarios y empleados en esta unidad contarán con el Certificado de Idoneidad Técnica (CE) correspondiente, y aquéllos certificados específicos para cada uno de ellos. Medida la unidad colocada.

| Código | Ud | Descripción | Rendimiento | Precio | Importe |
|---|---|---|---|---|---|
| M00010007 | H. | Peón especializado (mano de obra; 07/02/2007) | 0.096 | 12.28 | 1.18 |
| colgador | ud | Colgador ref:9019/S de Nofer (material; 11/09/2008) | 1 | 9.65 | 9.65 |
| M00010022 | Ud. | Material compl./piezas espec. | 1 | 0.28 | 0.28 |
| %0100 |  | Medios auxiliares | 1 % | 11.11 | 0.11 |
|  |  | Total |  |  | 11.22 |

### 03.11 APARATOS SANITARIOS Y GRIFERÍA (12/03/2004)
Importe: 17249.97

**Qinodorof** Ud Inodoro para fluxor Dama Senso Compacto, de Roca (12/03/2004)
19 Ud × 156.2 (159.32 con costes indirectos) = 3027.08
Inodoro de porcelana vitrificada, modelo Dama Senso Compacto de Roca o equivalente, para fluxor, color blanco, s/dual, adosado a pared, con juego de fijación y enchufe de unión, con asiento y tapa lacados, codo de evacuación vertical, totalmente instalado, nivelado y rejuntada la base con cemento blanco, incluso asiento y manguito de acoplamiento de desagüe, colocación y ayudas de albañilería. Todos los materiales para esta unidad contarán con el certificado CE correspondiente, y aquellos específicos para cada uno de ellos. Medida la unidad ejecutada totalmente instalada, conexionada y en perfecto estado de funcionamiento.

| Código | Ud | Descripción | Rendimiento | Precio | Importe |
|---|---|---|---|---|---|
| O01OB200 | h. | Oficial 1ª electricista | 0.767 | 14.09 | 10.81 |
| O01OA060 | h. | Peón especializado | 0.767 | 13.53 | 10.38 |
| taza3 | ud | Taza para fluxor Dama Senso Compacto (material; 11/01/2006) | 1 | 86.15 | 86.15 |
| codo1 | ud | Codo evacuación vertical con juego de fijación (material; 26/03/2008) | 1 | 8.49 | 8.49 |
| asiento1 | ud | Asiento y tapa lacados (material; 11/01/2006) | 1 | 35.82 | 35.82 |
| %0300 |  | Medios auxiliares | 3 % | 151.65 | 4.55 |
|  |  | Total |  |  | 156.2 |

**Qinodomius2** Ud Inodoro minusvalía 87220, de Presto (12/03/2004)
2 Ud × 459.29 (468.48 con costes indirectos) = 936.96
Inodoro especial para minusvalía, modelo Prestowash 720, ref 87220 de Presto o equivalente, en porcelana vitrificada color blanco, con abertura delantera, altura 490 mm, sifón interior esmaltado, con tapa y asiento ergonómicos, adosado a pared, con juego de fijación y enchufe de unión, codo de evacuación vertical, totalmente instalado, nivelado y rejuntada la base con cemento blanco, incluso asiento y manguito de acoplamiento de desagüe, colocación y ayudas de albañilería. Todos los materiales para esta unidad contarán con el certificado CE correspondiente, y aquellos específicos para cada uno de ellos. Medida la unidad ejecutada totalmente instalada, conexionada y en perfecto estado de funcionamiento.

| Código | Ud | Descripción | Rendimiento | Precio | Importe |
|---|---|---|---|---|---|
| O01OB200 | h. | Oficial 1ª electricista | 0.767 | 14.09 | 10.81 |
| O01OA060 | h. | Peón especializado | 0.767 | 13.53 | 10.38 |
| tazamin2 | Ud | WC minusvalía 87220 de Presto (material; 03/12/2008) | 1 | 424.72 | 424.72 |
| %0300 |  | Medios auxiliares | 3 % | 445.91 | 13.38 |
|  |  | Total |  |  | 459.29 |

**Qurinario** ud Urinario mural modelo Mural (12/03/2004)
5 ud × 193.04 (196.9 con costes indirectos) = 984.50
Urinario de pared en porcelana vitrificada en color blanco, modelo MURAL de Roca, o equivalente, con rociador integral, cobertores laterales y sifón incorporado, incluso manguitos de alimentación y acoplamiento de desagüe, tapón de limpieza y juego de fijación, colocación y ayudas de albañilería. Medida la unidad ejecutada totalmente instalada.

| Código | Ud | Descripción | Rendimiento | Precio | Importe |
|---|---|---|---|---|---|
| O01OA030 | h. | Oficial primera | 0.575 | 14.09 | 8.10 |
| O01OA060 | h. | Peón especializado | 0.575 | 13.53 | 7.78 |
| urinar | ud | Urinario mural c/fijac.blanco (material; 11/01/2006) | 1 | 141.26 | 141.26 |
| codo2 | ud | codo enlace mural (material; 11/01/2006) | 1 | 7.85 | 7.85 |
| codo3 | ud | codo desagüe mural (material; 11/01/2006) | 1 | 22.43 | 22.43 |
| %0300 |  | Medios auxiliares | 3 % | 187.42 | 5.62 |
|  |  | Total |  |  | 193.04 |

**Qlavinoxtim** Ud Lavabo para encastrar acero inox, de Timblau (12/03/2004)
18 Ud × 50.36 (51.37 con costes indirectos) = 924.66
Lavabo para encastrar en encimera de 1 seno de acer inoxidable AISI-304 18/8, ref: Tim-020036P/I de Timblau o equivalente, acabado brillo, medidas Ø360 mm, espesor de la chapa 1 mm, con pestaña plana y orificios insinuados para griferia y desagüe, incluso colocación y ayudas de albañilería. Todos los materiales para esta unidad contarán con el certificado CE correspondiente, y aquellos específicos para cada uno de ellos. Medida la unidad ejecutada totalmente instalada, conexionada y en perfecto estado de funcionamiento.

| Código | Ud | Descripción | Rendimiento | Precio | Importe |
|---|---|---|---|---|---|
| O01OA030 | h. | Oficial primera | 0.767 | 14.09 | 10.81 |
| O01OA060 | h. | Peón especializado | 0.767 | 13.53 | 10.38 |
| timblau360 | ud | Lavabo acero inox Ø360 mm Timblau (material; 10/09/2008) | 1 | 27.7 | 27.70 |
| %0300 |  | Medios auxiliares | 3 % | 48.89 | 1.47 |
|  |  | Total |  |  | 50.36 |

**Qbarrah** Ud Barra horizontal minusvalido N-1, de Nofer (12/03/2004)
2 Ud × 25.5 (26.01 con costes indirectos) = 52.02
Barra fija horizontal para aseos de minusválidos realizada en acero inoxidable AISI-316, modelo N-1 de Nofer o equivalente, anclada a pared con tornillería de acero inoxidable y rematada con embellecedor. Medida la unidad instalada totalmente rematada.

| Código | Ud | Descripción | Rendimiento | Precio | Importe |
|---|---|---|---|---|---|
| O01OA060 | h. | Peón especializado | 0.192 | 13.53 | 2.60 |
| PISEB111 | Ud | Barra fija minusvalido N-1 de Nofer (material; 18/04/2008) | 1 | 22.16 | 22.16 |
| %0300 |  | Medios auxiliares | 3 % | 24.76 | 0.74 |
|  |  | Total |  |  | 25.5 |

**Qbarraab2** Ud Barra abatible minusvalido N-15, de Nofer (12/03/2004)
2 Ud × 112.44 (114.69 con costes indirectos) = 229.38
Barra abatible horizontal para aseos de minusválidos realizada en acero inoxidable AISI-304 satinado, modelo N 15 de Nofer o equivalente, ancjada a pared con tornillería de acero inoxidable y rematada con embellecedor, con apoyo en suelo. Medida la unidad instalada totalmente rematada.

| Código | Ud | Descripción | Rendimiento | Precio | Importe |
|---|---|---|---|---|---|
| O01OA060 | h. | Peón especializado | 0.288 | 13.53 | 3.90 |
| PISEB11215 | Ud | Barra minusvalidos abatible N-15, de Nofer (material; 18/04/2008) | 1 | 105.26 | 105.26 |
| %0300 |  | Medios auxiliares | 3 % | 109.16 | 3.27 |
|  |  | Total |  |  | 112.44 |

**Qprestola** Ud Grifo temporizado lavabo PRESTO 405 S (12/03/2004)
16 Ud × 49.52 (50.51 con costes indirectos) = 808.16
Grifo temporizador de repisa para lavabo, PRESTO 405 S o equivalente, de latón cromado, con sistema antiblocaje, cierre automático, apertura por pulsador, accionamiento de presión y enlace de válvula con toma, incluso valvulería, piezas especiales, acometida a receptores con tubería de polipropileno copolímero y ayudas a albañilería. Todos los materiales para esta unidad contarán con el certificado CE correspondiente, y aquellos específicos para cada uno de ellos. Medida la unidad ejecutada totalmente rematada y en perfecto estado de funcionamiento.

| Código | Ud | Descripción | Rendimiento | Precio | Importe |
|---|---|---|---|---|---|
| O01OB200 | h. | Oficial 1ª electricista | 0.575 | 14.09 | 8.10 |
| presto1 | ud | Grifo temporizado Presto 405 S (material; 18/04/2008) | 1 | 39.98 | 39.98 |
| %0300 |  | Medios auxiliares | 3 % | 48.08 | 1.44 |
|  |  | Total |  |  | 49.52 |

**Qprestomin** Ud Grifo monomando lavabo Prestodisc 640 (12/03/2004)
2 Ud × 128.74 (131.31 con costes indirectos) = 262.62
Grifo mezclador monomando para lavabo, modelo Prestodisc 640 de Presto, o equivalente, de latón cromado, accionamiento por palanca larga, caño extraible, adaptado para personas con discapacidad, incluso valvulería, piezas especiales, acometida a receptores con tubería de polipropileno copolímero y ayudas a albañilería. Todos los materiales para esta unidad contarán con el certificado CE correspondiente, y aquellos específicos para cada uno de ellos. Medida la unidad ejecutada totalmente rematada y en perfecto estado de funcionamiento.

| Código | Ud | Descripción | Rendimiento | Precio | Importe |
|---|---|---|---|---|---|
| O01OB200 | h. | Oficial 1ª electricista | 0.575 | 14.09 | 8.10 |
| prestodisc | ud | Grifo monomando Prestodisc (material; 10/09/2008) | 1 | 116.89 | 116.89 |
| %0300 |  | Medios auxiliares | 3 % | 124.99 | 3.75 |
|  |  | Total |  |  | 128.74 |

**Qpresto1000E** Ud Grifo temporizado inodoro PRESTO 1000 E (12/03/2004)
19 Ud × 114.05 (116.33 con costes indirectos) = 2210.27
Grifo temporizado para inodoro PRESTO 1000 E o equivalente, encastrado en tabique, entrada macho 3/4", suministrado con tuerca, racor de salida y junta americana para tubo de Ø28 mm, dispositivo antisifónico incorporado, apertura por pulsador, caja de empotrar fabricada con protección antioxidante y pulsador con tapa de latón cromado, tornillos de seguridad, cuerpo en latón niquelado, con piezas interiores resistentes a la corrosión y a las incrustaciones calcáreas, cierre automático, incluso tubo curvo cromado Ø28 mm para conexión a inodoro, valvulería, piezas especiales, acometida a receptores con tubería de polipropileno copolímero y ayudas a albañilería. Todos los materiales para esta unidad contarán con el certificado CE correspondiente, y aquellos específicos para cada uno de ellos. Medida la unidad ejecutada totalmente rematada y en perfecto estado de funcionamiento.

| Código | Ud | Descripción | Rendimiento | Precio | Importe |
|---|---|---|---|---|---|
| O01OB200 | h. | Oficial 1ª electricista | 0.575 | 14.09 | 8.10 |
| Presto1000E | ud | Grifo temporizado inodoro Presto 1000 E (material; 02/12/2008) | 1 | 86.01 | 86.01 |
| Tubo | ud | Tubo cromado curvo Ø28 mm (material; 02/12/2008) | 1 | 16.62 | 16.62 |
| %0300 |  | Medios auxiliares | 3 % | 110.73 | 3.32 |
|  |  | Total |  |  | 114.05 |

**Qprestiuri** Ud. Grifo temporizado urinario PRESTO 27 (12/03/2004)
5 Ud. × 41.29 (42.12 con costes indirectos) = 210.60
Grifo temporizado empotrable para urinario PRESTO 27 o equivalente, fijación sobre muro, entrada rosca hembra 1/2", apertura por pulsador, cabeza intercambiable, cuerpo y embellecedor de latón cromado, tornillos en acero inoxidable, cierre automático, incluso valvulería, piezas especiales, acometida a receptores con tubería de polipropileno copolímero y ayudas a albañilería. Todos los materiales para esta unidad contarán con el certificado CE correspondiente, y aquellos específicos para cada uno de ellos. Medida la unidad ejecutada totalmente rematada y en perfecto estado de funcionamiento.

| Código | Ud | Descripción | Rendimiento | Precio | Importe |
|---|---|---|---|---|---|
| O01OB200 | h. | Oficial 1ª electricista | 0.575 | 14.09 | 8.10 |
| presto3 | ud | Grifo temporizado urinario Presto 27 (material; 02/12/2008) | 1 | 31.99 | 31.99 |
| %0300 |  | Medios auxiliares | 3 % | 40.09 | 1.20 |
|  |  | Total |  |  | 41.29 |

**rociadorprest** Ud Rociador ducha PRESTO 55 (12/03/2004)
28 Ud × 45.79 (46.71 con costes indirectos) = 1307.88
suministro y colocación de rociador de ducha antivandálico PRESTO 55 o equivalente, para agua caliente o fría, entrada rosca macho, para montaje mural, apertura por pulsador, cabeza intercambiable, tornillos en acero inoxidable, incluso valvulería, piezas especiales, acometida a receptores con tubería de polipropileno copolímero y ayudas a albañilería. Todos los materiales para esta unidad contarán con el certificado CE correspondiente, y aquellos específicos para cada uno de ellos. Medida la unidad ejecutada totalmente rematada y en perfecto estado de funcionamiento.

| Código | Ud | Descripción | Rendimiento | Precio | Importe |
|---|---|---|---|---|---|
| O01OB200 | h. | Oficial 1ª electricista | 0.575 | 14.09 | 8.102 |
| rociadpresto | ud | Rociador antivandálico Presto (material; 11/09/2008) | 1 | 36.35 | 36.350 |
| %0300 |  | Medios auxiliares | 3 % | 44.452 | 1.334 |
|  |  | Total |  |  | 45.79 |

**Qpulspresto** Ud Pulsador de ducha temporizado PRESTO ALPA 80 (12/03/2004)
28 Ud × 214.34 (218.63 con costes indirectos) = 6121.64
Pulsador de ducha mezclador temporizado empotrable PRESTO MEZCLADOR ALPA
80 o equivalente, para agua caliente o fría, instalación encastrada, pulsador de latón
cromado y juntas filtro, junta plana y tuercas racor para tubo de Ø16x18 mm,
entradas y salida macho 3/4", con placa de acero inoxidable de 180x180 mm, con
tornillos de fijación y caja de encastrar de Ø160x70 mm, caudal 10 l/min, cierre
automático a los 30 seg(+/- 5-10 seg), para montaje mural. Incluso valvulería, piezas
especiales, acometida a receptores con tubería de polipropileno copolímero y ayudas
a albañilería. Todos los materiales para esta unidad contarán con el certificado CE
correspondiente, y aquellos específicos para cada uno de ellos. Medida la unidad
ejecutada totalmente rematada y en perfecto estado de funcionamiento.

| Código | Ud | Descripción | Rendimiento | Precio | Importe |
|---|---|---|---|---|---|
| O01OB200 | h. | Oficial 1ª electricista | 0.575 | 14.09 | 8.10 |
| prestoALPA80 | ud | Pulsador temporizado ducha Presto ALPA 80 (material; 13/03/2013) | 1 | 200 | 200.00 |
| %0300 |  | Medios auxiliares | 3 % | 208.10 | 6.24 |
|  |  | Total |  |  | 214.34 |

**C00200162** Ud Grifo limpieza (03/08/2004)
10 Ud × 17.08 (17.42 con costes indirectos) = 174.20
Equipo de grifería para limpieza, de latón cromado de primera calidad, con cierre de llave de seguridad, incluso enlace y rosca de toma empotrados en pared o suelo, según detalles gráficos de proyecto e indicaciones de la Dirección Facultativa. Todos los elementos necesarios y empleados en esta unidad contarán con el Certificado de Idoneidad Técnica (CE) correspondiente, y aquéllos certificados específicos para cada uno de ellos. Medida la unidad totalmente instalada, conexionada y comprobado su correcto funcionamiento.

| Código | Ud | Descripción | Rendimiento | Precio | Importe |
|---|---|---|---|---|---|
| O01OB200 | h. | Oficial 1ª electricista | 0.479 | 14.09 | 6.75 |
| M00130008x | Ud. | Grifo limpieza (material; 03/08/2004) | 1 | 10.16 | 10.16 |
| %0100 |  | Medios auxiliares | 1 % | 16.91 | 0.17 |
|  |  | Total |  |  | 17.08 |

### 03.12 INSTALACIÓN DE SANEAMIENTO
Importe: 18152.14

#### 03.12.01 PLUVIALES
Importe: 10316.94

**acofecales** ud ACOMETIDA RED GRAL.FECALES (14/03/2013)
1 ud × 530.15 (540.75 con costes indirectos) = 540.75
Acometida domiciliaria de saneamiento a la red general municipal, hasta una distancia máxima de 8 m., formada por: rotura del pavimento con compresor, excavación manual de zanjas de saneamiento en terrenos de consistencia dura, colocación de tubería de hormigón en masa de enchufe de campana, con junta de goma de 30 cm. de diámetro interior, tapado posterior de la acometida y reposición del pavimento con hormigón en masa HM-20/P/40/I, incluuen formación del pozo en el punto de acometida y con p.p. de medios auxiliares y permisos municipales

| Código | Ud | Descripción | Rendimiento | Precio | Importe |
|---|---|---|---|---|---|
| O01OA040 | h. | Oficial segunda (14/03/2013) | 0.75 | 15.21 | 11.41 |
| O01OA060 | h. | Peón especializado | 1.438 | 13.53 | 19.46 |
| M06CM010 | h. | Compre.port.diesel m.p. 2 m3/min 7 bar (14/03/2013) | 1 | 1.9 | 1.90 |
| M06MI010 | h. | Martillo manual picador neumático 9 kg (14/03/2013) | 1 | 1.8 | 1.80 |
| E02ES020 | m3 | EXC.ZANJA SANEAM. T.DURO A MANO (14/03/2013) | 7.2 | 49.63 | 357.34 |
| P02THE150 | m. | Tub.HM j.elástica 60kN/m2 D=300mm (14/03/2013) | 8 | 10.55 | 84.40 |
| P01HM020 | m3 | Hormigón HM-20/P/40/I central | 0.72 | 74.78 | 53.84 |
|  |  | Total |  |  | 530.15 |

**pozo110** ud POZO PREF. HM E-C D=110cm. h=3,15m.
3 ud × 366.87 (374.21 con costes indirectos) = 1122.63
Pozo de registro prefabricado completo de hormigón en masa, de 100 cm. de diámetro interior y de 3,15 m. de altura total, compuesto por cubeta base de pozo de 1,15 m. de altura, colocada sobre solera de hormigón HA-25/P/40/I de 20 cm. de espesor, ligeramente armada con mallazo, anillo de pozo de 1 m. de altura y cono asimétrico para formación de brocal del pozo de 1 m. de altura, todos los elementos con junta de goma, incluso p.p. de pates de polipropileno, recibido de marco y tapa de hormigón armado de 62,5 cm. de diámetro y medios auxiliares; incluida la excavación del pozo y su relleno perimetral posterior, s/ CTE-HS-5.

| Código | Ud | Descripción | Rendimiento | Precio | Importe |
|---|---|---|---|---|---|
| O01OA030 | h. | Oficial primera | 3.355 | 14.09 | 47.27 |
| O01OA060 | h. | Peón especializado | 2.876 | 13.53 | 38.91 |
| M07CG020 | h. | Camión con grúa 12 t. | 0.5 | 57 | 28.50 |
| P01HA020 | m3 | Hormigón HA-25/P/40/I central (material; 03/12/2007) | 0.16 | 59.84 | 9.57 |
| P03AM070 | m2 | Malla 15x30x5 -1,424 kg/m2 (material; 03/12/2007) | 1.15 | 0.68 | 0.78 |
| P01MC010 | m3 | MORTERO CEM. GRIS II/B-M 32,5 M-100 (material) | 0.005 | 26.02 | 0.13 |
| P02EPH150 | ud | Base ench-camp.circ.HM h=1,15m D=1000 (material; 21/02/2007) | 1 | 108.97 | 108.97 |
| P02EPH200 | ud | Ani.p.ench-camp.circ. HM h=1,00m D=1000 (material; 21/02/2007) | 1 | 54.5 | 54.50 |
| P02EPH220 | ud | C.p.ench-camp.circ HM h=1,0m D=600/1000 (material; 21/02/2007) | 1 | 46.03 | 46.03 |
| P02EPO010 | ud | TAPA CIRCULAR HA H=60 D=625 (material; 12/02/2004) | 1 | 19.31 | 19.31 |
| P02EPW010 | ud | PATES PP 30X25 (material; 17/02/2005) | 10 | 1.29 | 12.90 |
|  |  | Total |  |  | 366.87 |

Claves: marco, cubeta, relleno, perímetro, anillo, polipropileno, auxiliar, tapa, hormigón, goma, junta, brocal, asimétrico, cono, excavación, medio, armadura, interior, registro, masa, ligero, solera, base, mallazo, diámetro, pozo, colocación, compuesto, prefabricado

**enterra250** m TUBO PVC COMP. J.ELAS.SN2 C.TEJA 250mm (05/03/2004)
38.81 m × 18.12 (18.48 con costes indirectos) = 717.21
Colector de saneamiento enterrado de PVC de pared compacta de color teja y rigidez 2 kN/m2; con un diámetro 250 mm. y de unión por junta elástica. Colocado en zanja, sobre una cama de arena de río de 10 cm. debidamente compactada y nivelada, relleno lateralmente y superiormente hasta 10 cm. por encima de la generatriz con la misma arena; compactando ésta hasta los riñones. con p.p. de medios auxiliares excavación y el tapado posterior de las zanjas, s/ CTE-HS-5.

| Código | Ud | Descripción | Rendimiento | Precio | Importe |
|---|---|---|---|---|---|
| O01OA030 | h. | Oficial primera | 0.268 | 14.09 | 3.78 |
| O01OA060 | h. | Peón especializado | 0.268 | 13.53 | 3.63 |
| P01AA020 | m3 | Arena de río 0/5 mm. | 0.389 | 5.91 | 2.30 |
| P02CVM020 | ud | Manguito H-H PVC s/tope j.elást. D=200mm (material; 21/02/2007) | 0.2 | 12.6 | 2.52 |
| P02CVW010 | kg | Lubricante tubos PVC j.elástica | 0.005 | 6.88 | 0.03 |
| tuberiae250 | m. | Tub.PVC liso j.elástica SN2 D=250mm (material; 14/03/2013) | 1 | 5.5 | 5.50 |
| %0200 |  | Medios auxiliares | 2 % | 17.76 | 0.36 |
|  |  | Total |  |  | 18.12 |

| Medición | Uds. | Largo | Parcial |
|---|---|---|---|
|  | 1 | 24 | 24.000 |
|  | 1 | 14.81 | 14.810 |
| Total |  |  | 38.81 |

**E03OEP020** m. TUBO PVC COMP. J.ELAS.SN2 C.TEJA 200mm (22/02/2006)
50 m. × 17.26 (17.61 con costes indirectos) = 880.50
Colector de saneamiento enterrado de PVC de pared compacta de color teja y rigidez 2 kN/m2; con un diámetro 200 mm. y de unión por junta elástica. Colocado en zanja, sobre una cama de arena de río de 10 cm. debidamente compactada y nivelada, relleno lateralmente y superiormente hasta 10 cm. por encima de la generatriz con la misma arena; compactando ésta hasta los riñones. con p.p. de medios auxiliares excavación y el tapado posterior de las zanjas, s/ CTE-HS-5.

| Código | Ud | Descripción | Rendimiento | Precio | Importe |
|---|---|---|---|---|---|
| O01OA030 | h. | Oficial primera | 0.268 | 14.09 | 3.78 |
| O01OA060 | h. | Peón especializado | 0.268 | 13.53 | 3.63 |
| P01AA020 | m3 | Arena de río 0/5 mm. | 0.389 | 5.91 | 2.30 |
| P02CVM020 | ud | Manguito H-H PVC s/tope j.elást. D=200mm | 0.2 | 12.6 | 2.52 |
| P02CVW010 | kg | Lubricante tubos PVC j.elástica | 0.005 | 6.88 | 0.03 |
| tuber200coia | m | tuberia 200 pvc (material; 14/03/2013) | 1 | 5 | 5.00 |
|  |  | Total |  |  | 17.26 |

Claves: teja, colocación, auxiliar, lateral, zanja, areno, río, nivel, relleno, medio, riñones, excavación, compresor, tapa, rigidez, elástico, compacto, junta, saneamiento, diámetro, tubo, color, pared, colector, PVC, unión

| Medición | Uds. | Largo | Parcial |
|---|---|---|---|
|  | 1 | 25 | 25.000 |
|  | 1 | 25 | 25.000 |
| Total |  |  | 50 |

**E03AHR0902-M** ud ARQUETA REG. ARENERO PREF. HM 60x60x H 120-200cm (12/02/2004)
2 ud × 115.01 (117.31 con costes indirectos) = 234.62
Arqueta prefabricada registrable de hormigón en masa con refuerzo de zuncho perimetral en la parte superior de 60x60x H 120-200 cm., (según planos de pendientes y puntos de conexión especificado en planos),medidas interiores, completa: con tapa y marco de hormigón y formación de agujeros para conexiones de tubos. Colocada sobre solera de hormigón en masa HM-20/P/40/I de 10 cm. de espesor y p.p. de medios auxiliares, excavación, relleno perimetral posteriorr, s/ CTE-HS-5. CON ARENERO

| Código | Ud | Descripción | Rendimiento | Precio | Importe |
|---|---|---|---|---|---|
| O01OA030 | h. | Oficial primera | 0.652 | 14.09 | 9.19 |
| O01OA060 | h. | Peón especializado | 1.294 | 13.53 | 17.51 |
| M05RN020 | h. | RETROCARGADORA NEUMÁTICOS 75 CV (maquinaria; 12/02/2004) | 0.16 | 33 | 5.28 |
| P01HM020 | m3 | Hormigón HM-20/P/40/I central | 0.04 | 74.78 | 2.99 |
| P02EAH040 | ud | Arq.HM c/zunch.sup-fondo ciego 60x60 (material; 22/02/2006) | 2 | 31.98 | 63.96 |
| P02EAT110 | ud | Tapa/marco cuadrada HM 60x60cm (material; 21/02/2007) | 1 | 13.82 | 13.82 |
| %0200 |  | Medios auxiliares | 2 % | 112.75 | 2.26 |
|  |  | Total |  |  | 115.01 |

Claves: conexión, hormigón, refuerzo, perímetro, interior, arqueta, excavación, marco, tapa, relleno, auxiliar, medio, solera, tubo, prefabricado, masa, colocación, agujero, registro, zuncho

**E03AHS460** ud ARQUETA PREF. HM 50x50x50 cm (12/02/2004)
5 ud × 67.64 (68.99 con costes indirectos) = 344.95
Arqueta prefabricada de hormigón en masa con refuerzo de zuncho perimetral en la parte superior de 50x50x50 cm., medidas interiores, completa: con tapa, marco de hormigón y clapeta sifónica y formación de agujeros para conexiones de tubos. Colocada sobre solera de hormigón en masa HM-20/P/40/I de 10 cm. de espesor y p.p. de medios auxiliares, incluida la excavación y el relleno perimetral posteriorr, s/ CTE-HS-5.

| Código | Ud | Descripción | Rendimiento | Precio | Importe |
|---|---|---|---|---|---|
| O01OA030 | h. | Oficial primera | 0.633 | 14.09 | 8.92 |
| O01OA060 | h. | Peón especializado | 1.265 | 13.53 | 17.12 |
| M05RN020 | h. | RETROCARGADORA NEUMÁTICOS 75 CV | 0.14 | 33 | 4.62 |
| P01HM020 | m3 | Hormigón HM-20/P/40/I central | 0.038 | 74.78 | 2.84 |
| P02EAH030 | ud | Arq.HM c/zunch.sup-fondo ciego 50x50 (material; 21/02/2007) | 1 | 22.5 | 22.50 |
| P02EAT100 | ud | Tapa/marco cuadrada HM 50x50cm (material; 21/02/2007) | 1 | 8.33 | 8.33 |
| P02EAT180 | ud | Tapa p/sifonar arqueta HA 50x50cm (material; 21/02/2007) | 1 | 3.31 | 3.31 |
|  |  | Total |  |  | 67.64 |

Claves: relleno, marco, interior, perímetro, zuncho, refuerzo, prefabricado, sifón, arqueta, auxiliar, agujero, tapa, hormigón, medio, solera, colocación, tubo, excavación, conexión, masa

| Medición | Uds. | Parcial |
|---|---|---|
|  | 1 | 1.000 |
|  | 4 | 4.000 |
| Total |  | 5 |

**E03OEP010** m. TUBO PVC COMP. J.ELÁS.SN2 C.TEJA 160mm (05/03/2004)
47.85 m. × 13.85 (14.13 con costes indirectos) = 676.12
Colector de saneamiento enterrado de PVC de pared compacta de color teja y rigidez 2 kN/m2; con un diámetro 160 mm. y de unión por junta elástica. Colocado en zanja, sobre una cama de arena de río de 10 cm. debidamente compactada y nivelada, relleno lateralmente y superiormente hasta 10 cm. por encima de la generatriz con la misma arena; compactando ésta hasta los riñones. con p.p. de medios auxiliares excavación y el tapado posterior de las zanjas, s/ CTE-HS-5.

| Código | Ud | Descripción | Rendimiento | Precio | Importe |
|---|---|---|---|---|---|
| O01OA030 | h. | Oficial primera | 0.23 | 14.09 | 3.24 |
| O01OA060 | h. | Peón especializado | 0.23 | 13.53 | 3.11 |
| P01AA020 | m3 | Arena de río 0/5 mm. | 0.244 | 5.91 | 1.44 |
| P02CVM010 | ud | Manguito H-H PVC s/tope j.elást. D=160mm (material; 21/02/2007) | 0.33 | 6.75 | 2.23 |
| P02CVW010 | kg | Lubricante tubos PVC j.elástica | 0.004 | 6.88 | 0.03 |
| P02TVO010 | m. | Tub.PVC liso j.elástica SN2 D=160mm (material; 21/02/2007) | 1 | 3.53 | 3.53 |
| %0200 |  | Medios auxiliares | 2 % | 13.58 | 0.27 |
|  |  | Total |  |  | 13.85 |

Claves: río, PVC, unión, compacto, areno, diámetro, relleno, colocación, color, teja, nivel, lateral, riñones, medio, rigidez, elástico, excavación, auxiliar, pared, zanja, junta, compresor, tubo, colector, saneamiento, tapa

| Medición | Uds. | Largo | Parcial |
|---|---|---|---|
|  | 1 | 8.6 | 8.600 |
|  | 1 | 12.12 | 12.120 |
|  | 1 | 6.33 | 6.330 |
|  | 1 | 11.53 | 11.530 |
|  | 1 | 9.27 | 9.270 |
| Total |  |  | 47.85 |

**enterra90** m. TUBO PVC ESTR. J.ELÁS.SN4 C.TEJA 90 mm (22/02/2006)
73.56 m. × 9.87 (10.07 con costes indirectos) = 740.75
Colector de saneamiento enterrado de PVC de pared estructurada de color teja y rigidez 4 kN/m2; con un diámetro 90 mm. y de unión por junta elástica. Colocado en zanja, sobre una cama de arena de río de 10 cm. debidamente compactada y nivelada, relleno lateralmente y superiormente hasta 10 cm. por encima de la generatriz con la misma arena; compactando ésta hasta los riñones. Con p.p. de medios auxiliares excavación y el tapado posterior de las zanjas, s/ CTE-HS-5.

| Código | Ud | Descripción | Rendimiento | Precio | Importe |
|---|---|---|---|---|---|
| O01OA030 | h. | Oficial primera | 0.192 | 14.09 | 2.71 |
| O01OA060 | h. | Peón especializado | 0.192 | 13.53 | 2.60 |
| P01AA020 | m3 | Arena de río 0/5 mm. | 0.237 | 5.91 | 1.40 |
| P02CVM005 | ud | Manguito H-H PVC s/tope j.elást. D=125mm (material; 21/02/2007) | 0.2 | 4.07 | 0.81 |
| P02CVW010 | kg | Lubricante tubos PVC j.elástica | 0.003 | 6.88 | 0.02 |
| TUB90PVCCOIA | m. | Tub.PVC estructurado j.elást SN4 D= 90 mm (material; 21/02/2007) | 1 | 2.33 | 2.33 |
|  |  | Total |  |  | 9.87 |

Claves: auxiliar, excavación, areno, río, compacto, nivel, relleno, lateral, tapa, tubo, elástico, medio, pared, diámetro, colector, junta, riñones, unión, rigidez, color, estructura, PVC, teja, colocación, zanja, saneamiento

| Medición | Uds. | Largo | Parcial |
|---|---|---|---|
|  | 1 | 5.92 | 5.920 |
|  | 1 | 7.84 | 7.840 |
|  | 1 | 11.4 | 11.400 |
|  | 1 | 8.9 | 8.900 |
|  | 1 | 16.26 | 16.260 |
|  | 1 | 13.68 | 13.680 |
|  | 1 | 3.76 | 3.760 |
|  | 1 | 5.8 | 5.800 |
| Total |  |  | 73.56 |

**.03.04** m. Canal dren.Hgon.Pref.C/rejilla (12/03/2004)
129.16 m. × 27.57 (28.12 con costes indirectos) = 3631.98
Colocación y suministro de canal de hormigón recto de polímero , para recogida de aguas pluviales,con rejilla de cobertura tipo malla, galvanizado, resistente al paso de vehiculos, recibida con mortero de cemento y sellada, estanca, planimetria con nivel laser, y p.p. de esquinas, y encuentros con arquetas, excavación y posterior relleno de laterales de zanjas con tierras procedentes de la propia excavación. Medida la longitud ejecutada totalmente terminada y comprobado su correcto funcionamiento.

| Código | Ud | Descripción | Rendimiento | Precio | Importe |
|---|---|---|---|---|---|
| M00140111 | ml. | Canal sumidero, rejilla galvanizada (material; 03/12/2007) | 1 | 16.16 | 16.16 |
| M00010022 | Ud. | Material compl./piezas espec. | 2 | 0.28 | 0.56 |
| P01HM020 | m3 | Hormigón HM-20/P/40/I central | 0.1 | 74.78 | 7.48 |
| 3842 | h | Oficial 1ª instalador | 0.096 | 14.09 | 1.35 |
| MOOA.1c | h | Peón especializado construcción | 0.096 | 12.28 | 1.18 |
| Qzanj4 | m3 | Excavación zanjas, i/carga y transporte | 0.075 | 7.62 | 0.57 |
| %0400 |  | Medios auxiliares | 1 % | 27.30 | 0.27 |
|  |  | Total |  |  | 27.57 |

| Medición | Uds. | Largo | Parcial |
|---|---|---|---|
|  | 3 | 2.7 | 8.100 |
|  | 1 | 11.06 | 11.060 |
|  | 1 | 110 | 110.000 |
| Total |  |  | 129.16 |

**colecol75** m COLECTOR COLGADO PVC D=75 mm (05/03/2004)
45 m × 10.28 (10.49 con costes indirectos) = 472.05
Colector de saneamiento colgado de PVC liso color gris, de diámetro 75 mm. y con unión por encolado; colgado mediante abrazaderas metálicas, incluso p.p. de piezas especiales en desvíos y medios auxiliares, totalmente instalado, s/ CTE-HS-5.

| Código | Ud | Descripción | Rendimiento | Precio | Importe |
|---|---|---|---|---|---|
| O01OB170 | h. | Oficial 1ª fontanero calefactor | 0.211 | 14.09 | 2.97 |
| O01OB180 | h. | Oficial 2ª fontanero calefactor (mano de obra; 09/05/2008) | 0.211 | 13.23 | 2.79 |
| Pvc75 | m. | Tub.PVC liso evacuación encolado D=75 (material; 14/03/2013) | 1 | 1.4 | 1.40 |
| P02CVC232 | ud | Codo 87,5º PVC san.j.peg. 90 mm. (material; 21/02/2007) | 0.2 | 1.9 | 0.38 |
| P02CVW032 | ud | Abraz. metálica tubos PVC 90 mm. (material; 21/02/2007) | 3.33 | 0.74 | 2.46 |
| P02CVW030 | kg | Adhesivo tubos PVC j.pegada (material; 21/02/2007) | 0.008 | 9.58 | 0.08 |
| %0200 |  | Medios auxiliares | 2 % | 10.08 | 0.20 |
|  |  | Total |  |  | 10.28 |

| Medición | Uds. | Largo | Parcial |
|---|---|---|---|
|  | 18 | 2.5 | 45.000 |
| Total |  |  | 45 |

**E03OCP010** m. COLECTOR COLGADO PVC D=90 mm. (05/03/2004)
12 m. × 10.28 (10.49 con costes indirectos) = 125.88
Colector de saneamiento colgado de PVC liso color gris, de diámetro 90 mm. y con unión por encolado; colgado mediante abrazaderas metálicas, incluso p.p. de piezas especiales en desvíos y medios auxiliares, totalmente instalado, s/ CTE-HS-5.

| Código | Ud | Descripción | Rendimiento | Precio | Importe |
|---|---|---|---|---|---|
| O01OB170 | h. | Oficial 1ª fontanero calefactor | 0.211 | 14.09 | 2.97 |
| O01OB180 | h. | Oficial 2ª fontanero calefactor | 0.211 | 13.23 | 2.79 |
| Pvc75 | m. | Tub.PVC liso evacuación encolado D=75 | 1 | 1.4 | 1.40 |
| P02CVC232 | ud | Codo 87,5º PVC san.j.peg. 90 mm. | 0.2 | 1.9 | 0.38 |
| P02CVW032 | ud | Abraz. metálica tubos PVC 90 mm. | 3.33 | 0.74 | 2.46 |
| P02CVW030 | kg | Adhesivo tubos PVC j.pegada | 0.008 | 9.58 | 0.08 |
| %0200 |  | Medios auxiliares | 2 % | 10.08 | 0.20 |
|  |  | Total |  |  | 10.28 |

Claves: medio, unión, auxiliar, especial, gris, abrazadera, desviación, metal, color, liso, saneamiento, colgar, diámetro, cola, pieza, PVC, colector

| Medición | Uds. | Largo | Parcial |
|---|---|---|---|
|  | 4 | 3 | 12.000 |
| Total |  |  | 12 |

**E03OCP020** m. COLECTOR COLGADO PVC D=110 mm. (05/03/2004)
38.23 m. × 11.64 (11.87 con costes indirectos) = 453.79
Colector de saneamiento colgado de PVC liso color gris, de diámetro 110 mm. y con unión por encolado; colgado mediante abrazaderas metálicas, incluso p.p. de piezas especiales en desvíos y medios auxiliares, totalmente instalado, s/ CTE-HS-5.

| Código | Ud | Descripción | Rendimiento | Precio | Importe |
|---|---|---|---|---|---|
| O01OB170 | h. | Oficial 1ª fontanero calefactor | 0.211 | 14.09 | 2.97 |
| O01OB180 | h. | Oficial 2ª fontanero calefactor | 0.211 | 13.23 | 2.79 |
| P02TVO450 | m. | Tub.PVC liso evacuación encolado D=110 (material; 21/02/2007) | 1 | 2.26 | 2.26 |
| P02CVC234 | ud | Codo 87,5º PVC san.j.peg.110 mm. (material; 21/02/2007) | 0.2 | 2.11 | 0.42 |
| P02CVW034 | ud | Abraz.metálica tubos PVC 110 mm. (material; 21/02/2007) | 3.33 | 0.86 | 2.86 |
| P02CVW030 | kg | Adhesivo tubos PVC j.pegada | 0.011 | 9.58 | 0.11 |
| %0200 |  | Medios auxiliares | 2 % | 11.41 | 0.23 |
|  |  | Total |  |  | 11.64 |

Claves: gris, pieza, metal, desviación, medio, especial, cola, unión, colgar, auxiliar, saneamiento, liso, color, colector, diámetro, abrazadera, PVC

| Medición | Uds. | Largo | Parcial |
|---|---|---|---|
|  | 1 | 8.73 | 8.730 |
|  | 1 | 8.9 | 8.900 |
| bajantes | 4 | 5.15 | 20.600 |
| Total |  |  | 38.23 |

**E03OCP030** m. COLECTOR COLGADO PVC D=125 mm. (05/03/2004)
27.83 m. × 13.24 (13.5 con costes indirectos) = 375.71
Colector de saneamiento colgado de PVC liso color gris, de diámetro 125 mm. y con unión por encolado; colgado mediante abrazaderas metálicas, incluso p.p. de piezas especiales en desvíos y medios auxiliares, totalmente instalado, s/ CTE-HS-5.

| Código | Ud | Descripción | Rendimiento | Precio | Importe |
|---|---|---|---|---|---|
| O01OB170 | h. | Oficial 1ª fontanero calefactor | 0.23 | 14.09 | 3.24 |
| O01OB180 | h. | Oficial 2ª fontanero calefactor | 0.23 | 13.23 | 3.04 |
| P02TVO460 | m. | Tub.PVC liso evacuación encolado D=125 (material; 21/02/2007) | 1 | 2.56 | 2.56 |
| P02CVC236 | ud | Codo 87,5º PVC san.j.peg.125 mm. (material; 21/02/2007) | 0.2 | 3.73 | 0.75 |
| P02CVW036 | ud | Abraz.metálica tubos PVC 125 mm. (material; 21/02/2007) | 3.333 | 0.98 | 3.27 |
| P02CVW030 | kg | Adhesivo tubos PVC j.pegada | 0.013 | 9.58 | 0.12 |
| %0200 |  | Medios auxiliares | 2 % | 12.98 | 0.26 |
|  |  | Total |  |  | 13.24 |

Claves: pieza, color, gris, desviación, saneamiento, PVC, colgar, diámetro, medio, liso, unión, especial, auxiliar, metal, abrazadera, cola, colector

| Medición | Uds. | Largo | Parcial |
|---|---|---|---|
|  | 4 | 2.5 | 10.000 |
|  | 1 | 5.3 | 5.300 |
|  | 1 | 2.43 | 2.430 |
|  | 1 | 10.1 | 10.100 |
| Total |  |  | 27.83 |

#### 03.12.02 FECALES
Importe: 7835.2

**acofecales** ud ACOMETIDA RED GRAL.FECALES
2 ud × 530.15 (540.75 con costes indirectos) = 1081.50

**E03EUP010** ud BOTE SIFONCIO .PVC.C/REJ.A.INO.105X105 SV 40-50 (26/02/2004)
8 ud × 5.05 (5.15 con costes indirectos) = 41.20
Bote sifonico de PVC con tapa de rejilla de acero inoxidable de 105x105 mm. y con salida vertical de 40-50 mm.; para recogida de aguas pluviales o de locales húmedos y conexion con aparatos, instalado y conexionado a la red general de desagüe, incluso con p.p. de pequeño material de agarre y medios auxiliares, y sin incluir arqueta de apoyo, s/ CTE-HS-5.

| Código | Ud | Descripción | Rendimiento | Precio | Importe |
|---|---|---|---|---|---|
| O004B | H | OFICIAL PRIMERA FONTANERO - CALEFACTOR (mano de obra; 09/05/2008) | 0.192 | 14.09 | 2.71 |
| P02EDO010 | ud | SUM.SIF.PVC/REJ. A.INOX L=105 SV D=40-50 (material; 22/02/2006) | 1 | 2.12 | 2.12 |
| P01DW090 | ud | Pequeño material | 1 | 0.12 | 0.12 |
| %0200 |  | Medios auxiliares | 2 % | 4.95 | 0.10 |
|  |  | Total |  |  | 5.05 |

Claves: humedad, red, agua, conexión, arqueta, auxiliar, medio, agarre, material, desagüe, vertical, apoyo, local, salida, inoxidable, acero, rejilla, sifón, sumidero, PVC

**REJINOXCOIA** m REJILLA INOXREJILLA CANAL INOX 50mm (14/03/2013)
47.92 m × 94 (95.88 con costes indirectos) = 4594.57
Rejilla de drenaje superficial en acero INOX , formada por piezas prefabricadas y con rejilla incluso con p.p. de piezas especiales y pequeño material, pp tubo PVC D50 de conexion colgada hasta colector, montado, nivelado y con p.p. de medios auxiliares, s/ CTE-HS-5.Canal Modular de marca Fabricación de Inoxidable o equivalente incluso pp de elemento de evacuación de agua al con salida vertical, según planos. CARACTERISTICAS: Canal ducha 80, l=1000 mm, h=50-50 mm, sin pendiente, con salidas libres verticales DN43 mm segun planos, incluyendo rejilla láser, en AISI

| Medición | Uds. | Largo | Parcial |
|---|---|---|---|
|  | 4 | 5.67 | 22.680 |
|  | 4 | 3.6 | 14.400 |
|  | 4 | 1.25 | 5.000 |
|  | 1 | 1.5 | 1.500 |
|  | 1 | 0.8 | 0.800 |
|  | 1 | 3.54 | 3.540 |
| Total |  |  | 47.92 |

**pozo110** ud POZO PREF. HM E-C D=110cm. h=3,15m.
1 ud × 366.87 (374.21 con costes indirectos) = 374.21

**E03AHS460** ud ARQUETA PREF. HM 50x50x50 cm
4 ud × 67.64 (68.99 con costes indirectos) = 275.96

| Medición | Uds. | Parcial |
|---|---|---|
|  | 2 | 2.000 |
|  | 1 | 1.000 |
|  | 1 | 1.000 |
| Total |  | 4 |

**CAN50** m TUBO PVC ESTR. J.ELÁS.SN4 C.TEJA 50 mm (22/02/2006)
14.1 m × 8.74 (8.91 con costes indirectos) = 125.63
Colector de saneamiento enterrado de PVC de pared estructurada de color teja y rigidez 4 kN/m2; con un diámetro 50 mm. y de unión por junta elástica. Colocado en zanja, sobre una cama de arena de río de 10 cm. debidamente compactada y nivelada, relleno lateralmente y superiormente hasta 10 cm. por encima de la generatriz con la misma arena; compactando ésta hasta los riñones. Con p.p. de medios auxiliares excavación y el tapado posterior de las zanjas, s/ CTE-HS-5.

| Código | Ud | Descripción | Rendimiento | Precio | Importe |
|---|---|---|---|---|---|
| O01OA030 | h. | Oficial primera | 0.192 | 14.09 | 2.71 |
| O01OA060 | h. | Peón especializado | 0.192 | 13.53 | 2.60 |
| P01AA020 | m3 | Arena de río 0/5 mm. | 0.237 | 5.91 | 1.40 |
| P02CVM005 | ud | Manguito H-H PVC s/tope j.elást. D=125mm | 0.2 | 4.07 | 0.81 |
| P02CVW010 | kg | Lubricante tubos PVC j.elástica | 0.003 | 6.88 | 0.02 |
| TUBCOIA50 | m | tuberia fecales pvc50 (material; 14/03/2013) | 1 | 1.2 | 1.20 |
|  |  | Total |  |  | 8.74 |

| Medición | Uds. | Largo | Parcial |
|---|---|---|---|
|  | 1 | 2.5 | 2.500 |
|  | 1 | 2.6 | 2.600 |
|  | 1 | 3 | 3.000 |
|  | 1 | 4 | 4.000 |
|  | 1 | 1 | 1.000 |
|  | 1 | 1 | 1.000 |
| Total |  |  | 14.1 |

**enterra90** m. TUBO PVC ESTR. J.ELÁS.SN4 C.TEJA 90 mm
8 m. × 9.87 (10.07 con costes indirectos) = 80.56

| Medición | Uds. | Largo | Parcial |
|---|---|---|---|
|  | 1 | 2.8 | 2.800 |
|  | 1 | 2.7 | 2.700 |
|  | 1 | 1 | 1.000 |
|  | 1 | 1.5 | 1.500 |
| Total |  |  | 8 |

**E03OCP020** m. COLECTOR COLGADO PVC D=110 mm.
37.5 m. × 11.64 (11.87 con costes indirectos) = 445.13

| Medición | Uds. | Largo | Parcial |
|---|---|---|---|
|  | 1 | 3.5 | 3.500 |
|  | 1 | 6.5 | 6.500 |
|  | 1 | 4 | 4.000 |
|  | 1 | 12 | 12.000 |
|  | 1 | 4 | 4.000 |
|  | 1 | 1.5 | 1.500 |
|  | 1 | 1.5 | 1.500 |
|  | 1 | 2 | 2.000 |
|  | 5 | 0.5 | 2.500 |
| Total |  |  | 37.5 |

**E03OCP030** m. COLECTOR COLGADO PVC D=125 mm.
18.77 m. × 13.24 (13.5 con costes indirectos) = 253.40

| Medición | Uds. | Largo | Parcial |
|---|---|---|---|
|  | 1 | 0.5 | 0.500 |
|  | 1 | 2 | 2.000 |
|  | 1 | 2.77 | 2.770 |
|  | 1 | 11 | 11.000 |
|  | 5 | 0.5 | 2.500 |
| Total |  |  | 18.77 |

**DESACOIA1** u DESAGÜE INODORO A RED DE SANEAMIENTO (14/03/2013)
19 u × 18 (18.36 con costes indirectos) = 348.84
Desagüe inodoro salida horizontal a red saneamiento, tubería PVC sanitaria serie "C"
Terrain o similar diámetro exterior 110 mm, UNE EN 1329; conexionada con adhesivo,
diluyente y limpiador, según NTE/ISS-34, i/pp. de accesorios y apertura de rozas.
17.04.02 Ud DESAGÜE LAVABO A REDDESANEAMIENTO 16,000 30,33 485,28
Desagüe sifónico de lavabo de un seno formado por tubo de acero inoxidable o
cromado, con botella de 40 mm de diámetro interior desde el aparato hasta el bote
sifónico , arqueta o derivación, incluso válvula, conexiones, contratubo, uniones
especiales, pequeño material y ayudas de albañilería, realizado de acuerdo a NTE-ISS
22. Medida la unidad rematada.

**DESACOIA2** DESAGÜE URINARIO A RED DE SANEAMIENTO (14/03/2013)
5 × 30 (30.6 con costes indirectos) = 153.00
Desagüe sifónico de urinario formado por tubo de acero inoxidable o cromado, con
botella de 40 mm de diámetro interior desde el aparato hasta el bote sifónico , arqueta
o derivación, incluso válvula, conexiones, contratubo, uniones especiales, pequeño
material y ayudas de albañilería, realizado de acuerdo a NTE-ISS 22. Medida la unidad
rematada.

**DESACOIA3** DESAGUE A DUCHA A BOTE SIFONICO (14/03/2013)
6 × 10 (10.2 con costes indirectos) = 61.20
7.04.04 Ud DESAGÜEDUCHA A BOTESIFÓNICO 2,000 10,50 21,00
Desagüe ducha a bote sifónico,tubería en polipropileno tres capas POLO-KAL NG o
similar diámetro exterior 50 mm; conexionada con adhesivo, diluyente y limpiador,
según NTE/ISS-29, i/válvula desagüe PVC con tapón y cadenilla, pp. de accesorios y
apertura de rozas.

### 03.13 INSTALACIÓN DE FONTANERÍA (02/02/1999)
Importe: 15583.22

#### 03.13.01 ALIM APARATOS (02/02/1999)
Importe: 1504.01

**EFLAV** Ud ACOMETIDA AF POLIPROP LAVABO (02/02/1999)
18 Ud × 9.18 (9.36 con costes indirectos) = 168.48
Acometida de agua fría en tubería de polipropileno, a lavabo, según normas UNE 53.380-90; Parte 2, PN20 DN16 desde colector a distribución; distribución empotrada según NTE/IFF-22; i/codo terminal pp. de accesorios, apertura, tapado de rozas, y tubo corrugado protector. Totalmente instalada según normativa vigente.

| Código | Ud | Descripción | Rendimiento | Precio | Importe |
|---|---|---|---|---|---|
| O005B | H | AYUDANTE CALEFACTOR (mano de obra; 10/01/2009) | 0.192 | 12.65 | 2.43 |
| O004B | H | OFICIAL PRIMERA FONTANERO - CALEFACTOR | 0.192 | 14.09 | 2.71 |
| P24TD116 | Ud | CODO POLIPROPILENO DN 16. (material; 02/02/1999) | 2 | 0.21 | 0.42 |
| P24TD316 | Ud | TE POLIPROPILENO DN 16. (material; 02/02/1999) | 1 | 0.28 | 0.28 |
| P24TA016 | Ml | TUBO POLIPROPILENO DN 16 (material; 02/02/1999) | 4 | 0.66 | 2.64 |
| PCORRD23 | Ml | TUBO CORRUGADO D23MM (material; 25/09/2002) | 4 | 0.13 | 0.52 |
| %0200 |  | Medios auxiliares | 2 % | 9.00 | 0.18 |
|  |  | Total |  |  | 9.18 |

**EFACDU** Ud ACOMETIDA AC POLIPROP DUCHA (25/02/2001)
56 Ud × 13.38 (13.65 con costes indirectos) = 764.40
Acometida de agua caliente a ducha en tubería de polipropileno con alma de aluminio, según normas UNE 53.380-90; Parte 2, PN20 DN20desde colector a distribución; distribución empotrada según NTE/IFF-22; i/codo terminal pp. de accesorios, apertura, tapado de rozas, y tubo corrugado protector. Totalmente instalada según normativa vigente.

| Código | Ud | Descripción | Rendimiento | Precio | Importe |
|---|---|---|---|---|---|
| O004B | H | OFICIAL PRIMERA FONTANERO - CALEFACTOR | 0.192 | 14.09 | 2.71 |
| O005B | H | AYUDANTE CALEFACTOR | 0.192 | 12.65 | 2.43 |
| P24TA002al | Ud | CODO PP DN 20MM C/AL (material; 25/02/2001) | 2 | 0.28 | 0.56 |
| P24TA020al | Ml | TUBO POLIPROPILENO DN 20MM C/AL (material; 25/09/2006) | 4 | 1.52 | 6.08 |
| P24TD320al | Ud | TE POLIPROPILENO 20 MM C/AL (material; 25/02/2001) | 1 | 0.3 | 0.30 |
| PCORRD23 | Ml | TUBO CORRUGADO D23MM | 8 | 0.13 | 1.04 |
| %0200 |  | Medios auxiliares | 2 % | 13.12 | 0.26 |
|  |  | Total |  |  | 13.38 |

| Medición | Uds. | Largo | Parcial |
|---|---|---|---|
| fria | 1 | 28 | 28.000 |
| caliente | 1 | 28 | 28.000 |
| Total |  |  | 56 |

**EFAFINODFX** Ud ACOMETIDA AF POLIPROP INODORO FX (25/09/2002)
19 Ud × 20.31 (20.72 con costes indirectos) = 393.68
Acometida de agua, red de fluxores a inodoro en tubería de polipropileno, según normas UNE 53.380-90; Parte 2, PN20 DN50 desde colector a distribución; distribución empotrada según NTE/IFF-22; i/codo terminal pp. de accesorios, apertura, tapado de rozas y tubo corrugado protector. Totalmente instalada según normativa vigente.

| Código | Ud | Descripción | Rendimiento | Precio | Importe |
|---|---|---|---|---|---|
| O005B | H | AYUDANTE CALEFACTOR | 0.192 | 12.65 | 2.43 |
| O004B | H | OFICIAL PRIMERA FONTANERO - CALEFACTOR | 0.192 | 14.09 | 2.71 |
| P24TA006 | Ml | Tubo polipropileno D=50 mm. (material; 09/03/2003) | 4 | 2.09 | 8.36 |
| P24TD150 | Ud | CODO POLIPROPILENO 50 MM. (material; 25/09/2006) | 2 | 2.16 | 4.32 |
| U24TD306 | Ud | Te polipropileno 50 mm. (material; 31/05/2004) | 1 | 1.57 | 1.57 |
| PCORRD23 | Ml | TUBO CORRUGADO D23MM | 4 | 0.13 | 0.52 |
| %0200 |  | Medios auxiliares | 2 % | 19.91 | 0.40 |
|  |  | Total |  |  | 20.31 |

**EFAFINODFXUR** Ud ACOMETIDA AF POLIPROP URINARIO (05/03/2004)
5 Ud × 11.19 (11.41 con costes indirectos) = 57.05
Acometida de agua, a inodoro en tubería de polipropileno, según normas UNE 53.380-90; Parte 2, PN20 DN25 desde colector a distribución; distribución empotrada según NTE/IFF-22; i/codo terminal pp. de accesorios, apertura, tapado de rozas y tubo corrugado protector. Totalmente instalada según normativa vigente.

| Código | Ud | Descripción | Rendimiento | Precio | Importe |
|---|---|---|---|---|---|
| O005B | H | AYUDANTE CALEFACTOR | 0.192 | 12.65 | 2.43 |
| O004B | H | OFICIAL PRIMERA FONTANERO - CALEFACTOR | 0.192 | 14.09 | 2.71 |
| P24TA025P | Ml | TUBO POLIPROPILENO D=25 MM. (material; 31/08/2007) | 4 | 0.91 | 3.64 |
| P24TD125P | Ud | CODO POLIPROPILENO 25 MM. (material; 31/08/2007) | 2 | 0.59 | 1.18 |
| P24TD325P | Ud | TE POLIPROPILENO 25 MM. (material; 31/08/2007) | 1 | 0.41 | 0.41 |
| PCORRD26 | Ml | TUBO CORRUGADO D26MM (material; 31/08/2007) | 4 | 0.15 | 0.60 |
| %0200 |  | Medios auxiliares | 2 % | 10.97 | 0.22 |
|  |  | Total |  |  | 11.19 |

**EFAFPAS25** Ud ACOMETIDA AF PUNTOS AGUA 25mm (05/03/2004)
10 Ud × 11.8 (12.04 con costes indirectos) = 120.40
Acometida de agua fría en tubería de polipropileno , según normas UNE 53.380-90; Parte 2, PN20 DN25 desde colector a distribución; distribución empotrada según NTE/IFF-22; i/codo terminal pp. de accesorios, apertura, tapado de rozas, y tubo corrugado protector. Totalmente instalada según normativa vigente.

| Código | Ud | Descripción | Rendimiento | Precio | Importe |
|---|---|---|---|---|---|
| O005B | H | AYUDANTE CALEFACTOR | 0.192 | 12.65 | 2.43 |
| O004B | H | OFICIAL PRIMERA FONTANERO - CALEFACTOR | 0.192 | 14.09 | 2.71 |
| P24TA025P | Ml | TUBO POLIPROPILENO D=25 MM. | 4 | 0.91 | 3.64 |
| P24TD125P | Ud | CODO POLIPROPILENO 25 MM. | 2 | 0.59 | 1.18 |
| P24TD325P | Ud | TE POLIPROPILENO 25 MM. | 1 | 0.41 | 0.41 |
| PCORRD26 | Ml | TUBO CORRUGADO D26MM | 8 | 0.15 | 1.20 |
| %0200 |  | Medios auxiliares | 2 % | 11.57 | 0.23 |
|  |  | Total |  |  | 11.8 |

#### 03.13.02 TUBERIAS
Importe: 7105.78

**E20TP010** m. TUB.POLIPROPILENO PN-20 16x2,7mm
34 m. × 4.18 (4.26 con costes indirectos) = 144.84
Tubería de polipropileno reticular sanitario de 16x2,7 mm. de diámetro nominas, PN-20, colocada en instalaciones interiores para agua fría y caliente, con p.p. de piezas especiales de polipropileno, totalmente instalada y funcionando según normativa vigente, en ramales de hasta 4 metros de longitud y sin protecció superficial. Certificado UNE 53380-90 Parte 2.

| Código | Ud | Descripción | Rendimiento | Precio | Importe |
|---|---|---|---|---|---|
| O01OB170 | h. | Oficial 1ª fontanero calefactor | 0.182 | 14.09 | 2.56 |
| P17LT010 | m. | Tubo polipropil. PN20 16x2,7 (material) | 1 | 1.25 | 1.25 |
| P17LP010 | ud | Codo 90º polipropileno 16 mm. (material) | 0.6 | 0.48 | 0.29 |
| P17LP170 | ud | Manguito polipropileno 16 mm. (material) | 0.2 | 0.4 | 0.08 |
|  |  | Total |  |  | 4.18 |

Claves: diámetro, sanitario, retícula, tubería, agua, caliente, colocación, ramal, interior, pieza, especial, norma, superficie, frío, polipropileno

| Medición | Uds. | Largo | Parcial |
|---|---|---|---|
| Vestuarios baja |  |  |  |
|  | 2 | 4 | 8.000 |
| Edificacion principal |  |  |  |
|  | 1 | 2 | 2.000 |
|  | 1 | 2 | 2.000 |
|  | 1 | 2 | 2.000 |
|  | 1 | 2 | 2.000 |
|  | 1 | 2 | 2.000 |
|  | 1 | 2 | 2.000 |
|  | 2 | 2 | 4.000 |
|  | 2 | 2 | 4.000 |
|  | 1 | 2 | 2.000 |
|  | 1 | 2 | 2.000 |
|  | 1 | 2 | 2.000 |
| Total |  |  | 34 |

**E20TP020** m. TUB.POLIPROPILENO PN-20 20x3,4mm
50 m. × 4.39 (4.48 con costes indirectos) = 224.00
Tubería de polipropileno reticular sanitario de 20x3,4 mm. de diámetro nominas, PN-20, colocada en instalaciones interiores para agua fría y caliente, con p.p. de piezas especiales de polipropileno, totalmente instalada y funcionando según normativa vigente, en ramales de hasta 4 metros de longitud y sin protecció superficial.Certificado UNE 53380-90 Parte 2.

| Código | Ud | Descripción | Rendimiento | Precio | Importe |
|---|---|---|---|---|---|
| O01OB170 | h. | Oficial 1ª fontanero calefactor | 0.182 | 14.09 | 2.56 |
| P17LT020 | m. | Tubo polipropil. PN20 20x3,4 (material) | 1 | 1.51 | 1.51 |
| P17LP020 | ud | Codo 90º polipropileno 20 mm. (material) | 0.4 | 0.48 | 0.19 |
| P17LP100 | ud | Te polipropileno 20 mm. (material) | 0.2 | 0.63 | 0.13 |
|  |  | Total |  |  | 4.39 |

Claves: polipropileno, frío, retícula, sanitario, diámetro, colocación, agua, pieza, interior, superficie, tubería, norma, especial, caliente, ramal

| Medición | Uds. | Largo | Parcial |
|---|---|---|---|
| RETORNO | 1 | 50 | 50.000 |
| Total |  |  | 50 |

**E20TP030** m. TUB.POLIPROPILENO PN-20 25x4,2mm
301.53 m. × 5.54 (5.65 con costes indirectos) = 1703.64
Tubería de polipropileno reticular sanitario de 25x4,2 mm. de diámetro nominas, PN-20, colocada en instalaciones interiores para agua fría y caliente, con p.p. de piezas especiales de polipropileno, totalmente instalada y funcionando según normativa vigente, en ramales de hasta 4 metros de longitud y sin protecció superficial.Certificado UNE 53380-90 Parte 2.

| Código | Ud | Descripción | Rendimiento | Precio | Importe |
|---|---|---|---|---|---|
| O01OB170 | h. | Oficial 1ª fontanero calefactor | 0.182 | 14.09 | 2.56 |
| P17LT030 | m. | Tubo polipropil. PN20 25x4,2 (material) | 1 | 2.56 | 2.56 |
| P17LP110 | ud | Te polipropileno 25 mm. (material) | 0.4 | 0.77 | 0.31 |
| P17LP190 | ud | Manguito polipropileno 25 mm. (material) | 0.2 | 0.55 | 0.11 |
|  |  | Total |  |  | 5.54 |

Claves: colocación, diámetro, sanitario, retícula, caliente, agua, pieza, polipropileno, tubería, especial, norma, ramal, superficie, interior, frío

| Medición | Uds. | Largo | Parcial |
|---|---|---|---|
| Edif principal |  |  |  |
| Fria | 1 | 4 | 4.000 |
|  | 4 | 8 | 32.000 |
|  | 4 | 2.5 | 10.000 |
|  | 4 | 4 | 16.000 |
|  | 4 | 7 | 28.000 |
|  | 4 | 2 | 8.000 |
|  | 1 | 7 | 7.000 |
|  | 1 | 2 | 2.000 |
| Caliente | 1 | 4 | 4.000 |
|  | 4 | 8 | 32.000 |
|  | 4 | 2.5 | 10.000 |
|  | 4 | 4 | 16.000 |
|  | 4 | 7 | 28.000 |
|  | 4 | 2 | 8.000 |
|  | 1 | 7 | 7.000 |
|  | 1 | 2 | 2.000 |
| Edificacion anexa |  |  |  |
| Fria | 1 | 18 | 18.000 |
| Caliente | 1 | 18 | 18.000 |
| Aseos acceso |  |  |  |
|  | 1 | 1.5 | 1.500 |
|  | 1 | 3.2 | 3.200 |
|  | 1 | 6 | 6.000 |
| Edifica ramales |  |  |  |
|  | 1 | 5.5 | 5.500 |
|  | 1 | 5.8 | 5.800 |
|  | 1 | 3.61 | 3.610 |
|  | 1 | 5 | 5.000 |
|  | 2 | 5.46 | 10.920 |
|  | 1 | 5 | 5.000 |
|  | 1 | 5 | 5.000 |
| Total |  |  | 301.53 |

**E20TP050** m. TUB.POLIPROPILENO PN-20 40x6,7mm
37.23 m. × 9.52 (9.71 con costes indirectos) = 361.50
Tubería de polipropileno reticular sanitario de 40x6,7 mm. de diámetro nominas, PN-20, colocada en instalaciones interiores para agua fría y caliente, con p.p. de piezas especiales de polipropileno, totalmente instalada y funcionando según normativa vigente, en ramales de hasta 4 metros de longitud y sin protecció superficial.Certificado UNE 53380-90 Parte 2.

| Código | Ud | Descripción | Rendimiento | Precio | Importe |
|---|---|---|---|---|---|
| O01OB170 | h. | Oficial 1ª fontanero calefactor | 0.153 | 14.09 | 2.16 |
| P17LT050 | m. | Tubo polipropil. PN20 40x6,7 (material) | 1 | 6.64 | 6.64 |
| P17LP050 | ud | Codo 90º polipropileno 40 mm. (material) | 0.3 | 1.87 | 0.56 |
| P17LP210 | ud | Manguito polipropileno 40 mm. (material) | 0.1 | 1.61 | 0.16 |
|  |  | Total |  |  | 9.52 |

Claves: agua, polipropileno, tubería, retícula, sanitario, diámetro, colocación, frío, caliente, pieza, especial, norma, superficie, ramal, interior

| Medición | Uds. | Largo | Parcial |
|---|---|---|---|
| A LLENADO RIEGO | 1 | 7.23 | 7.230 |
|  | 1 | 30 | 30.000 |
| Total |  |  | 37.23 |

**E20TP060** m. TUB.POLIPROPILENO PN-20 50x8,4mm
146 m. × 13.84 (14.12 con costes indirectos) = 2061.52
Tubería de polipropileno reticular sanitario de 50x8,4 mm. de diámetro nominas, PN-20, colocada en instalaciones interiores para agua fría y caliente, con p.p. de piezas especiales de polipropileno, totalmente instalada y funcionando según normativa vigente, en ramales de hasta 4 metros de longitud y sin protecció superficial.Certificado UNE 53380-90 Parte 2.

| Código | Ud | Descripción | Rendimiento | Precio | Importe |
|---|---|---|---|---|---|
| O01OB170 | h. | Oficial 1ª fontanero calefactor | 0.153 | 14.09 | 2.16 |
| P17LT060 | m. | Tubo polipropil. PN20 50x8,3 (material) | 1 | 10.11 | 10.11 |
| P17LP060 | ud | Codo 90º polipropileno 50 mm. (material) | 0.3 | 4.26 | 1.28 |
| P17LP220 | ud | Manguito polipropileno 50 mm. (material) | 0.1 | 2.85 | 0.29 |
|  |  | Total |  |  | 13.84 |

Claves: tubería, diámetro, colocación, retícula, sanitario, agua, frío, polipropileno, superficie, ramal, norma, especial, pieza, caliente, interior

| Medición | Uds. | Largo | Parcial |
|---|---|---|---|
| fria | 1 | 73 | 73.000 |
| caliente | 1 | 73 | 73.000 |
| Total |  |  | 146 |

**EAISL03** Ml AISL. COQ. ARMAFLEX DN 25 ACS (05/03/2004)
385.53 Ml × 3.01 (3.07 con costes indirectos) = 1183.58
Aislamiento térmico con coquilla autoadhesiva flexible de espuma elastomérica a base de caucho sintético SH/ARMAFLEX o equivalente , incluso acabado metalico brillante en zonas vistas, para tubería de fontanería ACS y retorno DN 25, cerrada longitudinalmente, de espesor nominal 19 mm., con un coeficiente de conductividad térmica de 0,037 W/mºC (Temperatura de trabajo entre +10ºC y +105ºC). Totalmente instalado.

| Código | Ud | Descripción | Rendimiento | Precio | Importe |
|---|---|---|---|---|---|
| O004B | H | OFICIAL PRIMERA FONTANERO - CALEFACTOR | 0.018 | 14.09 | 0.25 |
| O005B | H | AYUDANTE CALEFACTOR | 0.018 | 12.65 | 0.23 |
| PEAISL03 | ml | AISL. COQ. 19 MM (material; 05/09/2006) | 1 | 2.47 | 2.47 |
| %0200 |  | Medios auxiliares | 2 % | 2.95 | 0.06 |
|  |  | Total |  |  | 3.01 |

| Medición | Uds. | Largo | Parcial |
|---|---|---|---|
| Vestuarios baja |  |  |  |
|  | 2 | 4 | 8.000 |
| Edificacion principal |  |  |  |
|  | 1 | 2 | 2.000 |
|  | 1 | 2 | 2.000 |
|  | 1 | 2 | 2.000 |
|  | 1 | 2 | 2.000 |
|  | 1 | 2 | 2.000 |
|  | 1 | 2 | 2.000 |
|  | 2 | 2 | 4.000 |
|  | 2 | 2 | 4.000 |
|  | 1 | 2 | 2.000 |
|  | 1 | 2 | 2.000 |
|  | 1 | 2 | 2.000 |
| RETORNO | 1 | 50 | 50.000 |
| Edif principal |  |  |  |
| Fria | 1 | 4 | 4.000 |
|  | 4 | 8 | 32.000 |
|  | 4 | 2.5 | 10.000 |
|  | 4 | 4 | 16.000 |
|  | 4 | 7 | 28.000 |
|  | 4 | 2 | 8.000 |
|  | 1 | 7 | 7.000 |
|  | 1 | 2 | 2.000 |
| Caliente | 1 | 4 | 4.000 |
|  | 4 | 8 | 32.000 |
|  | 4 | 2.5 | 10.000 |
|  | 4 | 4 | 16.000 |
|  | 4 | 7 | 28.000 |
|  | 4 | 2 | 8.000 |
|  | 1 | 7 | 7.000 |
|  | 1 | 2 | 2.000 |
| Edificacion anexa |  |  |  |
| Fria | 1 | 18 | 18.000 |
| Caliente | 1 | 18 | 18.000 |
| Aseos acceso |  |  |  |
|  | 1 | 1.5 | 1.500 |
|  | 1 | 3.2 | 3.200 |
|  | 1 | 6 | 6.000 |
| Edifica ramales |  |  |  |
|  | 1 | 5.5 | 5.500 |
|  | 1 | 5.8 | 5.800 |
|  | 1 | 3.61 | 3.610 |
|  | 1 | 5 | 5.000 |
|  | 2 | 5.46 | 10.920 |
|  | 1 | 5 | 5.000 |
|  | 1 | 5 | 5.000 |
| Total |  |  | 385.53 |

**EAISL05** Ml AISL. COQ. ARMAFLEX DN 40 ACS (01/03/2001)
37.23 Ml × 5.02 (5.12 con costes indirectos) = 190.62
Aislamiento térmico con coquilla autoadhesiva flexible de espuma elastomérica a base de caucho sintético SH/ARMAFLEX o equivalente, incluso acabado metalico brillante en zonas vistas, para tubería de fontanería ACS y retorno DN 40, cerrada longitudinalmente, de espesor nominal 19 mm., con un coeficiente de conductividad térmica de 0,037 W/mºC (Temperatura de trabajo entre +10ºC y +105ºC). Totalmente instalado.

| Código | Ud | Descripción | Rendimiento | Precio | Importe |
|---|---|---|---|---|---|
| O004B | H | OFICIAL PRIMERA FONTANERO - CALEFACTOR | 0.018 | 14.09 | 0.25 |
| O005B | H | AYUDANTE CALEFACTOR | 0.018 | 12.65 | 0.23 |
| PEAISL05 | ml | AISL. COQ. 19 MM (material; 01/03/2001) | 1 | 4.44 | 4.44 |
| %0200 |  | Medios auxiliares | 2 % | 4.92 | 0.10 |
|  |  | Total |  |  | 5.02 |

| Medición | Uds. | Largo | Parcial |
|---|---|---|---|
| A LLENADO RIEGO | 1 | 7.23 | 7.230 |
|  | 1 | 30 | 30.000 |
| Total |  |  | 37.23 |

**EAISL06** Ml AISL. COQ. ARMAFLEX DN 50 ACS (05/03/2004)
146 Ml × 5.95 (6.07 con costes indirectos) = 886.22
Aislamiento térmico con coquilla autoadhesiva flexible de espuma de elastomérica a base de caucho sintético SH/ARMAFLEX o equivalente , incluso acabado metalico brillante en zonas vistas, para tubería de fontanería ACS y retorno DN 50, cerrada longitudinalmente, de espesor nominal 27mm, con un coeficiente de conductividad térmica de 0,037 W/mºC (Temperatura de trabajo entre +10ºC y +105ºC). Totalmente instalado.

| Código | Ud | Descripción | Rendimiento | Precio | Importe |
|---|---|---|---|---|---|
| O004B | H | OFICIAL PRIMERA FONTANERO - CALEFACTOR | 0.018 | 14.09 | 0.25 |
| O005B | H | AYUDANTE CALEFACTOR | 0.018 | 12.65 | 0.23 |
| PEAISL06 | ml | AISL. COQ. 27 MM (material; 05/09/2006) | 1 | 5.35 | 5.35 |
| %0200 |  | Medios auxiliares | 2 % | 5.83 | 0.12 |
|  |  | Total |  |  | 5.95 |

| Medición | Uds. | Largo | Parcial |
|---|---|---|---|
| fria | 1 | 73 | 73.000 |
| caliente | 1 | 73 | 73.000 |
| Total |  |  | 146 |

**EAISL07** Ml AISL. COQ. ARMAFLEX DN 75 ACS (28/01/2004)
55.01 Ml × 6.24 (6.36 con costes indirectos) = 349.86
Aislamiento térmico con coquilla autoadhesiva flexible de espuma de elastomérica a base de caucho sintético SH/ARMAFLEX o equivalente, incluso acabado metalico brillante en zonas vistas, para tubería de fontanería ACS y retorno DN 63, cerrada longitudinalmente, de espesor nominal 27mm, con un coeficiente de conductividad térmica de 0,037 W/mºC (Temperatura de trabajo entre +10ºC y +105ºC). Totalmente instalado.

| Código | Ud | Descripción | Rendimiento | Precio | Importe |
|---|---|---|---|---|---|
| O004B | H | OFICIAL PRIMERA FONTANERO - CALEFACTOR | 0.018 | 14.09 | 0.25 |
| PEAISL07 | Ml | AISL. COQ. SH/ARMAFLEX 2 1/2" 27 MM (material; 28/01/2004) | 1 | 5.64 | 5.64 |
| O005B | H | AYUDANTE CALEFACTOR | 0.018 | 12.65 | 0.23 |
| %0200 |  | Medios auxiliares | 2 % | 6.12 | 0.12 |
|  |  | Total |  |  | 6.24 |

| Medición | Uds. | Largo | Parcial |
|---|---|---|---|
|  | 1 | 4.5 | 4.500 |
|  | 1 | 2 | 2.000 |
|  | 1 | 4 | 4.000 |
|  | 1 | 3 | 3.000 |
|  | 1 | 6.4 | 6.400 |
|  | 1 | 31.26 | 31.260 |
|  | 1 | 3.85 | 3.850 |
| Total |  |  | 55.01 |

#### 03.13.03 VALVULAS (21/02/2007)
Importe: 2976.46

**E20VF040** ud VÁLVULA DE ESFERA LATÓN 1" 25mm. (03/12/2007)
45 ud × 10.28 (10.49 con costes indirectos) = 472.05
Suministro y colocación de válvula de corte por esfera, de 1" (25 mm.) de diámetro, de latón cromado PN-25, colocada mediante unión roscada, totalmente equipada, instalada y funcionando. s/CTE-HS-4.

| Código | Ud | Descripción | Rendimiento | Precio | Importe |
|---|---|---|---|---|---|
| O01OB170 | h. | Oficial 1ª fontanero calefactor | 0.192 | 14.09 | 2.71 |
| P17XE040 | ud | Válvula esfera latón roscar 1" (material; 14/02/2008) | 1 | 7.57 | 7.57 |
|  |  | Total |  |  | 10.28 |

Claves: colocación, esfera, equipo, rosca, unión, cromado, diámetro, válvula, suministro, latón, corte

**E20VF060** ud VÁLVULA DE ESFERA LATÓN 1 1/2" 40mm. (21/02/2007)
20 ud × 21.04 (21.46 con costes indirectos) = 429.20
Suministro y colocación de válvula de corte por esfera, de 1 1/2" (40 mm.) de diámetro, de latón cromado PN-25, colocada mediante unión roscada, totalmente equipada, instalada y funcionando. s/CTE-HS-4.

| Código | Ud | Descripción | Rendimiento | Precio | Importe |
|---|---|---|---|---|---|
| O01OB170 | h. | Oficial 1ª fontanero calefactor | 0.24 | 14.09 | 3.38 |
| P17XE060 | ud | Válvula esfera latón roscar 1 1/2" (material; 21/02/2007) | 1 | 17.66 | 17.66 |
|  |  | Total |  |  | 21.04 |

Claves: corte, equipo, colocación, rosca, unión, cromado, latón, esfera, diámetro, válvula, suministro

**E20VF070** ud VÁLVULA DE ESFERA LATÓN 2" 50mm. (03/12/2007)
8 ud × 31.2 (31.82 con costes indirectos) = 254.56
Suministro y colocación de válvula de corte por esfera, de 2" (50 mm.) de diámetro, de latón cromado PN-25, colocada mediante unión roscada, totalmente equipada, instalada y funcionando. s/CTE-HS-4.

| Código | Ud | Descripción | Rendimiento | Precio | Importe |
|---|---|---|---|---|---|
| O01OB170 | h. | Oficial 1ª fontanero calefactor | 0.24 | 14.09 | 3.38 |
| P17XE070 | ud | Válvula esfera latón roscar 2" (material; 14/02/2008) | 1 | 27.82 | 27.82 |
|  |  | Total |  |  | 31.2 |

Claves: cromado, colocación, latón, equipo, rosca, unión, suministro, válvula, diámetro, corte, esfera

**E20VF080** ud VÁLVULA DE ESFERA LATÓN 2 1/2" 63mm. (03/12/2007)
1 ud × 53.23 (54.29 con costes indirectos) = 54.29
Suministro y colocación de válvula de corte por esfera, de 2 1/2" (63 mm.) de diámetro, de latón cromado PN-25, colocada mediante unión roscada, totalmente equipada, instalada y funcionando. s/CTE-HS-4.

| Código | Ud | Descripción | Rendimiento | Precio | Importe |
|---|---|---|---|---|---|
| O01OB170 | h. | Oficial 1ª fontanero calefactor | 0.479 | 14.09 | 6.75 |
| P17XE080 | ud | Válvula esfera latón roscar 2 1/2" (material; 14/02/2008) | 1 | 46.48 | 46.48 |
|  |  | Total |  |  | 53.23 |

Claves: corte, equipo, rosca, unión, diámetro, válvula, colocación, suministro, latón, esfera, cromado

**E20VF090** ud VÁLVULA DE ESFERA LATÓN 3" 75mm. (03/12/2007)
5 ud × 68.45 (69.82 con costes indirectos) = 349.10
Suministro y colocación de válvula de corte por esfera, de 3" (75 mm.) de diámetro, de latón cromado PN-25, colocada mediante unión roscada, totalmente equipada, instalada y funcionando. s/CTE-HS-4.

| Código | Ud | Descripción | Rendimiento | Precio | Importe |
|---|---|---|---|---|---|
| O01OB170 | h. | Oficial 1ª fontanero calefactor | 0.479 | 14.09 | 6.75 |
| P17XE090 | ud | Válvula esfera latón roscar 3" (material; 14/02/2008) | 1 | 61.7 | 61.70 |
|  |  | Total |  |  | 68.45 |

Claves: latón, equipo, diámetro, unión, rosca, cromado, válvula, esfera, colocación, suministro, corte

**VALRET25 MM** u VALVULA RETENCION DE 25 mm. (14/03/2013)
1 u × 12 (12.24 con costes indirectos) = 12.24
Suministro y colocación de válvula de retención, de 25 mm.) de diámetro, de latón fundido; colocada mediante unión roscada, totalmente equipada, instalada y funcionando. s/CTE-HS-4.

**E20VR060** ud VÁLVULA RETENCIÓN DE 40 mm. (03/12/2007)
1 ud × 15.41 (15.72 con costes indirectos) = 15.72
Suministro y colocación de válvula de retención, de 40 mm.) de diámetro, de latón fundido; colocada mediante unión roscada, totalmente equipada, instalada y funcionando. s/CTE-HS-4.

| Código | Ud | Descripción | Rendimiento | Precio | Importe |
|---|---|---|---|---|---|
| O01OB170 | h. | Oficial 1ª fontanero calefactor | 0.24 | 14.09 | 3.38 |
| P17XR060 | ud | Válv.retención latón roscar 2" (material; 14/02/2008) | 1 | 12.03 | 12.03 |
|  |  | Total |  |  | 15.41 |

Claves: válvula, latón, equipo, rosca, unión, retención, suministro, colocación, diámetro, fundido

**E20VR063** ud VÁLVULA RETENCIÓN DE 75 mm. (03/12/2007)
2 ud × 31.03 (31.65 con costes indirectos) = 63.30
Suministro y colocación de válvula de retención, de 75 mm.) de diámetro, de latón fundido; colocada mediante unión roscada, totalmente equipada, instalada y funcionando. s/CTE-HS-4.

| Código | Ud | Descripción | Rendimiento | Precio | Importe |
|---|---|---|---|---|---|
| O01OB170 | h. | Oficial 1ª fontanero calefactor | 0.24 | 14.09 | 3.38 |
| P17XR063 | ud | Válv.retención latón roscar 2 1/2" (material; 09/01/2009) | 1 | 27.65 | 27.65 |
|  |  | Total |  |  | 31.03 |

Claves: válvula, latón, equipo, rosca, unión, retención, suministro, colocación, diámetro, fundido

**DEPOSITACUM** u DEPOSITO ACUMULACION FLUXORES (14/03/2013)
1 u × 1300 (1326 con costes indirectos) = 1326.00
Depósito de acumulación a presión de 300 litros, PWU de Indelcasa o similar. Presión
8 Kg/cm2. De acero con membrana elástica especial, apta uso alimentario. Rácores
de acero inoxidable, conexiones de tubo en acero negro, con protección de minio
electrolítico y capa de esmalte, incluidas piezas especiales y accesorios de montaje e
instalación. Cualquier parte del deposito que pudiese estar en contacto directo con el
agua estará realizara en acero inoxidable ASI316 o goma apta para uso alimentario.
Totalmente montado y acabado.

#### 03.13.04 ACOMETIDA Y LEGALIZACION
Importe: 3996.97

**acometcoia01** u ACOMETIDA A RED DE ABASTECIMIENTO (14/03/2013)
1 u × 1500 (1530 con costes indirectos) = 1530.00
Acometida a la red general municipal de agua DN200 mm., realizada con tubo de
polietileno de 75 mm. de diámetro nominal de alta densidad, con collarín de toma de
P.P., derivación a 3", codo de latón, enlace recto de polietileno, llave de esfera latón
roscar de 3", i/p.p. de piezas especiales, filtrosy accesorios, terminada y
funcionando. Medida la unidad terminada.
Incluso p.p. de apertura de zanjas , en terrenos de consistencia dura, por medios
mecánicos, con extracción de tierras a los bordes, y con posterior relleno y
apisonado de las tierras procedentes de la excavación y con p.p. de medios
auxiliares.
Entronque de conducto con existentes, posterior tapado de la misma, de corte y
reposición de pavimento existente con materiales de idénticas características, en
caso necesario, y tramitación de documentación y abono de tasas en Organismo
Oficial correspondiente.

**E20CIA050** ud CONTADOR DN40- 3" EN ARMARIO
1 ud × 329.63 (336.22 con costes indirectos) = 336.22
Contador general de agua de 3"-80 mm., tipo Woltman clase B o equivalente, colocado
en el ramal de acometida, instalación en armario estanco revestido con aplacado de
piedra filita gris, acabado al corte de disco, de Pizarras Bernardos, o equivalente, de
2 cm de espesor, de las mismas características que la colocada en fachada de
edificio, incluso instalación de dos válvulas de esfera de 80 mm., grifo de purga de 20
mm., juego de bridas, válvula de retención, i/p.p. de piezas especiales y accesorios,
montado y funcionando. (Timbrado del contador por la Delegación de Industria.)
Página

| Código | Ud | Descripción | Rendimiento | Precio | Importe |
|---|---|---|---|---|---|
| O01OB170 | h. | Oficial 1ª fontanero calefactor | 1.917 | 14.09 | 27.01 |
| O01OB180 | h. | Oficial 2ª fontanero calefactor | 1.917 | 13.23 | 25.36 |
| P17AR060 | ud | Armario poliest. 517x535 mm. (material; 22/02/2006) | 1 | 72.6 | 72.60 |
| P17BI050 | ud | Contador agua fría 1 1/2" (40 mm.) clase B (material) | 1 | 79.83 | 79.83 |
| P17YC050 | ud | Codo latón 90º 50 mm-1 1/2" (material; 22/02/2006) | 2 | 16.34 | 32.68 |
| P17YT050 | ud | Te latón 50 mm. 1 1/2" (material; 22/02/2006) | 1 | 23.58 | 23.58 |
| P17XE060 | ud | Válvula esfera latón roscar 1 1/2" | 2 | 17.66 | 35.32 |
| P17BV410 | ud | Grifo de purga D=20mm. (material) | 1 | 7.93 | 7.93 |
| P17XR050 | ud | Válv.retención latón rosc.1 1/2" (material) | 1 | 13.25 | 13.25 |
| P17PA050 | m. | Tubo polietileno ad (PE50A)(1MPa)40mm (material) | 1 | 1.55 | 1.55 |
| P17AR080 | ud | Anclaje contador p/arm. (material; 22/02/2006) | 2 | 2.45 | 4.90 |
| P17W060 | ud | Verificación contador 1 1/2" 40 mm. (material; 22/02/2006) | 1 | 5.62 | 5.62 |
|  |  | Total |  |  | 329.63 |

Claves: red, distribución, agua, colocación, armario, acometida, conexión, ramal, industrial, auxiliar, contador, interior, material, retención, grifería, esfera, válvula, montaje

**E20TP080** m. TUB.POLIPROPILENO PN-20 75x12,5mm
55.01 m. × 29.79 (30.39 con costes indirectos) = 1671.75
Tubería de polipropileno reticular sanitario de 75x12,5 mm. de diámetro nominas, PN-20, colocada en instalaciones interiores para agua fría y caliente, con p.p. de piezas especiales de polipropileno, totalmente instalada y funcionando según normativa vigente, en ramales de hasta 4 metros de longitud y sin protecció superficial.

| Código | Ud | Descripción | Rendimiento | Precio | Importe |
|---|---|---|---|---|---|
| O01OB170 | h. | Oficial 1ª fontanero calefactor | 0.153 | 14.09 | 2.16 |
| P17LT080 | m. | Tubo polipropil. PN20 75x12,5 (material) | 1 | 23.63 | 23.63 |
| P17LP080 | ud | Codo 90º polipropileno 75 mm. (material) | 0.3 | 10.77 | 3.23 |
| P17LP240 | ud | Manguito polipropileno 75 mm. (material) | 0.1 | 7.73 | 0.77 |
|  |  | Total |  |  | 29.79 |

| Medición | Uds. | Largo | Parcial |
|---|---|---|---|
|  | 1 | 4.5 | 4.500 |
|  | 1 | 2 | 2.000 |
|  | 1 | 4 | 4.000 |
|  | 1 | 3 | 3.000 |
|  | 1 | 6.4 | 6.400 |
|  | 1 | 31.26 | 31.260 |
|  | 1 | 3.85 | 3.850 |
| Total |  |  | 55.01 |

**LEGINSTFONTA** u LEGALIZACION Y PUESTA EN MARCHA (14/03/2013)
1 u × 450 (459 con costes indirectos) = 459.00
Legalización y puesta en marcha de la Instalación de fontaneria para cumplimiento de la
reglamentación vigente. Se incluyen Proyecto, Visados, Dictámenes, boletines, etc., necesarios
para la aprobación de las instalaciones ante los organismos estatales, autonomicos o
locales competentes para la autorización de la ejecución y puesta en marcha
definitiva de la instalación.

### 03.14 INSTALACIONES ESPECIALES
Importe: 6424.47

#### 03.14.01 MEGAFONIA-HILO MUSICAL
Importe: 6424.47

**E19M100** ud DIFUSOR FALSO TECHO 6W
13 ud × 45.34 (46.25 con costes indirectos) = 601.25
Difusor metálico color blanco de 8". Instalado en falso techo, con altavoz de 8"/8Ohms y transformador a línea 100V, con 4 tomas de potencia: 6, 3, 1.5 y 0.75Wr.m.s., y línea de alimentación de 0,75 mm2, bajo tubo corrugado de PVC D=20 mm., instalado.

| Código | Ud | Descripción | Rendimiento | Precio | Importe |
|---|---|---|---|---|---|
| O01OB222 | h. | Oficial 1ª Instalador telecomunicación (mano de obra) | 0.192 | 15.4 | 2.96 |
| O01OB224 | h. | Ayudante Instalador telecomunicación (mano de obra) | 0.192 | 13.83 | 2.66 |
| P22DI030 | ud | Dif. metál falso techo 8", 6 Wr.m.s. (material; 22/02/2006) | 1 | 33 | 33.00 |
| P15GB010 | m. | Tubo PVC corrugado M 20/gp5 (material; 22/02/2006) | 10 | 0.16 | 1.60 |
| P22DD050 | m. | Paralelo de 2x0,75 mm2. (material; 22/02/2006) | 10 | 0.5 | 5.00 |
| P01DW090 | ud | Pequeño material | 1 | 0.12 | 0.12 |
|  |  | Total |  |  | 45.34 |

Claves: tubo, transformador, metal, blanco, difusor, techo, altavoz, alimentar, falso, corrugado, PVC, color, línea, toma

**ATENVOL** u ATENUADOR DE VOLUMEN (14/03/2013)
7 u × 30 (30.6 con costes indirectos) = 214.20
Atenuaniador de volumen para altavoces en linea de 100 V.Potencia maxima regulada de 100W. Incorporan funcion de seguridad de avisos po conmutacion linea. Caja universal de emportar incluida. Dimensiones 78x78x50 mm. Acabado en ABS blanco modelo OPTIMUS ref AV-4 incluso pp de cableado totalmente instalado y funcionando.

**E19M080** ud PROYEC. SONO. EXTER. 40W
8 ud × 84.75 (86.45 con costes indirectos) = 691.60
Proyector cilíndrico metálico color blanco, instalación en exteriores, con 2 altavoces de 2 vías 5.25"/8Ohms con transformador a línea 100V y 4 tomas de potencia de 40, 20, 10 y 5 Wr.m.s., con línea de alimentación de 0,75 mm2, bajo tubo corrugado de PVC D=20 mm., instalado.

| Código | Ud | Descripción | Rendimiento | Precio | Importe |
|---|---|---|---|---|---|
| O01OB222 | h. | Oficial 1ª Instalador telecomunicación | 0.959 | 15.4 | 14.77 |
| O01OB224 | h. | Ayudante Instalador telecomunicación | 0.959 | 13.83 | 13.26 |
| Proy20 | ud | Proy.cilínd.bidirec.40/20/10/5 Wr.m.s. (material; 14/03/2013) | 1 | 50 | 50.00 |
| P15GB010 | m. | Tubo PVC corrugado M 20/gp5 | 10 | 0.16 | 1.60 |
| P22DD050 | m. | Paralelo de 2x0,75 mm2. | 10 | 0.5 | 5.00 |
| P01DW090 | ud | Pequeño material | 1 | 0.12 | 0.12 |
|  |  | Total |  |  | 84.75 |

Claves: toma, altavoz, proyección, cilindro, metal, color, blanco, transformador, línea, alimentar, tubo, corrugado, PVC, exterior

**AMPLIFICA** u AMPLIFICADOR MEZCLADOR 240 w Y 350 W IHF (14/03/2013)
1 u × 600 (612 con costes indirectos) = 612.00
Amplificador mezclador de 240 W. de potencia RMS y 350 W IHF. Dispone de cino entradas de microfono y dos auxiliares. Entrada de emergencia 0 dB de salida. Salida para altavoces de 4, 8 y 10 ohm, 50, 70 y 100 V. Control de volumen individual para cada entrada.Modo mezclador de microfonos o con prioridad de MIC 1 sobre MIC 2-5 y todos sobre entradas auxiliares. Gong y alimentacion phantom seleccionable por entrada MIC. Control de graves, agudos y de volumen general. Incluso indicador de nivel de señal. Modelo OPTIMUS REF AXD-240 o equivalente. Copletamente instalado y funcionando.

**fuentealim** u FUENTE DE ALIMENTACION DE 24 CC. Y 2,3 A. (14/03/2013)
1 u × 95 (96.9 con costes indirectos) = 96.90
Fuente de aliemtacion Modelo Optimus-AIPHONE.. Compeltamente instalado y funcionando.

**BASEMURAL** u BASE MURAL JACK EMPOTRAR (14/03/2013)
1 u × 29 (29.58 con costes indirectos) = 29.58

**BASMURPAREMP** u BASE MURAL PARA EMPOTRAR CON CONEXION XLR-3. OPTIMUS (14/03/2013)
1 u × 40 (40.8 con costes indirectos) = 40.80

**ARMARIO** u ARMARIO MODELO OPTIMUS REF. AR-150 (14/03/2013)
1 u × 1300 (1326 con costes indirectos) = 1326.00
Armario de 15 de altura y anchura normalizada en 19". Altura total de 844 mm, fondo de 610 mm. Paneles de acero de 15 decimas y acabados con pintura epoxi incluido ruedas y paneles practicables. Uncluye todos los elementos necesarios para el funionamiento incluso cableado, verificado y documentacion técnica final.

**INTERRUPTORMA** u INTERRUPTOR MAGNETOTERMICO DE 20 PARA ACTIVAR O DESACTIVAR (14/03/2013)
1 u × 75 (76.5 con costes indirectos) = 76.50

**pUPITE MICROF** u PUPITRE MICROFONO CON BRAZO ORIENTABLE 200MM. (14/03/2013)
1 u × 500 (510 con costes indirectos) = 510.00
Pupitre microfono con brazo orientable de 200 mm., capsla electret y diagrama unidireccional cardiole, impedancia de salida 600 ohm a 1 khz, respuesta en frecuencia de 180 a 15.000 HZ,y relacion señal-ruido superior. Modelo OPTIMUS REF MD-94R4 totalmente instalado y funcionando.

**MODULOPREAMPL** u MODULO DE PREAMPLICAION UNIVERSAL PARA ACOPLAR CHASIS (14/03/2013)
1 u × 112 (114.24 con costes indirectos) = 114.24
Modulo de ampliacion OPTIMUS REF c-610-PAL totalmente instalado y funcionando.

**PREAMPLIF** u PREAMPLIFICADOR MODULAR (14/03/2013)
1 u × 490 (499.8 con costes indirectos) = 499.80
Suministro e instalacion de preamplificador modular MODELO OPTIMUS REF PM-612/0 o equivalente.Completamente instalado y funcionando.

**aliment** u ALIMENTADOR 24Vcc 2Amp FORMATO DIN (14/03/2013)
1 u × 80 (81.6 con costes indirectos) = 81.60
Alimentador 24 Vcc 2Amp FORMATO DIN completamente instalado funcionando.

**etapapotencia** u ETAPA DE POTENCIA MODULAR CON CUATRO SALIDAS DE 120 W INDEPEND (14/03/2013)
1 u × 1300 (1326 con costes indirectos) = 1326.00
Etapa de potencia modular de cuatro salidas de 120 W independientes modelo OPTIMUS ref UP-120 o equivalente.Completamente instalado y funiconando.

**puestmarcha** u PUESTA EN MARCHA DE SISTEMA MEGAFONIA. AJUSTE NIVELES (14/03/2013)
1 u × 200 (204 con costes indirectos) = 204.00
Puesta en marcha de sistma de megafonia ajustando niveles de entrada y salida de audio, verificacion de correcto funciomaneinto, programacion y ajustes.

### 03.15 INSTALACIÓN PCI (-20069)
Importe: 21760.46

#### 03.15.01 EXTINCION - BOCAS DE INCENDIO EQUIPADAS (-20069)
Importe: 21151.22

**SDETEBIE01** ud Módulo horizontal BIE IBOX , pulsador, alarma y extintor ac inox (04/09/2002)
11 ud × 385.69 (393.4 con costes indirectos) = 4327.40
Módulo horizontal compacto modelo GRUPO DE INCENDIOS, IBOX 22 o equivalente, albergando armarios con BIE 25/20 de dimensiones 650x680x180, conforme norma UNE-EN 671-1, carrete de 525 mm de diámetro, abatible 180º de interior en aluminio, manguera semirrígida SATUR-25 de 25 mm y 20 m de longitud conforme norma UNE 23-091-3A, racores conforme norma UNE 23.400-2:1998, válvula de asiento de latón forjado con salida a 110º y roscas de 1", manómetro de esfera clase 1.6, lanza modeo LZV 25 de 3 efectos (pulverización, cónica y cierre), construida en ABS con rosca interior 1" con boquilla de diámetro equivalente 10 mm y constante K=42 mínimo; armario para pulsador y alarma y armario para extintor, con puertas ciegas en acero inox AISI 304, i/ conexión a red de abastecimiento de agua y puesta a punto, completamente instalada.

| Código | Ud | Descripción | Rendimiento | Precio | Importe |
|---|---|---|---|---|---|
| OOOI.1a | h | Oficial 1ª (mano de obra; 09/05/2008) | 0.815 | 14.7 | 11.98 |
| OOOI.1d | h | Peón especializado (mano de obra; 05/09/2008) | 0.815 | 12.81 | 10.44 |
| TKPIAPIEPI | ud | Armario módulo horizontal BIE 25, puls., alarma y ext. ac inox (material; 31/10/2006) | 1 | 58.75 | 58.75 |
| TBIE25inox | ud | Boca incendios equipada DN 25/20 inox (material; 01/11/2006) | 1 | 253.15 | 253.15 |
| TAEB64KATI | ud | Armario extintor acero inox 650x350x180 (material; 01/11/2006) | 1 | 40.63 | 40.63 |
| TDIN24401.1.4 | ml | Tubería acero DIN 2440 1 1/4" (material; 03/02/2003) | 1 | 2.65 | 2.65 |
| TBUB.1t | ud | Abrazadera metálica simple DN 42 (material; 04/09/2002) | 1 | 0.19 | 0.19 |
| TACC24401.1.4 | ud | PP acc tb acero soldar 1 1/4" (material; 04/09/2002) | 1 | 0.34 | 0.34 |
| %0200 |  | Medios auxiliares | 2 % | 378.13 | 7.56 |
|  |  | Total |  |  | 385.69 |

| Medición | Uds. | Parcial |
|---|---|---|
|  | 4 | 4.000 |
|  | 5 | 5.000 |
|  | 2 | 2.000 |
| Total |  | 11 |

**SDETEBIE05** ud Cartel señalización autofosfores (21/03/2002)
11 ud × 2.74 (2.79 con costes indirectos) = 30.69
Cartel señalizador de elementos de alarma y extinción contra incendios presentes en el edificio, autofosforescente, conforme directiva europea 92/58, UNE 23033 y NBE/CPI/96, de dimensiones conformes a la norma UNE 81501, completamente instalado.

| Código | Ud | Descripción | Rendimiento | Precio | Importe |
|---|---|---|---|---|---|
| OOOI.1d | h | Peón especializado | 0.048 | 12.81 | 0.61 |
| T000032 | ud | Cartel señalización (material; 21/03/2002) | 1 | 2.08 | 2.08 |
| %0200 |  | Medios auxiliares | 2 % | 2.69 | 0.05 |
|  |  | Total |  |  | 2.74 |

| Medición | Uds. | Parcial |
|---|---|---|
|  | 4 | 4.000 |
|  | 5 | 5.000 |
|  | 2 | 2.000 |
| Total |  | 11 |

**SDETEBIE16** ud Vaciado 1 1/2"
1 ud × 31.07 (31.69 con costes indirectos) = 31.69
Instalación para vaciado, conducido a desagüe, realizada en tubería de acero DIN 2440 1 1/2", i/ pp de accesorios y llave de corte PN16 1 1/2", completamente instalado.

| Código | Ud | Descripción | Rendimiento | Precio | Importe |
|---|---|---|---|---|---|
| OOOI.1a | h | Oficial 1ª | 0.383 | 14.7 | 5.63 |
| OOOI.1d | h | Peón especializado | 0.383 | 12.81 | 4.91 |
| TPIFI.1bafa | ml | Tubería acero DIN 2440 1 1/2" (material; 02/11/2006) | 1 | 3.46 | 3.46 |
| TBUB.1u | ud | Abrazadera metálica simple DN 47 (material; 03/02/2003) | 0.7 | 0.25 | 0.18 |
| TPIFI.7h | ud | Pp acc tb acero soldar 1 1/2" (material; 31/07/2005) | 1 | 5.31 | 5.31 |
| TPIFI31fa | ud | Válvula esfera PN 16 DN 1 1/2" (material) | 1 | 10.97 | 10.97 |
| %0200 |  | Medios auxiliares | 2 % | 30.46 | 0.61 |
|  |  | Total |  |  | 31.07 |

**SDETEBIE17** ud Ventosa 1 1/2" (03/02/2003)
1 ud × 27.88 (28.44 con costes indirectos) = 28.44
Ventosa de hierro fundido de diámetro 1 1/2", completamente instalada.

| Código | Ud | Descripción | Rendimiento | Precio | Importe |
|---|---|---|---|---|---|
| OOOI.1a | h | Oficial 1ª | 0.096 | 14.7 | 1.41 |
| OOOI.1d | h | Peón especializado | 0.096 | 12.81 | 1.23 |
| TPIFA60b | ud | Ventosa 1 1/2" (material; 03/02/2003) | 1 | 24.69 | 24.69 |
| %0200 |  | Medios auxiliares | 2 % | 27.33 | 0.55 |
|  |  | Total |  |  | 27.88 |

**SDETEBIE19** ud Válvula esfera PN 16 DN 2''
1 ud × 20.29 (20.7 con costes indirectos) = 20.70
Válvula esfera paso total, cuerpo latón cromado, PN 16, diámetro nominal 2'', i/ pruebas de estanqueidad, completamente instalada.

| Código | Ud | Descripción | Rendimiento | Precio | Importe |
|---|---|---|---|---|---|
| OOOI.1a | h | Oficial 1ª | 0.268 | 14.7 | 3.94 |
| TPIFI31ga | ud | Válvula esfera PN 16 DN 2" (material) | 1 | 15.95 | 15.95 |
| %0200 |  | Medios auxiliares | 2 % | 19.89 | 0.40 |
|  |  | Total |  |  | 20.29 |

**E20TP080** m. TUB.POLIPROPILENO PN-20 75x12,5mm
60 m. × 29.79 (30.39 con costes indirectos) = 1823.40

**CINC3.12** ml "TUBERIA ACERO 1 1/2"" DIN 2440 S/SOLD (-20069)
48.7 ml × 15.95 (16.27 con costes indirectos) = 792.35
TUBERIA ACERO 1 1/2" DIN 2440 S/SOLD.
Ml. tubería de acero DIN 2440 sin soldadura en clase negra de 1 1/2", i/p.p. de accesorios, curvas, tes, elementos de sujección, imprimación antioxidante y esmalte en rojo bombero, totalmente instalada, probada y funcionando.

| Código | Ud | Descripción | Rendimiento | Precio | Importe |
|---|---|---|---|---|---|
| TUB112 | M | TA 1 1/2 (material; 13/03/2013) | 1 | 13 | 13.00 |
| TO01800 | h | OF. 1ª (mano de obra; 05/03/2010) | 0.144 | 14.09 | 2.03 |
| WW00300 | u | MATERIAL COMPLEMENTARIO O PZAS.E (-20069) | 0.959 | 0.96 | 0.92 |
|  |  | Total |  |  | 15.95 |

| Medición | Uds. | Largo | Parcial |
|---|---|---|---|
|  | 1 | 5 | 5.000 |
|  | 1 | 6.35 | 6.350 |
|  | 1 | 6.35 | 6.350 |
|  | 1 | 5 | 5.000 |
|  | 1 | 4 | 4.000 |
|  | 1 | 5 | 5.000 |
|  | 1 | 5 | 5.000 |
|  | 1 | 6 | 6.000 |
|  | 1 | 6 | 6.000 |
| Total |  |  | 48.7 |

**CINC3.13** ml "TUBERIA ACERO 2"" DIN 2440 S/SOLD. Ml. Tubería de acero DIN 244 (-20069)
27.36 ml × 24.42 (24.91 con costes indirectos) = 681.54
TUBERIA ACERO 2" DIN 2440 S/SOLD.
Ml. tubería de acero DIN 2440 sin soldadura en clase negra de 2", i/p.p. de accesorios, curvas, tes, elementos de sujección, imprimación antioxidante y esmalte en rojo bombero, totalmente instalada, probada y funcionando.

| Código | Ud | Descripción | Rendimiento | Precio | Importe |
|---|---|---|---|---|---|
| CINCCC | M | TA 2 (material; 13/03/2013) | 1 | 16.75 | 16.75 |
| TO01800 | h | OF. 1ª | 0.479 | 14.09 | 6.75 |
| WW00300 | u | MATERIAL COMPLEMENTARIO O PZAS.E | 0.959 | 0.96 | 0.92 |
|  |  | Total |  |  | 24.42 |

| Medición | Uds. | Largo | Parcial |
|---|---|---|---|
|  | 1 | 10 | 10.000 |
|  | 1 | 7.3 | 7.300 |
|  | 1 | 10.06 | 10.060 |
| Total |  |  | 27.36 |

**CINC3.14** ml "TUBERIA ACERO 2 1/2"" DIN 2440 S/SOLD. Ml. tubería de acero DIN (-20069)
62.53 ml × 27.98 (28.54 con costes indirectos) = 1784.61
TUBERIA ACERO 2 1/2" DIN 2440 S/SOLD.
Ml. tubería de acero DIN 2440 en clase negra de 2 1/2", sin soldadura, i/p.p. de accesorios, curvas, tes, elementos de sujección, imprimación antioxidante y esmalte en rojo bombero, totalmente instalada.

| Código | Ud | Descripción | Rendimiento | Precio | Importe |
|---|---|---|---|---|---|
| TUB212 | u | TA 2 1/2 (material; 13/03/2013) | 1 | 23 | 23.00 |
| TO01800 | h | OF. 1ª | 0.288 | 14.09 | 4.06 |
| WW00300 | u | MATERIAL COMPLEMENTARIO O PZAS.E | 0.959 | 0.96 | 0.92 |
|  |  | Total |  |  | 27.98 |

| Medición | Uds. | Largo | Parcial |
|---|---|---|---|
|  | 1 | 1.8 | 1.800 |
|  | 1 | 5.9 | 5.900 |
|  | 1 | 22 | 22.000 |
|  | 1 | 10.83 | 10.830 |
|  | 1 | 2 | 2.000 |
|  | 1 | 19 | 19.000 |
|  | 1 | 1 | 1.000 |
| Total |  |  | 62.53 |

**CINC3.27** ud "ACOMETIDA INCENDIOS. Acero 2 1/2"" Acometida de agua para incen (-20069)
1 ud × 344.39 (351.28 con costes indirectos) = 351.28
ACOMETIDA INCENDIOS. Acero 2 1/2"
Acometida de agua para incendios desde la red general municipal de agua potable, realizada con tubo de acero negro UNE 19040, de DN-63 mm. de diametro (2 1/2"), en el interior de un tubo de PVC, en zona enterrada con imprimacion en minio electrolitico y acabado en rojo bombero en zona vista interior del aparcamiento, incluso p.p. de uniones, soportacion, accesorios y prueba hidraulica, derechos y permisos para la conexion, incluida rotura del pavimento con medios mecanicos, excavacion de zanjas en todo tipo de terrenos, colocacion de tuberia de PVC, cama de arena de rio 0/5mm, tapado posterior de la acometida y reposicion del pavimento con hormigon en masa y solado igual al existente. Totalmente terminada según normativa, probada y funcionando.

| Código | Ud | Descripción | Rendimiento | Precio | Importe |
|---|---|---|---|---|---|
| QQ | u | ACOMETIDA INCENDIOS (material; 04/03/2010) | 1 | 312.4 | 312.40 |
| TO01800 | h | OF. 1ª | 2.205 | 14.09 | 31.07 |
| WW00300 | u | MATERIAL COMPLEMENTARIO O PZAS.E | 0.959 | 0.96 | 0.92 |
|  |  | Total |  |  | 344.39 |

**CINC3.28** ud "CONTADOR 2"" Contador de agua de 2"", en interior de garaje, co (-20069)
1 ud × 428.3 (436.87 con costes indirectos) = 436.87
CONTADOR 2"
Contador de agua de 2", en interior de garaje, conexionado al ramal de acometida y a la red de distribución interior, incluso instalación de dos válvulas de esfera de 50 mm., grifo de purga, válvula de retención y demás material auxiliar, montado y funcionando, incluso timbrado del contador por el Ministerio de Industria, y sin incluir la acometida, ni la red interior.

| Código | Ud | Descripción | Rendimiento | Precio | Importe |
|---|---|---|---|---|---|
| RR | u | CONTADOR 2 (material; 04/03/2010) | 1 | 384.15 | 384.15 |
| TO01800 | h | OF. 1ª | 3.068 | 14.09 | 43.23 |
| WW00300 | u | MATERIAL COMPLEMENTARIO O PZAS.E | 0.959 | 0.96 | 0.92 |
|  |  | Total |  |  | 428.3 |

**CINC3.29** ud "GRU.P. ELEC+JOCKEY 12 m3/h 60 mca Grupo de presión contra incen (-20069)
1 ud × 5765.66 (5880.97 con costes indirectos) = 5880.97
GRU.P. ELEC+JOCKEY 12 m3/h 60 mca
Grupo de presión contra incendios compacto para 12m3/h a 60mca, compuesto por electrobomba principal, bomba secundaria, electrobomba jockey, colector de aspiración con válvulas de seccionamiento, colector de impulsión con válvulas de corte y retención, válvula principal de retención y colector de pruebas en impulsión, manómetro y válvula de seguridad, acumulador hidroneumático de 25l bancada común metálica y cuadro de maniobras según Normas UNE (23-500-90), i/p.p. de conductor Afumex Firs RZ1 0,6/1 Kv 400ºC 2h . Medida la unidad instalada.

| Código | Ud | Descripción | Rendimiento | Precio | Importe |
|---|---|---|---|---|---|
| ZZ | u | GRUP.ELECTR. (material; 18/03/2013) | 1 | 5600 | 5600.00 |
| TO01800 | h | OF. 1ª | 8.1 | 14.09 | 114.13 |
| WW00300 | u | MATERIAL COMPLEMENTARIO O PZAS.E | 53.681 | 0.96 | 51.53 |
|  |  | Total |  |  | 5765.66 |

**DEPOSITO** u DEPOSITOS DE ACUMULACION (13/03/2013)
1 u × 2829 (2885.58 con costes indirectos) = 2885.58
ud Sistema acumulador 4x3000 litros Sistema de acumulación de agua de 24.000 litros de capacidad, formado por 4 depósitos de 3000 litros cada uno, de polipropileno opaco sin juntas para evitar la
formación del biofilm y facilitar su limpieza, modelo SCHÜTZ AQUA BLOCK o equivalente, aptos para uso sanitario, incorporando boca de registro y limpieza, de dimensiones 2200x990x1565mm (largoxanchoxalto), i/ valvulería, llenado automático de doble seguridad compuesto por boya de flotador y sonda de nivel, aliviadero conducido a desagüe, vaciados DN 3/4" conducidos a desagüe, conexión a la aspiración de grupos con llave de corte DN 1 1/4" con pendiente hacia dichos grupos, montaje sobre bancada de fábrica de ladrillo y hormigón 5800x2200 mm y 15 cm de alto, conexionado y completamente instalado.

**LLENA** u SISTEMA LLENADO DE DEPOSITOS (13/03/2013)
1 u × 550 (561 con costes indirectos) = 561.00
Sistema llenado automático. Sistema para llenado automático y manual de aljibe, formado por electroválvula 2 1/2" PN16 24 V (con lógica de cierre en caso de falta de tensión), sondas de flotador para control de nivel máximo y mínimo y llaves de corte, i/ cableado y conexionado, completamente instalada, funcionando.

**CLORACIAUT** u SISTEMA DE CLORACION AUTOMATICA (18/03/2013)
1 u × 1050 (1071 con costes indirectos) = 1071.00
Sistema de cloración automática en continuo para la medición y regulación de cloro libre,
incorporando los siguientes elementos: central modelo CRF C-530 o equivalente,
rango de cloro 0.9 - 9.99 ppm, precisión 1%, 20 W 230 V, célula galvánica para el control
de cloro, control de caudal mediante sensor inductivo, filtro de 60 micras; bomba de
recirculación de agua IP44, para un caudal de 0.5 m3/h a 10 mca, cuerpo de la bomba
en acero inox AISI 304, punteras, racores, retención, machones, codos y manguitos
todo en acero inox 1"; i/ material eléctrico auxiliar, reloj programador, protecciones
magnetotérmicas, líneas eléctricas, interruptor de nivel de seguridad de la bomba, tubo
de PVC para la interconexión hidráulica de los equipos, conexionado, puesta a punto,
completamente instalado, funcionando.

**REBOSAALG** u REBOSADERO DE ALGIBE (13/03/2013)
1 u × 35 (35.7 con costes indirectos) = 35.70
Instalación para rebosadero de aljibe, conducido a desagüe, realizada en tubería de PVC serie B conforme UNE 1329, DN 110, i/ pp de accesorios, completamente instalado

**LEGAINSTA** u DOCUMENTOS FINALES (14/03/2013)
1 u × 400 (408 con costes indirectos) = 408.00
Legalización y puesta en marcha de la instalación de protección contra incendios para cumplimiento de la reglamentación vigente. Se incluyen Proyecto, Visados,
Dictámenes, etc., necesarios para la aprobación de las instalaciones ante los organismos estatales, autonomicos o locales competentes para la autorización de la
ejecución.

#### 03.15.02 EXTINCIÓN - EXTINTORES PORTÁTILES
Importe: 609.24

**SEXT01** ud Extintor 6 Kg polvo polivalente 21A-113B (18/07/2003)
16 ud × 21.63 (22.06 con costes indirectos) = 352.96
Extintor de incendios manual con agente extintor polvo polivalente ABC, eficacia 21A-113B, de 6 Kg, según Reglamento de Recipientes a Presión y UNE 23110, instalación según NBE/CPI-96, i/ manómetro, completamente instalado.

| Código | Ud | Descripción | Rendimiento | Precio | Importe |
|---|---|---|---|---|---|
| OOOI.1d | h | Peón especializado | 0.048 | 12.81 | 0.61 |
| T21A113B | ud | Extintor 6 Kg polvo poliv 21A-113 B (material; 18/07/2003) | 1 | 20.6 | 20.60 |
| %0200 |  | Medios auxiliares | 2 % | 21.21 | 0.42 |
|  |  | Total |  |  | 21.63 |

**E26FEE100** ud EXTINTOR CO2 2 kg.
2 ud × 101.01 (103.03 con costes indirectos) = 206.06
Extintor de nieve carbónica CO2, de eficacia 34B, de 2 kg. de agente extintor, construido en acero, con soporte y boquilla con difusor, según Norma UNE. Equipo con certificación AENOR. Medida la unidad instalada.

| Código | Ud | Descripción | Rendimiento | Precio | Importe |
|---|---|---|---|---|---|
| O01OA060 | h. | Peón especializado | 0.096 | 13.53 | 1.30 |
| P23FJ250 | ud | Extintor CO2 2 kg. de acero (material) | 1 | 99.71 | 99.71 |
|  |  | Total |  |  | 101.01 |

Claves: acero, difusor, extintor, boquilla, construcción, equipo, certificación, AENOR, soporte, norma

**SEXT05** ud Cartel señalización autofosfores (21/03/2002)
18 ud × 2.74 (2.79 con costes indirectos) = 50.22
Cartel señalizador de elementos de alarma y extinción contra incendios presentes en el edificio, autofosforescente, conforme directiva europea 92/58, UNE 23033 y NBE/CPI/96, de dimensiones conformes a la norma UNE 81501, completamente instalado.

| Código | Ud | Descripción | Rendimiento | Precio | Importe |
|---|---|---|---|---|---|
| OOOI.1d | h | Peón especializado | 0.048 | 12.81 | 0.61 |
| T000032 | ud | Cartel señalización | 1 | 2.08 | 2.08 |
| %0200 |  | Medios auxiliares | 2 % | 2.69 | 0.05 |
|  |  | Total |  |  | 2.74 |

| Medición | Uds. | Parcial |
|---|---|---|
|  | 16 | 16.000 |
|  | 2 | 2.000 |
| Total |  | 18 |

### 03.16 INSTALACIÓN DE ELECTRICIDAD (06/02/2001)
Importe: 111349.21

#### 03.16.01 ELECTRICIDAD II (CUADROS Y LINEAS) (05/03/2004)
Importe: 35353.79
Cuadro Secundario de Ambigu

##### Loc_1 01 C.G.B.T. (13/03/2013)
Importe: 9140.13

**Pro_1_1** CGBT (13/03/2013)
1 × 8960.91 (9140.13 con costes indirectos) = 9140.13
Suministro e instalacion de Cuadro General Baja Tension marca Hager o similar

| Código | Ud | Descripción | Rendimiento | Precio | Importe |
|---|---|---|---|---|---|
| Ref_14 | u | Bloque diferencial tipo AC, para int. aut. serie HM, 4P, regulable 80-100-125A (Hager Ref.BTC480E) o similar (material; 14/03/2013) | 1 | 200 | 200.00 |
| Ref_9 | u | Interruptor diferencial tipo AC, 4P, 25A, 30mA (Hager Ref.CDC425M)o similar (material; 14/03/2013) | 4 | 100 | 400.00 |
| Ref_22 | u | Interruptor diferencial tipo AC, 2P, 25A, 30mA (Hager Ref.CDC728M)o similar (material; 14/03/2013) | 2 | 20 | 40.00 |
| Ref_23 | u | Interruptor diferencial tipo AC selectivo, 2P, 63A, 300mA (Hager Ref.CPC263M) o similar (material; 14/03/2013) | 1 | 200 | 200.00 |
| Ref_10 | u | Interruptor diferencial tipo AC selectivo, 4P, 40A, 300mA (Hager Ref.CPC440M) o similar (material; 14/03/2013) | 9 | 230 | 2070.00 |
| Ref_11 | u | Contactor, 40A, 4NA, 230V (Hager Ref.ESC440) o similar (material; 14/03/2013) | 5 | 60 | 300.00 |
| Ref_27 | u | Armario Quadro5 de suelo, 2010x700x260 mm (Hager Ref.FM209) o similar (material; 14/03/2013) | 2 | 200 | 400.00 |
| Ref_28 | u | Juego dos paneles laterales para armario Quadro5 de 2010x260 mm (Hager Ref.FM409) o similar (material; 14/03/2013) | 1 | 80 | 80.00 |
| Ref_31 | u | Puerta opaca para armarios Quadro5 de 2010x700 mm (Hager Ref.FM539) o similar (material; 14/03/2013) | 2 | 225 | 450.00 |
| Ref_40 | u | Kit de asociación horizontal de armarios Quadro5 (Hager Ref.FM635) o similar (material; 14/03/2013) | 1 | 35 | 35.00 |
| Ref_2 | u | Bloque diferencial electrónico para x160 de 160A, 4P, regulable, montaje lateral (Hager Ref.HBA161H) o similar (material; 14/03/2013) | 1 | 450 | 450.00 |
| Ref_1 | u | Interruptor automático de caja moldeada x160, 4P4D, 25kA, 160A,TM Regulable/Fijo (Hager Ref.HHA161H) o similar (material; 13/03/2013) | 1 | 733.94 | 733.94 |
| Ref_24 | u | Conmutador modular motorizado automático 230/400VAC de 4x80A (Hager Ref.HIC408A) o similar (material; 14/03/2013) | 1 | 800 | 800.00 |
| Ref_13 | u | Interruptor automático magnetotérmico serie HM, 4P, 80A, curva C, 10KA (Hager Ref.HMF480) o similar (material; 14/03/2013) | 2 | 160 | 320.00 |
| Ref_63 | u | Realce para carril DIN (Hager Ref.HYA036H) o similar (material; 13/03/2013) | 2 | 31.77 | 63.54 |
| Ref_25 | u | Puentes de unión de 63 a 125A (Hager Ref.HZI400) o similar (material; 14/03/2013) | 1 | 60 | 60.00 |
| Ref_39 | u | Obturador 24M con precortes cada 1/2 M para tapas metálicas (Hager Ref.JP024) o similar (material; 13/03/2013) | 12 | 10.44 | 125.28 |
| Ref_46 | u | Bloque de conexión escalonado 4P, 125A, 1x35/1x25+10x16 mm² (Hager Ref.KJ01C) o similar (material; 14/03/2013) | 1 | 36 | 36.00 |
| Ref_19 | u | Portafusibles seccionable tipo L38, 3P+N, 32A, 690V (Hager Ref.LS504) o similar (material; 13/03/2013) | 1 | 39.08 | 39.08 |
| Ref_6 | u | Interruptor automático magnetotérmico serie M, 4P, 10A, curva C, 6/10KA (Hager Ref.MCA410) o similar (material; 14/03/2013) | 1 | 60 | 60.00 |
| Ref_5 | u | Interruptor automático magnetotérmico serie M, 4P, 16A, curva C, 6/10KA (Hager Ref.MCA416) o similar (material; 14/03/2013) | 4 | 60 | 240.00 |
| Ref_8 | u | Interruptor automático magnetotérmico serie M, 4P, 25A, curva C, 6/10KA (Hager Ref.MCA425) o similar (material; 14/03/2013) | 6 | 60 | 360.00 |
| Ref_7 | u | Interruptor automático magnetotérmico serie M, 4P, 40A, curva C, 6/10KA (Hager Ref.MCA440) o similar (material; 14/03/2013) | 2 | 60 | 120.00 |
| Ref_21 | u | Interruptor automático magnetotérmico serie MU, 1P+N, 10A, curva C, 6KA (Hager Ref.MUN510A) o similar (material; 14/03/2013) | 6 | 15 | 90.00 |
| Ref_12 | u | Interruptor automático magnetotérmico serie MU, 1P+N, 16A, curva C, 6KA (Hager Ref.MUN516A) o similar (material; 13/03/2013) | 5 | 20.62 | 103.10 |
| Ref_15 | u | Contacto de defecto para int. aut. series M/N/HM/ML, 1NA+1NC, 5A, 230V (Hager Ref.MZ202) o similar (material; 13/03/2013) | 1 | 51.24 | 51.24 |
| Ref_16 | u | Dispositivo de boqueo precintable para interruptores aut. series M/N/HM/ML (Hager Ref.MZN175) o similar (material; 13/03/2013) | 1 | 8.13 | 8.13 |
| Ref_17 | u | Central modular de medida comunicante (Hager Ref.SM101C) o similar (material; 14/03/2013) | 1 | 125 | 125.00 |
| Ref_18 | u | Transformador de intensidad 100/5A (Hager Ref.SR101) o similar (material; 13/03/2013) | 3 | 35.72 | 107.16 |
| Ref_33 | u | Kit equip. vert. 300x600 mm, int. x160, mando directo, arm. Q4/5/Plus, clase I (Hager Ref.UC011H) o similar (material; 13/03/2013) | 2 | 55.72 | 111.44 |
| Ref_32 | u | Kit equip. 150x600 mm, para aparamenta modular, 24M, para arm. Quadro4/5/Plus (Hager Ref.UC201) o similar (material; 14/03/2013) | 12 | 25 | 300.00 |
| Ref_43 | u | Kit equip. 200x600 mm, para aparamenta modular, 24M, para arm. Quadro4/5/Plus (Hager Ref.UC205) o similar (material; 14/03/2013) | 1 | 25 | 25.00 |
| Ref_44 | u | Tapa ciega fija de 50x600 mm para armarios Quadro4/5/Plus (Hager Ref.UC231) o similar (material; 14/03/2013) | 1 | 18 | 18.00 |
| Ref_29 | u | Tapa ciega fija de 150x600 mm para armarios Quadro4/5/Plus (Hager Ref.UC232) o similar (material; 14/03/2013) | 3 | 15 | 45.00 |
| Ref_45 | u | Tapa ciega fija de 200x600 mm para armarios Quadro4/5/Plus (Hager Ref.UC233) o similar (material; 14/03/2013) | 1 | 16 | 16.00 |
| Ref_37 | u | Tapa ciega fija de 300x600 mm para armarios Quadro4/5/Plus (Hager Ref.UC234) o similar (material; 14/03/2013) | 1 | 16 | 16.00 |
| Ref_35 | u | Soporte pletinas para embarrado escalonado 400A para armarios Quadro/4/5/Plus (Hager Ref.UC815) o similar (material; 14/03/2013) | 2 | 18 | 36.00 |
| Ref_36 | u | Pantalla protección 620 mm embarrado escalonado 400A, para arm. Quadro4/5/Plus (Hager Ref.UC816) o similar (material; 14/03/2013) | 1 | 60 | 60.00 |
| Ref_38 | u | Pletina de cobre perforada M6 1750x20x5 mm, para armarios Quadro4/5/Plus (Hager Ref.UC833) o similar (material; 14/03/2013) | 2 | 60 | 120.00 |
| Ref_62 | u | Perfil DIN regulable e inclinable, 150x500mm ancho, para armarios Quadro4/5/Plus (Hager Ref.UC951) o similar (material; 13/03/2013) | 2 | 30.19 | 60.38 |
| Ref_41 | u | Pletina de cobre para toma de tierra, de 500x12x4 mm, armarios Quadro4/5/Plus (Hager Ref.UC972) o similar (material; 13/03/2013) | 2 | 42.81 | 85.62 |
|  |  | Total |  |  | 8960.91 |

##### Loc_2 02 C.S. ALUM AMBIGÚ (13/03/2013)
Importe: 197.25

**Pro_2_1** C.S. AMBIGU (13/03/2013)
1 × 193.38 (197.25 con costes indirectos) = 197.25
Suministro e instalacion de Cuadro secundario de ambigu marca Hager o similar

| Código | Ud | Descripción | Rendimiento | Precio | Importe |
|---|---|---|---|---|---|
| Ref_22 | u | Interruptor diferencial tipo AC, 2P, 25A, 30mA | 2 | 20 | 40.00 |
| Ref_21 | u | Interruptor automático magnetotérmico serie MU, 1P+N, 10A, curva | 4 | 15 | 60.00 |
| Ref_12 | u | Interruptor automático magnetotérmico serie MU, 1P+N, 16A, curva | 1 | 20.62 | 20.62 |
| Ref_64 | u | Caja empotrable Golf serie VU, 2 filas, 24M, con puerta opaca blanca (Hager Ref.VU24EP) o similar (material; 13/03/2013) | 1 | 72.76 | 72.76 |
|  |  | Total |  |  | 193.38 |

##### Loc_3 03 C.S. P1 ALUMB. (13/03/2013)
Importe: 332.57

###### Pro_3_1 C.S. P1 ALUMBRADO (13/03/2013)
Importe: 332.57
Cuadro Secundario de Alumbrado marca Hager o similar

**Ref_22** u Interruptor diferencial tipo AC, 2P, 25A, 30mA (material; 14/03/2013)
2 u × 20 (20.4 con costes indirectos) = 40.80
Relación comercial: 000, 66.8, 001, 002

**Ref_21** u Interruptor automático magnetotérmico serie MU, 1P+N, 10A, curva (material; 14/03/2013)
2 u × 15 (15.3 con costes indirectos) = 30.60
Relación comercial: 000, 20.23, 001, 002

**Ref_48** u Interruptor automático magnetotérmico serie MU, 1P+N, 25A, curva (material; 13/03/2013)
3 u × 21.63 (22.06 con costes indirectos) = 66.18
Interruptor automático magnetotérmico serie MU, 1P+N, 25A, curva C, 6KA (Hager Ref.MUN525A) o similar

**Ref_3** u Interruptor automático magnetotérmico serie MU, 3P+N, 25A, curva (material; 13/03/2013)
1 u × 118.4 (120.77 con costes indirectos) = 120.77
Interruptor automático magnetotérmico serie MU, 3P+N, 25A, curva C, 6KA (Hager Ref.MUN625A) o similar
Relación comercial: 000, 118.4, 001

**Ref_64** u Caja empotrable Golf serie VU, 2 filas, 24M, con puerta opaca bl (material; 13/03/2013)
1 u × 72.76 (74.22 con costes indirectos) = 74.22
Relación comercial: 000, 72.76, 001, 002

##### Loc_5 05 CS FUERZA AMBIGÚ (13/03/2013)
Importe: 374.85

###### Pro_5_1 C.S. FUERZA AMIGU (13/03/2013)
Importe: 374.85
Cuadro Secundario Fuerza Ambigu marca Hager o similar

**Ref_9** u Interruptor diferencial tipo AC, 4P, 25A, 30mA (material; 14/03/2013)
1 u × 100 (102 con costes indirectos) = 102.00
Relación comercial: 000, 302.98, 001, 002

**Ref_12** u Interruptor automático magnetotérmico serie MU, 1P+N, 16A, curva (material; 13/03/2013)
4 u × 20.62 (21.03 con costes indirectos) = 84.12
Relación comercial: 000, 20.62, 001, 002, 003

**Ref_20** u Interruptor automático magnetotérmico serie MU, 3P+N, 16A, curva (material; 13/03/2013)
1 u × 112.26 (114.51 con costes indirectos) = 114.51
Interruptor automático magnetotérmico serie MU, 3P+N, 16A, curva C, 6KA (Hager Ref.MUN616A) o similar
Relación comercial: 000, 112.26, 001, 002

**Ref_64** u Caja empotrable Golf serie VU, 2 filas, 24M, con puerta opaca bl
1 u × 72.76 (74.22 con costes indirectos) = 74.22

##### Loc_6 06 CS SALA CALDERAS (13/03/2013)
Importe: 1467.54

###### Pro_6_1 C.S. Calderas (13/03/2013)
Importe: 1467.54
Caudro secundario calderas marca Hager o similar

**Ref_54** u Interruptor diferencial tipo AC, 4P, 40A, 30mA (material; 14/03/2013)
1 u × 150 (153 con costes indirectos) = 153.00
Interruptor diferencial tipo AC, 4P, 40A, 30mA (Hager Ref.CDC440M) o similar

**Ref_60** u Armario OrionPlus metálico con puerta opaca, 500x400x200 mm (material; 13/03/2013)
1 u × 164.07 (167.35 con costes indirectos) = 167.35
Armario OrionPlus metálico con puerta opaca, 500x400x200 mm (Hager Ref.FL112A) o similar

**Ref_59** u Juego patas de fijación mural para armarios Orion metálicas (4 p (material; 13/03/2013)
1 u × 8.91 (9.09 con costes indirectos) = 9.09
Juego patas de fijación mural para armarios Orion metálicas (4 piezas) (Hager Ref.FL85Z) o similar

**Ref_61** u Obturador para armarios Orion Plus, RAL 7035, 4 módulos, con pre (material; 13/03/2013)
2 u × 18.91 (19.29 con costes indirectos) = 38.58
Obturador para armarios Orion Plus, RAL 7035, 4 módulos, con precortes cada 1/2M (Hager Ref.FL871Z) o similar

**Ref_58** u Kit equip. aparamenta modular para armarios OrionPlus FL213B y F (material; 13/03/2013)
1 u × 138.35 (141.12 con costes indirectos) = 141.12
Kit equip. aparamenta modular para armarios OrionPlus FL213B y FL112A (Hager Ref.FL992A) o similar

**Ref_52** u Bloque de conexión escalonado, 4P, 80A, 1x16 / 8x10 mm² (material; 13/03/2013)
1 u × 56.95 (58.09 con costes indirectos) = 58.09
Bloque de conexión escalonado, 4P, 80A, 1x16 / 8x10 mm² (Hager Ref.KJ01B) o similar
Relación comercial: 000, 56.95, 001

**Ref_57** u Guardamotor 3P, campo de regulación de 1 a 1.6A (material; 13/03/2013)
3 u × 98.12 (100.08 con costes indirectos) = 300.24
Guardamotor 3P, campo de regulación de 1 a 1.6A (Hager Ref.MM506N) o similar

**Ref_56** u Guardamotor 3P, campo de regulación de 4 a 6.3A (material; 13/03/2013)
2 u × 98.12 (100.08 con costes indirectos) = 200.16
Guardamotor 3P, campo de regulación de 4 a 6.3A (Hager Ref.MM509N) o similar

**Ref_55** u Guardamotor 3P, campo de regulación de 6.3 a 10A (material; 13/03/2013)
1 u × 113.64 (115.91 con costes indirectos) = 115.91
Guardamotor 3P, campo de regulación de 6.3 a 10A (Hager Ref.MM510N) o similar

**Ref_12** u Interruptor automático magnetotérmico serie MU, 1P+N, 16A, curva
1 u × 20.62 (21.03 con costes indirectos) = 21.03

**Ref_20** u Interruptor automático magnetotérmico serie MU, 3P+N, 16A, curva
1 u × 112.26 (114.51 con costes indirectos) = 114.51

**Ref_4** u Interruptor automático magnetotérmico serie MU, 3P+N, 40A, C, 6K (material; 13/03/2013)
1 u × 145.55 (148.46 con costes indirectos) = 148.46
Interruptor automático magnetotérmico serie MU, 3P+N, 40A, C, 6KA (Hager Ref.MUN640A) o similar

##### lineascoia LINEAS (22/10/2008)
Importe: 16311.4

**LE25** m Linea electrica RZ1-k 0,6/1kV 3G2.5 mm2 (22/10/2008)
930 m × 1.2 (1.22 con costes indirectos) = 1134.60
Línea de alimentación eléctrica a receptores compuesta por conductor marca General Cable o similar, denominación técnica RZ1-k 0,6/1kV, sección 3G2.5 mm2.
Según planos y memoria, incluyendo parte proporcional de tubo plástico rigido o flexible, parte proporcional de medios auxiliares, totalmente realizado y comprobado.

| Código | Ud | Descripción | Rendimiento | Precio |
|---|---|---|---|---|
| O01OB220 | h. | Ayudante electricista | 0 | 12.81 |
| O010B200 | h. | Oficial 1ª electricista (mano de obra; 10/02/2010) | 0 | 14.09 |
| CABLE4MM | m. | C.aisl.l.halóg.RZ1-k 0,6/1kV 3x4mm2 Cu (material; 15/02/2013) | 0 | 2.5 |
| %AP0000000500 | % | Medios auxiliares (22/10/2008) | 0.5 % |  |

**LE40** m Línea eléctrica RZ1-k0.6/1kV 5G4 mm2 (22/10/2008)
220 m × 2.78 (2.84 con costes indirectos) = 624.80
Línea de alimentación eléctrica a receptores compuesta por conductor marca General Cable o similar, denominación técnica RZ1-k0.6/1kV, sección 5G4.0 mm2.
Según planos y memoria, incluyendo parte proporcional de tubo plástico o flexible, parte proporcional de medios auxiliares, totalmente realizado y comprobado.

| Código | Ud | Descripción | Rendimiento | Precio | Importe |
|---|---|---|---|---|---|
| O01OB220 | h. | Ayudante electricista | 0.01 | 12.81 | 0.13 |
| O010B200 | h. | Oficial 1ª electricista | 0.01 | 14.09 | 0.14 |
| CABLE4MM | m. | C.aisl.l.halóg.RZ1-k 0,6/1kV 3x4mm2 Cu | 1 | 2.5 | 2.50 |
| %AP0000000500 | % | Medios auxiliares | 0.5 % | 2.77 | 0.01 |
|  |  | Total |  |  | 2.78 |

**LE10** m Linea electrica SZ1-k 0,6/1kV 5G10 mm2 (22/10/2008)
250 m × 8.49 (8.66 con costes indirectos) = 2165.00
Línea de alimentación eléctrica a receptores compuesta por conductor marca General Cable o similar, denominación técnica RZ1-k 0,6/1kV, sección 5G10 mm2.
Según planos y memoria, incluyendo parte proporcional de tubo plástico rigido o flexible, parte proporcional de medios auxiliares, totalmente realizado y comprobado.

| Código | Ud | Descripción | Rendimiento | Precio | Importe |
|---|---|---|---|---|---|
| O01OB220 | h. | Ayudante electricista | 0.24 | 12.81 | 3.07 |
| O010B200 | h. | Oficial 1ª electricista | 0.24 | 14.09 | 3.38 |
| P15AI280 | m. | C.aisl.l.halóg.RZ1-k 0,6/1kV 5x10mm2 Cu (material; 14/03/2013) | 1 | 2 | 2.00 |
| %AP0000000500 | % | Medios auxiliares | 0.5 % | 8.45 | 0.04 |
|  |  | Total |  |  | 8.49 |

**LINEA** m Línea eléctrica RZ1-k0.6/1kV 5G6 mm2 (15/02/2013)
635 m × 6.35 (6.48 con costes indirectos) = 4114.80
Línea de alimentación eléctrica a receptores compuesta por conductor marca General Cable o similar, denominación técnica RZ1-k0.6/1kV, sección 5G6.0 mm2.
Según planos y memoria, incluyendo parte proporcional de tubo plástico o flexible, parte proporcional de medios auxiliares, totalmente realizado y comprobado.

**lineanuevaa** m Línea eléctrica SZ1-k0.6/1kV 5G10 mm2 (16/02/2013)
30 m × 25 (25.5 con costes indirectos) = 765.00
Línea de alimentación eléctrica a receptores compuesta por conductor marca General Cable o similar, denominación técnica SZ1-k0.6/1kV, sección 5G10.0 mm2.
Según planos y memoria, incluyendo parte proporcional de tubo plástico o flexible, parte proporcional de medios auxiliares, totalmente realizado y comprobado.

**LINEA ALUMBR** m LInea electrica RZ1-k0,6/1kV 5G70mm2 (14/03/2013)
80 m × 92 (93.84 con costes indirectos) = 7507.20
Línea de alimentación eléctrica a cuadro principal por conductor marca General Cable o similar, denominación técnica RZ1-k0.6/1kV, sección 5G70.0 mm2.
Según planos y memoria, incluyendo parte proporcional de tubo plástico o flexible, parte proporcional de medios auxiliares,bandejas , obras necesarias de apertura y cieere , totalmente realizado y comprobado.

##### grupo GRUPO ELECTROGENO Y TRAMITACIONES (05/03/2004)
Importe: 7530.05

**GRUPOGENESAL** u Grupo Electrogeno GENESAL MODELO GEN33-FC (14/03/2013)
1 u × 5400 (5508 con costes indirectos) = 5508.00
Ud Grupo electrógeno 33 kVA 400 V
UN GRUPO ELECTROGENO “GENESAL” tipo GEN33-FC, o equivalente
Construcción INSONORIZADO AUTOMATICO, de 33 kVA, 24 kW de potencia
máxima en servicio de emergencia por fallo de red según ISO 8528&#8209;1. La
potencia activa (kW) está sujeta a una tolerancia de ± 5% de acuerdo con las
especificaciones del fabricante del motor diesel. Formado por:
MOTOR DIESEL “IVECO” tipo F32AM1A,
refrigerado por agua con radiador, arranque eléctrico.
ALTERNADOR TRIFASICO de 33 kVA, tensión 400/230 V,
frecuencia 50 Hz, sin escobillas, con regulación electrónica de tensión tipo AREP
R-438.
- CUADRO AUTOMATICO
- CARGADOR ELECTRONICO de baterías
- UNA BATERIA de 12 V, 125 Ah, con cables, terminales y DESCONECTADOR.
- DEPOSITO DE COMBUSTIBLE de 100 l montado en la bancada, con detector de nivel
mínimo, indicador de nivel y tapón de llenado, debidamente conectado al motor.
- RESISTENCIA CALEFACTORA con termostato del líquido refrigerante para asegurar
el arranque del motor diesel en cualquier momento y permitir la conexión rápida de la
carga.
Todos estos elementos montados sobre bancada metálica con antivibratorios de
soporte de las máquinas y debidamente conectados entre sí. El grupo se suministra
con líquido refrigerante al 50% de anticongelante, de acuerdo con la especificación
del fabricante del motor diesel, para protección contra la corrosión y cavitación. Se
suministra asimismo con el cárter lleno de aceite. El grupo incluye protecciones de los
elementos móviles (correas, ventilador, etc.) y elementos muy calientes (colector de
escape, etc.), cumpliendo con las directivas de la Unión Europea de seguridad de
máquinas 98/37/CE, baja tensión 73/23/CEE y compatibilidad electromagnética
89/336/CEE. El grupo lleva el marcado “CE” y se facilita el certificado de conformidad
correspondiente.
El cuadro AUT-MP10E incluye las siguientes protecciones que cuando actúan

**ECT-BT60** ud Bateria condensadores 30 kVAr, (2x7,5+1x15) KVar (05/03/2004)
1 ud × 697.4 (711.35 con costes indirectos) = 711.35
Bateria de condensadores automática de Merlin Gerin, de potencia 30 KVAr, escalones 2x7,5+1x15kVAr, 440V, regulador con ajuste automático c/k, transformador nucleo abierto 50/5, conexiones. Completamente instalado y funcionando.

| Código | Ud | Descripción | Rendimiento | Precio | Importe |
|---|---|---|---|---|---|
| BC60 | Ud | Bateria condensadores 30Kvar (material; 25/05/2010) | 1 | 550 | 550.00 |
| BCTI250-5 | Ud | Trafo nucleo abierto 50/5 (material; 25/05/2010) | 1 | 100 | 100.00 |
| Oi01OA090 | H | Cuadrilla A (mano de obra; 22/06/2009) | 0.863 | 39.09 | 33.73 |
| %0200 |  | Medios auxiliares | 2 % | 683.73 | 13.67 |
|  |  | Total |  |  | 697.4 |

**CUADROENCENDI** u Centralizacion de encendidos (14/03/2013)
1 u × 385 (392.7 con costes indirectos) = 392.70
Centralizacion de encendidos, realizado en tubo corrugado exento de halogenos de
D=16/IP7 y parte proporcional de cableado hasta cuadro electrico exento de halogenos
de Pirelli o equivalente, aislados para una tensión nominal de 0.6/1KV y sección
1,5mm2. Incluso 8 mecanismos : Interruptores,
contactores, soporte para placa, caja de empotrar y placa, marca, serie,
modelo y color a determinar por la DIrección Facultativa. Instalación empotrada
en caja PVC universal enlazable, según NTE/IEB-48, elementos de conexión, apertura
de rozas y ayuda de albañilería, construido según REBT. Totalmente instalado
y montado.

**legalizaelect** u LEGALIZACION Y PUESTA EN MARCHA INSTALACION ELECTRCIDAD (14/03/2013)
1 u × 900 (918 con costes indirectos) = 918.00
Legalización y puesta en marcha de la Instalación de ELECTRICIDAD para cumplimiento de la
reglamentación vigente. Se incluyen Proyecto, Visados, Dictámenes, boletines, etc., necesarios
para la aprobación de las instalaciones ante los organismos estatales, autonomicos o
locales competentes para la autorización de la ejecución y puesta en marcha
definitiva de la instalación.

#### 03.16.02 ELECTRICIDAD III (LUMINARIAS Y TC) (06/02/2001)
Importe: 36340.88

**EI05AB** Ud Base enchufe monofásica estanca 10/16A (06/02/2001)
24 Ud × 11.56 (11.79 con costes indirectos) = 282.96
Ud. Base enchufe pared estanco, con toma de tierra lateral realizada en tubo PVC corrugado de D=13/gp. 5 y conductor de cobre unipolar, aislados para una tensión nominal de 750 V. y sección 2,5 mm2., (activo, neutro y protección), incluído caja registro, caja mecanismo universal con tornillo, base enchufe de 10/16A (II+T.T.) estanca Legrand, totalmente montado e instalado.

| Código | Ud | Descripción | Rendimiento | Precio | Importe |
|---|---|---|---|---|---|
| O080 | H | Oficial 1ª electricidad (mano de obra; 10/01/2009) | 0.383 | 14.09 | 5.40 |
| U30JW120 | Ml | Tubo PVC corrug. D=13/20 ext. (material; 04/02/2004) | 6 | 0.23 | 1.38 |
| U30JW002 | Ml | Conductor rígido 740V;2,5(Cu) (material; 04/02/2004) | 24 | 0.07 | 1.68 |
| U30OE020 | Ud | B.enchu.10/16A Legrand(estanco) (material; 30/01/2004) | 1 | 2.76 | 2.76 |
| %3000000 | % | Costes indirectos...(s/total) (06/02/2001) | 3 % | 11.22 | 0.34 |
|  |  | Total |  |  | 11.56 |

**UE27KA247** Ud Punto luz sencillo. Mecanismo normal SIMON PLAY27 (20/03/2002)
26 Ud × 12.95 (13.21 con costes indirectos) = 343.46
Punto de luz realizado en tubo corrugado exento de halogenos de D=16/IP7 y exento de halogenos de Pirelli o equivalente, aislados para una tensión nominal de 0.6/1KV y sección 2,5mm2. Incluso mecanismo unipolar SIMON 27 PLAY o equivalente: Interruptor, soporte para placa, caja de empotrar y placa, colores a determinar por la DIrección Facultativa. Instalación empotrada en caja PVC universal enlazable, según NTE/IEB-48, elementos de conexión, apertura de rozas y ayuda de albañilería, construido según REBT. Totalmente instalado y montado.

| Código | Ud | Descripción | Rendimiento | Precio | Importe |
|---|---|---|---|---|---|
| T30KA550 | Ud | Interruptor (material; 02/09/2009) | 1 | 10.35 | 10.35 |
| T-2,5 V | Ml | Conductor unipolar 0,6/1KV; 2,5 mm2; (Cu) Afumex (material; 20/03/2002) | 5 | 0.27 | 1.35 |
| TT34023 | Ml | Tubo Exento halogenos D=16mm (material; 20/03/2002) | 5 | 0.11 | 0.55 |
| O01OB200 | h. | Oficial 1ª electricista | 0.032 | 14.09 | 0.45 |
| %AP0000000200 | % | Medios auxiliares (09/10/2002) | 2 % | 12.70 | 0.25 |
|  |  | Total |  |  | 12.95 |

Relación comercial: 000, 12.94, 001_1, 002_1, 003_1, 004_1, 005_1, 006_1, A Coruña, Lugo, Ourense, Pontevedra

**EI05J** Ud Base enchufe para secamanos (13/03/2003)
16 Ud × 19.29 (19.68 con costes indirectos) = 314.88
Base Fija a pared IP67 Gewiss o similar, tensión nominal 230 V, I polo + Neutro + tierra., incluso conexión con manguera de alimentación. Totalmente instalada y funcionando.

| Código | Ud | Descripción | Rendimiento | Precio | Importe |
|---|---|---|---|---|---|
| EI05I1 | Ud | Base monofasica secamanos (material; 13/03/2003) | 1 | 14.85 | 14.85 |
| O080 | H | Oficial 1ª electricidad | 0.288 | 14.09 | 4.06 |
| %0200 |  | Medios auxiliares | 2 % | 18.91 | 0.38 |
|  |  | Total |  |  | 19.29 |

**IE05AE** Ud Mecanismo Int. simple para mando punto de luz IP55 (31/05/2001)
4 Ud × 19.08 (19.46 con costes indirectos) = 77.84
Mecanismo interruptor simple IP55 para mando de punto de luz de Bticino o similar, caja IP55 y placa, color a determinar por la DIrección Facultativa. Instalación superficie, según NTE/IEB-48, elementos de conexión, apertura de rozas y ayuda de albañilería, construido según REB, tubo METALICO y conductores exento de halogenos sección 2,5mm2 para potencia. Totalmente instalado y montado.

| Código | Ud | Descripción | Rendimiento | Precio | Importe |
|---|---|---|---|---|---|
| PBTICINO | Ud | Mecanismo Bticino Simple IP 55 (material; 14/09/2006) | 1 | 3.27 | 3.27 |
| P30JW003 | Ml | Conductor afumex 1000V; 2,5 (Cu) Af (material; 14/09/2006) | 10 | 0.18 | 1.80 |
| P30JW12c | Ml | Tubo corrugado D=16 IP7 (material; 31/05/2001) | 15 | 0.07 | 1.05 |
| MOOI.1e | h | Peón ordinario (mano de obra; 10/01/2009) | 0.479 | 12.19 | 5.84 |
| MOOI.1a | h | Oficial 1ª instalador | 0.479 | 14.09 | 6.75 |
| %0200 |  | Medios auxiliares | 2 % | 18.71 | 0.37 |
|  |  | Total |  |  | 19.08 |

**UECPI002SE** Ud Detector de presencia (20/03/2002)
9 Ud × 40.29 (41.1 con costes indirectos) = 369.90
Detector de presencia sensor con alcance mínimo 15m apertura 6 M, fotocélula interior, pp de cableado de bus de comunicacion y/o mando convencional de contactores y telerruptores. Totalmente instalado y conectado.

| Código | Ud | Descripción | Rendimiento | Precio | Importe |
|---|---|---|---|---|---|
| TCTI002TSIE | Ud | Detector de presencia infrarrojo (material; 17/10/2004) | 1 | 37.27 | 37.27 |
| TT34023 | Ml | Tubo Exento halogenos D=16mm | 8 | 0.11 | 0.88 |
| O01OB200 | h. | Oficial 1ª electricista | 0.096 | 14.09 | 1.35 |
| %AP0000000200 | % | Medios auxiliares | 2 % | 39.50 | 0.79 |
|  |  | Total |  |  | 40.29 |

**EI05AJ** Ud Pto luz de emergencia estanco (20/03/2002)
89 Ud × 26.13 (26.65 con costes indirectos) = 2371.85
Punto de luz de emergencia de superficie realizado en tubo de acero de metrica 20/25mm y conductor de cobre unipolar Pirelli AFUMEX, o similar, de 2,5 mm2 y aislamiento VV 750 V., en sistema monofásico con toma de tierra (fase, neutro y tierra). Incluso parte proporcional de bus de cominicación con central de control, elementos de soporte y conexión y ayuda de albañilería. Totalmente instalado y funcionando.

| Código | Ud | Descripción | Rendimiento | Precio | Importe |
|---|---|---|---|---|---|
| PT3402316 | Ml | Tubo rigido exento halogenos 20/25 mm (material; 23/09/2006) | 25 | 0.23 | 5.75 |
| PC2,5Z1 | Ud | Conductor unipolar 1000V; 2,5 mm2; (Cu) Afumex (material; 20/03/2002) | 25 | 0.18 | 4.50 |
| O082 | H | Ayudante electricista (mano de obra; 10/01/2009) | 0.575 | 12.65 | 7.27 |
| O080 | H | Oficial 1ª electricidad | 0.575 | 14.09 | 8.10 |
| %0200 |  | Medios auxiliares | 2 % | 25.62 | 0.51 |
|  |  | Total |  |  | 26.13 |

**EI05AK** Ud Pto luz convencional (20/03/2002)
46 Ud × 12.67 (12.92 con costes indirectos) = 594.32
Punto de luz realizado en tubo de corrugado exento de halogenos de D=13/IP7 y conductor de cobre unipolar Pirelli AFUMEX, o similar, de 2,5 mm2, en sistema monofásico con toma de tierra (fase, neutro y tierra). Incluso parte proporcional de elementos de conexión, apertura de rozas y ayuda de albañilería. Totalmente instalado y funcionando.

| Código | Ud | Descripción | Rendimiento | Precio | Importe |
|---|---|---|---|---|---|
| PC2,5Z1 | Ud | Conductor unipolar 1000V; 2,5 mm2; (Cu) Afumex | 25 | 0.18 | 4.50 |
| PT34023 | Ml | Tubo Exento halogenos coarrugado D=13mm (material; 20/03/2002) | 25 | 0.06 | 1.50 |
| O082 | H | Ayudante electricista | 0.24 | 12.65 | 3.04 |
| O080 | H | Oficial 1ª electricidad | 0.24 | 14.09 | 3.38 |
| %0200 |  | Medios auxiliares | 2 % | 12.42 | 0.25 |
|  |  | Total |  |  | 12.67 |

**EI05AM** Ud Pto luz estanco en tubo rigido (20/03/2002)
57 Ud × 17 (17.34 con costes indirectos) = 988.38
Punto de luz centralizado, realizado en tubo de PVC rigido metrica 20/25mm desde la bandeja de distribución y conductor de cobre unipolar, de 2,5 ó 4 mm2 y aislamiento 0.6/1KV., en sistema monofásico con toma de tierra (fase, neutro y tierra). Incluso parte proporcional de elementos de conexión y sustentación, y ayuda de albañilería. Totalmente instalado y funcionando.

| Código | Ud | Descripción | Rendimiento | Precio | Importe |
|---|---|---|---|---|---|
| PT3402316 | Ml | Tubo rigido exento halogenos 20/25 mm | 25 | 0.23 | 5.75 |
| PC2,5Z1 | Ud | Conductor unipolar 1000V; 2,5 mm2; (Cu) Afumex | 25 | 0.18 | 4.50 |
| O082 | H | Ayudante electricista | 0.24 | 12.65 | 3.04 |
| O080 | H | Oficial 1ª electricidad | 0.24 | 14.09 | 3.38 |
| %0200 |  | Medios auxiliares | 2 % | 16.67 | 0.33 |
|  |  | Total |  |  | 17 |

**EI05AP** Ud Pto luz baliza emergencia (20/03/2002)
588 Ud × 11.44 (11.67 con costes indirectos) = 6861.96
Punto de luz de emergencia empotrado realizado en tubo corrugado o rígido exento de halogenos de D=13/IP7 y conductor de cobre unipolar Pirelli AFUMEX, o similar, de 2,5 mm2 y aislamiento 1000V., en sistema monofásico con toma de tierra (fase, neutro y tierra). Incluso parte proporcional de bus de cominicación con central de control y elementos de conexión, apertura de rozas y ayuda de albañilería. Totalmente instalado y funcionando.

| Código | Ud | Descripción | Rendimiento | Precio | Importe |
|---|---|---|---|---|---|
| PC2,5Z1 | Ud | Conductor unipolar 1000V; 2,5 mm2; (Cu) Afumex | 20 | 0.18 | 3.60 |
| PT34023 | Ml | Tubo Exento halogenos coarrugado D=13mm | 20 | 0.06 | 1.20 |
| O082 | H | Ayudante electricista | 0.24 | 12.65 | 3.04 |
| O080 | H | Oficial 1ª electricidad | 0.24 | 14.09 | 3.38 |
| %0200 |  | Medios auxiliares | 2 % | 11.22 | 0.22 |
|  |  | Total |  |  | 11.44 |

**does1** ud Luminaria DOES LIGHTING 2X36 LEP/O (26/02/2004)
2 ud × 70.93 (72.35 con costes indirectos) = 144.70
Luminaria polivalente modelo LEP/O de DOES LIGHTING o equivalente, chasis en acero polimerizado blanco y difusor doble parabólico con cabecero parabólico. Incluso caja de balastro electrónico, lámpara 2x36w, p.p. de replanteo, cableado, conexionado, accesorios, anclajes y demás materiales y medios auxiliares necesarios para la correcta ejecución de esta unidad. Medida la unidad totalmente instalada y funcionando.

| Código | Ud | Descripción | Rendimiento | Precio | Importe |
|---|---|---|---|---|---|
| O010B200 | h. | Oficial 1ª electricista | 0.288 | 14.09 | 4.06 |
| O01OB220 | h. | Ayudante electricista | 0.288 | 12.81 | 3.69 |
| Does2 | ud | Lum. mod DOES LIGHTING - 2x36 w LEP/ O c/balastr. elect. (material; 02/09/2009) | 1 | 58.5 | 58.50 |
| Does3 | ud | Lámpara 2x36 w (material; 02/11/2010) | 1 | 4.21 | 4.21 |
| P01DW090 | ud | Pequeño material | 1 | 0.12 | 0.12 |
| %AP0000000500 | % | Medios auxiliares | 0.5 % | 70.58 | 0.35 |
|  |  | Total |  |  | 70.93 |

Relación comercial: 000, 71.77, 001_1, 002_1, 003_1, 004_1, 005_1, 006_1, A Coruña, Lugo, Ourense, Pontevedra

**EHUEL08.02.08** u Downlight Empotrable Marca Rovasi Modelo Quadra 2x26 W (26/02/2004)
48 u × 45.75 (46.67 con costes indirectos) = 2240.16
Downlight empotrable cuadrado marca Rovasi modelo quadra o similar, código 4835QT. con accesorio IP65.Marco de fundición de aluminio. Reflector de aluminio de gran pureza anodizado brillante. Montaje al techo mediante soporte de acero galvanizado con tornillos. Incluyendo parte proporcional de equipo eléctrico completo, equipo electrónico, cableado y conexionado, tubo y accesorios, etc.
Según planos y memoria, incluyendo parte proporcional de medios auxiliares, totalmente realizado y comprobado.

| Código | Ud | Descripción | Rendimiento | Precio | Importe |
|---|---|---|---|---|---|
| O010B200 | h. | Oficial 1ª electricista | 0.192 | 14.09 | 2.71 |
| O01OB220 | h. | Ayudante electricista | 0.192 | 12.81 | 2.46 |
| 08.08.01 | u | Downlight empotrable marca Rovasi modelo quadra (material; 12/12/2008) | 1 | 30.3 | 30.30 |
| 08.08.02 | u | Lampara TC-D 2x26W G24d3 (material; 12/12/2008) | 1 | 9.93 | 9.93 |
| P01DW090 | ud | Pequeño material | 1 | 0.12 | 0.12 |
| %AP0000000500 | % | Medios auxiliares | 0.5 % | 45.52 | 0.23 |
|  |  | Total |  |  | 45.75 |

Relación comercial: 000, 46.35, 001_1, 002_1, 003_1, 004_1, 005_1, 006_1, A Coruña, Lugo, Ourense, Pontevedra

| Medición | Uds. | Largo | Parcial |
|---|---|---|---|
|  | 1 | 4 | 4.000 |
|  | 1 | 38 | 38.000 |
|  | 1 | 4 | 4.000 |
|  | 1 | 2 | 2.000 |
| Total |  |  | 48 |

**RZB MONDANA** u Luminaria RZB MONDANA (18/03/2013)
12 u × 240 (244.8 con costes indirectos) = 2937.60
Luminaria semiempotrables de pared RZB Mondana 551068002 o similar,IP 65 Clase de protección I, potencia 1 x T16-R 22 W + 40 W, medidas D 550, H 85, color blanco, Soporte-base de material sintético (policarbonato), con una capa de pintura microestructurada. Sujeción del difusor mediante rosca.Difusor de material sintético (polietileno) opalino satinado mate. De serie con válvula de membrana Gore-TM Protective Vents. Dos equipos de servicio que se pueden conectar individualmente. Caja
empotrable de metal revestido al polvo. Incluyendo la caja de empotrar en hormigón ref 981631.002.Incluso parte proporcional de equipo eléctrico completo.Equipo eléctrico, tubo fluorescente, cableado, accesorios,elementos de montaje etc. Totalmente instalada y funcionando.

| Medición | Uds. | Largo | Parcial |
|---|---|---|---|
|  | 1 | 11 | 11.000 |
|  | 1 | 1 | 1.000 |
| Total |  |  | 12 |

**NEPTUNO 1X35** u Luminaria NEPTUNO 1X35 CON BALASTRO ELECTRONICO (14/03/2013)
36 u × 38 (38.76 con costes indirectos) = 1395.36
Plantalla estanca NEPTÚ P: DIFUSOR DE POLICARBONATO 1x35W o similar, 1575x95x110 con cuerpo inyectado con poliamida acrílico de alta temperatura en color gris claro,
difusor en policarbonato con refuerzos en zona de grapas, conformado volumétricamente para garantizar un ajuste con el cuerpo reflector: en acero prelacado en blanco, plegado. Incluyendo cierres y sujeción en en acero inoxidable. Electrificación: del conjunto útil para 230 v 50 Hz con balastro electrónico. Incluso parte proporcional de equipo eléctrico completo.Equipo eléctrico, tubo fluorescente, cableado, accesorios,elementos de montaje etc. Totalmente instalada y funcionando.

**NEPTUNO 1X35C** u Luminaria NEPTUNO 1X35 CON BALASTRO DE EMERGENCIA COMBINADO (14/03/2013)
36 u × 92 (93.84 con costes indirectos) = 3378.24
Plantalla estanca NEPTÚ P: DIFUSOR DE POLICARBONATO 1x35W o similar, 1575x95x110 con cuerpo inyectado con poliamida acrílico de alta temperatura en color gris claro,
difusor en policarbonato con refuerzos en zona de grapas, conformado volumétricamente para garantizar un ajuste con el cuerpo reflector: en acero prelacado en blanco, plegado. Incluyendo cierres y sujeción en en acero inoxidable. Electrificación: del conjunto útil para 230 v 50 Hz con balastro electrónico y equipo de emergencia
combinado. Incluso parte proporcional de equipo eléctrico completo.Equipo eléctrico, tubo fluorescente, cableado, accesorios,elementos de montaje etc. Totalmente instalada y funcionando.

**NEPTUNO 2X58** u Luminaria NEPTUNO 2X58 CON BALASTRO ELECTRICO (14/03/2013)
14 u × 25 (25.5 con costes indirectos) = 357.00
Plantalla estanca NEPTÚ P: DIFUSOR DE POLICARBONATO 2x35W o similar, 1575x95x110 con cuerpo inyectado con poliamida acrílico de alta temperatura en color gris claro,
difusor en policarbonato con refuerzos en zona de grapas, conformado volumétricamente para garantizar un ajuste con el cuerpo reflector: en acero prelacado en blanco, plegado. Incluyendo cierres y sujeción en en acero inoxidable. Electrificación: del conjunto útil para 230 v 50 Hz con balastro electrIco. Incluso parte proporcional de equipo eléctrico completo.Equipo eléctrico, tubo fluorescente, cableado, accesorios,elementos de montaje etc. Totalmente instalada y funcionando.

| Medición | Uds. | Parcial |
|---|---|---|
|  | 5 | 5.000 |
|  | 6 | 6.000 |
|  | 3 | 3.000 |
| Total |  | 14 |

**LED** m tira de LED EN 10 M 40 W. (14/03/2013)
10 m × 125 (127.5 con costes indirectos) = 1275.00
Tira de LED de Alta luminosidad compuesta por 300LEDs SMD. No producen calor. Uso para ambientes exteriores ideal para la señalización, decoración o iluminación.6500ºK, blanco cálido 14x8 mm y tensión de alimentación 240 Vac .Resistentes al agua IP64.Sistema de Fijación mediante adhe sivo 3M. Incluso pp de alimentadores para uso exterior.Incluso parte proporcional de equipo eléctrico completo.cableado, accesorios,elementos de montaje etc. Totalmente instalada y funcionando.

| Medición | Uds. | Largo | Parcial |
|---|---|---|---|
| LINEAS 10 M | 1 | 10 | 10.000 |
| Total |  |  | 10 |

**DAISALUX04** u Luminaria de emerg.Normalux Estela ECS (22/10/2008)
588 u × 14.65 (14.94 con costes indirectos) = 8784.72
Pilotro de balizamiento, montaje en superficie Normalux Estala EC gris o similar. Cumplimiento de normas EN 60598-1, alimentación 12C DC, envolvente y difusor en policarbonato, clase II, IP44 Ik07. Color gris y bombilla blanca. Incluye pp de transformación 230VAC-12VDC. Incluyendo pp de cableado, tubo, accesorios, ect… Según planos y memoria, incluyendo pp de medios auxiliares totalmente instalado y comprobado.

| Código | Ud | Descripción | Rendimiento | Precio | Importe |
|---|---|---|---|---|---|
| O010B200 | h. | Oficial 1ª electricista | 0.096 | 14.09 | 1.35 |
| O01OB220 | h. | Ayudante electricista | 0.096 | 12.81 | 1.23 |
| PILOTO | u | Piloto balizamiento Marca Daisalux Modelo Normalux Estela ECS (material; 18/03/2013) | 1 | 12 | 12.00 |
| %AP0000000500 | % | Medios auxiliares | 0.5 % | 14.58 | 0.07 |
|  |  | Total |  |  | 14.65 |

**DAISALUX02** u Luminaria emerg Estanca Daisalux serie Hydra Ref.Hydra N5 235 (22/10/2008)
53 u × 67.01 (68.35 con costes indirectos) = 3622.55
Luminaria de emergencia de la marca Daisalux serie Hydra o similar, estanca, ref Hydra N5 235 con grado de protección IP-42 y accesorio de estanqueidad KES HYDRA. Incluyendo pp de cableado, tubo, accesorios, ect… Según planos y memoria, incluyendo pp de medios auxiliares totalmente instalado y comprobado.

| Código | Ud | Descripción | Rendimiento | Precio | Importe |
|---|---|---|---|---|---|
| O010B200 | h. | Oficial 1ª electricista | 0.288 | 14.09 | 4.06 |
| O01OB220 | h. | Ayudante electricista | 0.288 | 12.81 | 3.69 |
| 10.07.01 | u | Luminaria emergencia marca Daisalux serie N6 DAISALUX (material; 27/11/2008) | 1 | 58.93 | 58.93 |
| %AP0000000500 | % | Medios auxiliares | 0.5 % | 66.68 | 0.33 |
|  |  | Total |  |  | 67.01 |

| Medición | Uds. | Parcial |
|---|---|---|
|  | 9 | 9.000 |
|  | 40 | 40.000 |
|  | 4 | 4.000 |
| Total |  | 53 |

#### 03.16.03 CENTRO DE TRANSFORMACION (18/03/2013)
Importe: 39654.54

##### E23310348 OBRA CIVIL (18/03/2013)
Importe: 6276.06

**E23310352** u Juego de dos carriles para soporte de transformador, instala (18/03/2013)
1 u × 101 (103.02 con costes indirectos) = 103.02
Juego de dos carriles para soporte de transformador, instalados

**E23310353** u Cierre metálico en malla de acero para la protección contra (18/03/2013)
1 u × 340 (346.8 con costes indirectos) = 346.80
Cierre metálico en malla de acero para la protección contra contactos en el transformador, instalado.

**E23310354** u Puerta de acceso peatones al centro de transformación de tip (18/03/2013)
1 u × 555 (566.1 con costes indirectos) = 566.10
Puerta de acceso peatones al centro de transformación de tipo normalizado, instalada.

**E23310355** u Puerta para acceso de transformadores, modelo normalizado se (18/03/2013)
1 u × 517 (527.34 con costes indirectos) = 527.34

**E23310356** m canalización mediante foso de los cables de A.T. de acometid (18/03/2013)
6 m × 140 (142.8 con costes indirectos) = 856.80
canalización mediante foso de los cables de A.T. de acometida al centro, así como de los cables de interconexión en 70mmm. entre celdas de protección y transformador, materiales y mano de obra incluidos.

**E23310378** m Linea DHZ1 12/20KV 70mm2 Al y BANCO 2 TUBOS D. 16 Cm+1 D 6,3 (18/03/2013)
100 m × 38 (38.76 con costes indirectos) = 3876.00
Conductor unipolar de aislamiento seco tipo DHZ1 H16, 12/20 kV, de 70 mm2 en Al
con sus correspondientes elementos de empalmes y conexión a celdas, instalado y
probado según normas UEFSA. Banco de 2 tubos de polietileno de doble capa de 16 cm + 1 de 6,3 cm de diámetro
embebidos en hormigón de resistencia característica 15 N/mm2, incluso excavación,
relleno, carga y transporte de productos sobrantes a vertedero y guías de acero
galvanizado. Esta partida incluye la ejecucion de 3 arquetas de conexionado.

##### E23310349 APARAMENTA ALTA TENSION (18/03/2013)
Importe: 8981.1

**E23310357** CABINA DE INTERRUPTOR (18/03/2013)
1 × 1020 (1040.4 con costes indirectos) = 1040.40
Ud. Cabina de interruptor de línea Schneider Electric gama SM6, modelo IM, referencia SIM16, con interruptor-seccionador en SF6 de 400A con mando CIT manual, seccionador de puesta a tierra, juego de barras tripolar e indicadores testigo presencia de tensión instalados.

**E23310358** CABINA RUPTOFUSIBLE (18/03/2013)
1 × 2640 (2692.8 con costes indirectos) = 2692.80
Ud. Cabina ruptofusible Schneider Electric gama SM6, modelo QM, referencia JLJSQM16BD, con interruptor-seccionador en SF6 con mando CI1 manual, bobina de apertura, fusibles con señalización fusión, seccionador p.a.t, indicadores presencia de tensión y enclavamientos instalados.

**E23310359** CABINA DE MEDIDA (18/03/2013)
1 × 5145 (5247.9 con costes indirectos) = 5247.90
Cabina de medida Schneider Electric gama SM6, modelo GBC2C, referencia SGBC2C3316, equipada con tres transformadores de intensidad y tres de tensión, entrada y salida por cable seco, según características detalladas en memoria, instalados.

##### E23310350 TRANSFORMADORES (18/03/2013)
Importe: 14361.6

**E23310360** TRANSFORMADOR TRIFASICO REDUCTOR TIPO SECO (18/03/2013)
1 × 12200 (12444 con costes indirectos) = 12444.00
Ud. Transformador trifásico reductor tipo seco encapsulado clase F, interior e IP00, de Schneider Electric (según Norma UNE 21538). Bobinado continuo de gradiente lineal sin entrecapas. Potencia nominal: 250 kVA. Relación: 20/0.42 KV. Tensión secundaria vacío: 420 V. Tensión cortocircuito: 6%. Regulación: +/-2,5%, +/-5%. Grupo conexión: Dyn11. Referencia: JLJ3SE0250GZ

**E23310361** JUEGO DE PUENTES III DE CABLES AT (18/03/2013)
1 × 540 (550.8 con costes indirectos) = 550.80
Ud. Juego de puentes III de cables AT unipolares de aislamiento seco RHZ1, aislamiento 12/20 kV, de 95 mm2 en Al con sus correspondientes elementos de conexión.

**E23310362** JUEGO DE PUENTES III DE CABLES BT (18/03/2013)
1 × 680 (693.6 con costes indirectos) = 693.60
Juego de puentes de cables BT unipolares de aislamiento seco 0.6/1 kV de Al, de 1x240mm2 para las fases y de 1x240mm2 para el neutro y demás características según memoria.

**E23310363** EQUIPO DE SONDAS PT100 (18/03/2013)
1 × 660 (673.2 con costes indirectos) = 673.20
Ud. Equipo de sondas PT100 de temperatura y termómetro digital MB103 para protección térmica de transformador, y sus conexiones a la alimentación y al elemento disparador de la protección correspondiente, protegidas contra sobreintensidades, instalados.

##### E23310351 EQUIPOS BAJA TENSION (18/03/2013)
Importe: 7058.4

**E23310364** CUADRO BAJA TENSION (18/03/2013)
1 × 2416 (2464.32 con costes indirectos) = 2464.32
Ud. Cuadro de Baja Tensión modelo Prisma Plus para protección de salida de transformador conteniendo un interruptor automático Compact NS400N STR23SR, tetrapolar, de calibre 400 A regulables, instalado.

**E23310365** CONJUNTO BATERIA CONDENSADORES BARSET FINA (18/03/2013)
1 × 657 (670.14 con costes indirectos) = 670.14
Ud. Conjunto VARSET fina con protección Schneider Electric formado por una batería BT de condensadores tipo Varplus de 10 kVAr, protegida contra sobreintensidades mediante interruptor automático, con cubrebornas, con las conexiones al secundario del transformador, instalado.

**E23310366** CUADRO CONTADOR TARIFADOR ELECTRONICO (18/03/2013)
1 × 3847 (3923.94 con costes indirectos) = 3923.94
Cuadro contador tarificador electrónico multifunción, un registrador electrónico y una regleta de verificación. Todo ello va en el interior de un armario homologado para contener estos equipos.

##### E23310367 SISTEMA DE PUESTA A TIERRA (18/03/2013)
Importe: 1861.5

**E23310369** u UNIDAD DE TIERRAS EXTERIORES (18/03/2013)
2 u × 525 (535.5 con costes indirectos) = 1071.00
Ud. de tierras exteriores código 5/32 Unesa, incluyendo picas de m. de longitud, cable de cobre desnudo, cable de cobre aislado de 0,6/1kV y elementos de conexión, instalado, según se describe en proyecto.

**E23310370** u UNIDAD DE TIERRAS INTERIORES (18/03/2013)
1 u × 775 (790.5 con costes indirectos) = 790.50
Ud. tierras interiores para poner en continuidad con las tierras exteriores, formado por cable de 50mm2 de Cu desnudo para la tierra de protección y aislado para la de servicio, con sus conexiones y cajas de seccionamiento, instalado, según memoria.

##### E23310368 VARIOS (18/03/2013)
Importe: 1115.88

**E23310371** u PUNTO LUZ INCANDESCENTE (18/03/2013)
2 u × 250 (255 con costes indirectos) = 510.00
Ud. Punto de luz incandescente adecuado para proporcionar nivel de iluminación suficiente para la revisión y manejo del centro, incluidos sus elementos de mando y protección, instalado.

**E23310372** u PUNTO LUZ EMERGENCIA (18/03/2013)
1 u × 258 (263.16 con costes indirectos) = 263.16
Ud. Punto de luz de emergencia autónomo para la señalización de los accesos al centro, instalado.

**E23310373** u Ud. Extintor de eficacia equivalente 89B, instalado (18/03/2013)
1 u × 108 (110.16 con costes indirectos) = 110.16
Extintor de eficacia equivalente 89B, instalado.

**E23310374** u Ud. Banqueta aislante para maniobrar aparamenta. (18/03/2013)
1 u × 141 (143.82 con costes indirectos) = 143.82
Banqueta aislante para maniobrar aparamenta.

**E23310375** u Ud. Par de guantes de maniobra. (18/03/2013)
1 u × 63 (64.26 con costes indirectos) = 64.26
Par de guantes de maniobra.

**E23310376** u Ud. Placa reglamentaria PELIGRO DE MUERTE, instaladas. (18/03/2013)
1 u × 12 (12.24 con costes indirectos) = 12.24
Placa reglamentaria PELIGRO DE MUERTE, instaladas.

**E23310377** u Ud. Placa reglamentaria PRIMEROS AUXILIOS, instalada. (18/03/2013)
1 u × 12 (12.24 con costes indirectos) = 12.24
Placa reglamentaria PRIMEROS AUXILIOS, instalada.

### 03.17 INSTALACIÓN DE CLIMATIZACIÓN (05/03/2004)
Importe: 36702.21

**MAQUINA01CLIM** u MITTSUBISHI PUHY-P200YJM-A (05/03/2004)
1 u × 7800 (7956 con costes indirectos) = 7956.00
Unidad exterior de ALTO RENDIMIENTO
ENERGÉTICO, INVERTER (Serie Y), gama CITY MULTI (R410A) de MITSUBISHI ELECTRIC PUHY-P200YJM-A o similar, de 20000 Frig/h 6908.3
y 21500 Kcal/h.Totalmente instalada y probada, incluso pp de accesorios, bancada, gas, ... necesarios para su buen funcionamiento

| Código | Ud | Descripción | Rendimiento | Precio |
|---|---|---|---|---|
| MOOI.1a | h | Oficial 1ª instalador | 0 | 14.09 |
| %0200 |  | Medios auxiliares | 2 % |  |

**maquina2** u CMB-P1010V-GA (14/03/2013)
1 u × 4627 (4719.54 con costes indirectos) = 4719.54
Controlador BC secundario, serie BIG-R2,gama CITY MULTI (R410A) de MITSUBISHI ELECTRIC o similar, de 10 salidas.
Totalmente instalada y probada, incluso pp de accesorios, bancada, gas, ... necesarios para su buen funcionamiento.

**maquina3** u PFFY-P20VLRMM-E (14/03/2013)
1 u × 1454 (1483.08 con costes indirectos) = 1483.08
Unidad interior tipo SUELO CONDUCIBLES PFFY-P20, gama CITY MULTI (R410A) de MITSUBISHI ELECTRIC o similar, de 2000 Frig/h y
2.500 Kw de calor.incluso pp de accesorios, cajeados y rejillas, según detalle de planos. Totalmene instalada y funcionando.

**maquina4** u PFFY-P32VLRMM-E (14/03/2013)
8 u × 1473 (1502.46 con costes indirectos) = 12019.68
Unidad interior tipo SUELO CONDUCIBLES PFFY-P32, gama CITY MULTI (R410A) de MITSUBISHI ELECTRIC o similar, de 3150 Frig/h y
4Kw de calor.incluso pp de accesorios, cajeados y rejillas, según detalle de planos. Totalmene instalada y funcionando.

**maquina5** u PLFY-P20VCM-E (14/03/2013)
1 u × 1326 (1352.52 con costes indirectos) = 1352.52
Unidad interior tipo SUELO CONDUCIBLES PFFY-P32, gama CITY MULTI (R410A) de MITSUBISHI ELECTRIC o similar, de 2000 Frig/h y
2.5Kw de calor.incluso pp de accesorios, cajeados y rejillas, según detalle de planos. Totalmene instalada y funcionando.

**maquina6** u PAR-21MAA (14/03/2013)
10 u × 104 (106.08 con costes indirectos) = 1060.80
Control Remoto Sencillo, gama MELANS de MITSUBISHI ELECTRIC O SIMILAR, para 1 g./16 uds.Incluso pp de accesorios, cableado eléctrico.
Totalmene instalada y funcionando.

**tuber01** m ML TUBERIA DE COBRE 6,35 (14/03/2013)
160 m × 5.46 (5.57 con costes indirectos) = 891.20
Ml Tubería de cobre de 6.35 mm de diámetro exterior para contener gas refrigerante de instalaciones de climatización con pp de piezass
especiales de cobre, instalada y funcionando, incluye aislante tipo armaflex de espesor según RITE y chapa para calorifugar
en su recorrido por el exterior del edificio. Totalmente instalada y probada con prueba de presión.

**tuber02** m ML TUBERIA DE COBRE 9.52 (14/03/2013)
50 m × 6.63 (6.76 con costes indirectos) = 338.00
Ml Tubería de cobre de 9.52 mm de diámetro exterior para contener gas refrigerante de instalaciones de climatización con pp de piezass
especiales de cobre, instalada y funcionando, incluye aislante tipo armaflex de espesor según RITE y chapa para calorifugar
en su recorrido por el exterior del edificio. Totalmente instalada y probada con prueba de presión.

**tuber03** m ML TUBERIA DE COBRE 12.7 (14/03/2013)
160 m × 7.14 (7.28 con costes indirectos) = 1164.80
Ml Tubería de cobre de 12.7 mm de diámetro exterior para contener gas refrigerante de instalaciones de climatización con pp de piezass
especiales de cobre, instalada y funcionando, incluye aislante tipo armaflex de espesor según RITE y chapa para calorifugar
en su recorrido por el exterior del edificio. Totalmente instalada y probada con prueba de presión.

**tuber04** m ML TUBERIA DE COBRE 22.2 (14/03/2013)
50 m × 10.2 (10.4 con costes indirectos) = 520.00
Ml Tubería de cobre de 22.2 mm de diámetro exterior para contener gas refrigerante de instalaciones de climatización con pp de piezass
especiales de cobre, instalada y funcionando, incluye aislante tipo armaflex de espesor según RITE y chapa para calorifugar
en su recorrido por el exterior del edificio. Totalmente instalada y probada con prueba de presión

**vent01** u Ventilador SYP TD500/150 ECOWATT (14/03/2013)
4 u × 198 (201.96 con costes indirectos) = 807.84
Suministro e instalación de extractor de conducto TD-500/150 de la serie TD Mixvent de la casa Soler y Palau, con temporizador,
250 rpm, 350 W de potencia y un caudal de 360m3/h. Incluso p.p. de montaje, instalación eléctrica, accesorios y demás materiales
y medios auxiliares necesarios para la correcta ejecución de esta unidad. Medida la unidad instalada y terminada

**vent02** u Ventilador SYP TD160/100 ECOWATT (14/03/2013)
7 u × 100 (102 con costes indirectos) = 714.00
Suministro e instalación de extractor de conducto TD-160/100 de la serie TD Mixvent de la casa Soler y Palau, con temporizador,
250 rpm, 350 W de potencia y un caudal de 360m3/h. Incluso p.p. de montaje, instalación eléctrica, accesorios y demás materiales
y medios auxiliares necesarios para la correcta ejecución de esta unidad. Medida la unidad instalada y terminada

**clapeta** u CLAPETA MCA 250/150 (14/03/2013)
7 u × 22.65 (23.1 con costes indirectos) = 161.70
Compuertas antirretorno para instalar en la descargade los ventiladores MCA250/150 de Soler y Palau o similar. Impiden la entrada de olores, corrientes
de aire y evitan fugas de calefacción cuando el extractor no funciona.Fabricados en material plástico,Incluso pp de accesorios,conexionado, soportación,... Totalmente instalado y funcionando.

**climaver** m² M2 CLIMAVER PLUS R (14/03/2013)
55 m² × 22 (22.44 con costes indirectos) = 1234.20
Conducto flexible Flexiver CLIMAVER PLUS de ISOVER, de 25 mm. de espesor,
para distribución de aire climatizado, formado por un panel de lana de vidrio de alta
densidad, revestido por la cara exterior con aluminio (aluminio+malla de fibra de vidrio+
kraft) y por la cara interior con aluminio + kraft, y con el canto macho rebordeado
por el revestimiento interior, i/p.p. de corte, adaptación de ubos sin extrangualmientos,
derivaciones, apertura de huecos, impermeabilización de pasos por cubierta,
y demás materiales y accesorios necesarios para esta unidad y ayudas de
albañilería necesarios. Totalmente instalado y conexionado.

**rejilla** u REJILLA EXTRACCIÓN DE AIRE KOOL AIR (14/03/2013)
18 u × 25 (25.5 con costes indirectos) = 459.00
Rejilla de impulsión / extracción doble deflexión con fijación invisible 300x200, KOOLAIR 20-45-H-0-CONMM-300X100 o equivalente,
con compuerta, y láminas horizontales ajustables individualmente en aluminio extruído, instalada, homologado, según normas
UNE y NTE-ICI-24/26.Incluso p.p. de montaje y desmontaje de andamiso, fijaciones y cajeados en falsos techos, ayudas de albañilería
y demás materiales y medios auxiliares necesarios para la correcta ejecución de esta unidad. Medida la unidad instalada y
terminada.

**boca** u UD Boca de Aspiración BOR-100 S&P (14/03/2013)
18 u × 11.87 (12.11 con costes indirectos) = 217.98
Boca de aspiración mod. BOR-100 de la casa Soler & Palau o similar, para instalar en
aseos al final del conducto flexible junto con los extractores TDx2-800/200N. Totalmente
montada, instalado y funcionando i/pp de tubo de codos, abrazaders, fijación a
techo, totlamente montado y comprobado su correcto funcionamiento.

**rejilla2** u REJILLA EXTRACCIÓN MJR250+FILTRO (14/03/2013)
7 u × 58.75 (59.93 con costes indirectos) = 419.51
Rejilla de extracción de aluminio, marca Soler y Palau, modelo MJR250 que evita la entrada de agua y cuerpos extraños
con láminas horizontales ajustables individualmente en aluminio extruído, instalada, homologado, según normas UNE y
NTE-ICI-24/26 y filtro para cumplimiento de RITE. Incluso p.p. de montaje y desmontaje de andamiso, fijaciones y cajeados en falsos
techos, ayudas de albañilería y demás materiales y medios auxiliares necesarios para la correcta ejecución de esta unidad. Medida
la unidad instalada y terminada.

**campextra** u CAMPANA DE EXTRACCIÓN SYP HP60NBI (14/03/2013)
1 u × 185 (188.7 con costes indirectos) = 188.70
Campana de extracción Soler y Palau HP60N BI de Soler y Palau o similar, con dos motores
(HP-60 N BI).Lámparas halógenas2 x 28 W, 330 m3/h, filtro metálico.Compuerta antirretorno. Evacuación posterior o superior.
Recirculación del aire a través de filtro de carbono.Incluso p.p. de montaje y desmontaje de andamiso, fijaciones en falsos techos,
ayudas de albañilería y demás materiales y medios auxiliares necesarios para la correcta ejecución de esta unidad. Medidala unidad instalada
y terminada.

**CONDUCFLEXI** m Conducto flexible 100 mm ALUMIFLEX (14/03/2013)
5 m × 11.24 (11.46 con costes indirectos) = 57.30
Conducto circular flexible marca ALUMIFLEX tipo CA o similar, de diámetro interior
100 mm. Compuesto en su interior de aluminio con armadura de acero en espiral y
con aislamiento térmico formado de manta de fibra de vidrio de 16 mm y barrera de vapor
en aluminio reforzado. Incluso p.p. de registros, abrazaderas, anclajes y demás accesorios.
Totalmente instalado.

**legainsclimac** u LEGALIZACION Y PUESTA MARCHA CLIMA-ACS (18/03/2013)
1 u × 918 (936.36 con costes indirectos) = 936.36
Legalizacion y puesta en marcha de la instalacion de CLIMATIZACION Y ACS para cumplimiento de la reglamentqacion vigente incluyendo Proyecto, Certificados visados , Dictamenes, boletines necesarios para la aprobacion de las instalaciones ante los organismos competentes para la puesta en marcha de la instalacion.

### 03.18 INSTALACION DE SOLAR
Importe: 13147.11

**E22M130X** ud Colector Solar c/ bastidor (05/02/2003)
8 ud × 623.29 (635.76 con costes indirectos) = 5086.08
Colector solar térmico plano serie SRV 2.3 (ref. 0010008905) de Saunier Duval o equivalente, de dimensiones 2.033 x 1.233 x 0.080m con las siguientes características:
- Marco de aluminio pintado resistente a ambientes marinos,
- Absorbedor de cobre con tratamiento altamente selectivo: 10 bar
- Uniones tubo-absorbedor de doble soldadura láser
- Aislamiento mineral resistente a la temperatura de estancamiento
- Vidrio solar de seguridad de 3.2 mm
- Transmisión: 91%
- Superficie útil del captador 2.33m2
- Superficie total: 2.51m2
- Peso 38 kg/ud
- Volumen: 1.85 l
- Temperatura máxima de estancamiento: 210ºC
- Tratamiento selectivo: a = 0.94
e = 0.05
- Rendimiento: 0.798
- Pérdidas: K1 = 2.44 W/m2K ; K2 = 0.05 W/m2K
Incluso p.p. de subestructura / bastidor y cartelas del apoyo de panel para montaje en cubierta plana con inclinación ajustable, conexionados remates e impermeabilización de apoyos en cubierta. Totalmente colocado, conexionado y funcionando.

| Código | Ud | Descripción | Rendimiento | Precio | Importe |
|---|---|---|---|---|---|
| O01OB170 | h. | Oficial 1ª fontanero calefactor | 0.959 | 14.09 | 13.51 |
| O01OB195 | h. | Ayudante fontanero (mano de obra; 19/12/2006) | 0.959 | 12.81 | 12.28 |
| SRV 2.3 | ud | Colector solar SRV 2.3 Saunier Duval (material; 02/09/2009) | 1 | 269.34 | 269.34 |
| colectsol | ud | Colector solar c/ bastidores y soporte suelo (material; 02/09/2009) | 1 | 252.51 | 252.51 |
| P15LA070 | ud | Pequeño material instalación s.solar (material; 05/02/2003) | 1 | 39.86 | 39.86 |
| SRV 2.3S | ud | Soporte para colector solar SRV 2.3 Saunier Duval 0020070836 (material; 02/09/2009) | 0.1 | 235.67 | 23.57 |
| %0200 |  | Medios auxiliares | 2 % | 611.07 | 12.22 |
|  |  | Total |  |  | 623.29 |

Relación comercial: 000, 721.76, 001_1, 002_1, 003_1, 004_1, 005_1, 006_1, A Coruña, Lugo, Ourense, Pontevedra

**E22ERT050X** ud Central Regulación (05/02/2003)
1 ud × 324.52 (331.01 con costes indirectos) = 331.01
Sistema de control centralizado para sistema de captación solar, SAUNIER DUVAL o equivalente, Totalmente colocado, conexionado y funcionando.

| Código | Ud | Descripción | Rendimiento | Precio | Importe |
|---|---|---|---|---|---|
| O01OB170 | h. | Oficial 1ª fontanero calefactor | 0.959 | 14.09 | 13.51 |
| O01OB195 | h. | Ayudante fontanero | 0.959 | 12.81 | 12.28 |
| centreg | ud | Control centralizado capt. solar (material; 13/10/2010) | 1 | 252.51 | 252.51 |
| P15LA070 | ud | Pequeño material instalación s.solar | 1 | 39.86 | 39.86 |
| %0200 |  | Medios auxiliares | 2 % | 318.16 | 6.36 |
|  |  | Total |  |  | 324.52 |

Relación comercial: 000, 326.84, 001_1, 002_1, 003_1, 004_1, 005_1, 006_1, A Coruña, Lugo, Ourense, Pontevedra

**E22M250X** ud Líquido Solar (05/03/2004)
4 ud × 46.29 (47.22 con costes indirectos) = 188.88
Líquido solar 10l ref. 00200020440, de Saunier Duval o equivalenteo equivalente, para colectores planos.

| Código | Ud | Descripción | Rendimiento | Precio | Importe |
|---|---|---|---|---|---|
| O01OB170 | h. | Oficial 1ª fontanero calefactor | 0.192 | 14.09 | 2.71 |
| liqsolar | ud | líquido solar (material; 02/09/2009) | 1 | 42.67 | 42.67 |
| %0200 |  | Medios auxiliares | 2 % | 45.38 | 0.91 |
|  |  | Total |  |  | 46.29 |

Relación comercial: 000, 46.52, 001_1, 002_1, 003_1, 004_1, 005_1, 006_1, A Coruña, Lugo, Ourense, Pontevedra

**SIST** ud Sistema llenado Glicol (13/10/2010)
1 ud × 159.92 (163.12 con costes indirectos) = 163.12
Sistema de llenado manual de líquido solar, toalmente instalado

| Código | Ud | Descripción | Rendimiento | Precio | Importe |
|---|---|---|---|---|---|
| ist1 | ud | Sistema llenaod Glicol (13/10/2010) | 1 | 159.92 | 159.92 |
|  |  | Total |  |  | 159.92 |

Relación comercial: 000, 159.92, 001_1, 002_1, 003_1, 004_1, 005_1, 006_1, A Coruña, Lugo, Ourense, Pontevedra

**E22TAG030X** ud Purgador Automático (05/03/2004)
2 ud × 36.25 (36.98 con costes indirectos) = 73.96
Purgador automático de aire con válvula. Totalmente colocado, conexionado y funcionando.

| Código | Ud | Descripción | Rendimiento | Precio | Importe |
|---|---|---|---|---|---|
| O01OB170 | h. | Oficial 1ª fontanero calefactor | 0.192 | 14.09 | 2.71 |
| purgaut | ud | Purgador automático (material; 13/10/2010) | 1 | 32.83 | 32.83 |
| %0200 |  | Medios auxiliares | 2 % | 35.54 | 0.71 |
|  |  | Total |  |  | 36.25 |

Relación comercial: 000, 36.49, 001_1, 002_1, 003_1, 004_1, 005_1, 006_1, A Coruña, Lugo, Ourense, Pontevedra

**AEROT3** ud Aerotermo escoclima a 16/3M de Salvador Escoda
1 ud × 495.05 (504.95 con costes indirectos) = 504.95
Aerotermo para instalaciones de calefacción por agua caliente con protección forzada de aire caliente, ESCOCLIMA A 16/3M de la marca Salvador Escoda o equivalente, equipado con batería de intercambio de calor en cobre-aluminio, ventilador helicoidal silencioso, descarga de aire en cualquier posición, soportes fijos u orientables, con envolvente de plancha de acero pintada. Totalmente instalado.

| Código | Ud | Descripción | Rendimiento | Precio | Importe |
|---|---|---|---|---|---|
| O01OB170 | h. | Oficial 1ª fontanero calefactor | 0.959 | 14.09 | 13.51 |
| O01OB195 | h. | Ayudante fontanero | 0.767 | 12.81 | 9.83 |
| P20MR040B | ud | AEROTERMO ESCOCLIMA A 16/3M (material; 02/09/2009) | 1 | 409.9 | 409.90 |
| P20MR081 | ud | SOPORTES AEROTERMO >28.200 (material) | 1 | 52.1 | 52.10 |
| %0200 |  | Medios auxiliares | 2 % | 485.34 | 9.71 |
|  |  | Total |  |  | 495.05 |

Relación comercial: 000, 497.14, 001_1, 002_1, 003_1, 004_1, 005_1, 006_1, A Coruña, Lugo, Ourense, Pontevedra

**SED SP308tb** ud Bomba SEDICAL SP30/7 (05/03/2004)
2 ud × 306.07 (312.19 con costes indirectos) = 624.38
Bomba principal de rotor húmedo, modelo SP 30/7 DE SEDICAL o equivalente, autopurgante, con pulsador para control de rotación, equipada con camisa de embutición monobloc en aleación cromo- níquel con doble junta; motor polycom; aislamiento clase H; Hman =4.8 m; caudal 5m3. Incluyendo puente manométrico con manómetro de glicerina y parte proporcional de accesorios y piezas especiales. Incluso aislamiento del cuerpo de bomba formado por planchas autoadhesivas hasta conseguir un aislamiento de 36 mm de espesor con terminación de chapa de aluminio y clips de sujección. Totalmente montado sobre Silent Blocks, conexionado y acabado.

| Código | Ud | Descripción | Rendimiento | Precio | Importe |
|---|---|---|---|---|---|
| MOOI.1a | h | Oficial 1ª instalador | 0.479 | 14.09 | 6.75 |
| MOOI.1d | h | Peón especializado instalador | 0.479 | 12.19 | 5.84 |
| SP30102 | ud | Bomba SP 30/7, trifásica, Sedical c/ accesorios (material; 02/09/2009) | 1 | 224.01 | 224.01 |
| E22M260Xa | ud | Depósito expansión CS (05/03/2004) | 1 | 60.55 | 60.55 |
| %0300 |  | Medios auxiliares | 3 % | 297.15 | 8.91 |
|  |  | Total |  |  | 306.07 |

Relación comercial: Pontevedra, 241.84, Ourense, 240.82, Lugo, 241.09, A Coruña, 242.8, 006_1, 244.9, 005_1, 004_1, 003_1, 002_1, 001_1, 000

| Medición | Uds. | Parcial |
|---|---|---|
| BSC52 | 1 | 1.000 |
| BSC53 | 1 | 1.000 |
| Total |  | 2 |

**BOMBASAUNIER** u Bomba SAUNIER DUVAL MODELO 0020020433 (05/03/2004)
1 u × 306.07 (312.19 con costes indirectos) = 312.19
Bomba principal de rotor húmedo, modelo 0020020433 DE SAUNIER DUVAL o equivalente, autopurgante, con pulsador para control de rotación, equipada con camisa de embutición monobloc en aleación cromo- níquel con doble junta; motor polycom; aislamiento clase H; Hman =4.8 m; caudal 5m3. Incluyendo puente manométrico con manómetro de glicerina y parte proporcional de accesorios y piezas especiales. Incluso aislamiento del cuerpo de bomba formado por planchas autoadhesivas hasta conseguir un aislamiento de 36 mm de espesor con terminación de chapa de aluminio y clips de sujección. Totalmente montado sobre Silent Blocks, conexionado y acabado.

| Código | Ud | Descripción | Rendimiento | Precio | Importe |
|---|---|---|---|---|---|
| MOOI.1a | h | Oficial 1ª instalador | 0.479 | 14.09 | 6.75 |
| MOOI.1d | h | Peón especializado instalador | 0.479 | 12.19 | 5.84 |
| SP30102 | ud | Bomba SP 30/7, trifásica, Sedical c/ accesorios | 1 | 224.01 | 224.01 |
| E22M260Xa | ud | Depósito expansión CS | 1 | 60.55 | 60.55 |
| %0300 |  | Medios auxiliares | 3 % | 297.15 | 8.91 |
|  |  | Total |  |  | 306.07 |

**E22M260Xa** ud Depósito expansión CS (05/03/2004)
1 ud × 60.55 (61.76 con costes indirectos) = 61.76
Depósito de expansión cerrado, tipo Vasollex solar, con una capacidad de 50 l, presión máxima de trabajo 6 bar. Totalmente colocado, conexionado y funcionando.

| Código | Ud | Descripción | Rendimiento | Precio | Importe |
|---|---|---|---|---|---|
| O01OB170 | h. | Oficial 1ª fontanero calefactor | 0.767 | 14.09 | 10.81 |
| depexpan5l | ud | Depósito expansión 5l (material; 02/09/2009) | 1 | 48.55 | 48.55 |
| %0200 |  | Medios auxiliares | 2 % | 59.36 | 1.19 |
|  |  | Total |  |  | 60.55 |

Relación comercial: 000, 61.52, 001_1, 002_1, 003_1, 004_1, 005_1, 006_1, A Coruña, Lugo, Ourense, Pontevedra

| Medición | Uds. | Parcial |
|---|---|---|
| CS | 1 | 1.000 |
| Total |  | 1 |

**E22TI051** ud Acumulador 150Ol BLD DE SAUNIER DUVAL (18/10/2002)
1 ud × 1607.09 (1639.23 con costes indirectos) = 1639.23
Interacumulador de acero vitrificado con ánodo de magnesio de Saunier Duval de 1500 l. modelo BLD 1500, para instalación en suelo, totalmente aislado, capacidad de 400l, con p.p. de valvulería, termómetros, manómetros, purgas, sondas, conexionados de retención, y totalmente instalado y funcionanado.

| Código | Ud | Descripción | Rendimiento | Precio | Importe |
|---|---|---|---|---|---|
| O01OB170 | h. | Oficial 1ª fontanero calefactor | 0.959 | 14.09 | 13.51 |
| O01OB180 | h. | Oficial 2ª fontanero calefactor | 0.959 | 13.23 | 12.69 |
| P20AA050m1 | ud | Interacumulador 400l (material; 02/09/2009) | 1 | 1371.92 | 1371.92 |
| P20TA060 | m. | Tubería -accesorios-resistencia (material; 02/07/2008) | 1 | 101 | 101.00 |
| P20TV180 | ud | Válv.ret.PN10/16 1 1/2"c/bridas (material; 21/02/2007) | 1 | 53.4 | 53.40 |
| %44IC400 | % | PEQUEÑO MATERIAL (18/10/2002) | 0.5 % | 1552.52 | 7.76 |
| %0300 |  | Medios auxiliares | 3 % | 1560.28 | 46.81 |
|  |  | Total |  |  | 1607.09 |

Claves: red, trabajo, acumulador, depósito, acero, retención, negro, soldadura, válvula, presión, galvanizar
Relación comercial: 000, 1609.47, 001_1, 002_1, 003_1, 004_1, 005_1, 006_1, A Coruña, Lugo, Ourense, Pontevedra

**ESOND** ud Sonda de temperatura (18/10/2002)
3 ud × 21.62 (22.05 con costes indirectos) = 66.15
Sonda de temperatura standar para captadores y/o acumuladores, de Saunier Duval, totalmente conexionada y funcionando.

| Código | Ud | Descripción | Rendimiento | Precio | Importe |
|---|---|---|---|---|---|
| O01OB170 | h. | Oficial 1ª fontanero calefactor | 0.288 | 14.09 | 4.06 |
| MM00210 | ud | Sonda temperatura Saunier Duval standar (material; 02/09/2009) | 1 | 16.83 | 16.83 |
| %44IC400 | % | PEQUEÑO MATERIAL | 0.5 % | 20.89 | 0.10 |
| %0300 |  | Medios auxiliares | 3 % | 20.99 | 0.63 |
|  |  | Total |  |  | 21.62 |

Relación comercial: 000, 21.99, 001_1, 002_1, 003_1, 004_1, 005_1, 006_1, A Coruña, Lugo, Ourense, Pontevedra

| Medición | Uds. | Parcial |
|---|---|---|
| captador | 2 | 2.000 |
| acumulador | 1 | 1.000 |
| Total |  | 3 |

**EPURG** ud Purgador solara automático (18/10/2002)
3 ud × 39.61 (40.4 con costes indirectos) = 121.20
Suministro e instalación de purgador solar automático ref. 002002394 de Saunier Duval, totalmente conexionada y funcionando.

| Código | Ud | Descripción | Rendimiento | Precio | Importe |
|---|---|---|---|---|---|
| O01OB170 | h. | Oficial 1ª fontanero calefactor | 0.096 | 14.09 | 1.353 |
| MM00211 | ud | Purgador automático, inst. captación solar (material; 02/09/2009) | 1 | 36.91 | 36.910 |
| %44IC400 | % | PEQUEÑO MATERIAL | 0.5 % | 38.263 | 0.191 |
| %0300 |  | Medios auxiliares | 3 % | 38.454 | 1.154 |
|  |  | Total |  |  | 39.61 |

Relación comercial: 000, 39.73, 001_1, 002_1, 003_1, 004_1, 005_1, 006_1, A Coruña, Lugo, Ourense, Pontevedra

| Medición | Uds. | Parcial |
|---|---|---|
| captador | 2 | 2.000 |
| acumulador | 1 | 1.000 |
| Total |  | 3 |

**E20TC020** m. Tubería de cobre de 13/15 mm. (03/12/2007)
7.6 m. × 5.66 (5.77 con costes indirectos) = 43.85
Tubería de cobre recocido, de 13/15 mm. de diámetro nominal, UNE-EN-1057, en instalaciones para agua fría y caliente, con p.p. de piezas especiales de cobre, instalada y funcionando, en ramales de longitud inferior a 3 metros, incluso con protección de tubo corrugado de PVC. s/CTE-HS-4.

| Código | Ud | Descripción | Rendimiento | Precio | Importe |
|---|---|---|---|---|---|
| O01OB170 | h. | Oficial 1ª fontanero calefactor | 0.173 | 14.09 | 2.44 |
| P17CD030 | m. | Tubo cobre rígido 13/15 mm. (material; 13/02/2009) | 1.1 | 2.48 | 2.73 |
| P17CW020 | ud | Codo 90º HH cobre 15 mm. (material; 13/02/2009) | 0.5 | 0.43 | 0.22 |
| P15GC020 | m. | Tubo PVC corrug.forrado M 25/gp7 (material; 13/02/2009) | 1 | 0.27 | 0.27 |
|  |  | Total |  |  | 5.66 |

Claves: caliente, tubería, tubo, protección, inferior, ramal, corrugado, pieza, frío, agua, diámetro, recocido, cobre, especial
Relación comercial: 000, 5.87, 001_1, 002_1, 003_1, 004_1, 005_1, 006_1, A Coruña, Lugo, Ourense, Pontevedra

| Medición | Uds. | Largo | Parcial |
|---|---|---|---|
| conexionado a captadores | 2 | 0.5 | 1.000 |
|  | 2 | 0.3 | 0.600 |
| conex. entre captadores | 2 | 3 | 6.000 |
| Total |  |  | 7.6 |

**E20TC040** m. Tubería de cobre de 20/22 mm. (03/12/2007)
56 m. × 7.41 (7.56 con costes indirectos) = 423.36
Tubería de cobre rígido, de 20/22 mm. de diámetro nominal, UNE-EN-1057, en instalaciones para agua fría y caliente, con p.p. de piezas especiales de cobre, instalada y funcionando, en ramales de longitud superior a 3 metros, incluso con protección de tubo corrugado de PVC. s/CTE-HS-4.

| Código | Ud | Descripción | Rendimiento | Precio | Importe |
|---|---|---|---|---|---|
| O01OB170 | h. | Oficial 1ª fontanero calefactor | 0.192 | 14.09 | 2.71 |
| P17CD050 | m. | Tubo cobre rígido 20/22 mm. (material; 13/02/2009) | 1.1 | 3.78 | 4.16 |
| P17CW040 | ud | Codo 90º HH cobre 22 mm. (material; 13/02/2009) | 0.1 | 1.05 | 0.11 |
| P15GC030 | m. | Tubo PVC corrug.forrado M 32/gp7 (material; 13/02/2009) | 1 | 0.43 | 0.43 |
|  |  | Total |  |  | 7.41 |

Claves: PVC, tubo, protección, ramal, especial, pieza, frío, agua, diámetro, rígido, cobre, tubería, caliente
Relación comercial: 000, 7.64, 001_1, 002_1, 003_1, 004_1, 005_1, 006_1, A Coruña, Lugo, Ourense, Pontevedra

**E10AKE030** m. Coq.Elast. D=15; 1/4" e=9 mm.
7.6 m. × 3.33 (3.4 con costes indirectos) = 25.84
Aislamiento térmico para tuberías de cobre de calefacción o climatización realizado con coquilla flexible de espuma elastomérica de 15 mm. de diámetro interior (1/4") y 9 mm. de espesor, incluso colocación con adhesivo en uniones y medios auxiliares.

| Código | Ud | Descripción | Rendimiento | Precio | Importe |
|---|---|---|---|---|---|
| O01OA050 | h. | Ayudante | 0.168 | 12.65 | 2.13 |
| P07CE040 | m. | Coq. elastomér. D=15; 1/4" e=9 (material) | 1.05 | 0.94 | 0.99 |
| P07CE300 | l. | Adhesivo coquilla elastomérica (material; 13/02/2009) | 0.02 | 10.43 | 0.21 |
|  |  | Total |  |  | 3.33 |

Claves: medio, unión, adhesivo, colocación, diámetro, espuma, cobre, aislamiento, térmico, interior, tubería, flexible, auxiliar, calefacción, climatización, coquilla
Relación comercial: 000, 3.54, 001_1, 002_1, 003_1, 004_1, 005_1, 006_1, A Coruña, Lugo, Ourense, Pontevedra

| Medición | Uds. | Parcial |
|---|---|---|
| Tuberia cobre 12-14 | 7.6 | 7.600 |
| Total |  | 7.6 |

**E10AKE070** m. Coq.Elast. D=40; 1/2" e=9 mm.
56 m. × 4.15 (4.23 con costes indirectos) = 236.88
Aislamiento térmico para tuberías de cobre de calefacción o climatización realizado con coquilla flexible de espuma elastomérica de 22 mm. de diámetro interior (1/2") y 9 mm. de espesor, incluso colocación con adhesivo en uniones y medios auxiliares.

| Código | Ud | Descripción | Rendimiento | Precio | Importe |
|---|---|---|---|---|---|
| O01OA050 | h. | Ayudante | 0.216 | 12.65 | 2.73 |
| P07CE080 | m. | Coq. elastomér. D=22; 1/2" e=9 (material) | 1.05 | 1.15 | 1.21 |
| P07CE300 | l. | Adhesivo coquilla elastomérica | 0.02 | 10.43 | 0.21 |
|  |  | Total |  |  | 4.15 |

Claves: aislamiento, térmico, tubería, cobre, calefacción, climatización, flexible, medio, unión, adhesivo, colocación, interior, diámetro, espuma, elastomérico, coquilla
Relación comercial: 000, 4.43, 001_1, 002_1, 003_1, 004_1, 005_1, 006_1, A Coruña, Lugo, Ourense, Pontevedra

**accesorios** Ud Accesorios y piezas especiales instalación ACS y CS (05/03/2004)
1 Ud × 676.16 (689.68 con costes indirectos) = 689.68
Accesorios, valvulería y piezas especiales necesarias el la instalación de ACS y captación solar, incluyendo: señales de gestión técnica centralizada, sondas de temperatura, manómetros, sondas de presión, filtros de malla, desagües sifónicos, interruptores de flujo, medidores de caudal, contadores de impulsos, variadorres de frecuencia y demás materiales necesarios, instalados en las zonas señaladas en planos y según indicaciones de la Dirección de Obra. Totalmente instalado y funcionando INCLUSO TUBERIAS DE POLIPROPILENO ENCOQUILLADA ENTRE EQUIPOS.

| Código | Ud | Descripción | Rendimiento | Precio | Importe |
|---|---|---|---|---|---|
| accesirios | ud | Accesorios y piezas especiales instalacvión ACS (material; 02/09/2009) | 3 | 210.42 | 631.26 |
| O01OA090 | h. | CUADRILLA A | 0.959 | 32.99 | 31.64 |
| %0200 |  | Medios auxiliares | 2 % | 662.90 | 13.26 |
|  |  | Total |  |  | 676.16 |

Relación comercial: 000, 245.67, 001_1, 002_1, 003_1, 004_1, 005_1, 006_1, A Coruña, Lugo, Ourense, Pontevedra

**EMANG-25** Ud MANGUITO ANTIVIBRATORIO ROSCA 1" (05/03/2004)
6 Ud × 20.15 (20.55 con costes indirectos) = 123.30
Manguito antivibratorio de goma para roscar PN-10, 1", tipo IPROFLEX FSF o equivalente, incluso junta, tornillos y tuercas en acero y soldadura, instalado y probado.

| Código | Ud | Descripción | Rendimiento | Precio | Importe |
|---|---|---|---|---|---|
| PMANR002 | Ud | MANG.ANTIVIBR. ROSCAR 1" (material; 11/09/2007) | 1 | 19.11 | 19.11 |
| O004B | H | OFICIAL PRIMERA FONTANERO - CALEFACTOR | 0.024 | 14.09 | 0.34 |
| O005B | H | AYUDANTE CALEFACTOR | 0.024 | 12.65 | 0.30 |
| %0200 |  | Medios auxiliares | 2 % | 19.75 | 0.40 |
|  |  | Total |  |  | 20.15 |

Relación comercial: 000, 20.21, 001_1, 002_1, 003_1, 004_1, 005_1, 006_1, A Coruña, Lugo, Ourense, Pontevedra

**EFILT-20** Ud FILTRO COLADOR PN-16 DN-20 ROSCAR (05/03/2004)
3 Ud × 28.49 (29.06 con costes indirectos) = 87.18
Filtro colador "Y" en latón para roscar, PN-16, DN-20, incluso tornillos y tuercas en latón, instalado y probado.

| Código | Ud | Descripción | Rendimiento | Precio | Importe |
|---|---|---|---|---|---|
| PFILT-20 | Ud | FILTRO "Y" LATON PN-16 3/4" (material; 11/09/2007) | 1 | 27.29 | 27.29 |
| O004B | H | OFICIAL PRIMERA FONTANERO - CALEFACTOR | 0.024 | 14.09 | 0.34 |
| O005B | H | AYUDANTE CALEFACTOR | 0.024 | 12.65 | 0.30 |
| %0200 |  | Medios auxiliares | 2 % | 27.93 | 0.56 |
|  |  | Total |  |  | 28.49 |

Relación comercial: 000, 28.55, 001_1, 002_1, 003_1, 004_1, 005_1, 006_1, A Coruña, Lugo, Ourense, Pontevedra

**EVAL3VM212** Ud VÁLVULA CONTROL 3 VÍAS 2 1/2" (05/07/2002)
1 Ud × 387.98 (395.74 con costes indirectos) = 395.74
Válvula de 3 vías, PN 16, diámetro nominal 2 1/2" Marca sedical o equivalente. Control proporcional, con servomotor incorporado para actuación regulada; instalación en circuito de calefacción según RITE y NTE/ICR-19, i/piezas de conexión y pruebas.

| Código | Ud | Descripción | Rendimiento | Precio | Importe |
|---|---|---|---|---|---|
| 4.58 | H | CUADRILLA A - CLIMATIZACION (mano de obra; 09/05/2008) | 0.036 | 32.99 | 1.19 |
| PVAL3VM212 | Ud | VÁLVULA 3 VÍAS . 2 1/2" (material; 05/07/2002) | 1 | 379.18 | 379.18 |
| %0200 |  | Medios auxiliares | 2 % | 380.37 | 7.61 |
|  |  | Total |  |  | 387.98 |

Relación comercial: 000, 386.79, 001_1, 002_1, 003_1, 004_1, 005_1, 006_1, A Coruña, Lugo, Ourense, Pontevedra

**EVALR-37** Ud VALVULA RETENCIÓN 3/4" (05/03/2004)
1 Ud × 16.17 (16.49 con costes indirectos) = 16.49
Válvula retención, cuerpo de hierro y cierre por bola, diámetro nominal 3/4"; i/prueba de estanqueidad, totalmente instalada.

| Código | Ud | Descripción | Rendimiento | Precio | Importe |
|---|---|---|---|---|---|
| PVALR37 | Ud | VALV.RETEN.HIERRO BOLA PN16 3/4" (material; 11/09/2007) | 1 | 15.05 | 15.05 |
| O004B | H | OFICIAL PRIMERA FONTANERO - CALEFACTOR | 0.024 | 14.09 | 0.34 |
| O005B | H | AYUDANTE CALEFACTOR | 0.036 | 12.65 | 0.46 |
| %0200 |  | Medios auxiliares | 2 % | 15.85 | 0.32 |
|  |  | Total |  |  | 16.17 |

Relación comercial: 000, 16.25, 001_1, 002_1, 003_1, 004_1, 005_1, 006_1, A Coruña, Lugo, Ourense, Pontevedra

**INTERCAMB01** u INTERCAMBIADOR DE PLACAS MODELO UPF-34/H 43 PLACAS (18/03/2013)
1 u × 1250 (1275 con costes indirectos) = 1275.00
Intercambiador de calor placas acero inoxidable AISI316, marca SEDICAL, o equivalente modelo UFP-34/H 43 PLACAS, de 30
kW. Bastidor de acero al carbono con acabado epoxi, y juntas Nitrilo/clip-on. Incluso aislamiento con piezas desmontables formadas
por planchas autoadhesivas hasta conseguir un aislamiento de 50 mm de espesor con terminación de chapa de aluminio y clips de
sujección. Incluso piezas de conexión y pruebas. Totalmente instalado y probado.

**INTERCAMBI02** u INTERCAMBIADOR DE PLACAS MODELO UPF-32/H 13 PLACAS (18/03/2013)
1 u × 644 (656.88 con costes indirectos) = 656.88
Intercambiador de calor placas acero inoxidable AISI316, marca SEDICAL, o equivalente modelo UFP-32/H 13 PLACAS, de 15
kW. Bastidor de acero al carbono con acabado epoxi, y juntas Nitrilo/clip-on. Incluso aislamiento con piezas desmontables formadas
por planchas autoadhesivas hasta conseguir un aislamiento de 50 mm de espesor con terminación de chapa de aluminio y clips de
sujección. Incluso piezas de conexión y pruebas. Totalmente instalado y probado.

### 03.19 INSTALACION DE ACS (14/03/2013)
Importe: 10990.5

**ACS01** Depósito acumulador ACS de acero 1000 litros (14/03/2013)
1 × 2198 (2241.96 con costes indirectos) = 2241.96
Acumulador ACS de 1000 litros, marca LAPESA modelo CV1000HLB o equivalente, presión de timbre 10 Kg/cm2, realizado en
Acero Vitrificado, incluso válvula de seguridad y protección catódica. Provisto de boca de hombre con tapa igualmente en Acero vitrificado,
válvula de seguridad con embudo de desagüe de salida, tubuladuras y resto de accesorios, según documentación de proyecto.
En posesión de certificados de homologación y pruebas de la Delegación de Industria. Aislamiento exterior térmico en lana de
roca de 50 mm de espesor, acabado en chapa de aluminio. Totalmente instalado y funcionando.

**ACS02** RESISTENCIA ACS (14/03/2013)
1 × 331 (337.62 con costes indirectos) = 337.62
Resistencia para boca lateral KRB-50 bridada de inmersión incoloy 825, 5kW de Lapesa o similar. Incluso pp de conexiones eléctricas.
Totalmente instalado y funcionando.

**ACS03** BOMBA DE CIRCULACIÓN SAP30/20T (14/03/2013)
1 × 597 (608.94 con costes indirectos) = 608.94
Bomba principal / Bomba en linea g, de rotor húmedo, modelo SP
30 /8T-B, de Sedical o equivalente, autopurgante, con pulsador para control de rotación,
equipada con camisa de embutición monobloc en aleación cromo- níquel con doble
junta; motor polycom; aislamiento clase h. Incluyendopuente manométrico con manómetro de glicerina
y parte proporcional de accesorios
y piezas especiales. Incluso aislamiento del cuerpo de bomba formado por planchas
autoadhesivas hasta conseguir un aislamiento de 36 mm de espesor con terminación
de chapa de aluminio y clips de sujección. Totalmente montado sobre Silent
Blocks, conexionado y acabado.

**ACS04** UNIDAD EXTERIOR COMPACTA PUHZ-HW140YHA (14/03/2013)
1 × 4864 (4961.28 con costes indirectos) = 4961.28
Sistema de generación de calor aerotérmico PUHZ-HW140YHA de Mitsubishi Electric o similar,
14 kW calor, compresor Inverter DC que modula la producción de calor según cada necesidad, consumiendo sólo la energía necesaria en
cada momento y aumentando la eficiencia del equipo. Incluso pp de accesorios, gas, instalación eléctrica, bancada. Totalmente instalada y funcionando.

**ACS05** INTERFAZ DE CONTROL FTC2 (14/03/2013)
1 × 710 (724.2 con costes indirectos) = 724.20
Interfaz de control para manejo de la unidad exterior bomba de calor inverter PUHZ-HW140YHA de Mitsubishi Electric o similar.
Incluso pp de accesorios, instalación eléctrica,..... Totalmente instalada y funcionando.

**ACS06** MANDO DE CONTROL PAR W21MMA (14/03/2013)
1 × 350 (357 con costes indirectos) = 357.00
Mando de control del sistema bomba de calor inverter de Mitsubishi Electric o similar.
Incluso pp de accesorios, instalación eléctrica,..... Totalmente instalada y funcionando.

**ACS07** VALVULA MEZCLADORA (14/03/2013)
1 × 1725 (1759.5 con costes indirectos) = 1759.50
Válvula mezcladora termostática automática para ACS modelo VTM DN50 de Sedical 1X1725.22
o equivalente. Construcción de cuerpo en bronce y acero inoxidable para el obturador.
Totalmente instalada y funcionando

## 04 SEGURIDAD Y SALUD (10/02/1997)
Importe: 14526.52

### 04.01 Instalaciones de bienestar
Importe: 2881.57

**acomeleccas** ud Acometida eléct. caseta 4x6 mm2 (07/03/2013)
2 ud × 291 (296.82 con costes indirectos) = 593.64
Acometida provisional de electricidad a caseta de obra, desde el cuadro general formada por manguera flexible de 4x6 mm2. de tensión nominal 750 V., incorporando conductor de tierra color verde y amarillo, fijada sobre apoyos intermedios cada 2,50 m, incluso preinstalación de tomas eléctricas de 24 V en cuadro eléctrico. instalada.

| Código | Ud | Descripción | Rendimiento | Precio | Importe |
|---|---|---|---|---|---|
| acomet | ud | Acometida prov.electricidad (material; 07/03/2013) | 1 | 150 | 150.00 |
| P31CE035 | m. | Manguera flex. 750 v. 4x6 mm2. (material; 17/03/2013) | 60 | 2.35 | 141.00 |
|  |  | Total |  |  | 291 |

**acomfontcas** ud Acometida prov.fontanería 25 mm. (07/03/2013)
2 ud × 255 (260.1 con costes indirectos) = 520.20
Acometida provisional de fontanería para obra de la red general municipal de agua potable hasta una longitud máxima de 8 m., realizada con tubo de polietileno de 25 mm. de diámetro, de alta densidad y para 10 atmósferas de presión máxima con collarín de toma de fundición, p.p. de piezas especiales de polietileno y tapón roscado, incluso derechos y permisos para la conexión, terminada y funcionando, y sin incluir la rotura del pavimento.

| Código | Ud | Descripción | Rendimiento | Precio | Importe |
|---|---|---|---|---|---|
| acomfont | ud | Acometida prov. fonta.a caseta (material; 07/03/2013) | 1 | 255 | 255.00 |
|  |  | Total |  |  | 255 |

| Medición | Uds. | Parcial |
|---|---|---|
| vestuarios | 1 | 1.000 |
| comedor | 1 | 1.000 |
| Total |  | 2 |

**acomprovsan** ud Acometida provis. saneamiento (11/03/2013)
2 ud × 250 (255 con costes indirectos) = 510.00
Acometida provisional de saneamiento de caseta de obra a la red general municipal, hasta una distancia máxima de 8 m., formada por: rotura del pavimento con compresor, excavación manual de zanjas de saneamiento en terrenos de consistencia dura, colocación de tubería de hormigón en masa de enchufe de campana, con junta de goma de 20 cm. de diámetro interior, tapado posterior de la acometida y reposición del pavimento con hormigón en masa H-150, sin incluir formación del pozo en el punto de acometida y con p.p. de medios auxiliares.

| Código | Ud | Descripción | Rendimiento | Precio | Importe |
|---|---|---|---|---|---|
| acomsancoia | ud | Acometida prov. sane.a caseta (material; 11/03/2013) | 1 | 250 | 250.00 |
|  |  | Total |  |  | 250 |

| Medición | Uds. | Parcial |
|---|---|---|
| vestuarios | 1 | 1.000 |
| comedor | 1 | 1.000 |
| Total |  | 2 |

**vestcoia** ud Alquiler caseta vestuarios 34 m2 (05/09/2008)
1 ud × 272.5 (277.95 con costes indirectos) = 277.95
Mes de alquiler (min. 12 meses) de caseta prefabricada para aseos en obra de 7.50x4.50x2,63 m. Estructura y cerramiento de chapa galvanizada pintada, aislamiento de poliestireno expandido. Ventanas de 0,70x0,80 m. de aluminio anodizado, correderas, con reja y luna de 6 mm., termo eléctrico de 50 l., dos platos de ducha, un inodoro y dos lavamanos, realizada en fibra de vidrio con terminación de gel-coat blanco y pintura antideslizante, suelo contrachapado hidrófugo con capa fenolítica antideslizante y resistente al desgaste. Tubería de polibutileno aislante y resistente a incrustaciones, hielo y corrosiones, instalación eléctrica mono. 220 V. con automático. Con transporte a 150 km.(ida y vuelta). Entrega y recogida del módulo con camión grúa. Según R.D. 486/97.

| Código | Ud | Descripción | Rendimiento | Precio | Importe |
|---|---|---|---|---|---|
| P31BC080B | ud | Alq. caseta pref.vestuarios 7.50x4.50 (material; 17/03/2013) | 1 | 250 | 250.00 |
| P31BC220 | ud | Transp.150km.entr.y rec.1 módulo (material; 05/09/2008) | 0.05 | 450 | 22.50 |
|  |  | Total |  |  | 272.5 |

**vestoficina** ud Alquiler caseta oficina 34 m2 (05/09/2008)
1 ud × 272.5 (277.95 con costes indirectos) = 277.95
Mes de alquiler (min. 12 meses) de caseta prefabricada para oficina de obra de 7.50x4.50x2,45 m. Estructura y cerramiento de chapa galvanizada pintada, aislamiento de poliestireno expandido autoextinguible, interior con tablero melaminado en color. Cubierta en arco de chapa galvanizada ondulada reforzada con perfil de acero; fibra de vidrio de 60 mm., interior con tablex lacado. Suelo de aglomerado revestido con PVC continuo de 2 mm., y poliestireno de 50 mm. con apoyo en base de chapa galvanizada de sección trapezoidal. Puerta de 0,8x2 m., de chapa galvanizada de 1mm., reforzada y con poliestireno de 20 mm., picaporte y cerradura. Dos ventanas aluminio anodizado corredera, contraventana de acero galvanizado. Instalación eléctrica a 220 V., toma de tierra, automático, 2 fluorescentes de 40 W., enchufes para 1500 W. y punto luz exterior de 60 W. Con transporte a 150 km.(ida y vuelta). Entrega y recogida del módulo con camión grúa. Según R.D. 486/97.

| Código | Ud | Descripción | Rendimiento | Precio | Importe |
|---|---|---|---|---|---|
| P31BC200B | ud | Alq. caseta comedor 7.50X4.50 (material; 17/03/2013) | 1 | 250 | 250.00 |
| P31BC220 | ud | Transp.150km.entr.y rec.1 módulo | 0.05 | 450 | 22.50 |
|  |  | Total |  |  | 272.5 |

**F28.01.06** ud Portarrollos indus.c/cerradur
2 ud × 9.77 (9.97 con costes indirectos) = 19.94
Portarrollos industrial con cerradura de seguridad, colocado, (amortizable en 3 usos).

| Código | Ud | Descripción | Rendimiento | Precio | Importe |
|---|---|---|---|---|---|
| O01OA070 | h. | Peón ordinario | 0.096 | 12.19 | 1.17 |
| P31BM020 | ud | Portarrollos indust.c/cerrad. (material) | 0.333 | 25.84 | 8.60 |
|  |  | Total |  |  | 9.77 |

**F28.01.07** ud Espejo vestuarios y aseos
3 ud × 25.57 (26.08 con costes indirectos) = 78.24
Espejo para vestuarios y aseos, colocado.

| Código | Ud | Descripción | Rendimiento | Precio | Importe |
|---|---|---|---|---|---|
| O01OA070 | h. | Peón ordinario | 0.096 | 12.19 | 1.17 |
| P31BM030 | ud | Espejo vestuarios y aseos (material) | 1 | 24.4 | 24.40 |
|  |  | Total |  |  | 25.57 |

**F28.01.08** ud Jabonera industrial 1 litro
3 ud × 8.17 (8.33 con costes indirectos) = 24.99
Dosificador de jabón de uso industrial de 1 l. de capacidad, con dosificador de jabón colocada (amortizable en 3 usos).

| Código | Ud | Descripción | Rendimiento | Precio | Importe |
|---|---|---|---|---|---|
| O01OA070 | h. | Peón ordinario | 0.096 | 12.19 | 1.17 |
| P31BM040 | ud | Jabonera industrial 1 l. (material) | 0.333 | 21.03 | 7.00 |
|  |  | Total |  |  | 8.17 |

**F28.01.09** ud Dispensador papel toalla (22/02/2006)
3 ud × 13.72 (13.99 con costes indirectos) = 41.97
Dispensador de papel toalla con cerradura de seguridad, colocado. Amortizable en 3 usos.

| Código | Ud | Descripción | Rendimiento | Precio | Importe |
|---|---|---|---|---|---|
| O01OA070 | h. | Peón ordinario | 0.01 | 12.19 | 0.12 |
| P31BM045 | ud | Dispensador de papel toalla (material; 22/02/2006) | 0.33 | 41.2 | 13.60 |
|  |  | Total |  |  | 13.72 |

Claves: amortización, colocación, seguridad, papel, cerrajería

**F28.01.10** ud Secamanos eléctrico
2 ud × 35.99 (36.71 con costes indirectos) = 73.42
Secamanos eléctrico por aire, colocado (amortizable en 3 usos).

| Código | Ud | Descripción | Rendimiento | Precio | Importe |
|---|---|---|---|---|---|
| O01OA070 | h. | Peón ordinario | 0.096 | 12.19 | 1.17 |
| P31BM050 | ud | Secamanos eléctrico (material) | 0.333 | 104.57 | 34.82 |
|  |  | Total |  |  | 35.99 |

**F28.01.11** ud Taquilla metálica individual
5 ud × 26.38 (26.91 con costes indirectos) = 134.55
Taquilla metálica individual para vestuario de 1,80 m. de altura en acero laminado en frío, con tratamiento antifosfatante y anticorrosivo, con pintura secada al horno, cerradura, balda y tubo percha, lamas de ventilación en puerta, colocada, (amortizable en 3 usos).

| Código | Ud | Descripción | Rendimiento | Precio | Importe |
|---|---|---|---|---|---|
| O01OA070 | h. | Peón ordinario | 0.096 | 12.19 | 1.17 |
| P31BM070 | ud | Taquilla metálica individual (material) | 0.333 | 75.7 | 25.21 |
|  |  | Total |  |  | 26.38 |

**F28.01.12** ud Mesa melamina para 10 personas
1 ud × 44.42 (45.31 con costes indirectos) = 45.31
Mesa de melamina para comedor de obra con capacidad para 10 personas, (amortizable en 4 usos).

| Código | Ud | Descripción | Rendimiento | Precio | Importe |
|---|---|---|---|---|---|
| O01OA070 | h. | Peón ordinario | 0.096 | 12.19 | 1.17 |
| P31BM080 | ud | Mesa melamina para 10 personas (material) | 0.25 | 173 | 43.25 |
|  |  | Total |  |  | 44.42 |

**F28.01.13** ud Banco madera para 5 personas
2 ud × 47.27 (48.22 con costes indirectos) = 96.44
Banco de madera con capacidad para 5 personas, (amortizable en 2 usos).

| Código | Ud | Descripción | Rendimiento | Precio | Importe |
|---|---|---|---|---|---|
| O01OA070 | h. | Peón ordinario | 0.096 | 12.19 | 1.17 |
| P31BM090 | ud | Banco madera para 5 personas (material) | 0.5 | 92.2 | 46.10 |
|  |  | Total |  |  | 47.27 |

**F28.01.14** ud Depósito-cubo de basuras
2 ud × 15.25 (15.56 con costes indirectos) = 31.12
Cubo para recogida de basuras. (amortizable en 2 usos).

| Código | Ud | Descripción | Rendimiento | Precio | Importe |
|---|---|---|---|---|---|
| P31BM100 | ud | Depósito-cubo basuras (material) | 0.5 | 30.5 | 15.25 |
|  |  | Total |  |  | 15.25 |

**F28.01.15** ud Horno microondas
1 ud × 23.27 (23.74 con costes indirectos) = 23.74
Horno microondas de 18 litros de capacidad, con plato giratorio incorporado (amortizable en 5 usos).

| Código | Ud | Descripción | Rendimiento | Precio | Importe |
|---|---|---|---|---|---|
| O01OA070 | h. | Peón ordinario | 0.096 | 12.19 | 1.17 |
| P31BM060 | ud | Horno microondas 18 l. 700W (material) | 0.2 | 110.5 | 22.10 |
|  |  | Total |  |  | 23.27 |

Claves: giratorio, plato, microondas, horno, amortización

**F28.01.16** ud Camilla portátil evacuaciones (12/03/2004)
1 ud × 9.6 (9.79 con costes indirectos) = 9.79
Camilla portátil para evacuaciones. (amortizable en 10 usos).

| Código | Ud | Descripción | Rendimiento | Precio | Importe |
|---|---|---|---|---|---|
| P31BM130 | ud | Camilla portátil evacuaciones (material; 30/06/2005) | 1 | 9.32 | 9.32 |
| %0300 |  | Medios auxiliares | 3 % | 9.32 | 0.28 |
|  |  | Total |  |  | 9.6 |

**F28.01.17** ud Percha para ducha o aseo
12 ud × 4.16 (4.24 con costes indirectos) = 50.88
Percha para aseos o duchas en aseos de obra, colocada.

| Código | Ud | Descripción | Rendimiento | Precio | Importe |
|---|---|---|---|---|---|
| O01OA070 | h. | Peón ordinario | 0.096 | 12.19 | 1.17 |
| P31BM010 | ud | Percha para aseos o duchas (material) | 1 | 2.87 | 2.87 |
| %0300 |  | Medios auxiliares | 3 % | 4.04 | 0.12 |
|  |  | Total |  |  | 4.16 |

| Medición | Uds. | Parcial |
|---|---|---|
|  | 10 | 10.000 |
|  | 2 | 2.000 |
| Total |  | 12 |

**F28.01.18** ud Convector eléct. mural 1500 w. (12/03/2004)
1 ud × 70.04 (71.44 con costes indirectos) = 71.44
Convector eléctrico mural de 1500 W. instalado. (amortizable en 5 usos)

| Código | Ud | Descripción | Rendimiento | Precio | Importe |
|---|---|---|---|---|---|
| P31BM150 | ud | Radiador eléctrico 1500 w. (material; 30/03/2007) | 1 | 68 | 68.00 |
| %0300 |  | Medios auxiliares | 3 % | 68.00 | 2.04 |
|  |  | Total |  |  | 70.04 |

### 04.02 Señalización
Importe: 1204.84

**F28.02.01** m. Cinta balizamiento bicolor 8 cm. (12/03/2004)
380 m. × 0.71 (0.72 con costes indirectos) = 273.60
Cinta de balizamiento bicolor rojo/blanco de material plástico, incluso colocación y desmontaje. s/ R.D. 485/97.

| Código | Ud | Descripción | Rendimiento | Precio | Importe |
|---|---|---|---|---|---|
| O01OA070 | h. | Peón ordinario | 0.048 | 12.19 | 0.59 |
| P31SB010 | m. | Cinta balizamiento bicolor 8 cm. (material; 21/12/2005) | 1 | 0.1 | 0.10 |
| %0300 |  | Medios auxiliares | 3 % | 0.69 | 0.02 |
|  |  | Total |  |  | 0.71 |

| Medición | Uds. | Largo | Parcial |
|---|---|---|---|
|  | 2 | 110 | 220.000 |
|  | 2 | 80 | 160.000 |
| Total |  |  | 380 |

**F28.02.02** ud Paleta manual 2 caras stop-obl. (19/03/2013)
1 ud × 11.9 (12.14 con costes indirectos) = 12.14
Señal de seguridad manual a dos caras: Stop-Dirección obligatoria, tipo paleta. (amortizable en dos usos). s/ R.D. 485/97.

| Código | Ud | Descripción | Rendimiento | Precio | Importe |
|---|---|---|---|---|---|
| P31SV090 | ud | Paleta manual 2c. stop-d.obli (material; 19/03/2013) | 1 | 11.9 | 11.90 |
|  |  | Total |  |  | 11.9 |

**F28.02.03** Ud Señal prohibido paso persona ajena obra. Tamaño grande (05/03/2002)
1 Ud × 4.02 (4.1 con costes indirectos) = 4.10
Señal de prohibido paso a toda persona ajena a la obra; fabricada en material plástico adhesivo; según las características descritas en el R.D., 485/1997. Incluso P.P., de suministro, instalación, cambios de posición y retirada. Tamaño grande.

| Código | Ud | Descripción | Rendimiento | Precio | Importe |
|---|---|---|---|---|---|
| O0105 | H | Peon ordinario (mano de obra; 05/05/2006) | 0.077 | 12.19 | 0.94 |
| P62003 | Ud | Señal fabricada en materia plástico adhesivo. Tamaño grande (material; 03/12/2004) | 1 | 3 | 3.00 |
| %0118 | % | Medios auxiliares (05/03/2002) | 2 % | 3.94 | 0.08 |
|  |  | Total |  |  | 4.02 |

**F28.02.04** Ud Señal de protección obligatoria cabeza. Tamaño pequeño (05/03/2002)
1 Ud × 4.02 (4.1 con costes indirectos) = 4.10
Señal de protección obligatoria de la cabeza; fabricada en material plástico adhesivo; según las características descritas en el R.D., 485/1997. Incluso P.P., de suministro, instalación, cambios de posición y retirada. Tamaño pequeño.

| Código | Ud | Descripción | Rendimiento | Precio | Importe |
|---|---|---|---|---|---|
| O0105 | H | Peon ordinario | 0.077 | 12.19 | 0.94 |
| P62002 | Ud | Señal fabricada en materia plástico adhesivo. Tamaño pequeño (material; 30/03/2007) | 1 | 3 | 3.00 |
| %0118 | % | Medios auxiliares | 2 % | 3.94 | 0.08 |
|  |  | Total |  |  | 4.02 |

**F28.02.05** Ud Señal de protección obligatoria manos. Tamaño pequeño (05/03/2002)
1 Ud × 4.02 (4.1 con costes indirectos) = 4.10
Señal de protección obligatoria de las manos, fabricada en material plástico adhesivo; según las características descritas en el R.D., 485/1997. Incluso P.P., de suministro, instalación, cambios de posición y retirada. Tamaño pequeño.

| Código | Ud | Descripción | Rendimiento | Precio | Importe |
|---|---|---|---|---|---|
| O0105 | H | Peon ordinario | 0.077 | 12.19 | 0.94 |
| P62002 | Ud | Señal fabricada en materia plástico adhesivo. Tamaño pequeño | 1 | 3 | 3.00 |
| %0118 | % | Medios auxiliares | 2 % | 3.94 | 0.08 |
|  |  | Total |  |  | 4.02 |

**F28.02.06** Ud Señal de protección obligatoria pies. Tamaño pequeño (05/03/2002)
1 Ud × 4.02 (4.1 con costes indirectos) = 4.10
Señal de protección obligatoria de los pies, fabricada en material plástico adhesivo; según las características descritas en el R.D., 485/1997. Incluso P.P., de suministro, instalación, cambios de posición y retirada. Tamaño pequeño.

| Código | Ud | Descripción | Rendimiento | Precio | Importe |
|---|---|---|---|---|---|
| O0105 | H | Peon ordinario | 0.077 | 12.19 | 0.94 |
| P62002 | Ud | Señal fabricada en materia plástico adhesivo. Tamaño pequeño | 1 | 3 | 3.00 |
| %0118 | % | Medios auxiliares | 2 % | 3.94 | 0.08 |
|  |  | Total |  |  | 4.02 |

**F28.02.08** ud Señal de peligro 70 s/caball (15/10/2003)
3 ud × 13.46 (13.73 con costes indirectos) = 41.19
Señal triangular indicativa de peligro indeterminado, cargas suspendidas, maquinaria funcionando, riesgo eléctrico y salida de camiones, realizada con chapa de acero galvanizada prelacada de 70 cm de lado, 1.8 mm de espesor y borde de rigidez, con láminas adhesivas reflectantes, colocada sobre caballete, considerando 5 usos.

| Código | Ud | Descripción | Rendimiento | Precio | Importe |
|---|---|---|---|---|---|
| MSCS.1aa | ud | Señal refl tri peligro 70cm (material; 25/08/2005) | 0.2 | 45.18 | 9.04 |
| MSCS.9a | ud | Caballete señales 70-90-ø60cm (material; 15/10/2003) | 0.2 | 20.61 | 4.12 |
| MOOA.1c | h | Peón especializado construcción | 0.003 | 12.28 | 0.04 |
| %0200 |  | Medios auxiliares | 2 % | 13.20 | 0.26 |
|  |  | Total |  |  | 13.46 |

**08.02.02** ud Señal stop d=60cm. i/soporte
2 ud × 20.61 (21.02 con costes indirectos) = 42.04
Señal de stop, tipo octogonal de D=60 cm., normalizada, con soporte de acero galvanizado de 80x40x2 mm. y 2 m. de altura, amortizable en cinco usos, i/p.p. de apertura de pozo, hormigonado H-100/40, colocación y desmontaje. s/ R.D. 485/97.

| Código | Ud | Descripción | Rendimiento | Precio | Importe |
|---|---|---|---|---|---|
| O01OA070 | h. | Peón ordinario | 0.096 | 12.19 | 1.17 |
| P31SV040 | ud | Señal stop d=60 cm.oct.reflex.eg (material; 12/01/2006) | 0.2 | 70.8 | 14.16 |
| P31SV050 | ud | Poste galvanizado 80x40x2 de 2 m (material) | 0.2 | 10.4 | 2.08 |
| A03H060 | m3 | Horm. dosif. 225 kg /cemento tmáx.40 (material) | 0.06 | 53.41 | 3.20 |
|  |  | Total |  |  | 20.61 |

**F28.02.10** Ud Señal localización de primeros auxilios. Tamaño pequeño (05/03/2002)
2 Ud × 4.02 (4.1 con costes indirectos) = 8.20
Señal de localización de primeros auxilios, fabricada en material plástico adhesivo, con fondo de contraste de color verde y marco y simbología en color blanco, según el R.D. 485/1997. Incluso P.P., de suministro, instalación y retirada. Tamaño pequeño.

| Código | Ud | Descripción | Rendimiento | Precio | Importe |
|---|---|---|---|---|---|
| O0105 | H | Peon ordinario | 0.077 | 12.19 | 0.94 |
| P62002 | Ud | Señal fabricada en materia plástico adhesivo. Tamaño pequeño | 1 | 3 | 3.00 |
| %0118 | % | Medios auxiliares | 2 % | 3.94 | 0.08 |
|  |  | Total |  |  | 4.02 |

**F28.02.10S** Ud Señal localización de primeros salida emergencia. Tamaño pequeño (05/03/2002)
2 Ud × 4.02 (4.1 con costes indirectos) = 8.20
Señal de localización de salida de emrgencia, fabricada en material plástico adhesivo, con fondo de contraste. Incluso P.P., de suministro, instalación y retirada. Tamaño pequeño.

| Código | Ud | Descripción | Rendimiento | Precio | Importe |
|---|---|---|---|---|---|
| O0105 | H | Peon ordinario | 0.077 | 12.19 | 0.94 |
| P62002 | Ud | Señal fabricada en materia plástico adhesivo. Tamaño pequeño | 1 | 3 | 3.00 |
| %0118 | % | Medios auxiliares | 2 % | 3.94 | 0.08 |
|  |  | Total |  |  | 4.02 |

**F28.02.12** m2 Cartel informativo (12/03/2004)
1 m2 × 270.36 (275.77 con costes indirectos) = 275.77
Cartel de chapa galvanizada pintado (carteles de obra, carteles informativos de organismos públicos etc), incluso elementos de fijación, colocado.

| Código | Ud | Descripción | Rendimiento | Precio | Importe |
|---|---|---|---|---|---|
| O0105 | H | Peon ordinario | 0.383 | 12.19 | 4.67 |
| PMAQU91 | h. | Ahoyadora (maquinaria; 22/07/2004) | 0.35 | 22.31 | 7.81 |
| PXSALUD65 | m2 | Panel acero perfilado pintado (material; 05/09/2008) | 1 | 250 | 250.00 |
| %0300 |  | Medios auxiliares | 3 % | 262.48 | 7.87 |
|  |  | Total |  |  | 270.36 |

Relación comercial: 000, 247.29, 001, 17.81, 002, 0, 003, 004, 005

**F28.02.13** ud Brazalete reflectante
2 ud × 3.19 (3.25 con costes indirectos) = 6.50
Brazalete reflectante. Amortizable en 1 uso. Certificado CE. s/ R.D. 773/97.

| Código | Ud | Descripción | Rendimiento | Precio | Importe |
|---|---|---|---|---|---|
| P31SS010 | ud | Brazalete reflectante. (material) | 1 | 3.1 | 3.10 |
| %0300 |  | Medios auxiliares | 3 % | 3.10 | 0.09 |
|  |  | Total |  |  | 3.19 |

**F28.02.14** ud Chaleco de obras reflectante
10 ud × 4.15 (4.23 con costes indirectos) = 42.30
Chaleco de obras reflectante. Amortizable en 5 usos. Certificado CE. s/ R.D. 773/97.

| Código | Ud | Descripción | Rendimiento | Precio | Importe |
|---|---|---|---|---|---|
| P31SS080 | ud | Chaleco de obras. (material) | 0.2 | 20.15 | 4.03 |
| %0300 |  | Medios auxiliares | 3 % | 4.03 | 0.12 |
|  |  | Total |  |  | 4.15 |

| Medición | Uds. | Parcial |
|---|---|---|
|  | 5 | 5.000 |
|  | 5 | 5.000 |
| Total |  | 10 |

**E18IEB100** ud Luminaria poliéster estanca (05/02/2003)
6 ud × 78.19 (79.75 con costes indirectos) = 478.50
Luminaria de poliéster estanca. Equipo eléctrico formado por reactancias electrónicas, portalámparas, lámparas fluorescentes nueva generación y bornes de conexión. Instalada, incluyendo replanteo, accesorios de anclaje y conexionado.

| Código | Ud | Descripción | Rendimiento | Precio | Importe |
|---|---|---|---|---|---|
| O01OB200 | h. | Oficial 1ª electricista | 0.288 | 14.09 | 4.06 |
| O01OB220 | h. | Ayudante electricista | 0.288 | 12.81 | 3.69 |
| P16BB200 | ud | Luminaria poliéster estanca (material; 05/02/2003) | 1 | 70.32 | 70.32 |
| P01DW090 | ud | Pequeño material | 1 | 0.12 | 0.12 |
|  |  | Total |  |  | 78.19 |

### 04.03 Protecciones colectivas (10/02/1997)
Importe: 7392.9

**F28.03.01** m2 Valla madera de cierre de 2 m (07/01/2004)
140 m2 × 14.03 (14.31 con costes indirectos) = 2003.40
Valla de cierre de obra, de dos metros de altura, compuesta por pies derechos metálicos hincados directamente sobre el terreno, colocados a 2,5 m de separación y cierre de paños ciegos con madera en tablones pintados exteriormente con pintura plástica de intemperie, incluso p.p. de portones de entrada-salida de camiones y maquinaria y puertas de acceso de personal, montaje y desmontaje.

| Código | Ud | Descripción | Rendimiento | Precio | Importe |
|---|---|---|---|---|---|
| PBMN.6aa | m3 | Pino pais (material; 29/03/2007) | 0.011 | 315.28 | 3.47 |
| PBUC.1b | kg | Punta a p/const 17x70 caja 3kg (material; 07/01/2004) | 0.06 | 0.77 | 0.05 |
| MOOA.1a | h | Oficial 1ª construcción | 0.383 | 14.09 | 5.40 |
| MOOA.1c | h | Peón especializado construcción | 0.383 | 12.28 | 4.70 |
| %0300 |  | Medios auxiliares | 3 % | 13.62 | 0.41 |
|  |  | Total |  |  | 14.03 |

Claves: valla, forro, remate, refuerzo, tablón, pino, compuesto, estructura, montaje, base, tabla, desmontable, solera, madero

| Medición | Uds. | Largo | Alto | Parcial |
|---|---|---|---|---|
|  | 1 | 70 | 2 | 140.000 |
| Total |  |  |  | 140 |

**F28.03.03** ml Barandilla borde forjado (10/02/1997)
375.12 ml × 2.96 (3.02 con costes indirectos) = 1132.86
Barandilla de protección en borde de forjado, huecos de ascensor, rampas y losas de escalera de 0,90 m de altura, compuesta por soportes metálicos, colocados en tinteros previamente formados en forjado, con rodapié, listón intermedio y pasamanos realizados con tablas de madera de pino de 15x3 cm, capaz de resistir impactos de 150 kg. Incluso p.p. de formación de tinteros con cartuchos de P.V.C. Medida la longitud ejecutada.

| Código | Ud | Descripción | Rendimiento | Precio | Importe |
|---|---|---|---|---|---|
| MSCA.1a | ud | Guardacuerpos met c/suj fjdo (material; 10/02/1997) | 0.005 | 12.27 | 0.06 |
| PBMN.6aa | m3 | Pino pais | 0.005 | 315.28 | 1.58 |
| MOOA.1b | h | Oficial 2ª construcción (mano de obra; 05/05/2006) | 0.048 | 13.23 | 0.64 |
| MOOA.1d | h | Peón ordinario construcción | 0.048 | 12.19 | 0.59 |
| %0300 |  | Medios auxiliares | 3 % | 2.87 | 0.09 |
|  |  | Total |  |  | 2.96 |

Claves: guardacuerpos, manivela, montaje, cuadrado, protección, tabla, desmontable, fijación, tubo, soporte, acero, madero, forjado

| Medición | Uds. | Largo | Parcial |
|---|---|---|---|
|  | 2 | 8.7 | 17.400 |
|  | 2 | 4.66 | 9.320 |
|  | 6 | 36 | 216.000 |
|  | 3 | 2.6 | 7.800 |
|  | 1 | 78 | 78.000 |
|  | 9 | 4 | 36.000 |
|  | 1 | 1.6 | 1.600 |
|  | 2 | 4 | 8.000 |
|  | 1 | 1 | 1.000 |
| Total |  |  | 375.12 |

**F28.03.04** m. Plataforma trabajo volada 0.60 m mín.
80 m. × 20.36 (20.77 con costes indirectos) = 1661.60
Plataforma volada de protección formada por perfiles metálicos IPN separados 2,50 m. y vuelo mínimo de 0.60 m. (amortizable en 20 usos) anclados y apuntalados a los pilares como base y plataforma de madera con 5 tablones de 0,20x0,07 m. (amortizable en 10 usos), incluso barandilla lateral de protección compuesta por pasamanos formado por tablones de madera de pino de 20x5 cm., rodapié y travesaño intermedio de 15x5 cm. (amortizable en 3 usos), montada, incluso desmontaje. s/ R.D. 486/97.

| Código | Ud | Descripción | Rendimiento | Precio | Importe |
|---|---|---|---|---|---|
| O01OB010 | h. | Oficial 1ª encofrador (mano de obra) | 0.383 | 15.57 | 5.96 |
| O01OB020 | h. | Ayudante encofrador (mano de obra) | 0.383 | 14.61 | 5.60 |
| P31CM075 | ud | Soporte metálico ipn-140 (material) | 0.02 | 19.64 | 0.39 |
| P31CB010 | ud | Puntal metálico telescópico 3 m. (material) | 0.08 | 9.37 | 0.75 |
| P31CB030 | m3 | Tablón madera pino 20x7 cm. (material; 13/09/2007) | 0.002 | 137.74 | 0.28 |
| P31CR130 | ud | Gancho anclaje forjado d=16 mm. (material) | 0.8 | 1.55 | 1.24 |
| E28PB110 | m. | Barandilla protección castillete | 1 | 5.55 | 5.55 |
| %0300 |  | Medios auxiliares | 3 % | 19.77 | 0.59 |
|  |  | Total |  |  | 20.36 |

**F28.03.07** m. Red segurid. perim. horizontal (12/03/2004)
80 m. × 8.18 (8.34 con costes indirectos) = 667.20
Red horizontal de seguridad tipo bandejas, de malla de poliamida de 7x7 cm. de paso, ennudada con cuerda de D= 4 mm. en módulos de 3x4 m. incluso soporte mordaza con brazos metálicos, colocados cada 4,00 m., (amortizable en 20 usos) anclajes de red, cuerdas de unión y red (amortizable en 10 usos) incluso colocación y desmontaje. s/ R.D. 486/97.

| Código | Ud | Descripción | Rendimiento | Precio | Importe |
|---|---|---|---|---|---|
| O01OA030 | h. | Oficial primera | 0.12 | 14.09 | 1.69 |
| O01OA070 | h. | Peón ordinario | 0.12 | 12.19 | 1.46 |
| P31CR040 | ud | Red seguridad d=4 mm 3,00x4,00 (material; 30/03/2007) | 0.025 | 32.5 | 0.81 |
| P31CR060 | ud | Soporte mordaza (material; 30/03/2007) | 0.015 | 120 | 1.80 |
| P31CR070 | ud | Anclaje/soporte mordaza (material; 30/03/2007) | 0.015 | 65 | 0.98 |
| P31CR080 | ud | Brazo para soporte (material; 30/03/2007) | 0.015 | 58 | 0.87 |
| P31CR100 | ud | Tubo transversal de unión 4,00 (material; 30/03/2007) | 0.013 | 25 | 0.33 |
| %0300 |  | Medios auxiliares | 3 % | 7.94 | 0.24 |
|  |  | Total |  |  | 8.18 |

**F28.03.09** m2 Red de protección estructura (10/03/2004)
960 m2 × 0.91 (0.93 con costes indirectos) = 892.80
Protección de caida de personas bajo pórtico en montaje de cubierta y vasos, compuesta por red de cuerda de poliamida D=4 mm ennudada en cudrícula de 10X10 cm , incluso cuerda perimetral y de cosido de poliamida D=12 mm, tensores metálicos D= 10 mm y sujección a partes inmóviles de la estructura. Medida la superficie del hueco protegido.

| Código | Ud | Descripción | Rendimiento | Precio | Importe |
|---|---|---|---|---|---|
| MOOA.1c | h | Peón especializado construcción | 0.019 | 12.28 | 0.23 |
| M00280044 | m2. | Red poliamida /2puestas (material; 10/03/2004) | 1 | 0.65 | 0.65 |
| %0300 |  | Medios auxiliares | 3 % | 0.88 | 0.03 |
|  |  | Total |  |  | 0.91 |

| Medición | Uds. | Largo | Ancho | Parcial |
|---|---|---|---|---|
|  | 1 | 80 | 12 | 960.000 |
| Total |  |  |  | 960 |

**F28.03.12** ud Extintor polvo abc 3 kg. pr.inc. (12/03/2004)
1 ud × 18.86 (19.24 con costes indirectos) = 19.24
Extintor de polvo químico ABC polivalente antibrasa de eficacia 13A/55B, de 3 kg. de agente extintor, con soporte, manómetro comprobable y boquilla con difusor, según norma EN-3:1996. Medida la unidad instalada. s/ R.D. 486/97.

| Código | Ud | Descripción | Rendimiento | Precio | Importe |
|---|---|---|---|---|---|
| P31CI005 | ud | Extintor polvo abc 3 kg. 13a/55b (material; 30/06/2005) | 1 | 18.31 | 18.31 |
| %0300 |  | Medios auxiliares | 3 % | 18.31 | 0.55 |
|  |  | Total |  |  | 18.86 |

**F28.03.13** Ml Linea horizontal de seguridad (01/06/2001)
80 Ml × 9.32 (9.51 con costes indirectos) = 760.80
Línea horizontal de seguridad para anclaje (con fijaciones cada 5 m) y desplazamiento de cinturones de seguridad con cuerda para dispositivo anticaida, D-14 mm., y anclaje autoblocante de fijación de mosquetones de los cinturones, incluso desmontaje.

| Código | Ud | Descripción | Rendimiento | Precio | Importe |
|---|---|---|---|---|---|
| O0101 | H | Oficial primera (mano de obra; 11/07/2006) | 0.096 | 14.09 | 1.35 |
| O0105 | H | Peon ordinario | 0.096 | 12.19 | 1.17 |
| P60078 | Ud | Tb. vert. y horiz. desliz.+eslinga 90 cm (material; 01/06/2001) | 0.07 | 71.1 | 4.98 |
| P60077 | Ml | Cuerda nylon 14 mm. (material; 01/06/2001) | 1.05 | 1.56 | 1.64 |
| %0118 | % | Medios auxiliares | 2 % | 9.14 | 0.18 |
|  |  | Total |  |  | 9.32 |

**F28.03.14** ud Ejecución zona acceso camiones (17/03/2013)
1 ud × 250 (255 con costes indirectos) = 255.00
Ejecución de zona de acceso para camiones mediante suministro y puesta en obra de pavimento de hormigón, ejecutado sobre terreno compactado y capa de de zahorra de 15 cm de espesor artificial, clasificada, extendida y perfilada con motoniveladora, instalación de punto de agua para limpieza, sumidero para evacuación de aguas residuales y conexión a red de saneamiento. Medida la unidad ejecutada totalmente rematada.

| Código | Ud | Descripción | Rendimiento | Precio | Importe |
|---|---|---|---|---|---|
| zonac | ud | Ejecución zona acceso camiones (material; 17/03/2013) | 1 | 250 | 250.00 |
|  |  | Total |  |  | 250 |

### 04.04 Equipos de protección individual
Importe: 1295.45

**F28.04.01** ud Casco de seguridad
10 ud × 2.16 (2.2 con costes indirectos) = 22.00
Casco de seguridad con arnés de adaptación. Certificado CE. s/ R.D. 773/97 y R.D. 1407/92.

| Código | Ud | Descripción | Rendimiento | Precio | Importe |
|---|---|---|---|---|---|
| P31IA010 | ud | Casco seguridad (material) | 1 | 2.16 | 2.16 |
|  |  | Total |  |  | 2.16 |

**F28.04.02** ud Pantalla casco seguridad soldar
4 ud × 19.1 (19.48 con costes indirectos) = 77.92
Pantalla de seguridad para soldador, con fijación en cabeza, (amortizable en 5 usos). Certificado CE. s/ R.D. 773/97 y R.D. 1407/92.

| Código | Ud | Descripción | Rendimiento | Precio | Importe |
|---|---|---|---|---|---|
| P31IA105 | ud | Casco pantalla soldador (material) | 1 | 19.1 | 19.10 |
|  |  | Total |  |  | 19.1 |

**F28.04.03** ud Gafas contra impactos
10 ud × 9.85 (10.05 con costes indirectos) = 100.50
Gafas protectoras contra impactos, incoloras, (amortizables en 3 usos). Certificado CE. s/ R.D. 773/97 y R.D. 1407/92.

| Código | Ud | Descripción | Rendimiento | Precio | Importe |
|---|---|---|---|---|---|
| P31IA120 | ud | Gafas protectoras (material) | 1 | 9.85 | 9.85 |
|  |  | Total |  |  | 9.85 |

**F28.04.04** ud Juego tapones antiruido silic.
10 ud × 1.8 (1.84 con costes indirectos) = 18.40
Juego de tapones antiruído de silicona ajustables. Certificado CE. s/ R.D. 773/97 y R.D. 1407/92.

| Código | Ud | Descripción | Rendimiento | Precio | Importe |
|---|---|---|---|---|---|
| P31IA210 | ud | Juego tapones antiruido silicona (material) | 1 | 1.8 | 1.80 |
|  |  | Total |  |  | 1.8 |

**F28.04.05** ud Cinturón portaherramientas
10 ud × 24.3 (24.79 con costes indirectos) = 247.90
Cinturón portaherramientas, (amortizable en 4 usos). Certificado CE. s/ R.D. 773/97 y R.D. 1407/92.

| Código | Ud | Descripción | Rendimiento | Precio | Importe |
|---|---|---|---|---|---|
| P31IC060 | ud | Cinturón portaherramientas (material) | 1 | 24.3 | 24.30 |
|  |  | Total |  |  | 24.3 |

**F28.04.06** ud Semi máscara antipolvo 1 filtro
10 ud × 6.23 (6.35 con costes indirectos) = 63.50
Semi-mascarilla antipolvo un filtro, (amortizable en 3 usos). Certificado CE. s/ R.D. 773/97 y R.D. 1407/92.

| Código | Ud | Descripción | Rendimiento | Precio | Importe |
|---|---|---|---|---|---|
| P31IA150 | ud | Semi-mascarilla 1 filtro (material) | 0.333 | 18.7 | 6.23 |
|  |  | Total |  |  | 6.23 |

**F28.04.07** ud Filtro recambio mascarilla
55 ud × 1.36 (1.39 con costes indirectos) = 76.45
Filtro recambio de mascarilla para polvo y humos. Certificado CE. s/ R.D. 773/97 y R.D. 1407/92.

| Código | Ud | Descripción | Rendimiento | Precio | Importe |
|---|---|---|---|---|---|
| P31IA158 | ud | Mascarilla celulosa desechable (material) | 1 | 1.36 | 1.36 |
|  |  | Total |  |  | 1.36 |

**F28.04.08** ud Mono de trabajo poliester-algodón (29/06/2005)
10 ud × 8.67 (8.84 con costes indirectos) = 88.40
Mono de trabajo de una pieza de poliéster-algodón (amortizable en un uso). Certificado CE. s/ R.D. 773/97 y R.D. 1407/92.

| Código | Ud | Descripción | Rendimiento | Precio | Importe |
|---|---|---|---|---|---|
| P31IC098 | ud | Mono de trabajo poliéster-algod. (material; 29/06/2005) | 1 | 8.67 | 8.67 |
|  |  | Total |  |  | 8.67 |

**F28.04.09** ud Traje impermeable
10 ud × 9.3 (9.49 con costes indirectos) = 94.90
Traje impermeable de trabajo, 2 piezas de PVC, (amortizable en un uso). Certificado CE. s/ R.D. 773/97 y R.D. 1407/92.

| Código | Ud | Descripción | Rendimiento | Precio | Importe |
|---|---|---|---|---|---|
| P31IC100 | ud | Traje impermeable 2 p. pvc (material) | 1 | 9.3 | 9.30 |
|  |  | Total |  |  | 9.3 |

**F28.04.10** ud Par guantes de látex-antic.
10 ud × 1.3 (1.33 con costes indirectos) = 13.30
Par guantes de goma látex-anticorte. Certificado CE. s/ R.D. 773/97 y R.D. 1407/92.

| Código | Ud | Descripción | Rendimiento | Precio | Importe |
|---|---|---|---|---|---|
| P31IM010 | ud | Par guantes de goma látex-antic. (material) | 1 | 1.3 | 1.30 |
|  |  | Total |  |  | 1.3 |

**E28RM010** ud Par guantes de lona
10 ud × 2.4 (2.45 con costes indirectos) = 24.50
Par guantes de lona protección estándar. Certificado CE. s/R.D. 773/97 y R.D. 1407/92.

| Código | Ud | Descripción | Rendimiento | Precio | Importe |
|---|---|---|---|---|---|
| P31IM005 | ud | Par guantes lona protección estandar (material) | 1 | 2.4 | 2.40 |
|  |  | Total |  |  | 2.4 |

Claves: par, guante, lona, protección, estándar, círculo

**F28.04.11** ud Par guantes soldador
4 ud × 1.02 (1.04 con costes indirectos) = 4.16
Par de guantes para soldador, (amortizables en 3 usos). Certificado CE. s/ R.D. 773/97 y R.D. 1407/92.

| Código | Ud | Descripción | Rendimiento | Precio | Importe |
|---|---|---|---|---|---|
| P31IM040 | ud | Par guantes p/soldador (material) | 0.333 | 3.05 | 1.02 |
|  |  | Total |  |  | 1.02 |

**F28.04.12** ud Par botas puntera y suela metálica (26/01/2004)
20 ud × 14.38 (14.67 con costes indirectos) = 293.40
Par de botas de cuero clase III, provistas de puntera de seguridad contra golpes de caída de objetos y plantillas o suela de seguridad para protección de la planta del pie contra pinchazos, hologadas según Normas Técnicas de Prevención del Ministerio de Trabajo MT-5 y MT-25.

| Código | Ud | Descripción | Rendimiento | Precio | Importe |
|---|---|---|---|---|---|
| MSPE12a | ud | Par botas puntera métalica (material; 26/01/2004) | 1 | 14.38 | 14.38 |
|  |  | Total |  |  | 14.38 |

**F28.04.13** ud Par de botas altas de agua (negras)
10 ud × 8.99 (9.17 con costes indirectos) = 91.70
Par de botas altas de agua color negro, (amortizables en 1 uso). Certificado CE. s/ R.D. 773/97 y R.D. 1407/92.

| Código | Ud | Descripción | Rendimiento | Precio | Importe |
|---|---|---|---|---|---|
| P31IP010 | ud | Par botas altas de agua (negras) (material) | 1 | 8.99 | 8.99 |
|  |  | Total |  |  | 8.99 |

**F28.04.14** ud Par de polainas soldadura
4 ud × 2.38 (2.43 con costes indirectos) = 9.72
Par de polainas para soldador, (amortizables en 3 usos). Certificado CE. s/ R.D. 773/97 y R.D. 1407/92.

| Código | Ud | Descripción | Rendimiento | Precio | Importe |
|---|---|---|---|---|---|
| P31IP050 | ud | Par polainas para soldador (material) | 0.333 | 7.15 | 2.38 |
|  |  | Total |  |  | 2.38 |

**F28.04.15** ud Conj. arnés amarre dorsal+eslinga (05/02/2003)
4 ud × 9.8 (10 con costes indirectos) = 40.00
Conjunto de arnés de seguridad con amarre dorsal + eslinga con dos mosquetones en los extremos de 18 mm. de apertura, fabricado con cinta de nylon de 45 mm. y elementos metálicos de acero inoxidable, amortizable en 5 obras. Certificado CE Norma EN 361 + EN 358 s/ R.D. 773/97 y R.D. 1407/92.

| Código | Ud | Descripción | Rendimiento | Precio | Importe |
|---|---|---|---|---|---|
| P31IS110 | ud | Conj. arnés am. dorsal + eslinga (material; 05/02/2003) | 0.2 | 49 | 9.80 |
|  |  | Total |  |  | 9.8 |

**F28.04.16** ud Faja de protección lumbar
10 ud × 2.81 (2.87 con costes indirectos) = 28.70
Faja protección lumbar, (amortizable en 4 usos). Certificado CE EN385. s/ R.D. 773/97 y R.D. 1407/92.

| Código | Ud | Descripción | Rendimiento | Precio | Importe |
|---|---|---|---|---|---|
| P31IC050 | ud | Faja protección lumbar (material) | 0.25 | 11.25 | 2.81 |
|  |  | Total |  |  | 2.81 |

### 04.05 Medicina preventiva (27/01/2004)
Importe: 1297.19

**E28W080** ud Reconocimiento médico especial (06/03/2013)
10 ud × 123 (125.46 con costes indirectos) = 1254.60
Reconocimiento médico especial anual trabajador, compuesto por estudio de agudeza visual, audiometría, electro, espirometría, iones, ecografía abdominopélvica y análisis de sangre y orina con 12 parámetros.

| Código | Ud | Descripción | Rendimiento | Precio | Importe |
|---|---|---|---|---|---|
| recmedcoia | ud | Reconocimiento médico especial (material; 06/03/2013) | 1 | 123 | 123.00 |
|  |  | Total |  |  | 123 |

Claves: médico, especial, anual, trabajo, compuesto, análisis

**F28.05.02** ud Botiquín de urgencias (12/03/2004)
1 ud × 35.26 (35.97 con costes indirectos) = 35.97
Botiquín instalado en obra formado por: Armario metálico colocado en pared de vestuarios, agua oxigenada, tintura de yodo, amoníaco, algodón hidrófilo, gasa esteril, vendas, esparadrapo, torniquete, antiespasmódicos, guantes esterilizados, jeringuilla, agujas, hervidor y termómetro.

| Código | Ud | Descripción | Rendimiento | Precio | Importe |
|---|---|---|---|---|---|
| 2 | ud | Botiquín de urgencias con equipamiento mínimo obligatorio. (material; 21/12/2005) | 1 | 34.23 | 34.23 |
| %0300 |  | Medios auxiliares | 3 % | 34.23 | 1.03 |
|  |  | Total |  |  | 35.26 |

Claves: colocación, equipamiento, botiquín, obligar

**F28.05.03** ud Reposición de botiquín (27/01/2004)
1 ud × 6.49 (6.62 con costes indirectos) = 6.62
Reposición de material de botiquín de urgencias, durante la ejecucion de las obras, considerando el costo mensual.

| Código | Ud | Descripción | Rendimiento | Precio | Importe |
|---|---|---|---|---|---|
| MSME.5a | ud | Reposición de botiquín. (material; 27/01/2004) | 1 | 6.3 | 6.30 |
| %0300 |  | Medios auxiliares | 3 % | 6.30 | 0.19 |
|  |  | Total |  |  | 6.49 |

Claves: material, botiquín

### 04.06 Mano de obra de seguridad
Importe: 454.57

**E28W020** ud Costo mensual comité seguridad (08/04/2013)
1 ud × 241.14 (245.96 con costes indirectos) = 245.96
Costo mensual del Comité de Seguridad y salud en el Trabajo, considerando una reunión al mes de dos horas y formado por un técnico cualificado en materia de seguridad y salud, dos trabajadores con categoría de oficial de 2ª o ayudante y un vigilante con categoría de oficial de 1ª.

| Código | Ud | Descripción | Rendimiento | Precio | Importe |
|---|---|---|---|---|---|
| segcoiafor | ud | Costo mensual Comité seguridad (material; 08/04/2013) | 1 | 241.14 | 241.14 |
|  |  | Total |  |  | 241.14 |

Claves: cualificado, ayudante, hora, trabajo, mes, seguridad

**E28W030** ud Costo mensual de conservación
1 ud × 121.68 (124.11 con costes indirectos) = 124.11
Costo mensual de conservación de instalaciones provisionales de obra, considerando 2 horas a la semana un oficial de 2ª.

| Código | Ud | Descripción | Rendimiento | Precio | Importe |
|---|---|---|---|---|---|
| P31W030 | ud | Costo mensual de conservación (material) | 1 | 121.68 | 121.68 |
|  |  | Total |  |  | 121.68 |

Claves: hora, mes, conservación

**E28W040** ud Costo mensual limpieza y desinf. (18/03/2013)
1 ud × 16.65 (16.98 con costes indirectos) = 16.98
Costo mensual de limpieza y desinfección de casetas de obra, considerando dos horas a la semana un peón ordinario.

| Código | Ud | Descripción | Rendimiento | Precio | Importe |
|---|---|---|---|---|---|
| P31W040 | ud | Costo mensual limpieza-desinfec. (material; 18/03/2013) | 1 | 16.65 | 16.65 |
|  |  | Total |  |  | 16.65 |

Claves: mes, limpieza, caseta, hora, ordinario

**E28W050** ud Costo mensual formación seg.Hig.
1 ud × 66.2 (67.52 con costes indirectos) = 67.52
Costo mensual de formación de seguridad y salud en el trabajo, considerando una hora a la semana y realizada por un encargado.

| Código | Ud | Descripción | Rendimiento | Precio | Importe |
|---|---|---|---|---|---|
| P31W050 | ud | Costo mens. formación seguridad (material) | 1 | 66.2 | 66.20 |
|  |  | Total |  |  | 66.2 |

Claves: hora, trabajo, seguridad, mes

## 05 GESTION DE RESIDUOS (19/03/2013)
Importe: 3192.2

**E23310379** u Tierras y petreos de excavacion (19/03/2013)
20 u × 4.9 (5 con costes indirectos) = 100.00

**E23310380** u RCD Naturaleza petrea (19/03/2013)
8.88 u × 9.8 (10 con costes indirectos) = 88.80

**E23310381** u RCD Naturaleza no petrea (19/03/2013)
2.61 u × 9.8 (10 con costes indirectos) = 26.10

**E23310382** u RCD Potencialmete peligrosa (19/03/2013)
2.8 u × 9.8 (10 con costes indirectos) = 28.00

**E23310384** u Presupuesto hasta cubrir RCD NIVEL II (19/03/2013)
1 u × 1879.63 (1917.22 con costes indirectos) = 1917.22

**E23310385** u Presupuesto de obra gestion,alquileres,etc (19/03/2013)
1 u × 1011.84 (1032.08 con costes indirectos) = 1032.08

## Mediciones

**Qacero4** kg Acero A-42 en elem. estructurales pintado
400 kg × 2.01

| Medición | Parcial |
|---|---|
| edif. anexa |  |
| ampliacion grada |  |
| Total | 400 |

**E22M260Xa** ud Depósito expansión CS
1 ud × 60.55

| Medición | Uds. | Parcial |
|---|---|---|
| CS | 1 | 1.000 |
| Total |  | 1 |

**E22M260Xa** ud Depósito expansión CS
1 ud × 60.55

| Medición | Uds. | Parcial |
|---|---|---|
| CS | 1 | 1.000 |
| Total |  | 1 |

**E28PB110** m. Barandilla protección castillete
1 m. × 5.55
Barandilla de protección compuesta por pasamanos formado por tablones de madera de pino de 20x5 cm., rodapié y travesaño intermedio de 15x5 cm. (amortizable en 3 usos), para protección de castilletes, incluso colocación y desmontaje. s/ R.D. 486/97.

| Código | Ud | Descripción | Rendimiento | Precio | Importe |
|---|---|---|---|---|---|
| O01OA030 | h. | Oficial primera | 0.096 | 14.09 | 1.35 |
| O01OA070 | h. | Peón ordinario | 0.096 | 12.19 | 1.17 |
| P31CB035 | m3 | Tabloncillo madera pino 20x5 cm. (material) | 0.004 | 137.74 | 0.55 |
| P31CB040 | m3 | Tabla madera pino 15x5 cm. (material) | 0.018 | 137.74 | 2.48 |
|  |  | Total |  |  | 5.55 |

## Precios auxiliares

**Qzanj4** m3 Excavación zanjas, i/carga y transporte (material; 12/03/2004)
Precio: 7.62
Excavación de tierras en zanjas de zapatas y vigas de cimentación, por medios mecánicos, incluso ayuda manual en zonas de difícil acceso, en terrenos de cualquier consistencia, con extracción de tierras fuera de la excavación, refinado de paramentos y fondos de excavación, entibación, esponjamiento, agotamiento, retirada de aguas y lodos en caso de ser necesario y compactado de tierras, con parte proporcional de todos los medios auxiliares necesarios para la realización de estos trabajos. considerando la carga y transporte de tierras al vertedero autorizado, a la distancia necesaria, considerando ida y vuelta, con camión bañera basculante cargado a máquina. Medido en perfil teórico según planos.

| Código | Ud | Descripción | Rendimiento | Precio | Importe |
|---|---|---|---|---|---|
| O01OA070 | h. | Peón ordinario | 0.048 | 12.19 | 0.59 |
| M05EN030 | h. | Excav.hidráulica neumáticos 100 cv (maquinaria; 04/12/2007) | 0.09 | 39 | 3.51 |
| M07CB030 | h. | Camión basculante 6x4 20 t. | 0.1 | 32.95 | 3.30 |
| %0300 |  | Medios auxiliares | 3 % | 7.40 | 0.22 |
|  |  | Total |  |  | 7.62 |

**PBPM.1caab** m3 Mortero cto/are 1:6 0-3 maq (material; 10/02/1997)
Precio: 45.76
Mortero M-80 de cemento y arena, de dosificación 1:4, confeccionado a máquina en obra con cemento tipo Portland CEM II/B-V 32,5 R, suministrado a granel, y arena triturada de granulometría 0-3 mm lavada.

| Código | Ud | Descripción | Rendimiento | Precio | Importe |
|---|---|---|---|---|---|
| PBAC.3ea | t | Cemento CEM II/B-V 32,5 R granel (material; 03/12/2007) | 0.35 | 85.11 | 29.79 |
| PBRA.1aaaa | t | Arena silícea 0-3mm trit lvd (material; 07/01/2004) | 1.648 | 7.54 | 12.43 |
| PBAA.1a | m3 | Agua (material; 03/12/2007) | 0.26 | 0.28 | 0.07 |
| MMMH.1aaba | h | Hormigonera el 1.5 kw 160/200 l (maquinaria; 10/02/1997) | 0.4 | 0.6 | 0.24 |
| MOOA.1d | h | Peón ordinario construcción | 0.192 | 12.19 | 2.34 |
| MMMH20ab | h | Fratasadora eléctrica ø90 cm (maquinaria; 05/03/2004) | 0.523 | 1.71 | 0.89 |
|  |  | Total |  |  | 45.76 |

**.04.04.01** m2 Arido (material; 21/05/2004)
Precio: 2.17
Suministro y transporte de árido de carga de césped de 30 kg/m2 de arena silícea de cuarzo(redondeada mayor 80%) de granulometría 0.2-0.8 mm . Lavada y seca. Medida la superficie ejecutada.

| Código | Ud | Descripción | Rendimiento | Precio | Importe |
|---|---|---|---|---|---|
| M0003009X | Kg | Arena silícea 0,2-0,8 (material; 13/09/2004) | 25 | 0.06 | 1.50 |
| MOOA.1d | h | Peón ordinario construcción | 0.029 | 12.19 | 0.35 |
| MMMT.6a | h | Minicargadora 32 cv 1.5 m (maquinaria; 13/09/2004) | 0.011 | 27.36 | 0.30 |
| %M00010100 | % | Medios auxiliares | 1 % | 2.15 | 0.02 |
|  |  | Total |  |  | 2.17 |

**.04.04.02** m2 Caucho (material; 21/05/2004)
Precio: 5.36
Suministro de base elástica de granulado de caucho SBR 12 kg/m2, tintado en verde. Medida la superficie ejecutada.

| Código | Ud | Descripción | Rendimiento | Precio | Importe |
|---|---|---|---|---|---|
| M0003009Q | Kg | Caucho sbr (material; 09/01/2009) | 14 | 0.37 | 5.18 |
| MOOA.1d | h | Peón ordinario construcción | 0.002 | 12.19 | 0.02 |
| MMMT.6a | h | Minicargadora 32 cv 1.5 m | 0.002 | 27.36 | 0.05 |
| CEP | h | Tractor con cepillo (maquinaria; 13/09/2004) | 0.005 | 12.6 | 0.06 |
| %M00010100 | % | Medios auxiliares | 1 % | 5.31 | 0.05 |
|  |  | Total |  |  | 5.36 |

**.04.04.03** m2 Instalacion (material; 05/03/2004)
Precio: 2.37
Colocación de hierba artificial de color verde,TD Pro, extendido del arido de carga de césped de 35 kg/m2 de arena silícea de cuarzo(redondeada mayor 80%) de granulometría 0.2-0.8 mm y extendido del granulado de caucho SBR 15 kg/m2 tintado en verde. Medida la superficie ejecutada. Incluso remates. y lineas de marcaje S/planos y Memoria del Proyecto y Planos

| Código | Ud | Descripción | Rendimiento | Precio | Importe |
|---|---|---|---|---|---|
| JUNT | Ud | Bandas poliester y cola (material; 08/01/2009) | 1 | 0.97 | 0.97 |
| MOOA.1a | h | Oficial 1ª construcción | 0.096 | 14.09 | 1.35 |
| %0200 |  | Medios auxiliares | 2 % | 2.32 | 0.05 |
|  |  | Total |  |  | 2.37 |

**.03.03.01** m3 Excavación de zanjas (material; 07/01/2004)
Precio: 9.08
Excavacion en zanjas de tierras de consistencia dura, realizada con medios mecánicos hasta una profundidad máxima de 1,60 m, incluso extracción a los bordes, p.p. de achique de agua en caso necesario y perfilado de fondos y laterales. medida superficie teórica por profundidad real.

| Código | Ud | Descripción | Rendimiento | Precio | Importe |
|---|---|---|---|---|---|
| 34 | h | Peón ordinario construcción (mano de obra; 03/12/2007) | 0.096 | 12.19 | 1.17 |
| M00040001 | H. | Pala cargadora | 0.15 | 29.61 | 4.44 |
| M00040007 | H. | Camión basculante (maquinaria; 07/01/2004) | 0.2 | 16.83 | 3.37 |
| M00020017 | m3. | Agua potable | 0.05 | 0.28 | 0.01 |
| %M00010100 | % | Medios auxiliares | 1 % | 8.99 | 0.09 |
|  |  | Total |  |  | 9.08 |

**A02A080** m3 MORTERO CEMENTO M-5 (material)
Precio: 52.79
Mortero de cemento CEM II/B-P 32,5 N y arena de río de tipo M-5 para uso corriente (G), con resistencia a compresión a 28 días de 5,0 N/mm2, confeccionado con hormigonera de 200 l., s/RC-03 y UNE-EN-998-1:2004.

| Código | Ud | Descripción | Rendimiento | Precio | Importe |
|---|---|---|---|---|---|
| O01OA070 | h. | Peón ordinario | 1.63 | 12.19 | 19.87 |
| P01CC020 | t. | Cemento CEM II/B-P 32,5 N sacos (material) | 0.27 | 93.01 | 25.11 |
| P01AA020 | m3 | Arena de río 0/5 mm. | 1.09 | 5.91 | 6.44 |
| P01DW050 | m3 | Agua (material) | 0.255 | 0.67 | 0.17 |
| M03HH020 | h. | Hormigonera 200 l. gasolina (maquinaria; 22/02/2006) | 0.4 | 3 | 1.20 |
|  |  | Total |  |  | 52.79 |

Claves: mortero, confeccionar, compresión, cemento, resistencia, hormigón, río, areno

**E02EEM030** m3 EXC.ZANJA A MAQUINA T. COMPACTO (13/05/2005)
Precio: 10.34
Excavación en zanjas, en terrenos compactos, por medios mecánicos, con extracción de tierras a los bordes, sin carga ni transporte al vertedero y con p.p. de medios auxiliares.

| Código | Ud | Descripción | Rendimiento | Precio | Importe |
|---|---|---|---|---|---|
| O01OA070 | h. | Peón ordinario | 0.048 | 12.19 | 0.59 |
| M01ME070 | h. | Retroexcavadora media (maquinaria; 13/05/2005) | 0.25 | 39 | 9.75 |
|  |  | Total |  |  | 10.34 |

**O01OA090** h. CUADRILLA A (mano de obra; 27/10/2005)
Precio: 32.99

| Código | Ud | Descripción | Rendimiento | Precio |
|---|---|---|---|---|
| O01OA030 | h. | Oficial primera | 0 | 14.09 |
| O01OA050 | h. | Ayudante | 0 | 12.65 |
| O01OA070 | h. | Peón ordinario | 0 | 12.19 |

Claves: cuadrilla

**E04MEM010** m2 ENCOF. TABL. AGLOM. MUROS 1CARA 3,00m.
Precio: 25.71
Encofrado y desencofrado a una cara vista, en muros con tableros de madera hidrofugada aglomerada de 22 mm. hasta 1,90 m2. de superficie considerando 2 posturas. Según NTE-EME.

| Código | Ud | Descripción | Rendimiento | Precio | Importe |
|---|---|---|---|---|---|
| O01OB010 | h. | Oficial 1ª encofrador | 0.575 | 15.57 | 8.95 |
| O01OB020 | h. | Ayudante encofrador | 0.575 | 14.61 | 8.40 |
| P01EM040 | m2 | Tablero aglom. hidrofugo 3,66x1,83x22 (material) | 0.55 | 12.37 | 6.80 |
| P01EM290 | m3 | Madera pino encofrar 26 mm. (material; 22/02/2006) | 0.005 | 233.77 | 1.17 |
| P01DC020 | l. | Desencofrante p/encofrado madera (material) | 0.075 | 1.53 | 0.11 |
| P01UC030 | kg | Puntas 20x100 (material; 21/11/2004) | 0.04 | 7 | 0.28 |
|  |  | Total |  |  | 25.71 |

Claves: desencofrante, tablero, encofrar, cara, hidrofugación, superficie, aglomerado, madero, muro

**E04MM010** m3 HORMIGÓN HA-25/P/20/I V.MAN.
Precio: 91.78
Hormigón HA-25/P/20/I, elaborado en central en muros, incluso vertido manual, vibrado y colocado. Según normas NTE-CCM y EHE

| Código | Ud | Descripción | Rendimiento | Precio | Importe |
|---|---|---|---|---|---|
| O01OB010 | h. | Oficial 1ª encofrador | 0.431 | 15.57 | 6.71 |
| O01OB020 | h. | Ayudante encofrador | 0.431 | 14.61 | 6.30 |
| P01HA010 | m3 | Hormigón HA-25/P/20/I central (material) | 1 | 77.35 | 77.35 |
| M11HV120 | h. | Aguja eléct.c/convertid.gasolina d=79mm. | 0.4 | 3.55 | 1.42 |
|  |  | Total |  |  | 91.78 |

Claves: norma, hormigón, central, manual, vertedero, vibración, colocación, muro, elaboración

**E04AB020** kg ACERO CORRUGADO B 500 S
Precio: 1.07
Acero corrugado B 500 S, cortado, doblado, armado y colocado en obra, incluso p.p. de despuntes. Según EHE.

| Código | Ud | Descripción | Rendimiento | Precio | Importe |
|---|---|---|---|---|---|
| O01OB030 | h. | Oficial 1ª ferralla (mano de obra) | 0.012 | 15.57 | 0.19 |
| O01OB040 | h. | Ayudante ferralla (mano de obra) | 0.012 | 14.61 | 0.18 |
| P03AC200 | kg | Acero corrugado B 500 S (material; 22/02/2006) | 1.1 | 0.63 | 0.69 |
| P03AA020 | kg | Alambre atar 1,30 mm. (material; 22/02/2006) | 0.006 | 1.33 | 0.01 |
|  |  | Total |  |  | 1.07 |

Claves: armadura, corrugado, acero, doblado, colocación, cortador

**A01A030** m3 PASTA DE YESO NEGRO (material)
Precio: 76.05
Pasta de yeso negro amasado manualmente s/RY-85.

| Código | Ud | Descripción | Rendimiento | Precio | Importe |
|---|---|---|---|---|---|
| O01OA070 | h. | Peón ordinario | 2.396 | 12.19 | 29.21 |
| P01CY010 | t. | Yeso negro en sacos YG (material) | 0.85 | 54.63 | 46.44 |
| P01DW050 | m3 | Agua | 0.6 | 0.67 | 0.40 |
|  |  | Total |  |  | 76.05 |

Claves: pasta, yeso, negro, amasado, manual

**Qpanderete** m2. Fábrica LHD a panderete (tabicón) (05/03/2004)
Precio: 14.13
Fábrica de ladrillo cerámico hueco doble de dimensiones 25x12x8 cm, colocado a panderete y tomado con mortero de cemento 1:6 (M-40). Incluso p.p. de pérdidas, roturas, humedecido de los ladrillos, replanteo, nivelado, aplomado y formación de dinteles prefabricados de hormigón, cerámicos o metálicos en huecos, mochetas, incluso colocación de rasillón cerámico en cantos de forjado, guardavivos metálicos en huecos, esquinas y demás zonas señaladas en planos y p.p. de armado de tabiques con altura superior a 3.00 m con malla rectangular especial tipo Murfor o equivalente. Incluso montaje y desmontaje de andamios y cajeados de las dimensiones especificadas en planos para alojamiento de BIES y sistemas contra incendios. Realizado todo ello según detalles gráficos de proyecto e indicaciones de la Dirección de Obra. Todos los elementos necesarios y empleados en esta unidad contarán con el Certificado de Idoneidad Técnica (CE) correspondiente y aquéllos certificados específicos para cada uno de ellos. Medida la superficie ejecutada totalmente terminada a cinta corrida.

| Código | Ud | Descripción | Rendimiento | Precio | Importe |
|---|---|---|---|---|---|
| PFFC.3a | ud | Ladrillo hue dbl 25x12x8 | 31 | 0.11 | 3.41 |
| PBPM.1eacb | m3 | Mortero cto/are 1:6 3-5 maq | 0.06 | 42.42 | 2.55 |
| malla refuerz | ml | Malla rectangular armado hiladas Murfor o equiv. | 0.3 | 2.82 | 0.85 |
| O01OA030 | h. | Oficial primera | 0.259 | 14.09 | 3.65 |
| O01OA070 | h. | Peón ordinario | 0.24 | 12.19 | 2.93 |
| mat | ud | P.P. de dintel cerámico, hormigón o metálico | 0.02 | 23.08 | 0.46 |
| %0200 |  | Medios auxiliares | 2 % | 13.85 | 0.28 |
|  |  | Total |  |  | 14.13 |

**ENTP.8d32a** m2 Aisl PS extru35 20mm machh piel (15/06/2006)
Precio: 4.69
Aislamiento realizado mediante plancha de poliestireno extrusionado de densidad mínima 35 kg/m3 y 20 mm de espesor, acabado superficial con piel y corte perimetral machihembrado, de dimensiones 2500x600x20 mm, colocado, i/pp de recortes. Realizada según detalles gráficos de proyecto. Medida la superficie ejecutada totalmente terminada.

| Código | Ud | Descripción | Rendimiento | Precio | Importe |
|---|---|---|---|---|---|
| poliest20 | m2 | Plan PSextru 30/35 20mm machh (material; 15/09/2008) | 1.1 | 3.69 | 4.06 |
| MOOA.1a1 | h | Oficial 1ª construcción | 0.019 | 14.09 | 0.27 |
| MOOA.1d | h | Peón ordinario construcción | 0.019 | 12.19 | 0.23 |
| %0100m |  | Medios auxiliares (08/01/2008) | 2.77 % | 4.56 | 0.13 |
|  |  | Total |  |  | 4.69 |

**4.58** H CUADRILLA A - CLIMATIZACION (mano de obra; 09/05/2008)
Precio: 32.99

| Código | Ud | Descripción | Rendimiento | Precio |
|---|---|---|---|---|
| O008B | H | PEÓN ORDINARIO (mano de obra; 09/05/2008) | 0 | 12.19 |
| O005B | H | AYUDANTE CALEFACTOR | 0 | 12.65 |
| O004B | H | OFICIAL PRIMERA FONTANERO - CALEFACTOR | 0 | 14.09 |

Relación comercial: A Coruña, 0, Lugo, Ourense, Pontevedra, 000, 001_1, 002_1, 003_1, 004_1, 005_1, 006_1

**A03H060** m3 Horm. dosif. 225 kg /cemento tmáx.40 (material)
Precio: 53.41
Hormigón de dosificación 225 kg con cemento CEM II/B-P 32,5 N, arena de río y árido rodado Tmáx. 40 mm., con hormigonera de 250 l., para vibrar y consistencia plástica.

| Código | Ud | Descripción | Rendimiento | Precio | Importe |
|---|---|---|---|---|---|
| MOOA.1d | h | Peón ordinario construcción | 0.742 | 12.19 | 9.04 |
| P01CC020 | t. | Cemento CEM II/B-P 32,5 N sacos | 0.225 | 93.01 | 20.93 |
| P01AA030 | t. | Arena de río 0/6 mm. (material) | 0.7 | 10.47 | 7.33 |
| P01AG060 | t. | Gravilla 20/40 mm. (material) | 1.4 | 10.64 | 14.90 |
| P01DW050 | m3 | Agua | 0.16 | 0.67 | 0.11 |
| M03HH030 | h. | Hormigonera 300 l. gasolina (maquinaria; 12/02/2004) | 0.472 | 2.33 | 1.10 |
|  |  | Total |  |  | 53.41 |

Claves: vibración, consistencia, rodar, plástico, areno, hormigón, río, cemento, dosificación

## Recursos

**MMMT.4aa** h Cargadora orugas 132 CV 1720 l
Cargadora de orugas de 132 CV con cuchara de 1720 litros, para una altura de descarga de 2.90 m y un alcance de 1.12 m, i/conductor y consumos.
Claves: cuchara, consumo, descarga, cargador

**O01OA070** h. Peón ordinario
Claves: ordinario

**M07CB030** h. Camión basculante 6x4 20 t
Claves: basculante, camión

**M07N060M** m3 Canon de vertedero, desbroce
Claves: desbroce, vertedero

**MMMT.3c** h Retro/crgra 4x4 89CV
Retroexcavadora-cargadora sobre neumáticos de tracción total y 89 CV de potencia con motor turboalimentado, con equipo de retro para una profundidad de excavación máxima de 4.70 m y altura de descarga 4.20 m, con desplazamiento lateral, y cuchara cargadora de 1000 l de capacidad y altura de descarga de 2.70 m.
Claves: máximo, equipo, excavación, neumático, cargador, retroexcavadora, descarga, tracción, lateral, motor, cuchara

**M07N060** m3 Canon de vertedero
Claves: vertedero, desbroce

**MOOA.1c** h Peón especializado construcción
Claves: especial, construcción
Relación comercial: A Coruña, 10.17, Lugo, 8.93, Ourense, 9.61, Pontevedra, 9.71

**PUVC.2a** m Bordillo rct hormigón 60x10x20
Bordillo recto de piezas de hormigón prefabricado, de 75x30x15 cm.

**P01HM020** m3 Hormigón HM-20/P/40/I central
Claves: central, hormigon

**MOOA.1a** h Oficial 1ª construcción
Claves: construcción
Relación comercial: A Coruña, 10.72, Lugo, 9.45, Ourense, 10.26, Pontevedra, 10.14

**O01OA030** h. Oficial primera
Levantado de carpinteria existentes en la instalación actual transporte y canon de vertido.

**PBPM.1eacb** m3 Mortero cto/are 1:6 3-5 maq
Mortero M-40 de cemento y arena, de dosificación 1:6, confeccionado a máquina en obra con cemento tipo Portland CEM II/B-V 32,5 R, suministrado a granel, y arena triturada de granulometría 3-5 mm lavada.

**MMMT.8a** h Motoniveladora 129 CV
Motoniveladora de 129 CV con tracción en tándem trasero, longitud de hoja 3.65 m y altura 0.64 m, para un alcance máximo exterior de ruedas de 1.83 m, i/conductor y consumos.
Claves: máximo, hoja, nivel, tracción, exterior, consumo, rueda

**O01OB200** h. Oficial 1ª electricista
Retirada de instalaciones existentes de iluminacion y riego al campo de futbol actual i/ canon de vertido.

**MOOA.1d** h Peón ordinario construcción
Claves: ordinario, construcción
Relación comercial: A Coruña, 10, Lugo, 8.77, Ourense, 9.37, Pontevedra, 9.71

**3842** h Oficial 1ª instalador
Claves: instalación
Relación comercial: Pontevedra, 11.28, Ourense, 9.84, Lugo, 10.09, A Coruña, 11.83

**PIEB90dm** m Tubo PVC flexible IP677 DN 50
Tubo PVC corrugado flexible, IP 677, diámetro 50 mm, UNE EN 50086-1/95.

**PIEB20dc** ud Caja der emp cua 100x50 gar elas
Caja derivación de empotrar material aislante cuadrada 100x50, con tapa superficial con garras elásticas y huellas de ruptura en el cuerpo para 8 pasos de tubo.

**PEAP30a** kg Perfil laminado a-42b promedio
Perfil estructural IPN, IPE, UPN, HE, L o T, de clase A-42b (precio promedio).

**M07CG020** h. Camión con grúa 12 t
Claves: camión, grúa

**O01OB220** h. Ayudante electricista
Claves: electricidad, ayudante

**P15EA010** ud Pica de t.t. 200/14,3 Fe+Cu
Claves: pica

**P15EB010** m. Conduc cobre desnudo 35 mm2
Claves: cobre, desnudo

**P15ED030** ud Sold. alumino t. cable/placa
Claves: aluminio

**P15EC010** ud Registro de comprobación + tapa
Claves: comprobación, tapa, registro

**P15EC020** ud Puente de prueba
Claves: prueba

**O01OB210** h. Oficial 2ª electricista
Claves: electricidad

**MMMT14a** h Rodillo vibrd s/neum 10 tm
Rodillo vibrador autopropulsado de 10 tm de peso.
Claves: rodillo, autopropulsado, peso, vibración

**MMTG.1a** h Camión dumper 17tm10m3 tracc tot
Camión dumper con caja de 10 m3 de capacidad y 17 tm de carga máxima, de tres ejes y tracción total, i/conductor y consumos.
Claves: máximo, carga, caja, camión, tracción, eje, consumo

**MOOI.1a** h Oficial 1ª instalador
Claves: instalación
Relación comercial: Pontevedra, 11.28, Ourense, 9.84, Lugo, 10.09, A Coruña, 11.83

**MOOI.1d** h Peón especializado instalador
Claves: instalación, especial
Relación comercial: Pontevedra, 10.11, Ourense, 9.51, Lugo, 9.8, A Coruña, 11.47

**PFFC.3a** ud Ladrillo hue dbl 25x12x8
Ladrillo cerámico hueco doble de dimensiones 25x12x8 cm.

**PRPP.6ba** kg Pint plas ext impl bl ls 25kg
Pintura plástica impermeable al agua de lluvia, para aplicación en exteriores con brocha o rodillo y acabado liso, color blanco, para disolver con agua, suministrada en envase de 25 kg (rendimiento 3 m2/kg).

**tratamientoex** kg tratamiento exterior
Emplaste en polvo para mezclar con agua de uso exclusivo en paramentos interiores, suministrado en envases de 15 kg (rendimiento 2,5-3 m2/kg).

**M06MP110** h. Martillo manual perforador neumat.20 kg
Recuperacion de pilares existentes reflejados en la documentacion gráfica existentes en la zona sometida a obras, mediante medios mecánicos y manuales para posterior enfoscado y alicatado. Incluso p.p. de eliminación de aislamientos en cámaras, retirada de cercos y precercos de carpintería, corte con radial de tabiques en borde de demolición, montaje y desmontaje de andamios, carga sobre camión y transporte a vertedero autorizado, realizado todo ello según indicaciones de la Dirección de Obra. Incluso p.p. de reparación de revestimientos y relleno de huecos, en caso necesario, dejando la superficie lista para acometer los trabajos de reforma. Medida la superficie ejecutada totalmente terminada.

**MMTG.3a** h Camión 8 m3 c/grúa hid 7 tm
Camión con caja de 8 m3 de capacidad con grúa telescópica hidráulica de 6 m de brazo para carga máxima de 7 tm y 1 tm en punta, i/conductor y consumos.
Claves: máximo, carga, hidráulico, caja, camión, grúa, punta, brazo, consumo, telescópico

**PEAA.2ba** kg Acero corrugado B-500 S ferrallado
Acero en redondo corrugado B-500 S, de entre 6 y 32 mm. de diámetro (precio medio).

**EEEM11ab** m2 Encf losas hrz p/rev
Encofrado de madera en losas horizontales de hormigón para revestir, i/sopandas, apuntalamiento y desencofrado, considerando 6 posturas, según EHE.

**MMMH10bb** h Vibrd gsln agj ø20-80 12000rpm
Vibrador interno a gasolina de 5 CV con aguja de 20 a 80 mm de diámetro y 12000 rpm, con manguera flexible de 4 metros.
Claves: gasolina, flexible, manguera, aguja, vibración, diámetro

**MMME10ab** h Grúa móvil 21.5m+5m Q22 tm
Grúa móvil de pluma telescópica de 21.5 m de longitud y plumín de 5 m, para una carga máxima de 22 tm y 1.25 tm en punta al alcance máximo, sin plumín, y 0.81 tm en punta con plumín, i/desplazamiento y operario.
Claves: operario, pluma, telescópico, móvil, punta, grúa, carga, máximo

**ENIB.1b** m2 Imprimación c/emulsión asf 0.5kg/m2
Imprimación y preparación de superficies con emulsión asfáltica de base acuosa en una proporción de 0.5 Kg/m2, i/limpieza del soporte.

**LAMSBS40FPRGM** m2 L.asf. autop. gran SBS 4 Kg/m2 arm. f. poliester ref.160 g/m2
Lámina autoprotegida con granulos minerales, fabricada con betún elastómero LBM de 4 Kg/m2 con armadura de fibra de poliester reforzado de 160 g/m2 recubierta por ambas caras con un mástico de betún modificado con elastómero SBS y acabada por la cara inferior con film plástico y la superior con gránulos minerales.

**sbsvid30** m2 Impz lam sbs-30 arm fibra vidrio
Impermeabilización con lámina bituminosa de oxiasfalto tipo LO30, de 3 kg/m2, con armadura central de fieltro de fibra de vidrio de 50 gr/m2 y antiadherente plástico por sus dos caras, colocada, i/limpieza del soporte, solapes y entregas.

**MOOA.1a1** h Oficial 1ª construcción
Claves: construcción
Relación comercial: A Coruña, 10.72, Lugo, 9.45, Ourense, 10.26, Pontevedra, 10.14

**keraflex** kg Cemento cola Keraflex de Mapei
Cemento-cola color gris a base de polvo de cemento modificado con resinas especiales y áridos finos para amasar con agua y utilización en colocación de azulejos, cerámicas, plaquetas, etc., en interior y exterior, en envase de 5 ó 25 kg, con un rendimiento de 2.5 kg/m2 en capa de 2mm.
Claves: especial, cerámico, capa, cemento, azulejo, colocación, base, agua, exterior, interior, gris, color, polvo, resina, plaqueta, fino, envase, modificado

**PBPL.6am** m3 Pasta cal
Pasta de yeso fino confeccionada a mano en obra, suministrado en sacos de 20 kg, según NTE-RPG/7.
Claves: mano, obra, yeso, confeccionar, fino, pasta, suministro

**PRPP.1d** l Pintura plas int bl mate 20 l
Pintura plástica para interiores, a base de resinas en emulsión acuosa y pigmentos de alta calidad, color blanco mate para interiores, para disolver con agua y aplicación con brocha o rodillo, suministrada en envase de 20 litros (rendimiento 45 micras 7.5 m2/l).

**MMHM.1a** h Cortadora azulejo 40 cm
Cortadora manual de azulejo hasta 40 cm de ancho.
Claves: manual, azulejo, cortador

**PBPM.7eacb** m3 Mto hdrf cto/are 1:6 3-5 maq
Mortero hidrófugo M-40 de cemento y arena, de dosificación 1:6, confeccionado a máquina en obra con cemento tipo Portland CEM II/B-V 32,5 R, suministrado a granel, y arena triturada de granulometría 3-5 mm lavada, con adición de líquido hidrofugante.

**PFPA.1aaacM** m2 Prta chapa acero galv 1 mm (2 caras), con aislamiento LM
Puerta de dimensiones 810x2100 mm formada por dos planchas de acero galvanizado de 1.2 mm rellena de espuma rígida de poliuretano, de una hoja lisa de 36 mm de espesor, con marco, cerradura y anclajes para tomar.

**PFVW15hd** ml Premarco pino rojo 100x80 vent
Premarco para ventana en madera de pino rojo de 11.5x3 cm, de dimensiones 100x80 cm, con barrotillos en las escuadras y elementos de empotramiento de acero.

**espejo5mm** m2 Espejo incoloro 5mm
Espejo de vidrio flotado incoloro plateado de 5 mm de espesor.

**Secacyclon** Ud Secamanos Cyclon 1132 IPS de Nofer
Secamanos automatico con sensor de infrarrojos,modelo SHD 103 C de NOFER o equivalente,con carcasa antivandalica de aluminio de dimensiones Alto 205mm X Ancho 265 mm X Fondo 155mm,voltaje 110v/220v,16 Amp.Potencia 1600w 50/60 HZ, incluso conexión a red, cableado y ayudas de albañilería. Medida la unidad totalmente instalada.

**SD003** Ud Dosificador de jabon SD-003 de Nofer
Dosificador de jabon SD 038,globo de plastico y alojamiento de acero inox. de Nofer o equivalente,de dimensiones globales 165mmx70mmx150mm,dispensador ensamblado mecanicamente a la pared,incluso colocacion y anclaje a la pared.

**PISEB110** Ud Portarrollos antirrobo CB-051 de Nofer
Portarrollos sencillo de Nofer, modelo CB-051 o similar, de 70x150x107 mm, realizado en acero frío cromado barnizado, con cuerda de tensión para el papel. Medida la unidad colocada, incluso p.p. de anclajes a pared.

**PISEB111** Ud Barra fija minusvalido N-1 de Nofer
Barra fija horizontal para aseos de minusválidos realizada en acero inoxidable modelo N 1 de Nofer o equivalente, ancjada a pared con tornillería de acero inoxidable. Medida la unidad instalada totalmente rematada.

**PISEB11215** Ud Barra minusvalidos abatible N-15, de Nofer
Barra abatible horizontal para aseos de minusválidos realizada en acero inoxidable modelo N 10 de Nofer o equivalente, ancjada a pared con tornillería de acero inoxidable. Medida la unidad instalada totalmente rematada.

**P01HA020** m3 Hormigón HA-25/P/40/I central
Claves: hormigon, central

**P03AM070** m2 Malla 15x30x5 -1,424 kg/m2
Claves: malla

**P01MC010** m3 MORTERO CEM. GRIS II/B-M 32,5 M-100
Claves: mortero, gris

**P02EPH150** ud Base ench-camp.circ.HM h=1,15m D=1000
Claves: base

**P02EPO010** ud TAPA CIRCULAR HA H=60 D=625
Claves: tapa, circulación

**P02CVM020** ud Manguito H-H PVC s/tope j.elást. D=200mm
Claves: manguito, PVC

**tuberiae250** m. Tub.PVC liso j.elástica SN2 D=250mm
Claves: elástico, liso, PVC

**M05RN020** h. RETROCARGADORA NEUMÁTICOS 75 CV
Claves: neumático

**P02EAT110** ud Tapa/marco cuadrada HM 60x60cm
Claves: cuadrado

**P02EAH030** ud Arq.HM c/zunch.sup-fondo ciego 50x50
Claves: ciego

**P02EAT100** ud Tapa/marco cuadrada HM 50x50cm
Claves: cuadrado

**P02EAT180** ud Tapa p/sifonar arqueta HA 50x50cm
Claves: tapa, arqueta

**P02CVM010** ud Manguito H-H PVC s/tope j.elást. D=160mm
Claves: PVC, manguito

**P02TVO010** m. Tub.PVC liso j.elástica SN2 D=160mm
Claves: elástico, liso, PVC

**P02CVM005** ud Manguito H-H PVC s/tope j.elást. D=125mm
Claves: PVC, manguito

**TUB90PVCCOIA** m. Tub.PVC estructurado j.elást SN4 D= 90 mm
Claves: estructura, PVC

**O01OB180** h. Oficial 2ª fontanero calefactor
Claves: calefactor, fontanería

**Pvc75** m. Tub.PVC liso evacuación encolado D=75
Claves: cola, liso, PVC, evacuación

**P02CVC232** ud Codo 87,5º PVC san.j.peg. 90 mm
Claves: codo, PVC

**P02CVW032** ud Abraz. metálica tubos PVC 90 mm
Claves: metal, tubo, PVC

**P02CVW030** kg Adhesivo tubos PVC j.pegada
Claves: PVC, tubo, adhesivo

**P02TVO450** m. Tub.PVC liso evacuación encolado D=110
Claves: cola, PVC, evacuación, liso

**P02CVC234** ud Codo 87,5º PVC san.j.peg.110 mm
Claves: codo, PVC

**P02CVW034** ud Abraz.metálica tubos PVC 110 mm
Claves: metal, tubo, PVC

**P02TVO460** m. Tub.PVC liso evacuación encolado D=125
Claves: PVC, liso, evacuación, cola

**P02CVC236** ud Codo 87,5º PVC san.j.peg.125 mm
Claves: codo, PVC

**P02CVW036** ud Abraz.metálica tubos PVC 125 mm
Claves: tubo, metal, PVC

**P17XE060** ud Válvula esfera latón roscar 1 1/2"
Claves: latón, rosca, válvula, esfera

**TPIFI31ga** ud Válvula esfera PN 16 DN 2"
Válvula esfera paso total, cuerpo latón cromado, PN 16, diámetro nominal 2".

**O080** H Oficial 1ª electricidad
Oficial 1° electricidad.

**TT34023** Ml Tubo Exento halogenos D=16mm
Tubo PVC corrugado D=16mm

**PT3402316** Ml Tubo rigido exento halogenos 20/25 mm
Tubo PVC corrugado D=13mm

**PT34023** Ml Tubo Exento halogenos coarrugado D=13mm
Tubo PVC corrugado D=13mm

**SP30102** ud Bomba SP 30/7, trifásica, Sedical c/ accesorios
Bomba recirculación de calefacción trifásica SMD 65/6 Sedical.

**P20TA060** m. Tubería -accesorios-resistencia
Claves: tubería, acero

**P20TV180** ud Válv.ret.PN10/16 1 1/2"c/bridas
Claves: retícula

**P17CD030** m. Tubo cobre rígido 13/15 mm
Claves: cobre, rígido

**P17CW020** ud Codo 90º HH cobre 15 mm
Claves: cobre

**P15GC020** m. Tubo PVC corrug.forrado M 25/gp7
Claves: PVC, forro

**P17CD050** m. Tubo cobre rígido 20/22 mm
Claves: cobre, tubo

**P17CW040** ud Codo 90º HH cobre 22 mm
Claves: cobre

**P15GC030** m. Tubo PVC corrug.forrado M 32/gp7
Claves: PVC, forro

**P07CE300** l. Adhesivo coquilla elastomérica
Claves: adhesivo, coquilla

**PMANR002** Ud MANG.ANTIVIBR. ROSCAR 1"
Manguito antivibratorio de goma para embridar PN-10, DN 40, incluso bridas, junta, tornillos y tuercas en acero y soldadura, instalado y probado.

**PFILT-20** Ud FILTRO "Y" LATON PN-16 3/4"
Filtro en Y, con bridas, de D=2", roscado, cuerpo hierro, malla filtro acero inoxidable PN-10. Marca MAGINOX, S.L.

**acomet** ud Acometida prov.electricidad
Acometida provisional de fontanería para obra de la red general municipal de agua potable hasta una longitud máxima de 8 m., realizada con tubo de polietileno de 25 mm. de diámetro, de alta densidad y para 10 atmósferas de presión máxima con collarín de toma de fundición, p.p. de piezas especiales de polietileno y tapón roscado, incluso derechos y permisos para la conexión, terminada y funcionando, y sin incluir la rotura del pavimento.

**MSCS.1aa** ud Señal refl tri peligro 70cm
Señal de trafico triangular de peligro en chapa de acero galvanizada prelacada de 70 cm de lado, 1.8 mm de espesor y borde de rigidez, con láminas adhesivas reflectantes.

**MSCS.9a** ud Caballete señales 70-90-ø60cm
Caballete de tubo de acero galvanizado como soporte para señales triangulares de 70/90 cm de lado o circulares de 60 cm de diametro.
Claves: acero, soporte, tubo, diámetro, triángulo, galvanizar, circulación, caballete

**PMAQU91** h. Ahoyadora
Relación comercial: 000, 22.31, 001, 0, 002

**PXSALUD65** m2 Panel acero perfilado pintado
Relación comercial: 000, 91.41, 001, 0, 002

**PBMN.6aa** m3 Pino pais
Pino gallego ancho 17/arriba.
Claves: pino

**PBUC.1b** kg Punta a p/const 17x70 caja 3kg
Punta de acero para la construcción de 17x70, suministrada en cajas de 3 kg.

**MSCA.1a** ud Guardacuerpos met c/suj fjdo
Guardacuerpos formado por tubo de acero cuadrado de 30x30 mm de 1.10 m de altura con manivela y husillo de fijación a borde de forjado, separados como maximo 3m, con elementos de sujección para tres tablas de protección.
Claves: guardacuerpos, manivela, sujeción, cuadrado, protección, tabla, fijación, tubo, acero, forjado, máximo

**MOOA.1b** h Oficial 2ª construcción
Claves: construcción
Relación comercial: A Coruña, 10.52, Lugo, 9.29, Ourense, 10.05, Pontevedra, 9.98

**MSPE12a** ud Par botas puntera métalica
Par de botas impermeables al agua y humedad con suela antideslizante, con forro de nylon y puntera metálicas, en color negro.

**2** ud Botiquín de urgencias
Claves: equipamiento, botiquín, obligar

**MSME.5a** ud Reposición de botiquín
Reposición de material de botiquín de urgencias.
Claves: material, botiquín

**34** h Peón ordinario construcción
Claves: ordinario, construcción
Relación comercial: A Coruña, 10, Lugo, 8.77, Ourense, 9.37, Pontevedra, 9.71

**M03HH030** h. Hormigonera 300 l. gasolina
Claves: gasolina, hormigón

**M05EN030** h. Excav.hidráulica neumáticos 100 cv
Claves: hidráulico, neumático

**MMMH.1aaba** h Hormigonera el 1.5 kw 160/200 l
Hormigonera eléctrica monofásica sobre ruedas de goma con tambor basculante de capacidad de 160 a 200 litros y 1.5 kw de potencia.
Claves: hormigón, basculante, tambor, eléctrico, monofásico, rueda, goma

**MMMT.6a** h Minicargadora 32 cv 1.5 m
Minicargadora sobre neumáticos de 32 CV, con cuchara de 1.5 m de ancho, para una altura de descarga de 2.75 m y alcance frontal de 0.56 m, i/conductor y consumos.
Claves: neumático, descarga, consumo, frontal, cuchara

**P01AA030** t. Arena de río 0/6 mm
Claves: areno, río

**P01AG060** t. Gravilla 20/40 mm
Claves: gravilla

**PBAA.1a** m3 Agua
Claves: agua

**PBAC.3ea** t Cemento CEM II/B-V 32,5 R granel
Cemento portland con ceniza volante CEM II/B-V 32,5 R suministrado a granel.
Claves: cemento, suministro, granel

**PBRA.1aaaa** t Arena silícea 0-3mm trit lvd
Arena silícea de granulometría 0-3 mm, procedente de machaqueo, lavada, a pie de obra, i/transporte de 30 km con camión de 14 tm lleno.

**poliest20** m2 Plan PSextru 30/35 20mm machh
Plancha de poliestireno extrusionado de densidad minima 30 kg/m3 y 30 mm de espesor, acabado superficial con piel y corte perimetral machihembrado, de dimensiones 2500x600x30 mm.

## Entidades
- 000, C
- 001, C
- 001_1, TRABAJOS PREVIOS Y DEMOLICIONES k, C
- 002, C
- 002_1, MOVIMIENTO DE TIERRAS kö(, C
- 003, C
- 003_1, CIMENTACIONES Y MUROS kR¸ …, þã@, C
- 004, C
- 004_1, ESTRUCTURA 9ÍÌÌÌÌhé@, C
- 005, C
- 005_1, CUBIERTA ¨ {®GÁ[Ö@, C
- 006_1, AISLAMIENTOS E IMPERMEABILIZACIONES kffff¦MÇ@, C
- A Coruña, C
- Lugo, C
- Ourense, C
- Pontevedra, C
